# FEL KITA Feldmochingerr Straße
Angebotsaufforderung (GAEB DA XML 3.3, DA83)
Projekt: 23_16
Währung: EUR
Vergabeart: Offenes Verfahren
Uhrzeit: 14:00:00
Abgabeort: Büro Clemens Fauth Landschaftsarchitekten; Wankstraße 6; 823
Erstellt mit: GXML Toolbox V3.3 R20220330, ORCA AVA 27 27.00.00, 09.07.2026

## Deckblatt
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
Bauvorhaben:  FEL
  Neubau einer Grundschule (IBSM) und eines Kindergartens (IKC) sowie
  Umbau/Sanierung einer Stadtvilla als Kinderkrippe (IKC)

Standort:  Flurnummer 1039, 1033/3, 1033/5
  Feldmochinger Straße 7
  80992 München

Bauherr/AG:  IBSM - Internat. Bilingual School Munich gGmbH und
  IKC GmbH - Internat. Kids Campus GmbH
  Fürstenrieder Straße 267
  81377 München
  vertreten jeweils durch GF Herrn Rainer Eckerl

Entwurfs- und  2_Eck Architekten Leschik und Barnitzki GmbH
Werkplanung  Leipziger Straße 13 B
  01097 Dresden

Projektleitung/  ISB Ing.- u. SV-Büro Dr. Ebner
Objektüberwachung:  Mittermeierweg 26
  85399 Hallbergmoos

Tragwerksplanung:  Brandl + Eltschig Tragwerksplanung GmbH
  Max-Lehner-Straße 18
  85354 Freising

Vergabelos: G50  Garten- und Landschaftsbauarbeiten
  Vergabenummer FEL G50

Vergabeart: Offenes Verfahren nach VOB/A

Vergabeunterlagen:  siehe Aufforderung zur Abgabe eines Angebotes (KFB V 1 EU) und
 Verzeichnis der im Vergabeverfahren vorzulegenden Unterlagen (KFB V 1a)

  LV-Deckblatt Angebot Seite 1
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
Eröffnungstermin:  s. Aufforderung zur Abgabe eines Angebotes (KFB V1 EU)

Abgabeort Angebot:  elektronisch in Textform über Vergabeplattform (Aumass)
  siehe KVB V1 EU Nr. 2 und 8

Angebotssumme

Hauptangebot:  € (netto)

Umsatzsteuer:  €

Endbetrag inkl. USt.:  € (brutto)

Hinweis:
Die Angebotsendsumme des Hauptangebots gemäß Leistungsbeschreibung einschl. Umsatzsteuer, die Anzahl etwaiger Nebenangebote zum Hauptangebot sowie etwaiger Preisnachlass ohne Bedingung sind für eine Angebotsgültigkeit zwingend in das Formular KFB V 3 Angebotsschreiben einzutragen, welches - neben den weiteren Angaben - den Bieter erkennen lassen muss..

Ort, Datum:

Stempel und Unterschrift:

  LV-Deckblatt Angebot Seite 2

## Inhaltsverzeichnis
0.  Inhaltsverzeichnis

1.  Allgemeine Vorbemerkungen und Vertragsbedingungen  5

2.  Allgemein Technische Vertragsbedingungen (ATV) für die Gewerke 8

3.  Zusätzlich Technische Vertragsbedingungen (ZTV) für Landschaftbaua. 15

6.  Schnittstellen zu ELT und HLS  20

7.  Angebotsunterlagen und Pläne  22

50 Landschaftsbauarbeiten  53 - 341

50.01 Landschaftsbauarbeiten Erdgeschoss  53 - 266

50.02 Landschaftsbauarbeiten Dachterrasse 1.OG  266 - 294

50.03 Landschaftsbauarbeiten Dachterasse 2.OG  295 - 341

 Zusammenfassung  342

## 1. Allgemeine Vorbemerkungen und Vertragsbedingungen
1. Allgemeine Vorbemerkungen und Vertragsbedingungen

1.1. Vorwort zur Baumaßnahme

Die IBSM gGmbH - International Bilingual School Munich gGmbH und die IKC GmbH - International Kids Campus GmbH (folgend Auftraggeber (AG) genannt) planen gemeinsam in der Feldmochinger Straße 7, 80992 München, eine internationale bilinguale zweizügige Ganztages-Grundschule mit 8 Klassen (IBSM) und eine internationale bilinguale Kindertageseinrichtung mit jeweils 4 Gruppen Kinderkrippe und Kindergarten / Vorschule (IKC). Hierfür sollen der Bestand entlang der Grenze mit den Fabrikgebäuden inkl. Verwaltungsbereich A-C und der Garagenkomplex D nördlich des Fabrikgebäudes abgerissen und durch einen teilunterkellerten Neubau mit Tiefgarage samt Zufahrt für Grundschule und Kindergarten ersetzt werden. Der unterkellerte Bestandsbau E soll belassen und mit Neubau durch einen unterkellerten Zwischenbau verbunden werden. Der Bestandsbau ("Alte Villa") selbst wird im UG, EG und 1.OG zur Kinderkrippe umgebaut, im DG verbleiben die bestehenden zwei Wohnungen.

Das Baugrundstück mit den Flurnummern 1039, 1033/3 und 1033/5 befindet sich in einem Wohngebiet in der Feldmochinger Straße 7 in 80992 München. Es umfasst eine Fläche von 5.290m², davon sind ca. 1.730m² mit dem Neubau und ca. 400m² mit der Villa überbaut.
Nordöstlich des Baugrundstücks grenzt ein Wohngrundstück mit Mehrfamilienhaus und Tiefgarage an (Batzenhoferstr. 8, Flur-Nr. 1039/14).

Das Gesamtkonzept dieses internationalen Kindercampus sieht nach den Abbruchmaßnahmen die Entwicklung:
- eines Neubaukomplexes mit Bauteil A Kindergarten (EG-1.OG) und B Grundschule (UG-2.OG)
- und einer Kinderkrippe in der Stadtvilla Bauteil E (UG-1.OG)
vor, die im UG und EG alle miteinander verbunden werden.

Sowohl die Villa als auch fast der gesamte der Neubaubereich B sind mit einem Geschoss unterkellert, der Baubereich A etwa zur Hälfte teilunterkellert. Im Untergeschoss sollen neben Sanitäreinrichtungen, Hauswirtschaftsräumen, Archiv, Lager und Technikräumen im Bauteil B auch Multifunktionsräume sowie eine Tiefgarage mit Zufahrt und 13 Stellplätzen entstehen. Das Untergeschoss Villa erhält perspektivisch einen Indoor-Spielplatz.

Um die neue TG-Zufahrt des Neubaus (Rampe) besser anfahren zu können, muss die Bestandszufahrt der Tiefgarage des gegenüberliegenden Wohnhauses Flurstück 1039/14 geometrisch angepasst werden. Hierfür wird durch den AG gemäß Vereinbarung mit dem Eigentümer des Wohngrundstücks die obere Hälfte der bestehenden TG-Zufahrtsrampe abgerissen und neu situiert wieder errichtet.

Die Beheizung des Neubaus und des umgebauten Teils des Bestandsgebäudes erfolgt über eine Grundwasser-Wärmepumpe, die Brunnen sind bereits gebohrt. Das Warmwasser wird dezentral durch elektrische Boiler erzeugt. Eine Photovoltaikanlage wird auf dem Hauptdach Bauteil B errichtet. Zudem werden Lüftungsanlagen (im Bauteil A, auf dem Hauptdach Bauteil B für Bauteil B und im Bestandsgebäude Bauteil E) mit Wärmerückgewinnung und teilweise auch Kühlung errichtet.

1.2. Allgemeine technische Vorbemerkungen

1.2.1. Wärmeschutznachweise/EnEV/GEG

Das Ingenieurbüro für angewandte Bauphysik ig-bauphysik in Hohenbrunn hat für den Neubau A+B die Nachweise Mindestwärmeschutz gemäß DIN 4108-2, der Energieeinsparverordnung EnEV2016 und dem Gebäudeenergiegesetz (GEG) geführt.
Der Neubau wird nicht nach dem Passivhaus-Standard errichtet. Durch den AN sind zur Erstellung des Energieausweises Unternehmererklärungen über die nachweiskonforme Ausführung (Konformitätserklärungen) dem AG auszuhändigen.

Der Wärmeschutz für die Stadtvilla Bauteil E wird nach den Vorgaben des Mindestwärmeschutzes gemäß DIN 4108-2, der EnEV2016 eingehalten. Alle wärmeübertragenden Bauteile zwischen beheizten und unbeheizten Bereichen bzw. Außenluft / Erdreich erfüllen diese Anforderungen gemäß Bauteilkatalog.
Das gesamte Dachgeschoß (2 Wohnungen) sowie das Bauteil Dach sollen nach derzeitiger Vorgabe AG von einer Sanierung ausgenommen bleiben.

Die im LV definierten U-Werte sind als Mindestwerte zwingend einzuhalten. Angebotene Baustoffe mit schlechteren U-Werten sind ausdrücklich nicht zulässig.

1.2.2. Deklarationen

Sämtliche zur Verwendung vorgeschlagenen Materialien, Produkte, Neben- und Hilfsprodukte sowie Bauelemente sind unaufgefordert dem AG hinsichtlich ihrer Eigenschaften mit Herstellerangabe, exakter Produktbezeichnung, erforderlichen Prüfbescheiden und technischem Merkblatt zu deklarieren. Diese Deklarationen sind spätestens vor der ersten Anwendung oder bei gesonderter Aufforderung schon im Vergabeprozess durch den Auftragnehmer (AN) vorzulegen.

Für die Deklaration gelten folgende Regeln:

- Unkonfektionierte Rohmaterialien wie Sand, Kies, Stahl usw. brauchen nicht deklariert werden, da sie in den Ausschreibungen bereits ausreichend benannt sind.
- Bei der Verwendung vorgefertigter Bauelemente (z. B. Sanitärständersysteme, Fenster und Türen usw.) sind diese durch Angaben und Technische Merkblätter des Herstellers zu deklarieren.
- Synthetisch hergestellte Bauprodukte wie Beschichtungen, Klebstoffe, Dämmstoffe, Folien und Planen, Dichtungen, Imprägnierungen usw. sind vollständig unter Angabe des Technischen Merkblattes und des Sicherheitsdatenblattes zu deklarieren
- Bei bauchemischen Produkten ist ein Sicherheitsdatenblatt der Deklaration beizufügen. Der Bieter hat alle Materialien oder Produkte zur Angebotsabgabe, spätestens vor Beginn der Arbeiten bezüglich ihrer Inhaltsstoffe und Eigenschaften durch die Vorlage - der technischen Datenblätter und (falls erforderlich) der Sicherheitsdatenblätter zu deklarieren.
- Ausgenommen von der Deklarationspflicht sind notwendige Produktvorgaben des AG.

Die vom AG im LV bezeichneten Fabrikate sind verbindlich anzuwenden. Ausnahmen sind nur erlaubt, wenn im LV ein eigenes Feld zum Bietereintrag vorhanden ist und der AN den Nachweis der technischen Gleichwertigkeit geforderter Eigenschaften vor Vergabe erbringt. Änderungen auch bei Nebenprodukten während der Ausführung sind rechtzeitig anzukündigen und bedürfen der Zustimmung des AG.

Der AN hat bezogen auf das gesamte Objekt bzw. nach Vorgabe bezogen auf das Einzelobjekt gleichartige Produkte/Erzeugnisse einer Baureihe bzw. eines Systemherstellers einzubauen.
1.2.3. Baustellensicherheit

Seitens des AG ist ein Verantwortlicher für Sicherheits- und Gesundheitsschutz (SiGe-Koordinator) auf die Baustelle bestellt. Dieser übt Kontrollfunktionen aus. Seine Anweisungen hat der AN zwingend (ggf. in der verlangten Frist z. B. bei Mängelbeseitigung) zu befolgen. Siehe auch Ziff. 10.14. der Besondere Vertragsbedingungen (BVB, KFB V 9).

Der AN hat grundsätzlich alle Bestimmungen an die Arbeitssicherheit, Baustellenordnung des SiGeKo sowie den Sicherheits- und Gesundheitsschutzplanes des SiGeKo einzuhalten.
Die Baustellenordnung sowie der SiGe-Plan sind zur Kenntnis zu nehmen und entsprechende Maßnahmen einzuplanen. Die Baustellenordnung ist vor Arbeitsaufnahme zu unterschreiben und der Bauleitung zu übergeben. Auf der Baustelle sind ebenfalls Mitarbeiterunterweisungen und die Ersthelfernachweise zur Einsicht bereit zu halten.

Gesonderte Baustellenausweise für das Personal des AN werden bei Bedarf vom AG bereit gestellt.

1.2.4. Ausführungsunterlagen / Änderungen / Freigaben

Der AN erhält sämtliche Planunterlagen rechtzeitig vor Ausführung. Die Unterlagen werden digital in Datenform, z. B. *.DWG, *.PDF oder *.XLS zur Verfügung gestellt werden. Dem AN überlassene Planunterlagen sind vor der Ausführung hinsichtlich Mengen-, Maß- und Detailangaben eigenverantwortlich zu prüfen, auftretende Unstimmigkeiten oder Bedenken sind dem AG unverzüglich mitzuteilen. Sämtliche Maße sind am Bau zu prüfen.
Sollte der AN nach seiner Auffassung zusätzliche Unterlagen, z. B. statische Nachweise, benötigen, hat er diese umgehend anzufordern.

1.2.5. Koordinierung / Bauausführung

Der AN ist verantwortlich für die Koordination aller erforderlichen Maßnahmen und Bauarbeiten, die seine eigene Leistung betreffen. Er hat eine eigene örtliche Fachbauleitung zu stellen und vorzuhalten.
Seitens des AN sind ein verantwortlicher Fachbauleiter und während des Baubetriebes mindestens ein vor Ort weisungsbefugter, deutschsprechender Mitarbeiter/Vorarbeiter zu benennen.
Die Liste mit Namen, Funktion, Telefon-Nr., Mobilfunk-Nr., E-Mail-Adresse ist dem AG 10 Tage nach Auftragserteilung vorzulegen. Änderung oder Ergänzungen sind ohne Aufforderung umgehend einzureichen.

1.2.6. Bautagebuch

Der Auftragnehmer ist zur Führung eines Bautagebuches verpflichtet. Die Berichte sind mindestens einmal wöchentlich der AG-Bauleitung vorzulegen. Die Form der Bautagebücher und Bautageberichte sind mit dem AG oder der AG-Bauleitung abzustimmen.

1.2.7. Sonstige Hinweise und Bedingungen

Lassen technische Regelwerke oder eine DIN-Vorschrift mehrere Ausführungsarten zu und ist die Ausführungsart nicht in diesem Vertrag festgelegt, so wird der AN unverzüglich, jedoch in jedem Fall vor Ausführung der Leistung, die ihm geeignet erscheinende Ausführungsart im Rahmen von Planungs- oder Baubesprechungen oder schriftlich empfehlen und dem AG zur Entscheidung vorlegen.

Sofern und soweit die DIN-Vorschriften hinter den allgemein anerkannten Regeln der Technik zurückbleiben, sind die betreffenden Leistungen nach dem zum Zeitpunkt der Beauftragung entsprechenden allgemein anerkannten Regeln der Technik zu erbringen.

Firmenwerbungen an Kränen, Gerüsten etc. sind vorher durch den AG genehmigen zu lassen.

1.2.8. Nach-Unternehmer (Unteraufträge/Eignungsleihe)

Der AN darf ohne vorherige Zustimmung des AG für keine weiteren vertraglichen Leistungen sich der Leistungen/Kapazitäten eines anderen Unternehmens bedienen. Der AN hat hierfür vor der beabsichtigten Fremd-Bedienung Art und Umfang der Leistungen sowie Namen und Anschrift des hierfür vorgesehenen anderen Unternehmens dem AG bekanntzugeben. Der AN steht dafür ein, dass alle Leistungen, für die der AN sich der Leistungen/Kapazitäten anderer Unternehmen bedient, nur an besonders erfahrene, leistungsfähige andere Unternehmer vergeben werden und die gleichen Vertragsbedingungen zugrunde liegen.

## 2. Allgemein Technische Vertragsbedingungen (ATV) für die Gewerke
2. Allgemein Technische Vertragsbedingungen für die Gewerke (ATV)

Der sachliche Geltungsbereich ergibt sich aus der VOB/C, jeweils aktuelle Fassung, entsprechend den jeweiligen Bauleistungen, wie:

1. Gewerk  Landschaftsbauarbeiten  VOB/C ATV DIN 18320

Weitere Normen und Ausführungsgrundlagen werden in den Zusätzlich Technische Vertragsbedingungen, Systembeschreibungen sowie in den Positionstexten genannt und damit ebenfalls Vertragsgrundlage.

Gemäß der folgenden ATV DIN 18299 "Angaben zur Baustelle" werden gliederungsgleich nur relevante, Punkte beschrieben. Fehlende Angaben sind gemäß Vergabelos nicht zutreffend.

2.1 Angaben zur Baustelle VOB/C DIN 18299
2.1.1 Lage der Baustelle (VOB/C DIN 18299 Punkt 0.1.1)

Das Baugrundstück Feldmochinger Straße 7 befindet sich im Nordwesten von München, unweit des Olympia-Einkaufszentrum und des Mittleren Ringes. Die Feldmochinger Straße (Staatsstraße St 2342) führt in nördlicher Richtung direkt zur Ringautobahn A99 mit der Anschlussstelle Feldmoching.

Eingeschlossen wird das Baugrundstück im Osten durch die Feldmochinger Straße sowie im Norden und Nordosten teilweise durch die Batzenhoferstraße. Die Stadtvilla liegt etwa zentral auf dem Baugrundstück, die Bestandsgebäude bzw. der geplante Neubaukomplex befinden sich an der westlichen Grundstücksgrenze, an die sich westlich in unmittelbarer Nachbarschaft ein Sportplatzgelände (Flur-Nr. 1031) anschließt.
Im Süden grenzt das Baufeld an ein Nachbargrundstück mit alter Wohnvilla (Flur-Nr. 1038) und zum Teil kommuner Anschlussbebauung.
Im Nordosten des Baugrundstücks grenzt ein Wohngrundstück mit Mehrfamilienhaus und TG-Zufahrt. An diesem Gebäude mit anderem Eigentümer sind außer bei der Bestands-TG-Zufahrt (vgl. Vorwort Punkt 1.1.) keine Baumaßnahmen auszuführen.

Bau- bzw. Lieferfahrzeuge können im Osten am Pförtnerhaus Feldmochinger Straße 7 sowie im Nordosten von der Batzenhoferstraße (Bestandszufahrt, auch für TG des Nachbargebäudes) auf das Grundstück gelangen. Zu- und Abfahrten zum/vom Gelände des Baufeldes in seinen verschiedenen Bauphasen werden vom AG bzw. Bauleitung in Abstimmung mit den AN festgelegt.

Das gesamt Gelände weist nur geringfügige Höhenunterschiede aus. Festgelegt wurde eine Bezugshöhe OKFF EG +/-0.00 m = 506,70m üNN, die Geländehöhen liegen zwischen 506,35 und 507,55m üNN.
Eine bis zu 2,50m hohe Mauer grenzt das Grundstück westlich zum Sportplatz hin ab.

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Lageplan Neubauten A+B+E
2.1.3 Art und Lage der baulichen Anlagen

a) Neubau Bauteil A Kindergarten

2-geschossiger Neubau mit begrüntem Flachdach, teilunterkellert, abgewinkelt gemäß Grenzbebauung
höchster Punkt ca. +12,80m, Gründungssohle bis -3,30m bezogen auf +/-0.00m (506.70m)

Gebäudelängen: SW-Seite ca. 30m, Westseite (Sportplatz) ca. 24m
  SO-Seite ca. 25m, Ostseite ca. 3,3m, NO-Eingang ca. 2m
Gebäudetiefen:  NO-Seiten ca. 11m + 3,5m, West-Ost ca. 10,5m

Gründung: Frostschürze, Sauberkeitsschichten, notwendige Perimeterdämmung, Streifenfundamente
  unterkellerter Bereich: Sauberkeitsschicht, Perimeterdämmung, WU-Wanne

Außenwände: Stahlbeton mit WDVS oder Mauerwerk mit Kerndämmung, Innenputz
Innenwände: Stahlbeton (tragend), Mauerwerk (tragend, nicht tragend) oder Trockenbau
Decken: Stahlbetondecken
Fussboden: Wärme- und/oder Trittschalldämmung, Estrich, Bodenbelag
Treppen: Stahlbetontreppen, Belag, ein Treppenhaus mit Überbau und begrüntem Dach 2.OG
Flachdach: Attika, Warmdach mit Gefälledämmung, Bitumenabdichtung, Kies, Dachterrasse mit Belag

b) Neubau Bauteil B Schule

3-geschossiger Neubau mit begrüntem Flachdach, außer Nordspitze unterkellert, an Bauteil A grenzend
höchster Punkt ca. +12,80m, Gründungssohle bis -3,30m bezogen auf +/-0.00m (506.70m)

Gebäudelängen: Westseite (Sportplatz) ab Bauteil A ca. 82m
  Ostseite ca. 48m, NO-Seite ca. 15m, NO-Eingang ca. 4m
Gebäudetiefen:  West-Ost ca. 15m bzw. 19,5m, an Nordseite gegen Null verlaufend

Gründung: Frostschürze, Sauberkeitsschichten, Perimeterdämmung, Streifenfundamente
  unterkellerter Bereich: Sauberkeitsschicht, Perimeterdämmung, WU-Wanne

Außenwände: Stahlbeton mit WDVS oder Mauerwerk mit Kerndämmung, Innenputz
Innenwände: Stahlbeton (tragend), Mauerwerk (tragend, nicht tragend) oder Trockenbau
Decken: Stahlbetondecken
Fussboden: Wärme- und/oder Trittschalldämmung, Estrich, Bodenbelag
Treppen: Stahlbetontreppen, Belag, drei Treppenhäuser
Flachdach: Attika, Warmdach mit Gefälledämmung, Bitumenabdichtung, ext. Begrünung, Photovoltaik
Dachterrasse: 2.OG angrenzender Bereich Bauteil A und 1.OG Ostseite am Lehrer-Sozialraum
Aufzug: UG-2.OG mit Aufzugsunterfahrt Dach über 2.OG

c) Bauteil E Stadtvilla im Bestand

Wohngebäude, Bj. 1922, 1943 Luftschutzbunker (Anteil ca. 40%)
Erweiterungsneubau 1992/1996 (Anteil ca. 60%)
Stahlbetonskelett und Mauerwerk, Zelt- bzw. Satteldach, Unterkellerung.

Daten: Grundfläche ca. 290,00 m²  Geschosshöhen
Höhe ab OK Gelände ca. 12,40 m KG  ca. 2,30- 2,50 m
Länge ca. 21,00 m EG/OG ca. 2,75 m
Breite ca. 20,00 m DG  bis ca. 2,50 m

Im DG sollen zwei Wohnungen im Bestand ohne bauliche Veränderungen erhalten bleiben.
Die Stadtvilla wird im UG, EG und 1.OG  komplett entkernt.

Die Wände im Sockelbereich (UG) des Erweiterungsneubaus 1996 sind aus Beton / Stahlbeton, sonst aus Mauerwerk. Die neue Raumaufteilung erfolgt in der Regel mit Trockenbau. Die geputzte Fassade im Altteil wird saniert und erhält ein WDVS, neue Fenster, Türen etc.. Die Fassade des Erweiterungsbaus wird überarbeitet und erhält neben neuen, kleineren Fenstern ein WDVS.

Decken
über UG: Abbruch Altdecke im Bereich Aufzug und neues Treppenhaus, Erweiterungsneubau Beton
über EG/1.OG: Abbruch Altdecke im Altbau, Erweiterungsneubau Betondecke bleibt

Fußboden (Abbruch kompletter Bestand)
Wärme- und/oder Trittschalldämmung, Estrich, Bodenbelag

Dachaufbau Satteldach Neubau, Zeltdach Altbau mit zinküberdeckten Schleppgaupen, Terrassen
Leichtbauweise, Putz, HWL-Platte, vmtl. Dämmung, Sparren/Pfetten, Lattung, Biberschwanzdach

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Ostansicht Bauteil E vor Abbruch  nach Abbruch
2.1.4 Verkehrsverhältnisse auf der Baustelle
vgl. 1. Allgemeine Vertragsbedingungen und BVB, KFB V9, Punkt 10.12 (gilt vorrangig)

Die äußere Erschließung der Baumaßnahme erfolgt gemäß BE-Plan über die Feldmochinger Straße. Baustellenzufahrten mit behördlicher Genehmigung werden durch den AN Baumeister G05 errichtet.

a) Bauzufahrt am Pförtnerhaus Feldmochinger Straße
b) Nutzung Bestandszufahrt Batzenhoferstraße zur TG Wohngebäude

Auf dem Grundstück stehen dem AN nur eingeschränkt Lagerflächen zur Verfügung.
Abstimmungen bezüglich Nutzung sind mit AG und den am Bau beteiligten Gewerken zu führen.

Das Parken von Firmenfahrzeugen des AN ist im Baubereich nicht möglich. Für die Arbeiten sind Lieferfahrzeuge sofort zu entladen und außerhalb des Baustellengeländes zu parken.
Das Parken von privaten KFZ ist im Baubereich untersagt. Parkmöglichkeiten sind daher im begrenzten Angebot des öffentlichen Verkehrsraums zu suchen. Die angrenzenden Straßen und Wege sind durch Auto- und Personenverkehr stark frequentiert.

2.1.5. Für den Verkehr freizuhaltende Flächen
vgl. 1. Allgemeine Vertragsbedingungen

Zuwegungen zum Nachbarwohnhaus Bauteil G sowie Feuerwehrzufahrten und -aufstellflächen sind frei zu halten. Insbesondere wird darauf hingewiesen, dass die Flucht- und Rettungswege aus dem Wohngebäude G auch während der Bauzeit gesichert sein müssen und freizuhalten sind.
Öffentliche Verkehrsflächen dürfen in keiner Weise durch die geplanten Baumaßnahmen beansprucht werden, es sei denn, der AN sichert sich öffentlich-rechtlich und auf eigene Veranlassung und Kosten deren Nutzung.

2.1.7. Anschlüsse für Wasser, Energie und Abwasser
vgl. KFB V9, Punkt 10.10 (gilt vorrangig)

Die allgemeine Baustelleneinrichtung erfolgt gemäß BE-Planung. Anschlüsse für Wasser und Baustrom sind auf dem Baustellengelände vorhanden bzw. gemäß Positionsbeschreibung neu einzurichten und können an den entsprechenden Übergabepunkten (nach Rücksprache mit dem AG) verwendet werden. Die Ertüchtigung ist durch den AN auf seine Kosten zu veranlassen.

Entsprechend seiner gewählten Ausführungstechnologie hat darüber hinaus der AN für seine Leistungen alle notwendigen weiteren Anschlüsse für Wasser, Energie, Abwasser selbst zu planen, mitzubringen oder herzustellen und wieder zu beseitigen. Damit in Verbindung stehende Kosten für Planung, öffentlich-rechtliche Genehmigungen, Ertüchtigung der Leitungen usw. sind ebenso wie die Leistung selbst in die Einheitspreise einzukalkulieren.

2.1.8. Lage und Ausmaß überlassener Flächen
vgl. KFB V9, Punkt 10.12 (gilt vorrangig)

Vom AG werden für den allgemeinen Baustellenbetrieb Flächen innerhalb der im BE-Plan ausgewiesenen Flächen im Außenbereich überlassen.

Der AN hat gemäß seiner Ausführungstechnologie und Leistungen weitere Flächen im Außenbereich nach Zustimmung durch die Bauleitung selbst zu planen, mitzubringen oder herzustellen und zu beseitigen. Eventuelle Drittmaßnahmen (Planung, öffentlich-rechtliche Genehmigung und Prüfung, Ertüchtigung der Unterkonstruktion usw.) sind darin eingeschlossen. Die Kosten für die selbst gewählte Bautechnologie sind im Angebot auf die Einheitspreise der entsprechenden Bauleistungen umzulegen.
Aufgrund der begrenzten Platzverhältnisse sind alle Materialien möglichst einbauorientiert ohne Inanspruchnahme eines Zwischenlagers zu ordern. In begründeten Einzelfällen sind Zwischenlagerungen möglich. Diese Flächen sind mit der Bauleitung abzustimmen, der Flächenbedarf ist mindestens 7 Tage vor Nutzung anzumelden.

2.1.11. Umweltrechtliche Vorschriften

Es sind die geltenden gesetzlichen und berufsgenossenschaftlichen Regelungen sowie die Vorschriften der Landeshauptstadt München einzuhalten.

2.1.12. Vorgaben für die Entsorgung
vgl. KFB VE 15 und KVB V9 Punkt 10.13 (gilt vorrangig)

Es sind die geltenden gesetzlichen und berufsgenossenschaftlichen Regelungen sowie die Vorschriften der Landeshauptstadt München einzuhalten.
Sämtliche anfallende Bauabfälle sind nach Befüllung sofort, ansonsten mindestens wöchentlich von der Baustelle zu beräumen. Anderweitige Zwischenlagerung von Bauabfällen ist untersagt.

2.1.13. Schutzgebiete oder Schutzzeiten
vgl. 1. Allgemeine Vertragsbedingungen

Lärm
Es sind die geltenden gesetzlichen und berufsgenossenschaftlichen Regelungen sowie die betreffenden Vorschriften der Landeshauptstadt München einzuhalten.

Bei der Überschreitung von Lärmgrenzwerten sind zu Lasten des AN lärmmindernde Maßnahmen durchzuführen. Sollten in diesem Zusammenhang messtechnische Untersuchungen oder fachliche Betrachtungen erforderlich sein, so werden diese seitens des AN veranlasst bzw. durchgeführt.

In der Kalkulation entsprechender Leistungspositionen sind Schallschutzmaßnahmen einzupreisen. Bei der Überschreitung von Lärmgrenzwerten sind zu Lasten des AN lärmmindernde Maßnahmen durchzuführen.

2.1.14. Schutzmaßnahmen

Im Gewerk G05 Baustelleneinrichtung/Rohbau werden Leistungen zum allgemeinen Schutz der Baustelle erbracht. Das sind solche wie Baumschutz, Bauzaun, Zugangstore, Bauschilder und ggfs. Objektschutz.
Weitere Schutzmaßnahmen im Zuge des Baufortschrittes eigenes Gewerk sind durch den AN zu planen. Insbesondere die Sicherung im Bereich Kommunwand während der Ausführung, die Unversehrtheit angrenzender Bereiche sowie der Schutz der Bewohner bzw. Nutzer ist zu beachten.

Entsprechend seiner gewählten Ausführungstechnologie hat darüber hinaus jeder AN alle für die eigene Leistung notwendige weitere Schutzmaßnahme selbst zu planen, mitzubringen, herzustellen und zu beseitigen. Eventuelle Drittmaßnahmen (Planung, öffentlich- rechtliche Genehmigung und Prüfung, Ertüchtigung der Unterkonstruktion usw.) sind darin eingeschlossen.

2.1.16. Medienleitungen

Im Baubereich sind aktive Medien anzutreffen.
Soweit weitere aktive Medien angetroffen werden, ist die Objektüberwachung beziehungsweise der verantwortliche Fachingenieur zu verständigen

2.1.23 Arbeiten anderer Unternehmer auf der Baustelle.

Während der Arbeiten des AN werden parallel Leistungen anderer Gewerke auf der Baustelle ausgeführt. Die Bauzeit ist dem Bauablaufplan zu entnehmen. Insbesondere Bauleistungen von AN der Gewerke G05 Baustelleneinrichtung/Rohbau (Baumeister) G10 Dacharbeiten/Klempner, G35 Schlosser, G15 Fenster und Sonnenschutz, G17 Pfosten-Riegelfassade, G18 Trockenbauarbeiten, G23 Innenputzarbeiten, G24 Fassadenputz, WDVS, G08 Gerüstbau sowie technische Ausbaugewerke (TGA) sind zu berücksichtigen.

Abstimmungen zur Nutzung von Flächen zum Baustellenbetrieb und ständige Koordinierungsleistungen mit allen am Bau beteiligten Gewerken sind zu berücksichtigen und in die Einheitspreise einzukalkulieren.

2.2. Angaben zur Ausführung VOB/C DIN 18299

2.2.1. Vorgesehene Arbeitsabschnitte

Seitens des AG sind keine detaillierten Bauabschnitte für die Malerarbeiten geplant. Der AN wird aber aufgefordert, umgehend nach der Beauftragung einen Bauablaufplan seiner Leistungen vorzulegen. Diese Leistungen sind mit den AN gemäß Punkt 2.1.23 zu koordinieren. In Abstimmung mit AG oder dessen Beauftragten, z. B. Sigeko, werden diese Pläne zur Ausführung frei gegeben. Darin sind die geplanten Ausführungszeiten enthalten, die entsprechend vertragswirksam werden.

Der Ablauf richtet sich nach dem übergeordneten Terminrahmenplan. Die Leistungen werden ohne geplante Unterbrechungen innerhalb des Bauablaufes ausgeführt.
Es ist jedoch mit mehrmaligem Wechsel (bis zu 5 Wechsel) der Ausführungsorte innerhalb des Bauvorhabens zu rechnen. Dies ist in die EP einzurechnen und wird nicht separat vergütet.

Die Malerarbeiten an Decken erfolgen zum Teil während oder nach dem Stellen der Trockenbauwände und -schächte und die Innenputz- Spachtelarbeiten an Wänden.

Die sich daraus ergebenden zeitlichen Abhängigkeiten werden nicht gesondert vergütet.
Eine Beschreibung der Hauptleistungen erfolgt im Punkt 3.1.

2.2.2. Besondere Erschwernisse

Gemäß der einleitenden Beschreibungen sind das Wohngebäude G auf dem Grundstück sowie die bleibende Kommunwand/Brandwand am Bauteil A zu berücksichtigen.
Grundsätzlich sind deshalb Verfahren und Geräte so einzusetzen, dass jegliche Emissionen minimiert werden. Darüber hinaus erforderliche Arbeiten sind im Vorfeld im Rahmen des Bauablaufplans und wöchentlich anzumelden. Zur Bewertung einzelner Arbeiten sind im Zweifelsfall im Vorfeld probeweise Messungen bzw. Abstimmungen mit den Nachbarn zu Auswirkungen vorzunehmen.
Die in der Ausschreibung beschriebene Forderung "lärmarm" bezieht sich im Sinne der Bauarbeiten auf folgende Maßnahmen:

Schallschutz
- Einsatz von schallgedämpften Geräten gemäß Maschinenbaurichtlinie
- Maximale Lärmreduzierung beim Einsatz der Maschinentechnik
Die Einhaltung der vorgeschriebenen Emissionswerte ist neben der Gerätewahl durch geeignete Maßnahmen wie Standortwahl oder Einsatz von schallschluckenden Maßnahmen zu gewährleisten.
Der AN ist für die eingesetzten Geräteparameter nachweispflichtig.

Erschütterungsschutz
Hinsichtlich Schutz vor Erschütterung werden die Gebäude nach DIN 4150-3 entsprechend Tabellen 1 und 3, Zeilen 3, als Bauten eingestuft mit besonderer Erschütterungsempfindlichkeit. Die daraus resultierenden Anforderungen der DIN 4150-3 sind durch den Einsatz erschütterungsarmer Bauverfahren einzuhalten.

Staubemission
Arbeitsverfahren sind so auszuwählen und durchzuführen, dass möglichst wenig Staub freigesetzt wird. Bei Tätigkeiten mit Staubexposition ist eine Ausbreitung des Staubes auf unbelastete Arbeitsbereiche zu vermeiden, soweit dies nach dem Stand der Technik möglich ist. (Staubwände, Abplanungen, Absaugung, geeignete Transportmittel). Im Außenbereich sind Befeuchtung durch Wasser als feiner Sprühnebel einzusetzen. Schuttrutschen sind nur in dichter Ausführung mit Staubschutzhüllen einsetzbar.

2.2.6. Besondere Anforderungen an Baustellen- und Entsorgungseinrichtungen

Entsprechend seiner gewählten Ausführungstechnologie hat der AN alle für seine eigene Leistung notwendigen Baustelleneinrichtungen selbst zu planen, mitzubringen oder herzustellen und wieder zu beseitigen. Damit in Verbindung stehende Kosten für Planung, öffentlich-rechtliche Genehmigungen, Ertüchtigung der Baustelleneinrichtung usw. sind in die Einheitspreise einzukalkulieren.

Nicht mehr benötigte Teile der Baustelleneinrichtung sind unverzüglich zu entfernen.
Nach Abbau der Baustelleneinrichtung sind das dafür benötigte Gelände bzw. die genutzten baulichen Anlagen und Gebäude in den ursprünglichen Zustand zu versetzen, falls nichts anderes vereinbart worden ist.

2.2.7. Gerüste

Entsprechend seiner gewählten Ausführungstechnologie hat jeder AN alle für seine eigene Leistung notwendigen Baubehelfe selbst zu planen, mitzubringen oder herzustellen und wieder zu beseitigen. Damit in Verbindung stehende Kosten für Planung, öffentlich-rechtliche Genehmigungen, Ertüchtigung der Gerüste und Baubehelfe usw. sind ebenso wie die Leistung selbst in die Einheitspreise einzukalkulieren.

2.2.8. Mitbenutzung von Gerüsten

Die Fassadengerüste vom AN Gerüstarbeiten werden für alle am Bau beteiligten Firmen zur Nutzung überlassen. Das sind Fassadengerüste für die Dach- (AN Abdichtung, Klempner) und Fassadengewerke (AN Außenputz, WDVS, Fenster, Pfosten-Riegelfassade, Schlosser, Sonnenschutz).

2.2.9. Abrechnung nach bestimmten Zeichnungen oder Tabellen.

Das Aufmaß hat anhand von Plänen zu erfolgen. Das Aufmaß ist in Papierfom und elektronisch zu übergeben. Die bevorzugte Schnittstellenkonfiguration ist dabei das Format DA 11 oder Excellisten.
Aufmaße sind in Positionsreihenfolge und positionsweise kumulativ zu erfassen.

Zu jedem Einzelaufmaß ist ein Aufmaßdeckblatt zu erstellen, auf dem die Positionsmenge Soll gesamt, Positionsmenge Ist gesamt und der Positionsmengenzuwachs zum jeweiligen Aufmaß ablesbar gelistet ist.

## 3. Zusätzlich Technische Vertragsbedingungen (ZTV) für Garten und Landschaftsbauarbeiten
3. Zusätzlich Technische Vertragsbedingungen (ZTV) für Landschaftsbauarbeiten

3.1. Art und Umfang der Leistung

Gegenstand dieser Ausschreibung sind Leistungen gemäß VOB/C ATV DIN 18320 Landschaftsbauarbeiten, sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst die fachgerechte mängelfreie Ausführung sämtlicher Malerarbeiten einschließlich aller dazu notwendigen Hilfsmittel.

3.2. Nebenangebote

Nebenangebote werden zugelassen.

3.3. Qualifikation AN

Die fachliche und wirtschaftliche Qualifikation des Bieters ist durch Präqualifikationsnachweis gemäß Angabe unter Punkt 3. im Angebotsschreiben (KFB V 3) oder durch Eigenerklärung zur Eignung (KFB V 7) nachzuweisen. Subunternehmer sind bei Angebotsabgabe zu benennen (KFB VE 5 EU, Eignungsleihe).

3.4. Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5. Anzeigen gegenüber Behörden und Versorgern

Die Baubeginnsanzeige erfolgt durch den AG eine Woche vor Beginn der Arbeiten.
Die Abmeldung und Abtrennung der Medien/Sparten erfolgt ebenfalls durch den AG. Der AN erhält vor Baubeginn hierzu eine schriftliche Bestätigung.

3.6. Baubegleitende Beprobungen

Die Beprobung und Analytik von Bausubstanz- und Bodenproben erfolgen ausschließlich durch die Fachbauleitung des AG. Geeignetes Gerät zur Beprobung ist durch den AN ohne gesonderte Vergütung bereitzustellen. Es gilt ausschließlich die von der AG-Bauleitung vorgelegte Deklarationsanalytik.

3.7. Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8. Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.9. Baumaße

Das Aufmass ist vom AN grundsätzlich eigenverantwortlich am Bau zu nehmen.
Fordert der AG, dass die Konstruktionen schon zu einem Zeitpunkt zur Montage bereitstehen müssen, der ein vorheriges Aufmass unmöglich macht, so sind unter Berücksichtigung der Bautoleranzen nach DIN die Fertigungsmaße mit dem AG zu vereinbaren.

3.10. Untergrund

3.11. Ausführung

Die Verarbeitungsrichtlinien der Hersteller- und Zulieferfirmen sind zu beachten.
Die in den Leistungsbeschreibungen aufgeführten Stoffe und Materialien sind vom AN hinsichtlich
der geforderten Güte und Qualität auf ihre Richtigkeit zu überprüfen.
Auf Verlangen des AG ist vom AN der Nachweis vorzulegen, daß die Stoffe den gestellten Anforderungen
entsprechen.

Für die geeignete Beschaffenheit des Untergrundes trägt der AN die Verantwortung, eventuelle Bedenken sind
vor Ausführungsbeginn geltend zu machen.

3.12. Schutz der Bauteile

Alle zu schützenden Bauteile wie z.B. endbehandelte Tür- und Fensterelemente, Geländer sowie
Leitungen und Geräte der Technischen Gebäudeausrüstung(TGA) usw. sind mit geeigneten Maßnahmen, wie mit geeigneter Folie abzudecken und/oder staubdicht abzukleben, zu schützen und nach Beendingung der Malerarbeiten wieder zu entfernen und fachgerecht zu entsorgen.
Evtl. Kleberückstände oder sonstige Verschmutzungen sind sofort zu entfernen.
Erforderliche Markierungen dürfen nur nach vorheriger Abstimmung mit der Bauleitung und ggf. den Architekten sowie entsprechender Freigabe ausgeführt werden und sind
anschließend rückstandsfrei zu entfernen.

3.13. Anschlüsse, Fugen

Die Anschlüsse an den Baukörper müssen den bauphysikalischen Anforderungen an Wärme-, Schall- und Brandschutz sowie Fugenbewegungen entsprechen (s. ff).

Dehnfugen am Baukörper sind an gleicher Stelle in den Konstruktionen vorzusehen bzw. zu übernehmen.

3.14. Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.15. Blitzschutz

Vor Ausführung der Arbeiten ist eine Abstimmung mit der beauftragten Blitzschutzfirma bezüglich Blitzschutzverbindungen sowie der Art und Anzahl der Anschlusspunkte an den Übergabestellen durch den AN herbeizuführen.

Ergänzend zur VOB und DIN-Vorschriften gelten die nachstehenden Ausführungen:
In ihrer jeweils gültigen Fassung (zum Zeitpunkt der Vergabe) Gem. § 4 Nr.2 und § 13 Nr.1 VOB/B sind DIN und EN Normen als anerkannte Regeln der Technik zu beachten.

Die Kenntnis der existierenden Regelwerke entbindet nicht von der Pflicht, sich über aktuelle Entwicklungen innerhalb der Branche durch Studium der Fachliteratur und Fachvorträge auf dem Laufenden zu halten (Fortbildungspflicht).

- Forschungsgesellschaft Landschaftsentwicklung Landschaftsbau e. V. (FLL): Dachbegrünungsrichtlinien: Richtlinien für Planung, Bau und Instandhaltungen von Dachbegrünungen
- Forschungsgesellschaft Landschaftsentwicklung Landschaftsbau e. V. (FLL): Empfehlungen für Planung, Bau und Instandhaltungen von Verkehrsflächen auf Bauwerken
- Sicherheitsregeln für gärtnerische Arbeiten auf Bauwerken der Gartenbau-Berufsgenossenschaft (aktuellster Stand)
- Zentralverband des Deutschen Dachdeckerhandwerks e. V. (ZVDH): Fachregel für Abdichtungen ("Flachdachrichtlinien")
- DIN 18915 Vegetationstechnik im Landschaftsbau, Bodenarbeiten
- DIN 18916 Pflanzen und Pflanzarbeiten
- DIN 18917 Rasen- und Saatarbeiten
- DIN 18920 Vegetationstechnik im Landschaftsbau, Schutz von Bäumen, Pflanzenbeständen und Vegetationsflächen bei Baumaßnahmen
- LBO: Landesbauordnung der Bundesländer mit Begleitverordnungen: BayBO
- MHHR: Muster-Hochhaus-Richtlinie
- ZTV Baumpflege
- ZTV Großbaumverpflanzung
- Gütebestimmungen für Stauden (FLL)
- Gütebestimmungen für Baumschulpflanzen (FLL)
- Regel-Saatgut-Mischungen Rasen, RSM (FLL)
- Qualitätsanforderung und Anwendungsempfehlung für organische Mulchstoffe und Komposte im Landschaftsbau (FLL)
- WU-Beton Richtlinie
- BauGB: Baugesetzbuch
- RAS LP 4 Richtlinien für die Anlage von Straßen, Teil: Landschaftspflege, Abschnitt 4: Schutz von Bäumen, Vegetationsbeständen und Tieren bei Baumaßnahmen
- ZTV P StB 06 Zusätzliche Technische Vertragsbedingungen und Richtlinien für den Bau von Pflasterdecken und Plattenbelägen
- Regel-Saatgut-Mischungen Rasen, RSM (FLL)
- Empfehlungen zu Planung und Bau von Verkehrsflächen auf Bauwerken (FLL)
- Merkblatt für Flächenbefestigungen mit Pflasterdecken und Plattenbelägen Teil 1
- ZTV SoB-StB Schichten ohne Bindemittel im Straßenbau
- Technische Lieferbedingungen für Bauprodukte zur Herstellung von Pflasterdecken, Plattenbelägen und Einfassungen
- Zusätzliche technische Vertragsbedingungen und Richtlinien zur Herstellung Plattenbelägen und Einfassungen
- Qualitätsanforderung und Anwendungsempfehlung für organische Mulchstoffe und Komposte im Landschaftsbau (FLL)
- Richtlinien für die Planung, Ausführung und Pflege von Fassadenbegrünungen (FLL)
- Richtlinien für die Planung und Ausführung von Dächern mit Abdichtungen Flachdachrichtlinien
- Richtlinien für die fachgerechte Planung und Ausführung des Fassadensockelputzes sowie des Anschlusses der Außenanlagen.

- ZTV E StB 09 Zusätzliche Technische Vorschriften und Richtlinien für Erdarbeiten im Straßenbau
- Technische Lieferbedingungen für Böden und Baustoffe im Erdbau des Straßenbau TL BuB E-StB 09 - Ausgabe 2009
- ZTVT StB Zusätzliche Technische Vorschriften und Richtlinien für Tragschichten
- ZTV La StB Zusätzliche Technische Vertragsbedingungen und Richtlinien für Landschaftsbauarbeiten im Straßenbau
- RAS LG 3 Richtlinien für die Anlage von Straßen Teil: Landschaftsgestaltung, Abschnitt 3: Lebendverbau.
- RAS LP 4 Richtlinien für die Anlage von Straßen, Teil: Landschaftspflege, Abschnitt 4: Schutz von Bäumen, Vegetationsbeständen und Tieren bei Baumaßnahmen.
- RAS Ew Richtlinie für die Anlage von Straßen, Teil: Entwässerung
- ZTV P StB 06 Zusätzliche Technische Vertragsbedingungen und Richtlinien für den Bau von Pflasterdecken und Plattenbelägen
- ZTV Asphalt StB 01 Zusätzliche Technische Vertragsbedingungen und Richtlinien für den Bau von Fahrbahndecken aus Asphalt
- Empfehlungen zu Planung und Bau von Verkehrsflächen auf Bauwerken (FLL)
- Merkblatt für Flächenbefestigungen mit Pflasterdecken und Plattenbelägen Teil 1 Regelbauweise
- ZTV SoB-StB - Zusätzliche Technische Vertragsbedingungen und Richtlinien für den Bau von Schichten ohne Bindemittel im Straßenbau
- Technische Lieferbedingungen für Bauprodukte zur Herstellung von Pflasterdecken, Plattenbelägen und Einfassungen - TL Pflaster-StB 06/15 - Ausgabe 2015
- Zusätzliche technische Vertragsbedingungen und Richtlinien zur Herstellung von Pflasterdecken, Plattenbelägen und Einfassungen - ZTV

- Technische Lieferbedingungen/ Prüfvorschriften für Fugenfüllstoffe in Verkehrsflächen TL / TP Fug-StB 24 (Technische Lieferbedingungen, Ausgabe 2024)

- DIN EN 1991-4 Eurocode 1: Einwirkungen auf Tragwerke
- DIN EN 12 056-3 und DIN 1986-100: "Schwerkraftentwässerungsanlagen innerhalb von Gebäuden- Dachentwässerung" und
- "Entwässerungsanlagen für Gebäude und Grundstücke - zusätzliche Bestimmungen zu DIN EN 12 056"
- DIN 4102: Brandverhalten von Baustoffen und Bauteilen
- DIN EN 13948: Abdichtungsbahnen - Bestimmung des Widerstandes gegen Durchwurzelung
- DIN EN 13707: Abdichtungsbahnen - Bitumenbahnen mit Trägereinlage für Dachabdichtungen
- DIN EN 13956: Abdichtungsbahnen - Kunststoff und Elastomerbahnen für Dachabdichtungen
- DIN EN 13967: Abdichtungsbahnen - Kunststoff und Elastomerbahnen für die Bauwerksabdichtung gegen Bodenfeuchte und Wasser (z. B. im Bereich intensiver Begrünungen mit Anstaubewässerung > 100 mm)
- DIN EN 13969: Abdichtungsbahnen - Bitumenbahnen für die Bauwerksabdichtung gegen Bodenfeuchte und Wasser - Definitionen und Eigenschaften
- ETAG 005: Flüssig aufzubringende Dachabdichtungen Teile 1 - 8
- DIN 18195: Abdichtung von Bauwerken - Begriffe
- DIN 18531: Abdichtungen von Dächern sowie von Balkonen, Loggien und Laubengängen, Teile 1 - 4
- DIN EN 18533: Abdichtung von erdberührten Bauteilen
- DIN/TS 20000-201: Anwendung von Bauprodukten in Bauwerken
- DIN/TS 20000-202: Anwendung von Bauprodukten in Bauwerken (Abdichtung von erdberührten Bauteilen)
- DIN 4108: Wärmeschutz und Energieeinsparung in Gebäuden
- DIN EN 13162 bis DIN 13171: Wärmedämmstoffe für Gebäude
- ASR A2.1: Schutz vor Absturz und herabfallenden Gegenständen, Betreten von Gefahrenbereichen (Verringerung der Absturzhöhe auf 2 m)
- DIN 4420: Arbeits- und Schutzgerüste
- DIN 4426: Einrichtungen zur Instandhaltung baulicher Anlage

- VOB/A: Allgemeine Bestimmungen für die Vergabe von Bauleistungen
- VOB/B: Allgemeine Vertragsbedingungen für die Ausführung von Bauleistungen
- VOB/C: Allgemeine technische Vertragsbedingungen für Bauleistungen, insbesondere:
- ATV DIN 18 336: Abdichtungsarbeiten
- ATV DIN 18 338: Dachdeckungs- und Dachabdichtungsarbeiten
- DIN 4426 Einrichtung zur Instandhaltung baulicher Anlagen - Sicherheitstechnische Anforderungen an Arbeitsplätze und Verkehrswege - Planung und Ausführung
  - BGV CV 22 - Unfallverhütungsvorschrift Bauarbeiten § 12 "Absturzsicherung"

## 4. Schnittstelle zu den Gewerken Elektro und HLS
4. Schnittstelle zu den Gewerken Elektro und HLS

Auf den zeitlichen Ablauf der Bauausführung wird besonders verwiesen. Die Landschaftsbauarbeiten sind
mit mehreren Baugewerken abzustimmen.

Sämtliche Elektro- und HLS- Installationen sind Leistungen der Gewerke Elektro und HLS.
ebenso Kanal

## 5. Angebotsunterlagen und Angebotspläne AG
Angebotsunterlagen und Angebotspläne

Übersicht der Anlagen zum Leistungsverzeichnis
LV mit Deckblatt, Vorbemerkungen und Leistungspositionen als GAEB-Datei

A 1 Straßenkarte  A4, unmaßstäblich (2 Seiten)
A 2 Luftbilder  A4, unmaßstäblich (2 Seiten)
A 3 entfällt
A 4 Freiflächengestaltungsplan (Baugenehmigung)  A3, unmaßstäblich
A 5 Baumbestandsplan und Schutzbereiche (Baugenehmigung) A3, unmaßstäblich
A 6 BZP Terminrahmenplan V1.13  A3, unmaßstäblich (2 Seiten)
A 7 Ansichten Neubau Ost-West und Bestandsgebäude  A3, unmaßstäblich (2 Seiten)
A 8 Grundrisse Neubau UG bis 2.OG  A0, M1:100 (4 Pläne)
A 9 Grundrisse Villa E Umbauplanung UG bis 1.OG  A1, M1:50 (3 Pläne)
A 10 Schnitte A, B, H, K Neubau A+B  A1, M1:50 (4 Pläne)
A 11 Schnitte A und C Villa E  A1, M1:50 (2 Pläne)
A 12 Ansichten SW/SO und NO/NW Villa E  A1, M1:50 (2 Pläne)
A13 Schnitte Abwicklungen Regenwasser  A0, M 1:100 (1 Plan)
A14 Grundriss EG Freiflächen  A0, M 1:100 (1 Plan)
A15 Grundriss 1.OG Dachterrasse Lehrer- Sozialraum  A1, M 1:50 (1 Plan)
A16 Grundriss 2.OG Dachterrasse Sonnensegel  A1, M 1:50 (1 Plan)
A17 Grundriss/Ansicht Ballfangzaun  A2, M 1:50 (1 Plan)
A18 Grundriss/Ansicht/Schnitt Geländerdetail  A2, M 1:50 (1 Plan)

## LEISTUNGSVERZEICHNIS
LEISTUNGSVERZEICHNIS
LANDSCHAFTSBAUARBEITEN

Inhaltsverzeichnis

A Baubeschreibung
0 Allgemeine Beschreibung
1 Wesentliche Leistungen
2 Örtliche Verhältnisse
3 Sparteneinholung
4 Ausführungsunterlagen

B Weitere Zusätzliche Vertragsbedingungen

C Zusätzliche Technische Vertragsbedingungen Schlosserarbeiten

## 0.1 Allgemeine Baustellenbestimmungen
0.1 Allgemeine Baustellenbestimmungen
Arbeitszeit
Die Arbeitszeit richtet sich nach den Bestimmungen des Arbeitszeitgesetzes sowie den Auflagen aus der Baugenehmigung. Als Regelarbeitszeit wird von Montag bis Freitag jeweils von 07.00 Uhr bis 18.00 Uhr festgelegt. Arbeitsende meint in diesem Zusammenhang Ruhe auf dem Baufeld sowie das Ausschalten der Beleuchtung.

Sollten längere Arbeitszeiten und Arbeiten an Samstagen erforderlich werden, ist dies nur nach Abstimmung mit der Objektüberwachung und vorheriger Genehmigung durch den AG grundsätzlich möglich. Die Anträge hierfür sind mit mind. einer Woche Vorlaufzeit schriftlich einzureichen.

Schlechtwetterregelung
Auf die der Ausschreibung beiliegende Schlechtwetterregelung wird verwiesen.

Einfriedung
Die Baustelle sowie die angrenzenden Flächen werden zur Sicherung gegen den Zutritt Unbefugter mit einem offenen Bauzaun umgeben.
Lagerflächen außerhalb dieses Bereiches werden vom Auftraggeber nicht zur Verfügung gestellt. Der Zugang hat nur über die vorgesehenen Türen / Tore zu erfolgen. Das Verschließen der Zugänge ist Sache des Auftragnehmers, dessen Beschäftigte als letzte die
Baustelle verlassen.

Aufenthaltsräume, Sanitäranlagen, Lagerräume
Der AN hat für seine Belange die Arbeitsstättenverordnung für Tagesunterkünfte und sonstige Einrichtungen umzusetzen. Das Erstellen eines Wohnlagers auf der Baustelle ist untersagt. Für alle am Bau Beteiligten steht bis zum Bauende eine Sanitär- und WC-Anlage zur Verfügung. Auf den pfleglichen Umgang mit den sanitären Einrichtungen wird besonders hingewiesen. Bei mutwilliger Verschmutzung oder Beschädigung der
Einrichtungen werden die Kosten gegebenenfalls auf die dafür verantwortlichen Unternehmen umgelegt.

Wasser- und Kanalanschluss / Verbrauchskosten
Der Bauherr hat Baustrom und Bauwasser vorab bereits auf die Baustelle leiten lassen. Für Baustrom steht ein Anschlussschrank zur Verfügung. Bauwasser steht in frostsicheres Einhausen an Entnahmestellen zur Verfügung.

Die Anlagen für bauzeitliche Abwasserentsorgung werden für die gesamte Bauphase zur Verfügung gestellt. Innerhalb des Gebäudes steht kein Wasseranschluss zur Verfügung.

Die Verbrauchskosten des Wasserbezugs werden während der Bauphase vom AN übernommen.

Frisch- und Abwasser dürfen nicht unkontrolliert entweichen. Abwasser muss ordnungsgemäß eingeleitet werden und darf keine größere Verunreinigung aufweisen als es die einschlägigen gesetzlichen Bestimmungen vorschreiben.

Stromanschluss / Verbrauchskosten
Die Überprüfung der elektrischen Betriebsmittel auf ihren ordnungsgemäßen Zustand gemäß BGV A3 Tabelle 1B erfolgt regelmäßig durch den AN.

Der ordnungsgemäße Zustand der eingesetzten elektrischen Betriebsmittel muss durch eine Prüfplakette oder einen anderen anerkannten Nachweis alle 3 Monate dem SiGeKo bzw. der Objektüberwachung vorgelegt werden.

Der Auftragnehmer hat für seine elektrischen Betriebsmittel, ausschließlich die Steckvorrichtungen in den Baustromverteilern zu nutzen. Die Benutzung anderer Steckvorrichtungen, wie zum Beispiel Steckdosen im Gebäude ist untersagt. Der SiGeKo behält sich zudem das Recht vor, bei äußerer erkennbarer Beeinträchtigung oder Beschädigung der Betriebsmittel, diese außer Betrieb zu nehmen (die Verantwortung des Auftragnehmers bleibt hiervon unberührt).

Analog zu der Regelung der Verbrauchskosten der Wasserversorgung übernimmt der AN die Verbrauchskosten für seine eigenen Arbeiten und nach Abschluss seiner Arbeiten und Rückzug von der Baustelle.

Beleuchtung
Durch den AN der Baumeisterarbeiten wird für die Dauer der Bauzeit eine Grundbeleuchtung für die allgemeinen Baustelleneinrichtungsflächen
sowie für die Verkehrswege bzw. Verkehrsflächen innerhalb und außerhalb des Gebäudes erstellt.

Maschinen und Geräte - Lärmschutz
Für die Ausführung der gesamten Arbeiten dürfen ausschließlich nur Maschinen und Geräte verwendet werden, die dem neuesten Stand der Technik sowie der Richtlinie 89/392 EWG entsprechen, nach §39 der VBG 1 geprüft sind und die gemäß den einschlägigen Vorschriften die Lärm- und Erschütterungsbelästigungen der Anlieger auf ein Minimum reduzieren.

Das heißt insbesondere, dass hinsichtlich der Anforderungen zur sicherheitsgerechten Bereitstellung und Benutzung von Arbeitsmitteln eine Gefährdungsbeurteilung zu erstellen ist, dass Prüfungen und Prüffristen von Arbeitsmitteln festgelegt und befähigte Personen benannt werden.

Der Auftragnehmer hat den Nachweis gem. Betriebssicherheitsverordnung (BetrSichV) zu erbringen, dass sich seine Maschinen und Geräte in einem arbeitssicheren Zustand befinden.

Auf der Baustelle dürfen nur schallgedämmte Baumaschinen eingesetzt werden. Der Geräuschpegel der Maschinen darf bei Vollbelastung den Wert von tagsüber, d.h. zwischen und 7:00 und 22:00 Uhr, 65 dB (A) nicht überschreiten. Es wird insbesondere darauf hingewiesen, dass, sollte der geforderte Immissionswert (65 dB (A)) nur mit zusätzlichen geeigneten Maßnahmen erreicht werden können, diese Aufwendungen in die Einheitspreise einzukalkulieren sind und nicht gesondert vergütet werden. Die Verwendung von Luftkompressoren und druckluftbetriebenen Geräten ist prinzipiell untersagt, außer es sind keine anderen Arbeitsverfahren möglich - hierfür ist jedoch eine vorherige Abstimmung mit der Objektüberwachung zwingend erforderlich.

Im Besonderen sind die Auflagen und Anforderungen des "Merkblatt für Maßnahmen zum Schutz gegen Baulärm" - aktuellster Stand, herausgegeben von der Stadt Erding - Immissionsschutz, zu beachten und einzuhalten. Wegen des gleichzeitigen Betriebes in den umliegenden Nachbargebäuden dürfen außerhalb der zulässigen Regelarbeitszeiten keine lärmintensiven Arbeiten durchgeführt werden. Eine
unnötige Beeinträchtigung der Nachbarn ist möglichst zu vermeiden. Nach Bedarf werden vom AG ggf. Lärmmessungen durchgeführt, um die Einhaltung der gesetzlichen Vorschriften zu überprüfen. Werden bei den Lärmmessungen Überschreitungen der Immissionswerte festgestellt, ist der AN verpflichtet, durch geeignete Maßnahmen die Einhaltung der o.g. Werte unverzüglich zu gewährleisten.

Brandschutz
Hier ist die Verordnung über die Verhütung von Bränden (VVB) vom 29.04.1981 (Bayer. Gesetzes - und Verordnungsblatt Nr. 8/81) zu beachten.

Der Auftragnehmer hat sich vor Arbeitsbeginn selbständig über den Rettungswegeplan bei der Objektüberwachung zu informieren und den damit verbundenen entsprechenden Anordnungen Folge zu leisten.

Leicht entzündliche oder selbstentzündliche Stoffe dürfen nur in Mengen, die für den Fortschritt der Arbeiten erforderlich sind, am Arbeitsplatz vorgehalten werden. An Arbeitsstellen mit Feuerarbeiten hat der Auftragnehmer je nach Brandgefährlichkeit in Abstimmung mit den SiGeKo geeignete Schutzmaßnahmen zu ergreifen und Feuerlöscheinrichtungen bereitzustellen.

Die Arbeiten sind in der Regel bis spätestens 14:00 Uhr zu beenden. Nach Beendigung der Arbeiten sind ohne gesonderte Vergütung Brandwachen für einen ausreichenden Zeitraum (mind. 2 Stunden) zu stellen, bis eine Brandgefahr gesichert ausgeschlossen werden kann.

Bei Schneide- und Schweißarbeiten ist vor Ausführungsbeginn eine schriftliche Schweißerlaubnis bei der Objektüberwachung einzuholen.

Brandgefährdete Bereiche sind zu kennzeichnen. Erforderlichenfalls (siehe Arbeitsstättenverordnung) ist ein Flucht- und Rettungswegeplanaufzustellen, Arbeitnehmer sind entsprechend zu unterweisen (siehe §12 Arbeitsschutzgesetz) und die Maßnahmen mit den anderen Gewerken
abzustimmen.

Gefahrstoffe
Der Umgang mit Gefahrstoffen einschließlich ihrer Lagerung, hat nach der Gefahrstoffverordnung zu erfolgen. Er ist u.a. nur zulässig, wenn eine ausreichende Betriebsanweisung auf der Baustelle vorliegt und erforderlichenfalls der Gewerbeaufsicht und der zuständigen Berufsgenossenschaft die Tätigkeit angezeigt wurde.

Wassergefährdende Stoffe
Die Lagerung von bzw. der Umgang mit wassergefährdenden Stoffen ist der Objektüberwachung und dem durch den Auftraggeber beauftragten SiGeKo anzuzeigen. Darüber hinaus sind alle Böden (Grundflächen), auf denen mit wassergefährdenden Stoffen gearbeitet bzw. hantiert wird, flüssigkeitsdicht und medienbeständig auszuführen.

Sicherheits- und Gesundheitsschutz
Nach Auftragsvergabe wird durch den Sicherheits- und Gesundheitsschutzkoordinator (SiGeKo) die allgemeine Baustellenordnung mit Sicherheits- und Gesundheitsplan übergeben.

Die einschlägigen Arbeitsschutz- und Unfallverhütungsvorschriften sind auf der Baustelle vorzuhalten. Diesen Anordnungen und Vorschriften ist strikt Folge zu leisten.

Auftragnehmer und Nachunternehmer benennen dem Auftraggeber vor Aufnahme der Bauarbeiten schriftlich die zuständigen Vorgesetzten und Aufsichtsführenden, die Fachkraft für Arbeitssicherheit, seine Arbeitsverfahren sowie die vorgesehenen Maßnahmen zur Sicherheit und zum Gesundheitsschutz seiner auf der Baustelle Beschäftigten. Für eine regelmäßige Unterweisung des Personals nach Arbeitsschutzgesetz ist zu sorgen. Nachweise darüber sind auf der Baustelle vorzuhalten.

Der Auftragnehmer gewährleistet, dass die im Sinne § 4 Unfallverhütungsvorschrift "Allgemeine Vorschriften" notwendige persönliche Schutzausrüstung entsprechend PSA-Benutzungsverordnung zur Verfügung gestellt und benutzt wird. Der Auftragnehmer hat beim Einsatz von Nachunternehmern die Freigabe des Auftraggebers einzuholen sowie seiner Abstimmungspflicht nach §8 Arbeitsschutzgesetz sowie § 6 Abs. 1 der VBG 1 nachzukommen.
Die Auftragnehmer haben sich im Sinne §8 Arbeitsschutzgesetz zur Gewährleistung der Sicherheits- und  Gesundheitsschutz-Bestimmungen auch untereinander abzustimmen. Jeder Auftragnehmer ist dabei verpflichtet, seine Arbeiten so zu gestalten, dass eine Gefährdung von Leben und Gesundheit vermieden wird.
Sollte beabsichtigt sein, von vorgesehenen Arbeits-, Fertigungs- oder Montageverfahren, Arbeitsabläufen und Arbeitszeiten abzuweichen, ist der Auftraggeber unverzüglich zu informieren.

Das Personal des Auftragnehmers muss für die ihm übertragene Arbeit geeignet und in Sicherheit und Gesundheitsschutz nachweislich
unterwiesen sein. Beim Einsatz von Personal ohne ausreichende Kenntnis der deutschen Sprache muss ständig eine der deutschen Sprache
mächtige und fachlich geeignete Person vor Ort anwesend sein. Den Hinweisen des vom Auftraggeber bestellten Koordinators zur Beseitigung von
Mängeln bei Sicherheit und Gesundheitsschutz ist umgehend nachzukommen. Personen, die gegen Arbeitsschutz- und Unfallverhütungsvorschriften verstoßen, keine vorschriftsgemäße Arbeitskleidung / Schutzausrüstung tragen oder den Anweisungen des SiGeKo oder anderen Beauftragten des Auftraggebers nicht Folge leisten, sind abzuberufen und müssen vom Auftragnehmer durch geeignetes Personal
ersetzt werden.

Alkohol-, Ess-, Rauch- und Drogenverbot
Auf der Baustelle herrscht innerhalb des Bauzauns grundsätzlich striktes Alkohol-, Ess-, Rauch- und Drogenverbot. Der Auftragnehmer hat Personen, bei denen der begründete Verdacht auf Alkohol- und Drogeneinfluss besteht, unverzüglich von der Baustelle zu entfernen. Der Auftraggeber behält sich vor, solchen Personen dauerhaft Baustellenverbot zu erteilen. Das Einnehmen von Mahlzeiten ist nur in den jeweiligen Tagesunterkünften gestattet.

Vorkehrungen für Erste-Hilfe-Maßnahmen
Zur Ersten Hilfe hat jeder Auftragnehmer nach der Arbeitsstättenverordnung und der Unfallverhütungsvorschrift "Erste Hilfe" die notwendigen Vorkehrungen selbst zu treffen.

Der AN ist verpflichtet, seine Mitarbeiter entsprechend einzuweisen. Der AN hat vor Beginn der Arbeiten den Nachweis zu führen, dass er - bezogen auf die Besetzung der Baustelle - die geforderte Anzahl an Mitarbeitern beschäftigt, die eine gültige Ausbildung als Ersthelfer besitzen. Die vorgesehenen Mitarbeiter sind dem Auftraggeber bzw. dem SiGeKo zu benennen.

Baustellenabsicherung
Aufgrund insgesamt beengter Platzverhältnisse stehen für Lager- und Personalcontainer für das Bauvorhaben nur die im vorläufigen BE-Pan ausgewiesenen Flächen zu Verfügung.

Die BE-Flächen werden jedoch auch durch andere am Bauvorhaben beteiligte Firmen genutzt, daher hat der AN, zur Sicherstellung eines geregelten Bauablaufs, eine Koordinationspflicht mit allen am Bau beteiligten Firmen (vgl. § 8 ArbSchG und BGV A 1 § 6). Jegliche Lagertätigkeit ist bei der örtlichen Objektüberwachung anzumelden und mit ihr abzustimmen. Die im BE-Plan gekennzeichneten Anliefer- und Verkehrsflächen
sind jederzeit durch den AN freizuhalten. Arbeitstäglich nach Arbeitsende ist die Baustelle zu verschließen.

Materiallieferungen
Materialien, Maschinen und Geräte sind dem Arbeitsfortschritt entsprechend auf die Baustelle zu bringen. Lagerflächen, über die dem Auftragnehmer zugewiesenen Flächen hinaus, stehen nicht zur Verfügung. Anlieferungsort, Standort sowie Be- und Entladung sind vorab mit der Objektüberwachung abzustimmen. Die Objektüberwachung ist nicht verpflichtet, Materiallieferungen für den Auftragnehmer anzunehmen.

Der Auftragnehmer hat Materiallieferungen so zu disponieren, dass eine Abnahme durch den Auftragnehmer erfolgen kann. Bei Materiallieferungen, insbesondere durch Drittfirmen, ist dafür Sorge zu tragen, dass in den Lieferpapieren, über die Bezeichnung der Baumaßnahme hinaus, immer die Empfängerfirma (= Auftragnehmer) angegeben ist.

Reinigungsmaßnahmen
Gemäß VOB/C hat jeder Auftragnehmer sämtliche von seinen Arbeiten herrührenden Verunreinigungen, Abfälle, Bauschutt usw. täglich zu beseitigen und vorschriftsgemäß zu entsorgen.
Diese sind auf eigene Kosten arbeitstäglich aus dem Gebäude zu transportieren, selbst zu den vorh. Containern zu transportieren.

Das Verbrennen von Abfällen ist verboten.

Neben der täglichen Reinigung der Arbeitsplätze ist die gesamte Baustelle, einschließlich der Außenbereiche, jeweils am vorletzten Arbeitstag (Donnerstag) einer Arbeitswoche zu reinigen. Hierfür stellt der Auftragnehmer eine entsprechende Anzahl von Arbeitskräften einschließlich Arbeitsmittel zur Verfügung, soweit seine Arbeiten zur Verschmutzung der Baustellen beigetragen haben. Eine gesonderte Vergütung für diese Leistung erhält der Auftragnehmer nicht.

Kommt der Auftragnehmer dieser Regelung trotz Aufforderung nicht nach, wird die Beseitigung der Verunreinigung durch die Objektüberwachung auf Kosten des Auftragnehmers veranlasst.

Die Baustellenabfallentsorgung ist entsprechend der zum Ausführungszeitpunkt gültigen Baustellenabfallentsorgungssatzung der Stadt Erding sowie den Vorgaben der Zertifizierungsstelle durchzuführen.

## 0.2 Zusätzliche Technische Vertragsbedingungen
0.2 Zusätzliche Technische Vertragsbedingungen
Zusätzliche Technische Vertragsbedingungen

Allgemein
Bei der Ausführung sind folgende Punkte zu beachten:

- die Vorschriften der Bayerischen Bauordnung und alle sonstigen einschlägigen öffentlich-rechtlichen Bestimmungen;
- die allgemein anerkannten Regeln der Technik und Baukunst;
- alle einschlägigen technischen Vorschriften, insbesondere sämtliche relevanten EURO-Normen (EN) und DIN-Vorschriften einschließlich der Gelbdrucke der DIN-Normen in ihrer neuesten geltenden Fassung. Bei Widersprüchen zu den derzeit geltenden DIN-Vorschriften legt der Auftragnehmer dies dem Auftraggeber zur Klärung vor;
- alle besonderen örtlichen Bestimmungen, technischen Vorschriften, Auflagen und Bestimmungen der allgemein anerkannten Fach-, Sicherheits- und Aufsichtsbehörde und Gütegemeinschaften, Verbände und Innungen, der Berufs- und Baugenossenschaften, der Arbeitsstättenverordnung und Arbeitsstätten-Richtlinien;
- die Bestimmungen der Technischen Richtlinien für Gefahrenstoffe, die Bestimmungen der Bauaufsicht sowie der städtischen Versorgungsbetriebe und des Tiefbauamtes;
- die Verdingungsordnung für Bauleistungen (VOB), Teil B und C, in der zum Zeitpunkt des Vertragsabschlusses gültigen Fassung. Grundlage für die Durchführung der Arbeiten sind die Allgemeinen technischen Vertragsbedingungen (ATV) der VOB Teil C, die in den Titeln zusätzlich formulierten Zusätzlichen technischen Vertragsbedingungen (ZTV) gelten ergänzend bzw. in Änderung hierzu;
- die Verarbeitungsvorschriften der Hersteller- bzw. Lieferfirmen;
- die EU-ESG-Taxonomie.

Die o.g. Aufstellung erhebt nicht den Anspruch auf Vollständigkeit. Sollten sich Normen und Richtlinien geändert haben, insbesondere DIN EN, so gilt die jeweils letzte gültige Fassung.

Allgemeine Ausführungshinweise
Der Auftragnehmer ist verpflichtet, für die gesamte Dauer seiner Tätigkeit auf der Baustelle eine der Art und dem Umfang des Bauvorhabens entsprechende sachverständige, deutschsprachige technische Aufsicht (Bauleiter, Montageleiter, Polier, Vorarbeiter) zu stellen, die mit allen erforderlichen Vollmachten ausgestattet sein muss und an den vom Auftraggeber angesetzten Baubesprechungen teilnimmt. Nach Auftragserteilung ist die verantwortliche Person innerhalb von einer Woche schriftlich zu benennen. Das für die termin- und fachgerechte Ausführung des Auftrages erforderliche, gut geschulte Fach- und Hilfspersonal ist in genügender Anzahl zu stellen.

Ungeeignetes Personal ist nach Aufforderung des Baumanagements von der Baustelle zu entfernen und unverzüglich durch anderes Personal zu ersetzen. Einrichtungen, welche die Arbeiten anderer Gewerke am Bau behindern, sind in Absprache mit der Projektleitung sofort zu entfernen. Alle Maße am Bau sind nach den Bauzeichnungen zu kontrollieren. Bedenken, die nach Angebotsabgabe und vor Ausführung entstehen, sind dem Auftraggeber rechtzeitig vor Ausführung schriftlich mitzuteilen, so dass möglichst genügend Zeit besteht, eine Alternativlösung zu erarbeiten. Im Übrigen wird klargestellt, dass der Auftragnehmer auch Bedenken, die während der Ausführung entstehen, unverzüglich schriftlich dem Auftraggeber mitzuteilen hat. Der Auftragnehmer hat die erforderlichen technischen und statischen Maßnahmen für Zwischenbauzustände, z.B. Absteifungen, eigenverantwortlich zu erstellen und die entsprechende Dimensionierung festzulegen. Die Kosten sind einzukalkulieren. Bauteile, Unter- und Hilfskonstruktionen dürfen nicht mittels Schussbolzen befestigt werden. Bei witterungsbedingten Arbeitsunterbrechungen sind die bis dahin erbrachten Leistungen gegen Wind, Regen- und Frostschäden zu sichern. Dem AN werden i.d.R. seitens der Planung Abschnitte zur Erstellung der einzelnen Bauteile vorgegeben. Zusätzlich technologisch bedingte Maßnahmen, die aus weiteren Abschnitten aufgrund z.B. des Arbeitsablaufes des Auftragnehmers resultieren, wie Schalungsausschnitte, Bewehrungsanschlüsse, Abstellungen, gelten als Nebenleistungen.
Die Wahl technologischer Vorgänge bleibt dem Auftragnehmer überlassen. Dabei sind die Arbeiten so auszuführen, dass Beeinträchtigungen anderer Arbeiten, Belästigungen durch Lärm (unter Beachtung der Richtlinien und Auflagen der "Allgemeine Verwaltungsvorschrift zum Schutz gegen Baulärm" sowie der Örtlichkeit entsprechenden Emissionsschutzvorgaben) und Staub auf das unvermeidbare Maß reduziert werden. Die bauaufsichtlichen Zulassungen müssen zum Zeitpunkt der Abnahme der Leistung gültig sein. Sofern die Art einer Konstruktion oder eines Bauteils eine "Zustimmung im Einzelfall" erforderlich macht, ist diese rechtzeitig durch den Auftragnehmer einzuholen, sofern diese nicht vom Bauherrn beigebracht wird. Dabei hat der AN sich bereits während der Angebotsphase bei der Genehmigungsbehörde zu informieren und den notwendigen Zeitaufwand und die mit der Einholung der Zustimmung verbundenen Kosten einzukalkulieren.
Das Abladen, die Beförderung, die Lagerung und Wartung der Baustoffe sowie alle sonstigen Nebenleistungen und bauseitigen Zulieferungen, welche zur vollständigen Fertigstellung der Arbeiten erforderlich sind, hat der Auftragnehmer auf eigene Kosten zu übernehmen. Gebäude und Baugelände sind stets aufzuräumen und zu reinigen. Das bedeutet insbesondere, dass der angefallene Bauschutt regelmäßig beseitigt wird. Alle benutzten öffentlichen Zu- und Abfahrtsstraßen sind bei Erfordernis mehrmals täglich von Verschmutzungen durch die Baufahrzeuge zu reinigen.
Dem Auftragnehmer obliegen die Beantragung und Beschaffung aller Dokumente / Bescheinigungen, die für die Durchführung und Abnahme seiner Bauleistungen erforderlich sind. Jede Änderung und Ergänzung, zu dem mit dem Auftraggeber abzuschließenden Vertrag, bedarf zu ihrer Wirksamkeit der Schriftform. Soweit Teilbereiche der Untergeschossdecken überfahren werden müssen, sind diese vom AN in ausreichendem
Maße zu unterstützen.

Nachweise, Materialprüfung und Überwachung
Die im Leistungsverzeichnis aufgeführten Materialien sind vom AN hinsichtlich der geforderten Güte und Qualität auf ihre Richtigkeit zu überprüfen. Sämtliche Materialprüfungen und Probeentnahmen nach den Bestimmungen der DIN 1045, 1048 und 4227 sind vom AN zeitgerecht durchzuführen und deren Ergebnis dem AG vorzulegen.

Die Nachweise, sind auf Verlangen in einem nur dem AG zugänglichen Raum zu lagern, zu beschriften und nach Aufforderung durch den AG vom AN abzufahren und zu entsorgen.

Lückenlose Dokumentation der gesamten am Bauwerk zum Einsatz kommender Materialien sowie Übergabe aller Dokumente schriftlich in 3-facher Form an das Baumanagement zum Zeitpunkt der Abnahme nach Vorgaben des AG.

## 1 WESENTLICHE LEISTUNGEN
1 WESENTLICHE LEISTUNGEN
Die wesentlichen zu erbringenden Leistungen
vom EG, 1.OG, 2.OG sind:

EG
Pflanzung von ca. 34 Bäumen
Rasenansaat ca. 500 qm
Pflanzfläche ca. 700 qm
Tragschichten der nachfolgenden Positionen
Pflaster ca. 865 qm
EPDM Belag Basketball ca. 170 qm
EPDM Belag Spielgeräte ca. 725 qm
Einfassung Pallisaden ca. 24 lfm
Diverse Spielgeräte mit Fundamenten
Ballfangzaun
Stabgitterzaun

1.OG
Plattenbelag auf Stelzlager 134 qm
Rinnen und Kontrollschächte
5 Pflanztröge

2.OG
Holzbelag 450 qm mit Alu Unterkonstruktion
und Stelzlager
Rinnen und Kontrollschächte
8 Pflanztröge rechteckig
9 Pflanztröge rund
Boulderwand
Fallschutzmatte

## 2 ÖRTLICHE VERHÄLTNISSE
2 ÖRTLICHE VERHÄLTNISSE

- Baustellenzufahrten
Die Zufahrt und Anlieferung zum Baugelände erfolgt grundsätzlich über die angrenzenden öffentlichen Straße
Die Zufahrt kreuzt z.T. den öffentlichen Gehweg.
Vor Beginn der Arbeiten ist der Zustand des Gehweg gemeinsam mit dem Vertreter des AG zu protokollieren und eine Fotodokumentation mit mind. 25 Stück Lichtbildern - Auflösung mindestens 3.0 Mio. Pixel, 16bit Farbentiefe herzustellen und dem AG vor Beginn der Arbeiten auf USB- Datenträger zu übergeben.
Diese Dokumentation wird nicht gesondert vergütet und ist in die nachfolgenden Einheitspreise einzukalkulieren.
Die Zufahrt darf ausschließlich zum Be- und Entladen genutzt werden.
Das Abstellen von Fahrzeugen ist hier untersagt.

- Verkehrssicherung / Zugänglichkeit
Bei der Durchführung der Gesamtbaumaßnahme ist jederzeit sicherzustellen, dass der laufende Betrieb die Nachbarschaft nicht stört.
Auf die Nachbarn/Anwohner ist in besonderer Weise Rücksicht zu nehmen.
Arbeiten am Wochenende sind nur in Ausnahmefällen und nur nach vorheriger Absprache mit der Bauleitung erlaubt.
Behinderungen der benachbarten Zufahrten während der Sonn- und Feiertagen sind unzulässig.
Insbesondere sind alle Bereiche der Feuerwehrzufahrten ständig freizuhalten.
Vorhandener Blitzschutzeinrichtungen sind funktionsfähig zu halten.
Insbesondere die Rettungswege für Krankentransporte, Feuerwehr als auch die Zuwegungen für die Müllabfuhr sind zugänglich zu halten. Ist durch
die Landschaftsbauarbeiten die Müllentsorgung behindert, hat der AN dafür zu sorgen, dass die Behälter jederzeit zugänglich bleiben.
Bauzäune, Baumschutzzäune, Einfriedungen von Lagerflächen sind gegen Öffnen zu sichern bzw. arbeitstäglich abends zu verschließen.
Die Verkehrssicherung der angrenzenden öffentlichen Fuß- und Radwege ist Sache des AN.
Erforderliche verkehrsrechtliche Genehmigungen sind vom AN eigenverantwortlich zu beantragen.

- Befahrbarkeit der unterbauten Bereiche:
Der Ausschreibung ist der Werkplan zur Ausschreibung M 1:100 beigefügt auf dem der Bereich der unterbauten Fläche zu erkennen ist.

## Bauabwicklung / Ausbau in Bauabschnitten
- Bauabwicklung / Ausbau in Bauabschnitten
Die Bearbeitung der Außenanlagen ist geplant ab Anfang/Mitte September 2026
Der AG behält sich vor den Ausbau in Bauabschnitten z.B. Tiefbau + Belagsflächen Pflaster durchzuführen

Alle Leistungen sind in enger Abstimmung mit den durch den AG beauftragten Hochbauarchitekten/Objektüberwachung abzustimmen und fristgerecht zu koordinieren.

Alle Aufwendungen zum Schutz sämtlicher neu erstellten Fassaden sind in die nachfolgenden Einheitspreise einzukalkulieren und werden nicht gesondert vergütet.

Ein Detail-Bauzeitplan / Teilterminplan ist der Bauleitung 10 Werktage vor Baubeginn vorzulegen und mit dem AG und der örtlichen Bauleitung abzustimmen.

Die Bepflanzung und Ansaat erfolgt vorr. erst im Frühjahr 2027, Ziel wäre noch in 2026

- Baustelleneinrichtung
Für alle im Leistungsverzeichnis beschriebenen Arbeiten sind die notwendigen Aufwendungen zur Einrichtung, Vorhaltung und Räumung der Baustelle, einschließlich z.B. Betriebsstoffe, Maschinen, Kräne, Werkzeuge während der gesamten Bauzeit in einer eigenen Positionen beschrieben.

- Lager- und Arbeitsplätze
Lagermöglichkeiten sind im Baugebiet nur in geringem Umfang vorhanden.
Baustelleneinrichtungsflächen und Materiallagerplätze sind vor Baubeginn zusammen mit der Bauleitung festzulegen.
Entsprechend ist die Abwicklung in Teilabschnitten einzukalkulieren.
Siehe auch "0 ALLGEMEINE BESCHREIBUNG" Lagerfläche

Zusätzliche erforderliche Stellflächen auf öffentlichem Grund, sind bei der Stadt München auf eigene Kosten zu beantragen.
Die Kosten hierfür trägt der Arbeitnehmer und sind in die Einheitspreise mit einzurechnen und wird nicht gesondert ausgeschrieben.
Aufenthalts- und Lagerräume können vom Auftraggeber nicht zur Verfügung gestellt werden.

- Tagesberichte
Die Führung von Tagesberichten ist vom AN gefordert, das Original ist dem AG spätestens wöchentlich zu übergeben.

- Baustellenbesprechung
Der Auftragnehmer hat zu den Baustellenbesprechungen, die der Auftraggeber mindestens 1x wöchentlich durchführt, einen qualifizierten, bevollmächtigen Vertreter zu entsenden.
Der bevollmächtigter Vertreter ist dem AG vor Baubeginn zu benennen.

- Fahrzeug-/ Geräteeinsatz
Die zum Einsatz kommenden Fahrzeuge müssen auf die spezielle Baustelle abgestimmt sein. Insbesondere sind Maschinen für die eingeschränkte
Befahrbarkeit der unterbauten Bereiche in geeigneter Ausstattung vorzuhalten.
Sämtliche Geräte die zur Ausführung der angebotenen Bauarbeiten erforderlich sind, müssen entweder für den Ausführungszeitraum auf der
Baustelle vorgehalten oder mehrmals antransportiert werden.
Eine gesonderte Vergütung für mehrfachen An- bzw. Abtransport erfolgt hierfür nicht.
Steinschneidearbeiten dürfen nur mit Nassschneidemaschine und als Diamantsägeschnitt ausgeführt werden.
Da die Baustelle im Bereich von Wohnbebauung liegt, dürfen nur moderne, schallgedämpfte Geräte zum Einsatz kommen.

- Lärmschutz
Für Bauarbeiten sind die die folgenden Zeiten verbindlich einzuhalten:
werktags 07.00- 18.00 Uhr.
Auf die Anwohner ist in besonderer Weise Rücksicht zu nehmen.
Arbeiten am Wochenende sind nur in Ausnahmefällen und nur nach vorheriger Absprache mit der Bauleitung erlaubt.
Es gelten die Regelungen der Landeshauptstadt München
Für den Zeitraum der Bauarbeiten ist die Allgemeine Verwaltungsvorschrift zum Schutz gegen
Baulärm und Geräuschimmission von 19.08.70 (Beilage zum BAnz. Nr. 160 von 1.9.70) zu beachten.
Die von der Baustelle einschließlich des zugehörigen Fahrverkehrs ausgehenden Geräusche dürfen die
nachstehenden Immissionsschutzrichtwerte von:
tagsüber50dB(A) (7-20.00 h) und
nachts 35 dB(A) (20.00-7.00 h)
an den am stärksten Betroffenen zum Aufenthalt von Menschen bestimmte Gebäuden nicht überschreiten.
Auf der Baustelle dürfen ausschließlich Geräte betrieben werden die dem aktuellstem Stand der Technik entsprechen. Die Vorgaben der Geräte-
und Maschinenlärmverordnung (32.BImSchV) hinsichtlich der Beschaffenheit soweit der Betriebszeiten der Baumaschinen in Wohngebieten zu
beachten.
Während der Baumaßnahme werden Baustrom und Bauwasser zur Verfügung gestellt. Die Kosten trägt der Auftraggeber. Für die Entnahmen von Strom und Wasser hat der AN Zwischenzähler unentgeltlich an den Entnahmestellen für die Dauer der Bauzeit einzubauen.
Für die anschließende Fertigstellungs- und Entwicklungspflege steht Gartenwasser auf den Dächern zur Verfügung.

- Sicherheit
Der Auftragnehmer verpflichtet sich, die zur Regelung des Arbeitsschutzes auf der Baustelle
geltenden Gesetze, Verordnungen sowie die Berufsgenossenschaftlichen Vorschriften und Regeln zu
beachten.
Der Auftragnehmer hat vor Beginn der Arbeiten eine Gefährdungsbeurteilung und deren
Dokumentation (§§ 5,6 Arbeitsschutzgesetz) dem Bauherrn vorzulegen. Weiterhin hat der Auftragnehmer
den von ihm bestellten Betriebsarzt und die Fachkraft für Arbeitssicherheit bzw. den mit diesen Leistungen
beauftragten externen Dienst dem Auftraggeber schriftlich mitzuteilen.

Entsprechend der Verordnung über Sicherheit und Gesundheitsschutz auf Baustellen (BauStellV
vom 10.06.98) ist für die Planung der Ausführung und die Ausführungsphase vom Bauherrn ein
SiGeKo bestellt. Dieser erstellt den gemäß BauStellV für o.g. Bauvorhaben erforderlichen Sicherheits-
und Gesundheitsschutzplan, koordiniert dessen Umsetzung während der Ausführung und veranlaßt die
ordnungsgemäße Anwendung der Arbeitsverfahren. Den Anweisungen des Koordinators zu Sicherheits-
und Gesundheitsschutzmaßnahmen ist Folge zu leisten.

Vom Auftragnehmer ist ein für den Arbeitschutz in seinem Bereich verantwortlicher Bauleiter zu benennen.
Dieser ist für die Einhaltung der Arbeitschutzvorschriften durch die ihm unterstellten Arbeitskräfte (einschließlich der Arbeitskräfte seiner
Nachunternehmer) zuständig. Er steht weiterhin dem Koordinator (nach BauStellV) als Ansprechpartner zur Verfügung, setzt dessen Forderungen
nach Verbesserung von Sicherheit und Gesundheit der Beschäftigten um. Für den Verhinderungsfall muß ein Vertreter benannt werden.

- Sanitärräume
Sanitärräume werden vom Auftraggeber zur Verfügung gestellt bis ca. Ende September 2026, danach durch AN zu stellen.

## 3 SPARTEN
3 SPARTEN

Der Auftragnehmer hat sich vor Ausführung der Arbeiten über die Lage von Leitungen, Kabeln, Drainagen und Kanälen einschl. der oberirdischen technischen Anlagen bei den zuständigen Versorgungsträgern zu unterrichten und für deren Schutz während der Durchführung der Leistung Sorge zu tragen.

Die einschlägigen Bestimmungen der einzelnen Versorgungsträger sind zu beachten sowie Maßnahmen und Anforderungen einzelner Versorgungsträger zur Trassensicherung und dem hierzu vorgeschriebenen Einsatz von Maschinen abzustimmen.

Der AN hat für deren Schutz während der Außenanlagenarbeiten zu sorgen.
Er haftet für sämtliche durch die Unterlassung evtl. entstehenden Schäden.

Im Baugebiet sind Versorgungsleitungen der Stadt München bekannt.
Der Baubeginn ist dem Versorger rechtzeitig anzuzeigen.

Sämtliche Maßnahmen im Bereich der Leitungen sind im Einvernehmen mit der Aufgrabungskontrolle der Stadt München vorzunehmen.

## 4 AUSFÜHRUNGSUNTERLAGEN - PLANANLAGE
4 AUSFÜHRUNGSUNTERLAGEN - PLANANLAGE

Nachfolgende Anlagen liegen den Verdingungsunterlagen bei.

Freiflächengestaltungspläne, Hochbaupläne
Die beigelegten Planunterlagen dienen der Kalkulation und nicht der Ausführung.
Pläne werden digital zur Verfügung gestellt.
Die Massen des LV sind für Materialbestellungen nicht verbindlich.

Durch die besonders beengte Örtlichkeit ist ein Ortsbesichtigung dringend geraten.
Der Bieter hat:

- sich vor Abgabe des Angebotes über die Lage der Baustelle, der vorhandenen Baulichkeiten,die Grundstücksverhältnisse, über Transport Baustelleneinrichtung und Arbeitsverhältnisse sowie Abbruch- und Umbauarbeiten unbedingt zu informieren. Eventuelle Mehrkosten und Unkenntnisse können nicht anerkannt werden.
- die Verdingungsunterlagen auf Vollständigkeit zu überprüfen.
- sich von den Verdingungsunterlagen insbesondere der Vertragsbestandteile umfassend Kenntnis zu verschaffen.
- den AG vor Angebotsabgabe schriftlich darauf hinzuweisen, dass die Verdingungsunterlagen nach Auffassung des Bieters Unklarheit oder Widersprüche aufweisen oder gegen die Art der vorgesehenen Ausführungen von Seiten des Bieters Bedenken bestehen. Glaubt der Bieter, Leistungen vornehmen zu müssen, die im Text des Leistungsverzeichnisses nicht enthalten sind, so sind diese Leistungen bei der Abgabe des Angebotes geltend zu machen.
- Der AN hat Nachtragspreise vor der Ausführung von entsprechenden Leistungen zu vereinbaren.

- sämtliche Massen auf der Baustelle eigenverantwortlich zu prüfen.

Der AN ist verpflichtet, alle Vorleistungen, auf denen seine Arbeit aufbaut - auch die Pläne -, mit ihm zur Verfügung stehenden Mitteln zu überprüfen.

## B Weitere Zusätzliche Vertragsbedingungen
B Weitere Zusätzliche Vertragsbedingungen

- Schutz bestehender Flächen
Zufahrtswege, Nebenflächen und Einrichtungen sind vor Verschmutzung oder Beschädigung zu schützen und in einem verkehrssicheren Zustand zu halten. Durch den Baubetrieb verursachte Schäden an Straßen, Wegen und sonstige Flächen, Einrichtungen und Bauwerke sind vom AN auf seine Kosten zu beheben. Die arbeitstägliche, mindestens besenreine Reinigung der Zufahrtsflächen und Zugänge zu den Häusern ist Sache des AN und wird nicht gesondert vergütet. Vor Verlassen der Baustelle ist die Reinigung täglich durchzuführen und wird nicht gesondert vergütet.

- Abrechnung und einzureichende Abrechnungsunterlagen
Lt. VOB/ B § 14 (1) hat der AN seine Leistung prüfbar abzurechnen. Der Schlußrechnung sind zu allen flächenrelevanten Positionen, insbesondere von allen befestigten Flächen und Vegetationsflächen, farbig angelegte Flächennachweispläne in 2-facher Ausfertigung beizufügen. Die Zahlung der Schlußrechnung wird von der Erfüllung dieser Leistung abhängig gemacht. Als Abrechnungsunterlagen sind maßstäbliche Abrechnungszeichnungen vorzulegen. Aufmaße sind gemeinsam von den Vertretern des AG und des AN auf der Baustelle zu schreiben bzw. müssen vom AG als gemeinsames Aufmass anerkannt sein.
Die Abrechnungsunterlagen sind einschl. Mengenberechnungen im DA11- oder X31 Datei-Format zu übergeben Alle Aufmaße sind zeichnerisch zu belegen und nach REB 23.003-Formeln abzurechnen.
Änderungen an der GAEB-Struktur des Ausschreibung-LV sind nicht zulässig.
Fallen zusätzliche Leistungen im Zuge der Landschaftsbauarbeiten zur Abrechnung an, sind diese in hierarchischen Nachträgen in der Struktur des Leistungsverzeichnisse anzulegen.
Die Gliederung ist GAEB-konform "11.22.PPPP.I" anzulegen

- Abrechnung nach Zeitaufwand
Für die mögliche Abrechnung nach Zeitaufwand gilt § 15 VOB/B vollumfänglich.

- Urkalkulation
Die Urkalkulation ist im Auftragsfall vom AN im verschlossenen Umschlag beim Bauherren zu hinterlegen.
Ferner behält sich der Bauherr im Falle von Nachtragsangeboten vor, die Übereinstimmung mit der hinterlegten Preisermittlung zu prüfen bzw. durch einen Sachverständigen überprüfen zu lassen.
Des Weiteren wird ausdrücklich darauf hingewiesen, dass alle angebotenen Einheitspreise für die gesamte Ausführungsdauer / Bauzeit bis zur Übergabe des Objektes gelten. Lohn- und Stoffpreisgleitklauseln kommen nicht zur Anwendung.
Weiterhin wird ausdrücklich auf alle dem LV beigefügten Anlagen und Unterlagen verwiesen, die bei der Angebotsbearbeitung zu berücksichtigen sind.

- Arbeitskräfte:
Die jeweiligen Verrechnungssätze für Arbeitskräfte sind unter Beachtung der preisrechtlichen Vorschriften zu ermitteln und gelten unabhängig von der Anzahl der abgerechneten Stunden. Sie müssen den tatsächlichen Lohn, die Zuschläge für Gemeinkosten, Sozialkassenbeiträge, vermögenswirksame Leistungen und dergleichen sowie Lohn- und Gehaltsnebenkosten enthalten. Zuschläge für Nacht-, Sonn- und
Feiertagsarbeiten sowie für Überstunden werden gesondert vergütet.

- Geräte und Fahrzeuge:
Die jeweiligen Verrechnungssätze für Geräte und Fahrzeuge müssen sämtliche Aufwendungen für den Einsatz, insbesondere für Vorhalten und
Betriebsstoffe sowie sämtliche Zuschläge und Kosten für das Bedienungspersonal enthalten. Vorausgesetzt wird der Einsatz eines hierfür
geschulten und zahlenmäßig erforderlichen Personals. Eine Vergütung für höher qualifizierte Arbeitskräfte, als erforderlich, wird nicht gewährt.

- Mengenermittlung für Abrechnung Schüttgüter/Substrate:
Zur Abrechnung von Erdmassen ist vom AN ein prüffähiger, nachvollziehbarer Abrechnungsplan mit Berechnungsschnitten zur Ermittlung von Bodenauf- und Bodenabtrag vorlegen.
Fuhrscheine werden nur zum Plausibilitätsabgleich verwendet.
Für alle gelieferten Schüttgüter/Substrate sind Original-Wiegekarten mit Angabe des Datum, pol. KFZ-Kennzeichen und Angabe der Baustelle der Abrechnung beizufügen.
Gemäß VOB C DIN 18300 werden alle Bodenmengen in festem Zustand abgerechnet.

Werden Bodenmengen abweichend nach loser Menge erfasst, so gilt gemäß ZTV-Stra-Mü 2.14.2 als Auflockerungsfaktor 0,8 (= 125 %) für alle Bodenarten.
Bauschutt wird entsprechend den Positionen nach loser Menge bzw. Gewicht gemäß Wiegeschein abgerechnet.

## Abrechnungsgewichte
Abrechnungsgewichte
Für Umrechnungen (m³/to), soweit nicht in der Leistungsbeschreibung aufgeführt, gelten
nachfolgend genannte Umrechnungswerte:

  lose (geschüttet) to  verdichtet (gewachsen) to
Sand 0/2, 0/8  m3  1,60  1,92
Kies 0/32  m3  1,68  2,08
Kies 8/16,16/32  m3  1,78  2,08
Filterkies 0/56  m3  1,75  2,05
Mineralbeton 0/32, 0/45, 0/56  m3  1,70  2,05
Splitt 2/5, 2/8  m3  1,56  2,05
Schroppen 56/120  m3  1,55  1,85
Schotter 0/45  m3  1,80  2,08
Schotter 22/32, 32/45, 45/56  m3  1,52  1,75
Bitu-Kies  m3  2,40
Asphalt-Binder  m3  2,40
Gussasphalt  m3  2,40
Zement, Zementtraßörtel  m3  2,10
Frischbeton  m3  2,40
Festbeton  m3  2,30
Stahlbeton (abgebunden)  m3  2,40
Wasserbausteine  m3  2,00
Oberboden  m3  1,28  1,60
Gesiebter Oberboden  m3  1,40  1,60
Kompost  m3  1,00
Boden Bkl. 3-4  m3  1,84
Beton- und Zementaufbruch  m3  1,50  1,50
Ziegelaufbruch  m3  1,60  1,60
Restschutt/Unrat  m3  1,60  1,60
Stahl  m3  7,85
Eiche lufttrocken  m3  0,80
Fichte, Tanne lufttrocken  m3  0,55
Gehölzschnitt  m3  0,11

Weitere Gewichtsumrechnungen erfolgen gemäß den Angaben der DIN 1055 Teil 1 und 2.

## Lieferung von Baustoffen
- Lieferung von Baustoffen
Sind in den einzelnen Positionen des Leistungsverzeichnisses keine Angaben über die Lieferung von Bauteilen und Materialien angegeben, sind für sämtliche auf der Baustelle verwendeten Bauteile und Materialien die Fracht- bzw. Lieferkosten frei Baustelle einschließlich des Transports zur Verwendungsstelle und dem Abladen in den Einheitspreisen zu berücksichtigen.

- Prüfungen
Die erforderlichen Prüfungen (Eignungs- und Eigenüberwachungsprüfungen) hat der AN unaufgefordert gemäß den geltenden ZTV zu erbringen bzw. auszuführen, sofern in der Leistungsbeschreibung keine anderen Festlegungen getroffen sind. Die Ergebnisse sind dem AG vorzulegen.
Hierfür erfolgt keine gesonderte Vergütung, insofern dies nicht ausdrücklich beschrieben ist. Kontrollprüfungen werden nur auf Anordnung des AGs´ausgeführt. Bei einem negativen Ergebnis gehen die entstehenden Kosten und Prüfgebühren zu Lasten des AN.

- Güteüberwachung
Der AN hat dem AG den Nachweis der Überwachung (Güteüberwachung) der zu liefernden Stoffe und Bauteile entsprechend den betreffenden DIN Normen zu erbringen.

- Produktfestlegung
Im Leistungsverzeichnis angegebene Erzeugnisse gelten als angeboten, wenn der Bieter die Punktfolgen (Freistellen) nicht ausfüllt. Bemerkungen nach Anforderung des AG von Materialien, Wirtschaftsgegenständen sind in die Einheitspreise einzukalkulieren, sofern bei größeren Umfängen
nicht eigene Positionen ausgewiesen sind.

## Pflanzenlieferung und Pflanzentransport
- Pflanzenlieferung und Pflanzentransport
Die Lieferung der Stauden erfolgt nach DIN 18 916.
Alle Pflanzen sind in 1. Qualität entsprechend den Gütebestimmungen für Stauden der FLL Angabe (Broschüre) 2025 zu liefern. Das Angebot muss vollständig sein. Können einzelnen Pflanzen (Anzahl, Gattung, Art, Sorte, Sortierung, Güteklasse) nicht beschafft und angeboten werden, ist dies im Angebot anzugeben. Es sind hierfür ersatzweise gleichwertige, beschaffbare Arten und Sorten mit Angabe der Farbe, Höhe und Blütezeit in einem Nebenangebot anzubieten. Die Beurteilung der Gleichwertigkeit obliegt allein dem Auftraggeber. Nach Auftragserteilung sind die Pflanzen verbindlich zu reservieren und bis zur Anforderung in der Baumschule vorzuhalten.
Sollten die angebotenen Pflanzen nicht den ausgeschriebenen Qualitäten entsprechen, ohne vorherigen Hinweis auf evtl. Qualitätsmängel, behält sich der AG vor, die Kosten der Besichtigung als Schadenersatz geltend zu machen.
Bei nicht den Anforderungen entsprechender Qualität der angebotenen Pflanzen behält sich der Auftraggeber vor Ersatz zu Lasten des AN zu veranlassen.
Stauden dürfen nicht aus Wildbeständen stammen. Alle Pflanzen mindestens im 9er Topf. Es werden nur gesunde Pflanzen, frei von Schädlingsbefall, mit Ballen angenommen.
Der AN garantiert die Arten und Sortenechtheit der Pflanzen. Auf Verlangen sind Herkunftsnachweise zu liefern. Sicherstellungs- und Standortnachweise sind zu erbringen.

- Abnahme der Pflanzen:
Der AN hat die Objektüberwachung mind. 1 Kalenderwoche vor dem Eintreffen der Pflanzen auf der Baustelle zu benachrichtigen.
Die 1. Pflanzenkontrolle findet im Beisein des AG und der Bauleitung unter Vorlage der Pflanzenlieferscheine bei der Lieferung statt. Die Stauden sind bei Lieferung kistenweise eindeutig nach Arten und Sorten getrennt zu kennzeichnen.
Nicht eindeutig gekennzeichnete, nicht zuzuordnende, daher nicht prüfbare Pflanzen werden nicht abgenommen.
Stauden mit Transportschäden und nicht fachgerechter Verpackung werden nicht angenommen.
Nicht abgenommene Pflanzen sind unverzüglich innerhalb 8 Tagen nachzuliefern.
Verpackungsmaterial und Kulturgefäße bleiben Eigentum des AN und sind wieder abzuholen und einer Wiederverwertung zuzuführen.
Eine gegebenenfalls erforderliche Vorhaltung der Stauden hat gemäß DIN 18916 zu erfolgen.
Der Einschlag ist Nebenleistung und wird nicht gesondert vergütet.
Ein Vorhalten auf der Baustelle ist nicht möglich.

- Pflanzarbeiten
Die nachfolgend beschriebenen Pflanzarbeiten erfolgen nach DIN 18916.
Notwendig werdende Wässerungen, Schutzmaßnahmen, etc. sind vom AN in Absprache mit der Bauleitung selbstständig zu veranlassen und zu betreuen.
Im Rahmen der Pflege ist ein eventueller Schädlingsbefall der Pflanzen eigenverantwortlich zu überwachen und eigenständig nach Rücksprache mit dem AG entsprechende Maßnahmen zu treffen.
Ergänzend zu den allgemeinen Vorgaben der DIN 18916 wie bereits zuvor beschrieben, ist für die Pflanzarbeiten die Abfolge der Pflanzung so vorzunehmen, dass keine Pflanzlöcher nach dem Pflanzvorgang durch Betreten o.ä. in Mitleidenschaft gezogen werden.
Sicherung-/Schutzmaßnahmen unter Beachtung der Exposition sind in den Pflanzvorgang einzukalkulieren.
Insbesondere die neu Wegedecken sind in ausreichendem Maße vollflächig zu schützen und sofort von Verunreinigungen durch Boden, Dünger,
Pflanzenreste o.ä restlos zu säubern.

- Nebenleistungen
Die nachfolgend aufgeführten Leistungen gehören soweit notwendig zur vertraglichen Leistung und sind in die Einheitspreise einzurechnen:
1. das Abstecken und Kennzeichnen der Pflanzstellen
2. das Herstellen von Pflanzscheiben bzw. Gießmulden (Innendurchmesser so groß wie das Pflanzloch)
3. das umgehende Entfernen von Steinen (Durchmesser größer = 3 cm), Erdbrocken und Unrat von Flächen außerhalb der Pflanzflächen,
soweit sie beim Pflanzvorgang angefallen sind
4. das Entfernen aller Etiketten, Schnüre und Bänder von den Pflanzen,
5. der fachgerechte Pflanz- und Rückschnitt dem Habitus der Pflanze entsprechend
6. das umgehende Wässern der Gehölze und Stauden nach der Pflanzung.

All diese Leistungen sind in die Einheitspreise einzurechnen und werden nicht gesondert vergütet.

Regelwerke und Normen zur Beachtung für Pflanzenlieferungen und Pflanzarbeiten

DIN 18915; Vegetationstechnik im Landschaftsbau - Bodenarbeiten, Ausgabe 2018
DIN 18916; Vegetationstechnik im Landschaftsbau - Pflanzen- und Pflanzarbeiten, Ausgabe 2016
DIN 18919; Vegetationstechnik im Landschaftsbau - Instandhaltungsleistungen für die Entwicklung und Unterhaltung von Vegetation (Entwicklung- und Unterhaltungspflege), Ausgabe 2016
DIN 18920 Vegetationstechnik im Landschaftsbau - Schutz von Bäumen, Pflanzenbeständen und
Vegetationsmaßnahmen bei Baumaßnahmen, Ausgabe 2026

Anlieferung, Transport und Pflanzung
Nachfolgend beschriebene Aufwendungen sind in der Einheitspreise der Pflanzarbeiten einzukalkulieren und werden nicht gesondert vergütet.

Die für den Transport und den Pflanzvorgang erforderlichen Ballen-Hebe und Transportvorrichtungen gem. "Empfehlungen für Baumpflanzungen - Teil 1" sind sowohl in die nachfolgenden Lieferpositionen frei Verwendungsstelle als auch für das Anheben der Bäume und Sträucher sowie den ggf. erforderlichen Kranhub zu den Pflanzenstandorten/Baumgruben einzukalkulieren.

Ballen-Hebe und Transportvorrichtungen sind für den Pflanzvorgang so zu wählen, dass diese wiederverwendet werden
können. Der Verbrauch und/oder Verlust von Ballen-Hebe und Transportvorrichtungen wird nicht vergütet und ist in die
nachfolgend erforderlichen Transporte und den jeweiligen Pflanzvorgang je Pflanzen einzukalkulieren.
Sämtliche An- und Ablieferungen sind frühzeitig durch die Auftragnehmer, mindestens jedoch 2 volle Werktage vor dem
Wunschliefertermin anzumelden.

Kurzfristig benötigte Aufstellflächen für z.B. Mobilkrane sind mindestens 1 Woche vor dem geplanten Einsatzzeitraum mit der Bauleitung des Bauherrn abzustimmen.

Für die Abwicklung der Pflanzung hat der AN eigenverantwortlich um die termingerechte Beschaffung und Koordination aller erforderlichen Transportmaschinen und Kräne selbst zu organisieren. Krangestellung nebst aller Ballen-Hebe und Transportvorrichtungen sind alleinige Sache des AN.
Alle bereits befestigt gebauten Flächen sind in ausreichendem Maße vollflächig zu schützen und sofort von
Verunreinigungen durch Boden, Dünger, Pflanzenreste o.ä restlos zu säubern.

Werden Pflanzen ohne Abstimmung mit der örtlichen Hochbaubauleitung zur Baustelle transportiert und können nicht unmittelbar gepflanzt werden, sind die Pflanzen auf Weisung des AG abzutransportieren. Abtransport, Einschlag und anfallende Vorhaltekosten sowie wiederholter Antransport gehen zu Lasten des AN.

Können angelieferte Pflanzen wegen unterbliebener Abstimmung mit der örtlichen Hochbaubauleitung nicht unverzüglich nach der Anlieferung transportiert und gepflanzt werden, sind die Schutzmaßnahmen gemäß DIN 18916 sofort zu veranlassen.
Schutzmaßnahmen gehen zu Lasten des AN.
Schutzmaßnahmen für Pflanzen, die die Lagerungszeit von 48 Stunden ab Eintreffen auf der Baustelle überschreiten sind vom AN eigenverantwortlich gemäß DIN 18916 sofort fachgerecht zu versorgen.
Reichen die Schutzmaßnahmen nicht aus, sind die Pflanzen fachgerecht gem. DIN 18916 einzuschlagen.
Schutzmaßnahmen und Einschlag gehen zu Lasten des AN.

Stillstandzeiten die aus mangelnder termingerechter Verfügbarkeit von Pflanzen auf der Baustelle entstehen, gehen zu Lasten des AN.

## Fertigstellungspflege
- Fertigstellungspflege
Die Fertigstellungspflege umfasst die Pflegemaßnahmen für 1 Jahr bis zur Abnahme
Sind witterungsbedingt weniger oder mehr Arbeitsgänge erforderlich, werden die jeweils vereinbarten und ausgeführten Arbeitsgänge vergütet. Die erforderlichen Arbeitsgänge sind jeweils ohne besondere Anordnung rechtzeitig auszuführen.
Die Ausführung jedes Arbeitsganges ist immer 2 Werktage vor ihrem Beginn dem AG bzw. der örtlichen Bauleitung anzuzeigen.
Die Pflegeberichte sind unmittelbar - spätestens nach 5 Werktagen - nach Beendigung des Arbeitsgangs an die Bauleitung des AG zu übermitteln.

- Entwicklungspflege wird nach Bedarf separat beauftragt
Die Entwicklungspflege umfasst die Pflegemaßnahmen für 2 Vegetationsperioden ab der Abnahme.
Die Entwicklungspflege wird für die Saat- und Staudenpflanzungen fortgeführt.

Hinweise zur Pflegeleistung (für 2 Jahre): Die vorgesehenen Pflegeleistungen sind durchschnittliche Regelannahmen und geben an, wie viel Arbeitsgänge voraussichtlich erforderlich werden.
Sind witterungsbedingt weniger oder mehr Arbeitsgänge erforderlich, werden die jeweils vereinbarten und
ausgeführten Arbeitsgänge vergütet.
Die erforderlichen Arbeitsgänge sind jeweils ohne besondere Anordnung rechtzeitig auszuführen.
Die Ausführung jedes Arbeitsganges ist immer 2 Werktage vor ihrem Beginn dem AG bzw. der örtlichen Bauleitung anzuzeigen. Die Pflegeberichte sind unmittelbar - spätestens nach 5 Werktagen - nach Beendigung des Arbeitsgangs an die Bauleitung des AG zu übermitteln.

## Schadstofffreiheit gelieferter Stoffe
- Schadstofffreiheit gelieferter Stoffe
Substrate, Kompost und Rindenmaterial aller Art muss der Einbauklasse bzw. dem Zuordnungswert Z0 (= uneingeschränkter Einbau) der LAGA (Anforderungen an die stoffliche Verwertung von mineralischen Reststoffen und Abfällen der Länderarbeitsgemeinschaft Abfall) entsprechen.
Das für den Einbau vorgesehene Material ist in Chargen von jeweils 250 m3 im Original auf die Parameter Mineralölkohlenwasserstoffe, Schwermetalle (gemäß KVO; einschließlich Arsen und Thallium), Cyanide (gesamt) und polyzyklische aromatische Kohlenwasserstoffe (gemäß EPA; einzeln und gesamt) zu untersuchen. Für die Analyseverfahren und Bestimmungsgrenzen sind die entsprechenden DIN-Normen und Einheitsverfahren anzuwenden. Der Auftragnehmer hat rechtzeitig vor Einbau entsprechend den technischen Regeln der LAGA die Untersuchungsergebnisse mit Angabe der Art und Herkunft des Bodens, Zeitpunkt der Probenentnahme und des anerkannten Prüfinstitutes zur Freigabe der Lieferung vorzulegen. In begründeten Einzelfällen ist außer einer Untersuchung der Feststoffe auch die Eluatuntersuchung durchzuführen. Wird von mehr als einer Herkunftsstelle Boden angeliefert, so ist je Herkunftsstelle mengenabhängig mindestens eine Untersuchung vorzulegen.
Der Auftragnehmer hat sicherzustellen, dass nur beprobte Böden angeliefert werden. Die Kosten der Untersuchungen sind in die Einheitspreise einzurechnen.
Der Auftraggeber behält sich Kontrollprüfungen nach den Kriterien der LAGA vor. Bei negativem Ergebnis hat der Auftragnehmer die beanstandeten Böden kostenfrei auszubauen und entsprechend den Richtlinien zu entsorgen. Er trägt dann auch die Kosten der Kontrolluntersuchung.
Es sind grundsätzlich nur FCKW-freie und nicht krebserregende Baustoffe zu verwenden.

## Leitbeschreibung Natursteinmaterial
- Leitbeschreibung Natursteinmaterial

Pflastersteine und Platten aus Naturstein müssen die Anforderungen der DIN EN 1342 bzw. DIN EN 1341 Grundlage für die Anforderungen an die zu liefernden Naturwerksteine als Platten und Pflastersteine sowie für die Prüfverfahren sind die DIN EN 1341 und 1342 bzw. die darin berücksichtigten, weiterführenden Normen sowie die DIN EN 12059 und auch die darin beschriebenen Forderungen
an die Bewertung der Konformität, die Annahmekriterien sowie die Kennzeichnung, Beschilderung und Verpackung erfüllen.
Soweit für Produkteigenschaften die DIN EN 1342 bzw. DIN EN 1341 eine Auswahl einer bestimmten Klasse
zulässt, ist nachfolgend jeweils eine Klasse als Mindestforderung festgelegt.
Zusätzliche Anforderungen, die sich nicht auf die DIN EN 1342 bzw. DIN EN 1341 beziehen, sind ebenfalls einzuhalten.
Für die Lieferung der Pflastersteine / der Platten gelten die Festlegungen der Abschnitte 4 und 5 der TL Pflaster-StB vereinbart.
Für alle in den nachstehenden Positionen und zur Ausführung vorgesehenen Pflastersteinen und Platten sind mit dem Angebot Eignungsprüfungen und Konformitätsbescheinigungen / CE-Kennzeichnungen vorzulegen.
Diese Eignungsprüfungen müssen den Nachweis des Herstellers enthalten, dass die Bauprodukte aus Naturstein mit den Anforderungen der TL
Pflaster-StB, Abschnitte 4.3, 5.3 bzw. 6.3 übereinstimmen und für die vorgesehene Verwendung nach den Abschnitten 1.5.6, 1.5.7 bzw. 1.5.10 der ZTV Pflaster-StB geeignet sind.
Diese Prüfzeugnisse, die nicht älter als 2 Jahre sein dürfen, haben mindestens folgende Angaben zu enthalten
und sind in Schriftform mit dem Angebot vorzulegen:
- Name und Datum der DIN EN 1342 bzw. DIN EN 1341
- Handelsname des Steins
- petrographischer Name des Steins gemäß DIN EN 12407
- Name und Adresse des Lieferanten (Herstellers)
- Name, Ort und Herkunftsland der Gewinnungsstätte
- Form und Nennmaße
- Nachweis der Widerstandsfähigkeit gegen Frost-Tau-Wechsel mit Tausalz
- Nachweis der Mindestdruckfestigkeit > 140 N/mm² (> 140 MPa) nach Frost-Tausalz-Beanspruchung (nach DIN EN 1367)
- Nachweis des Abriebwiderstands (max. 12 cm³/50cm² bei einer Prüfung nach DIN 52108)
- Erklärung der Wasseraufnahme (max. 0,6 Gew.-%)
- Erklärung der Biegefestigkeit (Platten) (> 10 MPa)
- Erklärung der Bruchlast (Platten)
- Rüttelfestigkeit nach DIN EN 1341 bei ebenen Oberflächen
Bei Lieferungen aus Ländern, die nicht der Europäischen Gemeinschaft angehören, sind zur Wertung des Angebotes Gütezeugnisse vorzulegen, welche zusätzlich zu den Nachweisen und Herstellererklärungen gem. DIN EN 1341 'Platten aus Naturstein' / DIN EN 1342 'Pflaster aus Naturstein' auch die Einhaltung der Anforderungen der TL Pflaster-StB 06 'Technische Lieferbedingungen für Bauprodukte zur Herstellung von Pflasterdecken, Plattenbelägen und Einfassungen' - nachweisen.

Die Prüfzeugnisse zum Pflaster- und Plattenmaterial sind von vom Lieferanten unabhängigen Labor- und Prüfanstalten aus dem EU-Raum (inkl. Schweiz) in deutscher Sprache vorzulegen.
Diese Mustersteine/Musterplatten müssen im bearbeiteten Zustand entsprechend den Vorgaben der Leistungspositionen das Farbspiel der Lieferung, die Oberflächenbeschaffenheit und die Strukturcharakteristik des Materials festlegen und begrenzen (Grenzbemusterung) und mit dem später zu verlegenden Material identisch sein. Sie sind dauerhaft zu kennzeichnen.
Vom AN ist vor Vertragsabschluss ein vom Herstellers/Importeurs bestätigter Rahmenterminplan als Nachweis zu erbringen, dass dieser die benötigte Menge an Natursteinen zur termingerechten (einschließlich Zwischenterminen) zur Erbringung der Leistung liefern kann, bzw. diese vorrätig hat oder in einem zu vereinbarenden Zeitrahmen beschaffen kann.
Es wird darauf hingewiesen, dass der Auftragnehmer für sämtliche Folge-/ Mehrkosten aufkommt, sofern durch Lieferschwierigkeiten oder durch qualitativ mangelhafte Materialien der diese zu verantworten hat. Dies gilt auch bei anderen beteiligten, sofern diese dadurch Mehraufwand, Behinderung, Stillstand etc. nachweisen können.
Die gelieferten Naturwerksteine müssen absolut frei von Verwitterungsbildungen sein. Hierzu zählen u.a. rostbraune Limonitverfärbungen aller Art (flecken- bis schlierenförmige Verfärbungen, Lösungsfronten, Limonitgänge) etc. Beschädigtes oder unbrauchbares Steinmaterial (Kantenausbrüche etc.) ist vom AN kostenneutral und unverzüglich zu ersetzen.

- Kinderarbeit bei Natur- und Pflasterarbeiten bzw. Lieferungen
Berücksichtigung finden nur Produkte, die ohne ausbeuterische Kinderarbeit im Sinne der ILO-Konvention 182 über die schlimmsten Folgen der Kinderarbeit hergestellt sind. Die Bieter werden daher aufgefordert, darauf zu achten, dass die von ihnen angebotenen Produkte nicht aus ausbeuterischer Kinderarbeit stammen. Der Auftraggeber ist berechtigt, von den Bietern Auskünfte über die Herkunft ihrer Produkte und ihrer Erfahrungen insbesondere mit Produkten aus China und Indien zu verlangen; die Bieter haben den Auftraggeber auch darüber zu informieren, wie
sie mit dem Problem der ausbeuterischen Kinderarbeit umgehen bzw. was sie dagegen tun oder tun können.

## Schlosser- und Metallbauarbeiten
3. Zusätzliche Technische Vertragsbedingungen (ZTV) für Schlosserarbeiten

Die Maßangaben in den folgenden Positionen sind Vorabbemessungen und dienen der Kalkulation.
Exakte Maße sind zu prüfen.
Das Anfertigen von Werkstatt- und Detailzeichnungen und Montageplänen ist in die Einheitspreise der nachfolgenden Positionen einzukalkulieren und wird nicht gesondert vergütet. Die Werkstattzeichnungen sind vor Fertigung der Objektüberwachung und dem Statiker zur Freigabe vorzulegen.
Soweit nicht anders angegeben werden alle Stahlteile Stahl S 235, feuerverzinkt, ausgeführt.
Sämtlichen Befestigungsmaterialien und Schrauben in Edelstahl.
Die Einpassung der Handläufe/Geländer hat am Einbauort vor dem Verzinken zu erfolgen.
Sämtliche Bohrungen sowie Nachbehandlungen von Schweißnähten sind vor dem Verzinken auszuführen. Löcher die z.B. vor dem Verzinken technisch erforderlich sind, müssen nach dem Einbau auf der Baustelle mit geeigneten Stopfen aus farbig passenden Stopfen dauerhaft wieder verschlossen werden.
Baustellenschweißungen sind grundsätzlich zu vermeiden. Sollten Baustellenschweißungen unumgänglich werden sind diese mit der Bauleitung abzustimmen und abnehmen zu lassen.
Alle sichtbaren Schweißnähte müssen verzogen und sauber verschaffen werden sowie einen absolut regelmäßigen Verlauf und Querschnitt aufweisen.
Für den Unfall- und Verletzungsschutz sind alle Kanten entgratet und mit Fase 2 x 2 mm auszuführen.
Die Stirnseiten von Handlauf, Querstreben und Trägern sind zusätzlich im Kantenradius 3 mm auszurunden.

3.1. Art und Umfang der Leistung

Gegenstand dieser Ausschreibung sind Leistungen gemäß VOB/C ATV DIN 18360 Metallbauarbeiten, sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst unter anderem Treppenabsturzsicherungen, Handläufe, Dachterrassenabsturzsicherungen, Vordächer, Balkon- und Hofpodestkonstruktionen sowie Gitterroste.

3.2. Nebenangebote

Nebenangebote werden zugelassen.

3.3. Qualifikation AN

Die fachliche und wirtschaftliche Qualifikation des Bieters ist durch Präqualifikationsnachweis gemäß Angabe unter Punkt 3. im Angebotsschreiben (KFB V 3) oder durch Eigenerklärung zur Eignung (KFB V 7) nachzuweisen. Subunternehmer sind bei Angebotsabgabe zu benennen (KFB VE 5 EU, Eignungsleihe).

3.4. Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5. Anzeigen gegenüber Behörden und Versorgern

Die Baubeginnsanzeige erfolgt durch den AG eine Woche vor Beginn der Arbeiten.
Die Abmeldung und Abtrennung der Medien/Sparten erfolgt ebenfalls durch den AG. Der AN erhält vor Baubeginn hierzu eine schriftliche Bestätigung.

3.6. Baubegleitende Beprobungen

Die Beprobung und Analytik von Bausubstanz- und Bodenproben erfolgen ausschließlich durch die Fachbauleitung des AG. Geeignetes Gerät zur Beprobung ist durch den AN ohne gesonderte Vergütung bereitzustellen. Es gilt ausschließlich die von der AG-Bauleitung vorgelegte Deklarationsanalytik.

3.7. Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8. Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.9. Baumaße

Das Aufmass ist vom AN grundsätzlich eigenverantwortlich am Bau zu nehmen.
Fordert der AG, dass die Konstruktionen schon zu einem Zeitpunkt zur Montage bereitstehen müssen, der ein vorheriges Aufmass unmöglich macht, so sind unter Berücksichtigung der Bautoleranzen nach DIN die Fertigungsmaße mit dem AG zu vereinbaren.

3.10. Ausführung

3.10.1 Statik

 Der Bieter hat während der Angebotsfrist die gewählten Profile und Glasstärken hinsichtlich ihrer statischen  Belastbarkeit und ausreichenden Dimensionierung zu überprüfen; bei abweichenden Ergebnissen ist das  Profil bzw. die Glasstärke zu berechnen und in die EP's einzurechnen.
 Der AN hat die stat. Berechnungen der zum Einbau kommenden Teile alleinverantwortlich durchzuführen.  Dies gilt auch für alle Anschlüsse ans Bauwerk.

 Die Dimensionierung, Art und Anzahl der Verbindungsmittel sind nach stat. Erfordernissen auszuführen..

3.10.2 Vorgezogene Leistungen

 Als vorgezogene Leistungen sind in geringem Umfang Unterkonstruktionen, Befestigungskonsolen  etc. vor Montage des WDVS erforderlich.
 Dies ist bei der Ausführung zu berücksichtigen.

 3.10.2 Planungsunterlagen des AN

 Sämtliche Werkstattzeichnungen sind vom AN zu fertigen.  Als Grundlage für die Anfertigung der Pläne  dient, falls in der Leistungsbeschreibung nicht besonders erwähnt:
 a) Architektenpläne
 b) Lastannahmen des Ing-Büros
 c) Übersichts- und Konstruktionszeichnungen des Ing-Büros

 Die Erstellung der Werkstattpläne schließt den statischen Nachweis aller Stoßausbildungen, Schweiß- und  Knotenpunkte ein.

 Die Werkstattpläne sind unaufgefordert zusammen mit den erforderl. statischen Nachweisen für Stöße usw.  zur Prüfung und Freigabe bei den Architekten einzureichen.

 Detailänderungen sind nicht auszuschließen und in die Werkstattpläne einzuarbeiten. Korrekturen sind
 sinngemäß auf andere Details zu übertragen.

 Von den Konstruktionszeichnungen abweichende Details oder Ausführungsvarianten müssen von den
 Architekten und den Tragwerksplanern genehmigt werden.

 Die vorgegebenen Konstruktionen und Details sind grundsätzlich in statischer, konstruktiver und  gestalterischer Hinsicht für die Ausführung verbindlich. Abweichungen sind nur in Ausnahmefällen
 möglich u. bedürfen der ausdrücklichen schriftlichen Genehmigung.

 3.10.3 Materialgüten

 Grundsätzlich S235 JR nach DIN EN, soweit nicht gesondert  angegeben.
 Edelstahl: Zur Anwendung kommen nur austenitische Chrom-Nickel- Molybdänstähle entsprechend DIN.

 3.10.4 MaterialgütenVerbindungsmittel

 - In galvanisch verzinkter, chromatierter Ausführung für folgende Funktionen:
 für Befestigungen innen ohne besondere Korrosionsanforderungen.

 - In Aluminium eloxiert oder chromatiert für statisch untergeordnete Befestigungen innen und außen.

 - In Edelstahl nach DIN, Werkstoff 1.4571 bzw. 1.4401, für Befestigungen im Witterungsbereich auch bei  wassergeschütztem  Einbau.

 3.10.5 Feuerverzinkung

 Alle Bauelemente, die in feuerverzinkter Ausführung verlangt werden, sind so zu konstruieren, dass nach  dem Verzinken keine Schweißverbindungen ausgeführt werden müssen.

 3.10.6 Schweißnachweis

 Der AN muß vor Beauftragung einen gültigen Eignungsnachweis zum Schweißen zur Einsicht vorlegen.

 3.10.7 Oberflächenbehandlung und Korrosionsschutz

 Der AN übernimmt die Oberflächenbehandlung sämtlicher Stahlteile. Der AG fordert für die Schlosserarbeiten
 den besten technisch und  praktisch herzustellenden Korrosionsschutz. Hierbei ist zu beachten, daß nicht nur
 die Stahlkonstruktion selbst, sondern auch alle Verbindungsteile wie Schrauben und Baustellenschweißfugen
 etc. denselben Korrosionsschutz aufweisen.

 Notwendiger Korrosionsschutz nach DIN 18364:
 - Entrosten aller Stahlteile gemäß Entrostungsgrad Sa 2 1/2 nach DIN 55928, Teil 4t.
 - direkt nach Entrosten überschweißbarer Werksgrundanstrich mit Primer auf Zinkphosphat-/Kunstharzbasis  oder gleichw., Schichtdicke 20 µ, kein weißer Farbton

  Bei Schweißnähten sind die Rückstände mit dem Pickhammer und rotierender Drahtbürste oder  Schleifscheibe zu entfernen, Voranstrich 50 - 60 µ.

 - Grundanstrich, Schichtdicke 80 µ in weißem Farbton ebenfalls als Werksanstrich.

 Bei mechan. Beschädigung ist der Untergrund je nach Verrostungsgrad mit einer Drahtbürste oder einer  rotierenden Drahtbürste vorzubehandeln und mit den Grundanstrichen wie vor auszubessern.
 Hohlräume in Rundrohren etc. sind dichtzuschweißen.

 Der endgültige Deckanstrich erfolgt bauseits, wenn nicht anders
 angegeben.

 Kommt anstelle des o.g. Korrosionsschutzes eine Feuerverzinkung der Konstruktionsteile mit nachfolgenden  Deckanstrichen  (Duplexbeschichtung) zur Ausführung, gilt folgendes:

 a) Feuerverzinkung der Konstruktion bei gut gefiltertem Zinkbad, so dass keine Schlackeneinflüsse erfolgen.
  Das Zinkbad soll so geführt werden, dass ein gleichmäßiger Verlauf der Verzinkung erfolgen kann, ohne  Bildung von Zinknasen und -blumen. Zinkauftrag nach DIN 50976.

 b) Eventuell notwendige Schweißverbindungen im Werk oder auf der Baustelle sowie Beschädigungen oder  Fehlstellen sind umgehend kalt nachzuverzinken. Kontaktstellen, welche beim Zusammentreffen  verschiedener Metalle entstehen, sind durch geeignete Beschichtung, Zwischenlagen o. ä. Verfahren zu  isolieren.

 3.10.8 Schweißnahtqualität

 Alle Schweißnähte sind, wenn nicht ausdrücklich angegeben, durchlaufend als V-Naht auszuführen.
 Alle Schweißnähte bei Rohren und Profilen sind einwandfrei glatt zu verschleifen, alle Schweißnähte beim  Anschluss an die Knoten und bei Verbindungs- und Aussteifungsblechen sind so sauber auszuführen, dass  eine Nachbearbeitung nicht mehr notwendig ist. Unsaubere Nähte sind auf Verlangen der Bauüberwachung  nachzu arbeiten. Außerplanmäßige Stumpfstöße bedürfen der Zustimmung. Nicht sichtbare Schweißnähte  genügen üblicher, ordentlicher Ausführung, für die sichtbaren Schweißnähte gelten o.g. Bedingungen

 3.10.9 Rohrenden

 In alle Rohrenden (z. B. auch Handlaufenden) sind Rohrkappen einzuschweißen, soweit nicht anders  angegeben.

 3.10.10 Edelstahlhandlauf

 Schweißnähte sind so sauber auszuführen, dass eine Nachbearbeitung nicht mehr notwendig ist.
 Alle Krümmlinge und Übergänge sind kontinuierlich auszuführen; Oberflächen gebürstet, 320er Korn.

 3.10.11 Edelstahloberflächen

 Sollten in den Positionen keine anderslautenden Angaben gemacht werden, so sind sämtliche sichtbaren  Edelstahl-Oberflächen gebürstet, 320er Korn, auszuführen.

 3.10.12 Montage

 Sichtbeton- und Sichtmauerwerksflächen, sowie Glasflächen, etc. sind bei Schweißarbeiten vor  Verbrennungen mit Blechen zu schützen.
 Alle durch Schlosserarbeiten erfolgten Beschädigungen und Verschmutzungen an anderen Bauteilen sind  unverzüglich und kostenlos zu beseitigen. Beschädigungen werden auf Kosten des AN instandgesetzt.

 Die Dimensionierung, Art und Anzahl der Verbindungsmittel sind
 nach stat. Erfordernissen auszuführen und in die EP einzurechnen.

 Blindnieten sind nicht zugelassen.
 Sichtbare Schrauben sind grundsätzlich aus Edelstahl, Innensechskant- bzw. Kreuzschlitzköpfe sind zu  verwenden.

 Der Anschluss der Konstruktionen erfolgt größtenteils an Stahlbetonflächen.
 Stemmarbeiten sind nicht zugelassen. Befestigung an Betondeckenstirnen dürfen ausschließlich nur mit
 zugel. Klebeankern ausgeführt werden.

3.11. Anschlüsse, Fugen

Die Anschlüsse an den Baukörper müssen den bauphysikalischen Anforderungen an Wärme-, Schall- und Brandschutz sowie Fugenbewegungen entsprechen (s. ff).

Dehnfugen am Baukörper sind an gleicher Stelle in den Konstruktionen vorzusehen bzw. zu übernehmen.

3.12. Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.13. Blitzschutz

Vor Ausführung der Arbeiten ist eine Abstimmung mit der beauftragten Blitzschutzfirma bezüglich Blitzschutzverbindungen sowie der Art und Anzahl der Anschlusspunkte an den Übergabestellen durch den AN herbeizuführen.

## Baustelleneinrichtung
- Baustelleneinrichtung

Für alle im Leistungsverzeichnis beschriebenen Arbeiten sind die notwendigen Aufwendungen zur Einrichtung, Vorhaltung und Räumung der Baustelle, einschließlich z.B. Betriebsstoffe, Maschinen, Werkzeuge, sowie Sicherungseinrichtungen in die Einheitspreise mit einzurechnen, sofern hierfür keine eigenen Positionen vorgesehen sind.

## 50 G50 Landschaftsbauarbeiten

### Titel 01 ERDGESCHOSS

#### Untertitel 01.01 Baustelleneinrichtung

*Hinweis: BAUSTELLENSICHERUNG*

**01.01.1 VRAo einh.**
Einholen verkehrsrechtliche Anordnungen
Einholen der verkehrsrechtliche Anordnungen
für alle Haupt- und Zwischenphasen für
den vorgegebenen Bauablauf während der
ausgeschriebenen Bauzeit.
Zusätzliche verkehrsrechtlichen Anordnungen,
welche aus vom AN zu vertretenden, geänderten
Bauabläufen resultieren, gehen zu Lasten des AN
Einzukalkulieren sind alle Aufwendungen für die
Beantragung und Genehmigung der verkehrsrechtlichen
Anordnung (vgl. BVB) einschließlich notwendiger
Ortstermine.
Die Vergütung erfolgt je verkehrsrechtlicher Anordnung
Menge: 3,000 St

**01.01.2 Containergestellung für Bauschutt**
Container in Einzelgrößen bis 40 m³
An- und Abfahrten und Vorhalten.
Menge: 20,000 St

*Hinweis: BAUMSCHUTZ*
Der vorh. Baumbestand ist durch einen Baumschutzzaun lt.. genehmigten Baumbestandsplan und Freiflächengestaltungsplan gesichert .
Die Auflagen der Baugenehmigung sind zu beachten.
Sämtliche Arbeiten im Kronenbereich der vorh, verbleibenden Bäume sind nach ZTV -Baum-RAS-LP4 DIN 18920 und evtl. in Abstimmung mit der ökologischen Baubegleitung durchzuführen.
Grabarbeiten dürfen deshalb nur immer mit größter Sorgfalt durchgeführt werden.

**01.01.3 Bauzaun**
*** Bezugsbeschreibung
auf unbefestigtem Untergrund,
aus Einzelelementen mit verzinktem Stahlrohrrahmen und
Vergitterung, mit Standfüßen aus Betonfertigteilen,
EINZELELEMENTE UNTEREINANDER MIT
VERSCHRAUBTEN
STAHLKLAMMERN VERBUNDEN!!
Zaunoberkante über Oberfläche Gelände 2,00 m,
einrichten, vorhalten und räumen,
Vorhaltedauer 8 Monate
Menge: 50,000 m

**01.01.4 Bauzaun Vorhaltung 1 Monat**
*** wie Position 01.01.3
Vorhaltung über eine Dauer von 8 Monaten hinaus.
Vorhaltedauer 1 Monat.
Menge: 100,000 m

**01.01.5 Schutzzaun umsetzen**
Schutzzaun, versetzbar, auf unbefestigtem Untergrund, aus Einzelelementen mit verzinktem Stahlrohrrahmen und Vergitterung, Elementlänge 3,5m, Zaunoberkante über Oberfläche Gelände 2 m, umsetzen nach besonderer Anordnung des AG.
Menge: 10,000 Stk

**01.01.6 Schutzzaun versetzbar aufstellen räumen**
Schutzzaun, versetzbar, auf befestigtem und unbefestigtem Untergrund, aus Einzelelementen mit verzinktem Stahlrohrrahmen und Vergitterung, mit verschraubbaren Verbindungsschellen incl. Bodenbefestigung mit Eisen, Elementlänge 3,5m, Zaunoberkante über Oberfläche Gelände 2 m, aufstellen und räumen.
Menge: 10,000 m

**01.01.7 Schutzzaun versetzbar vorhalten**
Schutzzaun der Vorposition vorhalten und unterhalten,
Abrechnung nach m x Woche.
Menge: 162,000 m*Wo

**01.01.8 Schutzzaun bauseits vorhanden räumen**
Schutzzaun, versetzbar, auf befestigtem und unbefestigtem Untergrund, aus Einzelelementen mit verzinktem Stahlrohrrahmen und Vergitterung, mit verschraubbaren Verbindungsschellen, Elementlänge 3,5m, Zaunoberkante über Oberfläche Gelände 2 m, räumen und bauseits lagern.
Menge: 162,000 m

**01.01.9 Wurzelvorh.herst. Tiefe 60 cm Maschdr.Sackleinw**
StL-Nr. 1890211821142121
Wurzelvorhang herstellen
Wurzelbehandlung durchführen, freiliegende Wurzeln von
Hand schräg nach innen schneiden und glätten.
Schnittflächen Durchmesser größer 2 cm mit
Wurzelbehandlungsstoffen verstreichen, Schnittflächen
Durchmesser kleiner 2 cm mit wachstumsfördernden
Mitteln behandeln.
Aushub mit Grabenfräse
anfallender Boden wird Eigentum des AN
und ist einer Wiederverwertung zuzuführen
Grabentiefe ca. 60 cm
Grabenbreite 30 cm
Bodenklasse 3,4, DIN 18300
Schalung aus Maschendraht mit eingelegter Sackleinwand
auf der dem Baum abgewandten Grabenseite einbauen
Sicherung der Schalung durch auf der
Außenseite eingeschlagene Holzpfähle mit
einem Abstand von 1,0 m
Auffüllen des Grabens mit einem Gemisch
aus Oberboden, Kompost, Sand und Ziegelsplitt im MV
von 60:20:10:10 Raumteilen und Beigabe 3 kg Agrosil/m3
Menge: 10,000 m

**01.01.10 Suchgraben für Baumwurzeln**
*** Bezugsbeschreibung
Boden für Suchgraben in Handarbeit ausheben zur
Freilegung von Baumwurzeln,
Boden seitlich lagern und nach Dokumentation wieder
verfüllen.
Beschädigungen an Wurzeln ab einem Durchmesser von 1,0
cm sind zu vermeiden. Dennoch aufgetretene Beschädigungen sind gemäß ZTV Baumpflege (3.5) zu behandeln.
Verfüllung
Der Graben ist in unmittelbarer Abfolge mit der Dokumentation der Wurzeln (gemäß Position 2) wieder zu verfüllen.
Der Graben ist bis etwa 40 cm unter Bodenoberfläche vegetationsgerecht  setzungssicher mit dem vorhandenen Unterboden zu verfüllen
Lagerdichte  nicht über DPr 92%.
Unterboden  ohne organische Stoffe
Oberboden  profilgerecht auftragen.
Aushubtiefe:  bis 75 cm
Sohlenbreite:  bis 50 cm
Sohlenlänge:  über 1,00 m bis 4,00 m
Bodenklasse:  3 und 4
Entfernung  zum Stammfuß min. 1,50 m ab
 Sohlenrand
Incl. aller Nebenarbeiten wie Wurzelbehandlung,
Abstützung o.ä. sowie der dafür benötigten Materialien.
Bereich
Menge: 10,000 m

**01.01.11 Suchgraben für Baumwurzeln**
*** wie Position 01.01.10
jedoch Aushubtiefe:  bis 1,25 m
Sohlenbreite:  bis 0,6-0,7 m
Menge: 10,000 m

**01.01.12 Boden Suchgraben lösen lagern verfüllen verdichten Sohlen-B 0,5-0,6m T bis 0,8m GU**
STLB-Bau 2026-04 002
Boden für Suchgraben ab Geländeoberfläche zur Freilegung von Leitungen profilgerecht lösen, seitlich lagern, verfüllen, verdichten, Abfall ist nicht gefährlich, Werte gemäß Ersatzbaustoffverordnung 2023 sind eingehalten, Charakterisierung Bodenmaterial Klasse BM-0 Lehm, Schluff nach EBV 2023, Anlage 1, Tabelle 3, Sohlenbreite über 0,5 bis 0,6 m, Aushubtiefe bis 0,8 m,
Homogenbereich 1, mit einer Bodengruppe, Bodengruppe 1 GU DIN 18196 (Kies-Schluff-Gemisch), Tiefe oberer Horizont des Homogenbereiches von 0 m, Tiefe unterer Horizont des Homogenbereiches bis 2 m,
Baumaßnahme der Geotechnischen Kategorie 1 DIN 4020,
- Konsistenz DIN EN ISO 14688-1 fest, Mengenermittlung nach Aufmaß an der Entnahmestelle.
Menge: 10,000 m3

#### Untertitel 01.02 Vorarbeiten

*Hinweis: Sämtliche aktuell vorhandene Sparten sind vor Beginn*
Sämtliche aktuell vorhandene Sparten sind vor Beginn
der Grabarbeiten vom Auftragnehmer eigenverantwortlich
einzuholen und zu überprüfen.
Die eingezeichneten Sparten wurden nachrichtlich aus
den vorh. Spartenplänen und den Fachplänen übernommen
und müssen nicht den tatsächlichen Gegebenheiten
entsprechen.
Weitere Sparten können im Untergrund vorgefunden
werden. Grabarbeiten dürfen deshalb nur immer mit
größter Sorgfalt durchgeführt werden.

*Hinweis: SPARTENEINHOLUNG*
Sämtliche vorhandene Sparten sind vor Beginn der Grabarbeiten vom Auftragnehmer eigenverantwortlich einzuholen und zu überprüfen.
Die eingezeichneten Sparten wurden nachrichtlich aus den vorh. Spartenplänen übernommen und müssen nicht den tatsächlichen Gegebenheiten entsprechen.
Weitere Sparten können im Untergrund vorgefunden werden, da es sich um einen Altbau handelt.
Grabarbeiten dürfen dehalb nur immer mit größter Sorgfalt durchgeführt werden.

**01.02.1 Baustelleneinrichtung**
*** Pauschalposition
Einrichten und Räumen, Vorhalten der
Baustelleneinrichtung; für sämtliche in der
Leistungsbeschreibung aufgeführten Leistungen
Menge: 1,000 psch

**01.02.2 Toilette aufstellen räumen**
STLB-Bau 2026-04 000
Mobile Toilette mit Toilettenpapierhalter, mit Frostwächter, aufstellen und räumen.
Menge: 1,000 St

**01.02.3 Toilette vorhalten**
STLB-Bau 2026-04 000
Mobile Toilette vorhalten,
Positionsmenge = Produkt aus '1'
(Vorhaltemenge)
mal 'Woche'
(Vorhaltedauer).
Menge: 30,000 StWo

*Hinweis: Standardbesch Entsorgungsnachweis*
STLB-Bau 2026-04 087
Der Entsorgungsnachweis ist vom AN vorzubereiten.

**01.02.4 Baugelände abräumen Steine Mauerreste Zäune Schutt Unrat getrennt laden fördern lagern 1km**
STLB-Bau 2026-04 003
Baugelände abräumen, von Steinen, Mauerresten, Zäunen, Schutt und Unrat, in Teilflächen, anfallende Stoffe trennen und laden, fördern und lagern, Förderweg bis 1 km, Ausführung gemäß Einzelbeschreibung,
Einzelbeschreibungs-Nr 'in vorh. Mulden/Container getrennt nach Material füllen, zeitversetztes entsorgen, Entsorgung wird sep. vergütet'
.
Menge: 30,000 m3

**01.02.5 Baugelände abräumen Astwerk Aufwuchs Wurzelwerk H 100-200cm getrennt laden fördern lagern**
STLB-Bau 2026-04 003
Baugelände abräumen, von Astwerk gefällter Bäume, von Aufwuchs einschl. Wurzelwerk, in Teilflächen, Bewuchshöhe über 100 bis 200 cm, anfallende Stoffe trennen und laden, fördern und lagern.
Menge: 30,000 m3

**01.02.6 Abfall nicht gefährlich AVV170102 nicht schadstoffbelastet Z0 LKW AN transp. entsorgen Vergüt.Entsorg. AN**
STLB-Bau 2026-04 087
Bau- und Abbruchabfälle, Beton, Ziegel, Fliesen und Keramik,
nicht gefährlich, Abfallschlüssel nach AVV (Abfallverzeichnis-Verordnung) 170102 Ziegel,
nicht schadstoffbelastet, Zuordnung LAGA Z 0 (uneingeschränkter Einbau),
auf Baustelle lagernd, laden, mit LKW des AN transportieren, entsorgen, max. Gesamtgewicht ohne Beschränkung, zum zugelassenem Lager oder zur Anlage nach Wahl des AN,
Anlage (Bezeichnung/Ort) '....................................................'
vom Bieter einzutragen,
Vergütung der Entsorgung übernimmt AN.
Menge: 10,000 t

**01.02.7 Abfall nicht gefährlich AVV170904 nicht schadstoffbelastet LKW AN transp. entsorgen Vergüt.Entsorg. AN**
STLB-Bau 2026-04 087
Sonstige Bau- und Abbruchabfälle,
nicht gefährlich, Abfallschlüssel nach AVV (Abfallverzeichnis-Verordnung) 170904 gemischte Bau- und Abbruchabfälle,
nicht schadstoffbelastet,
auf Baustelle lagernd, laden, mit LKW des AN transportieren, entsorgen, max. Gesamtgewicht ohne Beschränkung, zum zugelassenem Lager oder zur Anlage nach Wahl des AN,
Anlage (Bezeichnung/Ort) '....................................................'
vom Bieter einzutragen,
Vergütung der Entsorgung übernimmt AN.
Menge: 10,000 t

**01.02.8 Abfall nicht gefährlich AVV200201 nicht schadstoffbelastet LKW AN transp. entsorgen Vergüt.Entsorg. AN**
STLB-Bau 2026-04 087
Siedlungsabfälle, Garten- und Parkabfälle,
nicht gefährlich, Abfallschlüssel nach AVV (Abfallverzeichnis-Verordnung) 200201 biologisch abbaubare Abfälle,
nicht schadstoffbelastet,
auf Baustelle lagernd, laden, mit LKW des AN transportieren, entsorgen, max. Gesamtgewicht ohne Beschränkung, zum zugelassenem Lager oder zur Anlage nach Wahl des AN gemäß beigefügtem Formblatt zu Entsorgungsanlagen-Nr, Vergütung der Entsorgung übernimmt AN.
Menge: 10,000 t

**01.02.9 Abfall nicht gefährlich AVV170201 schadstoffbelastet LKW AN transp. entsorgen Vergüt.Entsorg. AN**
STLB-Bau 2026-04 087
Bau- und Abbruchabfälle, Holz, Glas und Kunststoff,
nicht gefährlich, Abfallschlüssel nach AVV (Abfallverzeichnis-Verordnung) 170201 Bau-/Abbruchabfall Holz,
schadstoffbelastet, Altholzkategorie A I, Schadstoff Antimon, auf Gelände/Fläche des AG lagernd, laden, mit LKW des AN transportieren, entsorgen, max. Gesamtgewicht ohne Beschränkung, zum zugelassenem Lager oder zur Anlage nach Wahl des AN gemäß beigefügtem Formblatt zu Entsorgungsanlagen-Nr, Vergütung der Entsorgung übernimmt AN.
Menge: 3,000 t

**01.02.10 Abfall nicht gefährlich AVV170302 schadstoffbelastet LKW AN transp. entsorgen Vergüt.Entsorg. AN**
STLB-Bau 2026-04 087
Bau- und Abbruchabfälle, Bitumengemische, Kohlenteer und teerhaltige Produkte,
nicht gefährlich, Abfallschlüssel nach AVV (Abfallverzeichnis-Verordnung) 170302 Bitumengemische,
schadstoffbelastet, ohne Festlegung eines Zuordnungskriteriums LAGA/DepVO/EBV/RuVA, Schadstoff Antimon, auf Gelände/Fläche des AG lagernd, in Behälter AG laden, mit LKW des AN transportieren, entsorgen, max. Gesamtgewicht ohne Beschränkung, Behältergröße über 5 bis 7 m3, zum zugelassenem Lager oder zur Anlage nach Wahl des AN gemäß beigefügtem Formblatt zu Entsorgungsanlagen-Nr, Vergütung der Entsorgung übernimmt AN.
Menge: 10,000 t

**01.02.11 Abfall nicht gefährlich AVV170405 schadstoffbelastet LKW AN transp. entsorgen Vergüt.Entsorg. AN**
STLB-Bau 2026-04 087
Bau- und Abbruchabfälle, Metalle,
nicht gefährlich, Abfallschlüssel nach AVV (Abfallverzeichnis-Verordnung) 170405 Eisen/Stahl,
schadstoffbelastet, Schadstoff Antimon, auf Gelände/Fläche des AG lagernd, in Behälter AG laden, mit LKW des AN transportieren, entsorgen, max. Gesamtgewicht ohne Beschränkung, Behältergröße über 5 bis 7 m3, zum zugelassenem Lager oder zur Anlage nach Wahl des AN gemäß beigefügtem Formblatt zu Entsorgungsanlagen-Nr, Vergütung der Entsorgung übernimmt AN.
Menge: 10,000 t

**01.02.12 Pflanzl.Bodendecke abräumen aufnehmen fördern auf LKW AN laden D 5-10cm entsorgen Gras-Kraut-Aufwuchs Wuchs-H bis 8cm**
Pflanzliche Bodendecke abräumen, aufnehmen, fördern und auf LKW AN laden, incl. Entsorgung, Schichtdicke über 5 cm bis 10 cm, Bewuchs Gras-Kraut-Aufwuchs, Wuchshöhe bis 8 cm.
Menge: 150,000 m2

*Hinweis: AUSBAU SCHACHT*

**01.02.13 Konus drehen**
Konus eines vorh. Revisionschachtes/
Sickerschachtes im Wegebelag incl. aller Nebenarbeiten
Menge: 4,000 Stk

**01.02.14 Schachtabdeck. anpassen höher setzen Beton C12/15 Schalung 25-30cm**
STLB-Bau 2026-04 080
Schachtabdeckung anpassen, aus Gusseisen, höher setzen, mit Beton C 12/15 einschl. Schalung, verlegen in Mörtel M 10, Höhenänderung über 25 bis 30 cm, Fugen werden gesondert vergütet.
Menge: 5,000 St

**01.02.15 Schachtabdeck. anpassen tiefer setzen Stemmarbeiten 20-25cm**
STLB-Bau 2026-04 080
Schachtabdeckung anpassen, aus Gusseisen, tiefer setzen, einschl. erforderlicher Stemmarbeiten an Beton, Höhenänderung über 20 bis 25 cm, Fugen werden gesondert vergütet.
Menge: 1,000 St

*Hinweis: VORARBEITEN*

**01.02.16 Baugrund auflockern Untergrundlockerung T 20cm**
STLB-Bau 2026-04 003
Baugrund auflockern, durch Untergrundlockerung, Tiefe 20 cm, Bodengruppe 3b DIN 18915 (schwach bindig, kiesig), Steine ab 5 cm Durchmesser, Fremdkörper und schwer verrottbare Pflanzenteile ablesen, nach Stoffen getrennt auf der Baustelle lagern.
Menge: 2000,000 m2

**01.02.17 abbrechen Befestigung ohne Bindemittel Schotter nicht schadstoffbelastet 19kN/m3 D bis 10cm Geräteeinsatz mgl. Stoffe laden transp. LKW AN entsorgen bis 10km AVV170506 Vergüt.Entsorg. AN**
STLB-Bau 2026-04 084
Totalabbruch der Befestigung ohne Bindemittel, aus Schotter, nicht schadstoffbelastet,
Abfall ist nicht gefährlich, Zuordnung LAGA Z 0 (uneingeschränkter Einbau), Wichte des Abbruchstoffes DIN EN 1991-1-1 19 kN/m3, Dicke bis 10 cm,
Geräteeinsatz ist möglich, max. Gesamtgewicht bis 10 t,
aufgenommene Stoffe sammeln, auf LKW des AN laden, transportieren, entsorgen, zur Beseitigungsanlage, Transportweg bis 10 km,
Anlage (Bezeichnung/Ort) 'Glück, Gräfelfing o. a.'

Abfallschlüssel nach AVV (Abfallverzeichnis-Verordnung) 170506 Baggergut,
Vergütung der Entsorgung übernimmt AN, Ausführung gemäß Einzelbeschreibung.
Menge: 7,500 m3

**01.02.18 Zaunsäulen Beton abbrechen**
Vorhb. Zaunsäulen Beton abbrechen
Höhe c.a 200 cm
15/15 cm
aufgenommene Stoffe sammeln, auf LKW des AN laden,
der Abbruch der Stahlelemente wird gesondert vergütet,
die Entsorgung wird nicht gesondert vergütet.
Menge: 10,000 St

**01.02.19 Zaunelemente Stahl ausbauen und seitlich lagern**
Vorh. Zaunelemente Stahl lackiert ausbauen
und entsorgen
aufgenommene Stoffe sammeln, auf LKW des AN laden,
der Abbruch der Pfosten wird gesondert vergütet,
die Entsorgung wird nicht gesondert vergütet.
Menge: 8,000 St

**01.02.20 abbrechen Bordstein Beton nicht schadstoffbelastet FB12/20 Fundament Beton 24kN/m3 Geräteeinsatz mgl. Stoffe laden transp. LKW AN entsorgen bis 10km AVV170101 Vergüt.Entsorg. AN**
STLB-Bau 2026-04 084
Totalabbruch des Bordsteins aus Beton, nicht schadstoffbelastet,
Abfall ist nicht gefährlich, Werte gemäß Ersatzbaustoffverordnung 2023 sind eingehalten, Charakterisierung sortenreiner Bauschutt, Klasse RC-2 nach EBV 2023, Anlage 1, Tabelle 1, reines Betonmaterial, Form FB 12/20, einschl. Fundament aus Beton, Bettungsdicke 10 cm, Wichte des Abbruchstoffes DIN EN 1991-1-1 24 kN/m3, Erschwernis gemäß Abbruchplan, Geräteeinsatz ist möglich, max. Gesamtgewicht bis 5 t, Ausführung staubarm TRGS 559,
aufgenommene Stoffe sammeln, auf LKW des AN laden, transportieren, entsorgen, zur Verwertungsanlage, Transportweg bis 10 km, Abfallschlüssel nach AVV (Abfallverzeichnis-Verordnung) 170101 Beton,
Vergütung der Entsorgung übernimmt AN.
Menge: 20,000 m

**01.02.21 Bodenhindernis Beton abbrechen**
STLB-Bau 2026-04 002
Hindernis im Boden aus Beton, abbrechen, Ausführung gemäß Einzelbeschreibung,
Einzelbeschreibungs-Nr 'Reststück der vorh. Grundstücksmauer an der Nordwestecke'
.
Menge: 1,000 m3

#### Untertitel 01.03 Abbruch- und Aufbrucharbeiten

**01.03.1 Baum fällen, D=20-30 cm, H bis 10 m**
Baum fällen,
Baumart Laubbaum,
als Einzelbaum,
Wurzelstock roden,
Astwerk, Abfallholz und Wurzelstock
laden und einer Wiederverwertung zuführen, einschl.
Deponiegebühren.
Durchmesser über 20 bis 30 cm.
Baumhöhe bis 15 m.
Menge: 1,000 St

**01.03.2 Wurzelstock roden Durchm. 50-75cm**
Wurzelstock roden, Rodungstiefe über 40 bis 50 cm, Durchmesser der Schnittfläche über
50 bis 75 cm, anfallende Stoffe laden, fördern und
entsorgen einschl. Entsorgungsgebühr.
Menge: 3,000 St

**01.03.3 Pflanzliche Bodendecke abräumen**
Pflanzliche Bodendecke abräumen
in nicht zusammenhängenden Flächen
Bewuchs: Wiesenfläche,
Schichtdicke über 10 bis 15 cm
abschälen
Material aufnehmen, es wird Eigentum des AN und ist
einer Wiederverwertung zuzuführen, einschl.
Deponiegebühren.
Menge: 500,000 m2

**01.03.4 Zaun abbrechen, Maschendraht, H bis 4 m Pfosten**
Zaun abbrechen,
Maschendrahtzaun, incl. Stahlelemente, Stacheldraht
Höhe bis 3,00 m
Befestigt an vorh. Mauer
Anfallende Stoffe sind zu entsorgen, einschl.
Entsorgungsgebühren.
Menge: 80,000 m

**01.03.5 Zaun abbrechen, Maschendraht, H bis 2,5 m Pfosten**
Zaun abbrechen,
Stabgitterzaun
Höhe bis 2,50 m  über OK Gel.
Pfostenabstand ca. 2,50 m,
Pfosten-D ca. 78 mm,
einschl. Posten und Fundamenten.
Anfallende Stoffe sind zu entsorgen, einschl.
Entsorgungsgebühren.
Menge: 15,000 m

**01.03.6 Zaun abbrechen, Stahlelemente, H bis 2,5 m incl. Pfosten, Borde**
Zaun abbrechen,
Stahlemente
Höhe bis 2,50 m
Pfostenabstand ca. 2,50 m,
Pfosten-ca. 100/100/3000 mm,
einschl. Posten und Fundamenten.
Anfallende Stoffe sind getrennt zu entsorgen, einschl.
Entsorgungsgebühren.
Menge: 20,000 m

**01.03.7 Asphaltoberbau schneiden D 15-20cm T 100mm**
STLB-Bau 2026-04 080
Asphaltoberbau schneiden, Dicke der Befestigung über 15 bis 20 cm, Ausführung mit Fugenschneidgerät, Tiefe bis 100 mm, Restdicke trennen, Entsorgung wird gesondert vergütet.
Menge: 20,000 m

**01.03.8 Abbruch der bitumenhaltigen Befestigung, D 8 - 15 cm**
Abbruch der bitumenhaltigen Befestigung in Fahrbahnen,
im Rahmen einer Komplettabbruchmaßnahme,
Dicke über 8 bis 15 cm,
aufgenommene Stoffe sammeln, zerkleinern, max.
Kantenlänge bis 60 cm, auf LKW des AN laden,
transportieren zum Lager/zur Anlage nach Wahl des AN,
die Entsorgungsgebühren werden vom AN übernommen,
Abfallschlüssel nach AVV (Abfallverzeichnis-Verordnung)
170302 Bitumengemische,
Einschneiden oder Abkanten wird gesondert vergütet,
Mengenermittlung nach Wiegekarte.
Menge: 10,000 m3

**01.03.9 Hindernis im Boden, Beton, bewehrt**
*** Bezugsbeschreibung
Hindernis im Boden
aus Stahlbeton,
bis zu einer Einzelgröße von L/B/H ca. 1,5/1,00/0,80 m,
abbrechen und aufnehmen,
anfallendes Material (EAK-Nr. 170101) entsorgen
einschl. Entsorgungsgebühr,
Ausführung in Teilbereichen.
Menge: 2,000 m3

**01.03.10 Hindernis im Boden, unbewehrt**
*** wie Position 01.03.9
jedoch Hindernisse aus Beton (EAK-Nr. 170101),
unbewehrt.
Menge: 2,000 m3

**01.03.11 abbrechen Plattenbelag Betonpl. Reihen B 30-40cm D 10cm Platz nicht schadstoffbelastet 25kN/m3 v.Hand Stoffe laden transp. LKW AN entsorgen AVV170101 Vergüt.Entsorg. AN**
STLB-Bau 2026-04 084
Totalabbruch des Plattenbelages außen, aus Betonplatten, in Reihen, Breite über 30 bis 40 cm, Dicke 10 cm, ohne Bettung/Fundament, auf Plätzen, nicht schadstoffbelastet,
Abfall ist nicht gefährlich, Zuordnung LAGA Z 0 (uneingeschränkter Einbau), Wichte des Abbruchstoffes DIN EN 1991-1-1 25 kN/m3,
Abbruch von Hand/mit handgeführten Kleingeräten,
aufgenommene Stoffe sammeln, in vom AG gestellten Behälter lagern, Behältergröße über 5 bis 7 m3, auf LKW des AN laden, transportieren, entsorgen, zum Lager oder zur Anlage nach Wahl des AN, Abfallschlüssel nach AVV (Abfallverzeichnis-Verordnung) 170101 Beton, Mengenermittlung nach Aufmaß,
Vergütung der Entsorgung übernimmt AN, Ausführung gemäß Einzelbeschreibung,
Einzelbeschreibungs-Nr 'Münchner Gehwegplatte im Einfahrtsbereich'
.
Menge: 30,000 m2

#### Untertitel 01.04 Erdarbeiten

*Hinweis: Das Refarat für Klima- und Umweltschutz, Sachgebiet Altlasten*
Das Refarat für Klima- und Umweltschutz, Sachgebiet Altlasten (RKU-IV-11), Bayerstr. 28a, 80335 München ist über die Aushubarbeitenzu informieren (E-mail: altlastenauskunft.rku@muenchen.de)

**01.04.1 Oberboden abtragen laden fördern lagern 10km BG3b GU Abtrag-H 20-30cm**
STLB-Bau 2026-04 003
Oberboden, profilgerecht abtragen, laden, fördern und geordnet lagern, Förderweg bis 10 km, Transport über öffentliche Straßen, Bodengruppe 3b DIN 18915 (schwach bindig, kiesig), eine Bodengruppe, Bodengruppe 1 GU DIN 18196 (Kies-Schluff-Gemisch), Abtragshöhe über 20 bis 30 cm, Mengenermittlung nach Aufmaß an der Entnahmestelle, Ausführung gemäß Einzelbeschreibung,
Einzelbeschreibungs-Nr 'Abrechnung nach Aufmaß zzgl. Originallieferschein. Datiert und mit Angabe der Baustelle'
.
Menge: 100,000 m3

**01.04.2 Unterboden abtragen laden fördern lagern 10km BG3b GU in Einzelflächen Abtrag-H 20-30cm**
STLB-Bau 2026-04 003
Unterboden, profilgerecht abtragen, laden, fördern und geordnet lagern, Förderweg bis 10 km, Transport über öffentliche Straßen, Bodengruppe 3b DIN 18915 (schwach bindig, kiesig), eine Bodengruppe, Bodengruppe 1 GU DIN 18196 (Kies-Schluff-Gemisch), in Einzelflächen, 5 bis 10 Einzelflächen, Abtragshöhe über 20 bis 30 cm, Mengenermittlung nach Aufmaß an der Entnahmestelle, Ausführung gemäß Einzelbeschreibung,
Einzelbeschreibungs-Nr 'Abrechnung nach Aufmaß zzgl. Originallieferschein. Datiert und mit Angabe der Baustelle'
.
Menge: 100,000 m3

**01.04.3 Boden auf Baustelle gelagert einbauen verdichten 0,1km GU DPr0,97 D 20-25cm mit Gerät**
STLB-Bau 2026-04 002
Boden, auf der Baustelle gelagert, profilgerecht einbauen und verdichten, in Baugruben, unter Versorgungs- und Entsorgungsleitungen, Förderweg bis 0,1 km, mit einer Bodengruppe, Bodengruppe 1 GU DIN 18196 (Kies-Schluff-Gemisch), Verformungsmodul mind. EV2 45 MPa, Verdichtungsgrad mind. DPr 0,97, Schichtdicke über 20 bis 25 cm, Arbeiten mit Gerät.
Menge: 200,000 m3

**01.04.4 Boden austauschen Teilfächen Wurzelbereich absaugen T 30-50cm Oberboden Boden liefern**
STLB-Bau 2026-04 003
Boden austauschen in Teilfächen des Wurzelbereichs, gemäß ZTV-Baumpflege, Bodengruppe 5a DIN 18915 (stark bindig, sandig/kiesig), durch Absaugen, Tiefe über 30 bis 50 cm, anfallende Stoffe seitlich lagern, Entsorgung wird gesondert vergütet, verfüllen mit Oberboden, Boden liefern, Bodengruppe 3b DIN 18915 (schwach bindig, kiesig), Stammdurchmesser über 50 bis 60 cm.
Menge: 200,000 m2

**01.04.5 Boden BK3-5 lösen lagern Handarbeit T bis 0,8m**
Boden Bodenklassen 3 bis 5 DIN 18300,
wie vor, jedoch
Arbeiten von Hand.
Menge: 20,000 m3

*Hinweis: ENTSORGUNG NACH LAGA*

**01.04.6 Boden lösen im Behälter AN sammeln laden transp. LKW AN entsorgen Vergüt.Entsorg. AN AVV170504 Abtrag-T 3m GU**
STLB-Bau 2026-04 002
Boden ab Geländeoberfläche,
profilgerecht lösen und im Behälter des AN sammeln, auf LKW des AN laden, transportieren, entsorgen,
Vergütung der Entsorgung übernimmt AN, Abfall ist nicht gefährlich, Zuordnung LAGA Z 0 (uneingeschränkter Einbau), Abfallschlüssel nach AVV (Abfallverzeichnis-Verordnung) 170504 Boden/Stein, zum Lager oder zur Anlage nach Wahl des AN, Behältergröße nach Wahl des AN, Abtragtiefe bis 3 m,
Homogenbereich 1, mit einer Bodengruppe, Bodengruppe 1 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

**01.04.7 Boden lösen im Behälter AN sammeln laden transp. LKW AN entsorgen Vergüt.Entsorg. AN AVV170504 Abtrag-T 3m GU**
STLB-Bau 2026-04 002
Boden ab Geländeoberfläche,
profilgerecht lösen und im Behälter des AN sammeln, auf LKW des AN laden, transportieren, entsorgen,
Vergütung der Entsorgung übernimmt AN, Abfall ist nicht gefährlich, Zuordnung LAGA Z 1.1 (eingeschränkter offener Einbau, auch in hydrogeologisch ungünstigen Gebieten), Abfallschlüssel nach AVV (Abfallverzeichnis-Verordnung) 170504 Boden/Stein, zum Lager oder zur Anlage nach Wahl des AN, Behältergröße nach Wahl des AN, Abtragtiefe bis 3 m,
Homogenbereich 1, mit einer Bodengruppe, Bodengruppe 1 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

**01.04.8 Boden lösen im Behälter AN sammeln laden transp. LKW AN entsorgen Vergüt.Entsorg. AN AVV170504 Abtrag-T 3m GU**
STLB-Bau 2026-04 002
Boden ab Geländeoberfläche,
profilgerecht lösen und im Behälter des AN sammeln, auf LKW des AN laden, transportieren, entsorgen,
Vergütung der Entsorgung übernimmt AN, Abfall ist nicht gefährlich, Zuordnung LAGA Z 1.2 (eingeschränkter offener Einbau, in hydrogeologisch günstigen Gebieten), Abfallschlüssel nach AVV (Abfallverzeichnis-Verordnung) 170504 Boden/Stein, zum Lager oder zur Anlage nach Wahl des AN, Behältergröße nach Wahl des AN, Abtragtiefe bis 3 m,
Homogenbereich 1, mit einer Bodengruppe, Bodengruppe 1 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

**01.04.9 Boden lösen im Behälter AN sammeln laden transp. LKW AN entsorgen Vergüt.Entsorg. AN AVV170504 Abtrag-T 3m GU**
STLB-Bau 2026-04 002
Boden ab Geländeoberfläche,
profilgerecht lösen und im Behälter des AN sammeln, auf LKW des AN laden, transportieren, entsorgen,
Vergütung der Entsorgung übernimmt AN, Abfall ist nicht gefährlich, Zuordnung LAGA Z 2 (eingeschränkter Einbau mit definierten technischen Sicherungsmaßnahmen), Abfallschlüssel nach AVV (Abfallverzeichnis-Verordnung) 170504 Boden/Stein, zum Lager oder zur Anlage nach Wahl des AN, Behältergröße nach Wahl des AN, Abtragtiefe bis 3 m,
Homogenbereich 1, mit einer Bodengruppe, Bodengruppe 1 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

*Hinweis: ENTSORGUNG NACH DK*

**01.04.10 Boden lösen im Behälter AN sammeln laden transp. LKW AN entsorgen Vergüt.Entsorg. AN AVV170504 Abtrag-T 3m GU**
STLB-Bau 2026-04 002
Boden ab Geländeoberfläche,
profilgerecht lösen und im Behälter des AN sammeln, auf LKW des AN laden, transportieren, entsorgen,
Vergütung der Entsorgung übernimmt AN, Abfall ist nicht gefährlich, belastet nach Deponieverordnung für DK 0, Abfallschlüssel nach AVV (Abfallverzeichnis-Verordnung) 170504 Boden/Stein, zum Lager oder zur Anlage nach Wahl des AN, Behältergröße nach Wahl des AN, Abtragtiefe bis 3 m,
Homogenbereich 1, mit einer Bodengruppe, Bodengruppe 1 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

**01.04.11 Boden lösen im Behälter AN sammeln laden transp. LKW AN entsorgen Vergüt.Entsorg. AN AVV170504 Abtrag-T 3m GU**
STLB-Bau 2026-04 002
Boden ab Geländeoberfläche,
profilgerecht lösen und im Behälter des AN sammeln, auf LKW des AN laden, transportieren, entsorgen,
Vergütung der Entsorgung übernimmt AN, Abfall ist nicht gefährlich, belastet nach Deponieverordnung für DK I, Abfallschlüssel nach AVV (Abfallverzeichnis-Verordnung) 170504 Boden/Stein, zum Lager oder zur Anlage nach Wahl des AN, Behältergröße nach Wahl des AN, Abtragtiefe bis 3 m,
Homogenbereich 1, mit einer Bodengruppe, Bodengruppe 1 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

**01.04.12 Boden lösen im Behälter AN sammeln laden transp. LKW AN entsorgen Vergüt.Entsorg. AN AVV170504 Abtrag-T 3m GU**
STLB-Bau 2026-04 002
Boden ab Geländeoberfläche,
profilgerecht lösen und im Behälter des AN sammeln, auf LKW des AN laden, transportieren, entsorgen,
Vergütung der Entsorgung übernimmt AN, Abfall ist nicht gefährlich, belastet nach Deponieverordnung für DK II, Abfallschlüssel nach AVV (Abfallverzeichnis-Verordnung) 170504 Boden/Stein, zum Lager oder zur Anlage nach Wahl des AN, Behältergröße nach Wahl des AN, Abtragtiefe bis 3 m,
Homogenbereich 1, mit einer Bodengruppe, Bodengruppe 1 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

**01.04.13 Boden lösen im Behälter AN sammeln laden transp. LKW AN ges.Vergüt.Entsorg. Abtrag-T 3m GU**
STLB-Bau 2026-04 002
Boden ab Geländeoberfläche,
profilgerecht lösen und im Behälter des AN sammeln, auf LKW des AN laden, transportieren zur zugelassenen Lagerfläche des AN,
die Entsorgung wird gesondert vergütet, Abfall ist gefährlich, belastet nach Deponieverordnung für DK III, Behältergröße nach Wahl des AN, Abtragtiefe bis 3 m,
Homogenbereich 1, mit einer Bodengruppe, Bodengruppe 1 GU DIN 18196 (Kies-Schluff-Gemisch), Tiefe oberer Horizont des Homogenbereiches von 0 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

**01.04.14 Boden lösen im Behälter AN sammeln laden transp. LKW AN ges.Vergüt.Entsorg. Abtrag-T 3m GU**
STLB-Bau 2026-04 002
Boden ab Geländeoberfläche,
profilgerecht lösen und im Behälter des AN sammeln, auf LKW des AN laden, transportieren zur zugelassenen Lagerfläche des AN,
die Entsorgung wird gesondert vergütet, Abfall ist gefährlich, belastet nach Deponieverordnung für DK IV, Behältergröße nach Wahl des AN, Abtragtiefe bis 3 m,
Homogenbereich 1, mit einer Bodengruppe, Bodengruppe 1 GU DIN 18196 (Kies-Schluff-Gemisch), Tiefe oberer Horizont des Homogenbereiches von 0 m,
Baumaßnahme der Geotechnischen Kategorie 2 DIN 4020, Kornverteilungsbereich DIN EN ISO 17892-4:
- Massenanteile Ton unterer Wert '5' %,
- Massenanteile Ton oberer Wert '20' %,
- Massenanteile Schluff unterer Wert '15' %,
- Massenanteile Schluff oberer Wert '25' %,
- Massenanteile Sand unterer Wert '40' %,
- Massenanteile Sand oberer Wert '35' %,
- Massenanteile Kies unterer Wert '40' %,
- Massenanteile Kies oberer Wert '20' %,
- Feuchtdichte Boden DIN EN ISO 17892-2 oder DIN 18125-2 über 1200 bis 1400 kg/m3,
- Konsistenzzahl DIN EN ISO 17892-12 Ic von '0.5'
,
- Konsistenzzahl DIN EN ISO 17892-12 Ic bis '0.7'
,
- Plastizitätszahl DIN EN ISO 17892-12 Ip von '15' %,
- Plastizitätszahl DIN EN ISO 17892-12 Ip bis '20' %,
- Organischer Masseanteil DIN 18128 bis 3 %, Mengenermittlung nach Aufmaß an Abtragprofilen.
Menge: 100,000 m3

*Hinweis: BODENPROBE BODENANALYSE*

**01.04.15 Bodenprobe aus Haufwerken LAGA PN 98 150-200m3**
STLB-Bau 2026-04 087
Entnahme von Bodenproben aus Haufwerken, nach LAGA PN 98, einschl. Protokoll, Volumen über 150 bis 200 m3, abgerechnet wird je Haufwerk.
Menge: 6,000 St

**01.04.16 Bodenanalyse nach Deponieverordnung (DepV)**
Bodenanalyse nach Deponieverordnung (DepV),
auf Anordnung AG, Probenahme gemäß LAGA-Mitteilung 32-PN 982, Fachkundenachweis des Probennehmers,
Dokumentation der Probenahme mit vollständigem Probenahmeprotokoll, einschl. Fotodokumentation,
einschl. Lageplan der Haufwerke, Haufwerksvolumen bis 500m3,
Probenuntersuchungen nach Anh. 4 Pkt. 1 DepV durch unabhängige, nach DIN EN ISO/IEC 17025 akkreditierte Untersuchungsstelle nach Wahl des AN,

'..' 'm Bieter einzutragen,
Probenbegleitprotokoll (nach DIN 19747 - Juli 2009 - Anhang A), Termine der Probenahme sind dem
AG bzw. der Bauleitung rechtzeitig anzuzeigen,
Gebühren werden vom AN übernommen.
Menge: 5,000 St

#### Untertitel 01.05 Bautechnische Bodenarbeiten

*Hinweis: PLANUM BODEN*

**01.05.1 Planum Abweichung +/-2cm EV2 45MPa**
STLB-Bau 2026-04 002
Planum herstellen, zulässige Abweichung von der Sollhöhe +/- 2 cm, Verformungsmodul mind. EV2 45 MPa.
Menge: 3000,000 m2

**01.05.2 Planum Abweichung +/-2cm EV2 45MPa in Streifen B 2m**
STLB-Bau 2026-04 002
Planum auf verfüllter Arbeitsraumoberfläche herstellen, zulässige Abweichung von der Sollhöhe +/- 2 cm, Verformungsmodul mind. EV2 45 MPa, in Streifen, Streifenbreite 2 m, Ausführung gemäß Zeichnung.
Menge: 200,000 m2

*Hinweis: FUNDAMENTE*

**01.05.3 Ortbeton Streifenfundament unbewehrt C20/25 XF1 B 50-75cm T 50-75cm**
STLB-Bau 2025-10 013
Ortbeton Streifenfundament, obere Betonfläche waagerecht, aus unbewehrtem Beton, Normalbeton C 20/25 DIN 1045-2, natürliche Gesteinskörnung, Expositionsklasse XF1 (Frostangriff, mäßige Wassersättigung ohne Taumittel), Feuchtigkeitsklasse WF (Betonkorrosion, feuchte Umgebung), Querschnittsbreite über 50 bis 75 cm, Querschnittstiefe über 50 bis 75 cm.
Menge: 2,000 m3

**01.05.4 Ortbeton Streifenfundament unbewehrt C25/30 XF1 B 50-75cm T 50-75cm**
STLB-Bau 2025-10 013
Ortbeton Streifenfundament, obere Betonfläche waagerecht, aus unbewehrtem Beton, Normalbeton C 25/30 DIN 1045-2, natürliche Gesteinskörnung, Expositionsklasse XF1 (Frostangriff, mäßige Wassersättigung ohne Taumittel), Feuchtigkeitsklasse WF (Betonkorrosion, feuchte Umgebung), Querschnittsbreite über 50 bis 75 cm, Querschnittstiefe über 50 bis 75 cm.
Menge: 2,000 m3

**01.05.5 Ortbeton Einzelfundament Köcher unbewehrt C25/30 XF1 0,25-0,5m3**
STLB-Bau 2026-04 013
Ortbeton Einzelfundament mit Köcher, obere Betonfläche waagerecht, aus unbewehrtem Beton, Normalbeton C 25/30 DIN 1045-2, natürliche Gesteinskörnung, Expositionsklasse XF1 (Frostangriff, mäßige Wassersättigung ohne Taumittel), Feuchtigkeitsklasse WF (Betonkorrosion, feuchte Umgebung), Einzelvolumen über 0,25 bis 0,5 m3, Ausführung gemäß Einzelbeschreibung,
Einzelbeschreibungs-Nr 'Fundamente für Fahrradüberdachung etc.'
.
Menge: 10,000 m3

*Hinweis: LEITUNGSGRÄBEN*

**01.05.6 Boden Graben lösen lagern Sohlen-B 0,7-0,8m T bis 2m GU**
STLB-Bau 2025-10 002
Boden der Gräben, profilgerecht lösen, seitlich lagern, Abfall ist nicht gefährlich, Werte gemäß Ersatzbaustoffverordnung 2023 sind eingehalten, Charakterisierung Bodenmaterial Klasse BM-0 Sand nach EBV 2023, Anlage 1, Tabelle 3, Verbau wird gesondert vergütet, Breite der Sohle über 0,7 bis 0,8 m, Aushubtiefe bis 2 m,
Homogenbereich 1, mit einer Bodengruppe, Bodengruppe 1 GU DIN 18196 (Kies-Schluff-Gemisch), Tiefe oberer Horizont des Homogenbereiches von 0 m, Tiefe unterer Horizont des Homogenbereiches bis 2 m,
Baumaßnahme der Geotechnischen Kategorie 1 DIN 4020,
- Konsistenz DIN EN ISO 14688-1 fest, Mengenermittlung nach Aufmaß an der Entnahmestelle.
Menge: 150,000 m

*Hinweis: LEITUNGSGRÄBEN REGENWASSER*

**01.05.7 Boden Graben Entwässerungsltg lösen lagern verfüllen verdichten Sohlen-B 0,5-0,6m T bis 1,25m GU**
STLB-Bau 2025-10 002
Boden der Gräben für Entwässerungsleitungen, profilgerecht lösen, seitlich lagern, verfüllen, verdichten, verdrängten Boden seitlich planieren, Abfall ist nicht gefährlich, Werte gemäß Ersatzbaustoffverordnung 2023 sind eingehalten, Charakterisierung Bodenmaterial Klasse BM-F0* nach EBV 2023, Anlage 1, Tabelle 3, Verbau wird gesondert vergütet, Bodenverdrängung über 5 bis 10 %, Breite der Sohle über 0,5 bis 0,6 m, Aushubtiefe bis 1,25 m,
Homogenbereich 1, mit einer Bodengruppe, Bodengruppe 1 GU DIN 18196 (Kies-Schluff-Gemisch), Tiefe oberer Horizont des Homogenbereiches von 0 m, Tiefe unterer Horizont des Homogenbereiches bis 2 m,
Baumaßnahme der Geotechnischen Kategorie 1 DIN 4020,
- Konsistenz DIN EN ISO 14688-1 fest.
Menge: 200,000 m

*Hinweis: LEITUNGSGRÄBEN ELEKTRO*

**01.05.8 Boden Graben Kabel lösen lagern Sohlen-B 1-1,5m T bis 0,8m GU**
STLB-Bau 2026-04 002
Boden der Gräben für Kabel, profilgerecht lösen, seitlich lagern, Abfall ist nicht gefährlich, Werte gemäß Ersatzbaustoffverordnung 2023 sind eingehalten, Charakterisierung Bodenmaterial Klasse BM-F1 nach EBV 2023, Anlage 1, Tabelle 3, Verbau wird gesondert vergütet, Breite der Sohle über 1 bis 1,5 m, Aushubtiefe bis 0,8 m,
Homogenbereich 1, mit einer Bodengruppe, Bodengruppe 1 GU DIN 18196 (Kies-Schluff-Gemisch), Tiefe oberer Horizont des Homogenbereiches von 0 m, Tiefe unterer Horizont des Homogenbereiches bis 2 m,
Baumaßnahme der Geotechnischen Kategorie 1 DIN 4020,
- Konsistenz DIN EN ISO 14688-1 fest, Mengenermittlung nach Aufmaß an der Entnahmestelle.
Menge: 100,000 m

**01.05.9 Boden Graben Kabel lösen lagern Sohlen-B 0,8-0,9m T bis 0,8m GU**
STLB-Bau 2026-04 002
Boden der Gräben für Kabel, profilgerecht lösen, seitlich lagern, Abfall ist nicht gefährlich, Werte gemäß Ersatzbaustoffverordnung 2023 sind eingehalten, Charakterisierung Bodenmaterial Klasse BM-F1 nach EBV 2023, Anlage 1, Tabelle 3, Verbau wird gesondert vergütet, Breite der Sohle über 0,8 bis 0,9 m, Aushubtiefe bis 0,8 m,
Homogenbereich 1, mit einer Bodengruppe, Bodengruppe 1 GU DIN 18196 (Kies-Schluff-Gemisch), Tiefe oberer Horizont des Homogenbereiches von 0 m, Tiefe unterer Horizont des Homogenbereiches bis 2 m,
Baumaßnahme der Geotechnischen Kategorie 1 DIN 4020,
- Konsistenz DIN EN ISO 14688-1 fest, Mengenermittlung nach Aufmaß an der Entnahmestelle.
Menge: 100,000 m

**01.05.10 Boden Graben Kabel lösen lagern Sohlen-B 0,4-0,5m T bis 0,8m GU**
STLB-Bau 2026-04 002
Boden der Gräben für Kabel, profilgerecht lösen, seitlich lagern, Abfall ist nicht gefährlich, Werte gemäß Ersatzbaustoffverordnung 2023 sind eingehalten, Charakterisierung Bodenmaterial Klasse BM-F1 nach EBV 2023, Anlage 1, Tabelle 3, Breite der Sohle über 0,4 bis 0,5 m, Aushubtiefe bis 0,8 m,
Homogenbereich 1, mit einer Bodengruppe, Bodengruppe 1 GU DIN 18196 (Kies-Schluff-Gemisch), Tiefe oberer Horizont des Homogenbereiches von 0 m, Tiefe unterer Horizont des Homogenbereiches bis 2 m,
Baumaßnahme der Geotechnischen Kategorie 1 DIN 4020,
- Konsistenz DIN EN ISO 14688-1 fest, Mengenermittlung nach Aufmaß an der Entnahmestelle.
Menge: 100,000 m

**01.05.11 Zuschlag für Handgrabung**
zur Bodenbewegung der Pos. Gräben ausheben
Ausführung  nur nach Rücksprache mit der Bauleitung.
Bereich: Anschlüsse an Schachtbauwerke,
 unzugängliche Gräben
Menge: 10,000 m

**01.05.12 Verbau einbauen Ausfachung rückbauen Graben T bis 1,25m Sohlen-B bis 1m GU**
STLB-Bau 2026-04 006
Verbau DIN 18303 einbauen, Ausfachung rückbauen, für Graben, ohne Aussteifungen, Verankerungen sind möglich, Verbautiefe bis 1,25 m, Breite der Sohle zwischen den Bekleidungen bis 1 m, eine Bodengruppe, Bodengruppe 1 GU DIN 18196 (Kies-Schluff-Gemisch).
Menge: 50,000 m2

#### Untertitel 01.06 Einfassungen Stufen

*Hinweis: PALISADE L-STEIN VERKLEIDET*

**01.06.1 Einfassung Winkelstützel. Stahlbeton XF4 70/50cm L100cm**
STLB-Bau 2026-04 080
Einfassung aus Winkelstützelementen, als Stahlbetonfertigteil, Festigkeitsklasse C 30/37 DIN 1045-2, Expositionsklasse XC4 (Bewehrungskorrosion durch Karbonatisierung, wechselnd nass und trocken), Expositionsklasse XF4 (Frostangriff, hohe Wassersättigung mit Taumittel), Fußlänge/Höhe 70/50 cm, Baulänge 100 cm, Sichtflächen in Sichtbeton, mit geringen Anforderungen, Klasse SB 1-FT gemäß "Merkblatt Sichtbetonfertigteile", Sichtkanten gefast, Fertigteile engfugig verlegen, Ausführung ohne Fundament, Ausführung gemäß Zeichnung und Einzelbeschreibung,
Einzelbeschreibungs-Nr 'incl. Fundament aus Beton mit einer Zusammensetzung C 20/25 DIN EN 206-1 und DIN 1045-2, Dicke 20 cm,'
.
Menge: 30,000 m

**01.06.2 Palisadenwand freistehend Kunststoff L 1000xT300xH150 mmm**
Palisadenwand ohne Bodenanker auf TG liefern und einbauen, freistehend, nach DIN EN 1176-1, aus Kunststoff, SBR-Gummigranulat mit Polyurethan gebunden, Bauhöhe über Gelände ca. 46 cm incl. Einkürzen der Kunststoffelemente, Einbindetiefe mit Betonrückenstütze ca. 20 cm, , incl. Verklebung/Befestigung  auf L-Stein der vorh. Pos.  Abrechnung nach Wandlänge.
Bestehend aus Stützpalisade L 1000xT300xH150 mmm
anthrazit oder nach Wahl des AG

Planungsgrundlage:
Terrasoft Stützpalisade
stilum GmbH ǀ Deutschland
Gewerbegebiet Larsheck
56271 Kleinmaischeid
Tel.: 02689 92790-0
Fax: 02689 92790-29
E-mail: info@stilum.com
Web: www.stilum.com

'.........'
oder gleichwertig mit Nachweisen.
Bei Produktabweichung einzutragen.
Ohne Eintrag gilt das beschriebene Produkt als angeboten.
Abrechnung nach Aufmaß zzgl. Originallieferschein. Datiert und mit Angabe der Baustelle
Menge: 30,000 m

*Hinweis: BLOCKSTUFEN TREPPE ZUM DIREKTOR (S1)*

**01.06.3 Ortbeton Einzelfundament unbewehrt C20/25 XF3 0,5-1m3**
STLB-Bau 2026-04 013
Ortbeton Einzelfundament, obere Betonfläche abgetreppt, aus unbewehrtem Beton, Normalbeton C 20/25 DIN 1045-2, natürliche Gesteinskörnung, Expositionsklasse XF3 (Frostangriff, hohe Wassersättigung ohne Taumittel), Einzelvolumen über 0,5 bis 1 m3, Ausführung gemäß Zeichnung und Einzelbeschreibung,
Einzelbeschreibungs-Nr 'incl. Anker erste und letzte Stufe, incl. Frostschutz+ Tragschichtung notwendiger Erdarbeiten'
.
Menge: 0,500 m3

**01.06.4 Blockstufen aus Hochleistungsbeton**
Gartengestaltungselement aus Hochleistungsbeton gemäß DIN EN 13198. Cradle to Cradle Gold-Standard.

Liefern und in profilgerechter Lage auf zuvor hergestelltem Fundament einbauen.
Vorarbeiten sowie Einbauen / Versetzen unter Berücksichtigung der Einbauempfehlungen nach DIN 18333 und SLG-Merkblatt ‘Treppen und Stufenanlagen aus Betonbauteilen im Außenbereich‘. Verlegung auf Mörtelstreifen aus Trasszement, Haftvermittler, Gleitlager aus Folie.
Neigung der Trittfläche ca. 1,0 - 2,0 %.
Herstellung Fundament gemäß separater Position.

Nennmaße
Länge / Breite / Dicke in cm

Nennmaße
Länge / Breite (Auftritt) / Dicke (Steigung) in cm

240/30/16 cm

Individuelle Anfertigungen bis zu einer maximalen Länge von 300 cm.

Verlegung gemäß Zeichnung
Rastermaße mit regelgerechten oder systembedingten Fugenbreiten sind einzuhalten.
Die Verwendung von Verlegeeisen oder vergleichbaren Hilfsmitteln wird empfohlen.
Ergänzende Einbauhinweise des Herstellers sind zu beachten.
Verlegung mit geeigneter Verlegetechnik und Hilfsmitteln nach Wahl des AN.
Ausführung von Zuschnitten mit der Nasssäge gemäß separater Position.

Oberflächenbearbeitung
ferro (edelstahlkugelgestrahlt)
Bewertungsgruppe nach DIN 51130: R13
USRV nach DIN EN 1339 angelehnt ≥ 65,0

Farbe. Sand 3  08, V00091S01 oder nach Wahl des AG

Material
Handgefertigte Blockstufen aus GDM.Hochleistungsbeton.
Gartengestaltungselemente nach DIN EN 13198
Nicht genormte Betonprodukte nach BGB-RiNGB (Bund Güteschutz-Richtlinie)
(Betongüte ≥ C60/75 produktionsbedingt bei Farbe Sand 3  08
Durchgängig aus farblich abgestimmten Natursteinedelsplitten und -sanden mit UV-beständigen Eisenoxidfarben. Besonders hohe Betongüte durch hochfeste Quarz-, Granit oder Basaltzuschläge, ohne Einsatz von Kalkstein.
· Ohne Bewehrung
· Mit konstruktiver Bewehrung
Kanten gerundet.
Betontypische Wolkenbildungen, Marmorierungen, Helligkeits- und Farbabweichungen sind möglich.
Hydrothermale Nachbehandlung im Produktionsprozess zur Qualitätssicherung.

Witterungswiderstand
Expositionsklasse XF3 (hohe Wassersättigung ohne Taumittel)
Masseverlust ≤ 0,5 kg/m²

Abriebwiderstand
Verschleißbeanspruchung
XM2, starke Verschleißbeanspruchung, Abrieb ≤ 15 mm

Maximale Differenzen bei Messung der Diagonalen

Nachhaltigkeit & Ressourcenschutz
Produkte aus vom TÜV-Rheinland unabhängig zertifizierter CO2-neutraler Produktion.
Globales Erwärmungspotenzial im Bereich A3 (Herstellung):
7,66E-1 [kg CO2-Äq] oder kleiner.
Nachweis durch eine zum Zeitpunkt des Angebotes mind. noch 1 Jahr gültige EPD.
Firmenspezifische, transparente, geprüfte und verifizierte Produkt- und Umweltdeklaration:
EPD-GDM-20190089-IAC1-DE (Typ III Umweltlabel nach ISO 14025 und EN 15804).
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Qualitätsanforderungen sind jederzeit mit Prüfzeugnissen des Herstellers durch den Bieter nachzuweisen.

Planungsgrundlage:
GODELMANN GmbH & Co. KG
Industriestraße 1, 92269 Fensterbach
T +49 9438 9404-0, F +49 9438 9404-70

'.........'
oder gleichwertig mit Nachweisen.
Bei Produktabweichung einzutragen.
Ohne Eintrag gilt das beschriebene Produkt als angeboten.
Abrechnung nach Aufmaß zzgl. Originallieferschein. Datiert und mit Angabe der Baustelle
Menge: 7,000 St

**01.06.5 Kontraststreifen als Zulage**
Kontraststreifen im Auftritt über gesamte Länge durchgehend als Orientierungshilfe gemäß DIN 18040-1.
Leuchtdichtekontrast gem. DIN 32984 > 0,4.
Farbe:
Tiefschwarz V19190S01
Abmessungen:
Breite beginnend an der Vorderkante ca. 8,0 cm
Höhe beginnend an der Oberkante mind. ca. 5,0 cm

Kopfbearbeitung
Oberfläche:
ferro (edelstahlkugelgestrahlt)
Bewertungsgruppe nach DIN 51130: R13
USRV nach DIN EN 1338/1339: ≥ 65,0

Planungsgrundlage:
GODELMANN GmbH & Co. KG
Industriestraße 1, 92269 Fensterbach
T +49 9438 9404-0, F +49 9438 9404-70

'.........'
oder gleichwertig mit Nachweisen.
Bei Produktabweichung einzutragen.
Ohne Eintrag gilt das beschriebene Produkt als angeboten.
Abrechnung nach Aufmaß zzgl. Originallieferschein. Datiert und mit Angabe der Baustelle
Menge: 5,000 m

*Hinweis: BLOCKSTUFEN TREPPE ZUM DIREKTOR (S2)*

**01.06.6 Ortbeton Einzelfundament unbewehrt C20/25 XF3 0,5-1m3**
STLB-Bau 2026-04 013
Ortbeton Einzelfundament, obere Betonfläche abgetreppt, aus unbewehrtem Beton, Normalbeton C 20/25 DIN 1045-2, natürliche Gesteinskörnung, Expositionsklasse XF3 (Frostangriff, hohe Wassersättigung ohne Taumittel), Einzelvolumen über 0,5 bis 1 m3, Ausführung gemäß Zeichnung und Einzelbeschreibung,
Einzelbeschreibungs-Nr 'incl. Anker erste und letzte Stufe, incl. Frostschutz+ Tragschichtung notwendiger Erdarbeiten'
.
Menge: 0,500 m3

**01.06.7 Gartengestaltungselement aus Hochleistungsbeton**
Gartengestaltungselement aus Hochleistungsbeton gemäß DIN EN 13198. Cradle to Cradle Gold-Standard.

Liefern und in profilgerechter Lage auf zuvor hergestelltem Fundament einbauen.
Vorarbeiten sowie Einbauen / Versetzen unter Berücksichtigung der Einbauempfehlungen nach DIN 18333 und SLG-Merkblatt ‘Treppen und Stufenanlagen aus Betonbauteilen im Außenbereich‘.
Neigung der Trittfläche ca. 1,0 - 2,0 %.
Herstellung Fundament gemäß separater Position.

Nennmaße
Länge / Breite / Dicke in cm

Nennmaße
Länge / Breite (Auftritt) / Dicke (Steigung) in cm

150/30/16 cm

Individuelle Anfertigungen bis zu einer maximalen Länge von 300 cm.

Verlegung gemäß Zeichnung
Rastermaße mit regelgerechten oder systembedingten Fugenbreiten sind einzuhalten.
Die Verwendung von Verlegeeisen oder vergleichbaren Hilfsmitteln wird empfohlen.
Ergänzende Einbauhinweise des Herstellers sind zu beachten.
Verlegung mit geeigneter Verlegetechnik und Hilfsmitteln nach Wahl des AN.
Ausführung von Zuschnitten mit der Nasssäge gemäß separater Position.

Oberflächenbearbeitung
ferro (edelstahlkugelgestrahlt)
Bewertungsgruppe nach DIN 51130: R13
USRV nach DIN EN 1339 angelehnt ≥ 65,0

Farbe. Sand 3  08, V00091S01
andere Farben projektbezogen auf Anfrage.

Material
Handgefertigte Blockstufen aus GDM.Hochleistungsbeton.
Gartengestaltungselemente nach DIN EN 13198
Nicht genormte Betonprodukte nach BGB-RiNGB (Bund Güteschutz-Richtlinie)
(Betongüte ≥ C60/75 produktionsbedingt bei Farbe Sand 3  08
Durchgängig aus farblich abgestimmten Natursteinedelsplitten und -sanden mit UV-beständigen Eisenoxidfarben. Besonders hohe Betongüte durch hochfeste Quarz-, Granit oder Basaltzuschläge, ohne Einsatz von Kalkstein.
· Ohne Bewehrung
· Mit konstruktiver Bewehrung
Kanten gerundet.
Betontypische Wolkenbildungen, Marmorierungen, Helligkeits- und Farbabweichungen sind möglich.
Hydrothermale Nachbehandlung im Produktionsprozess zur Qualitätssicherung.

Witterungswiderstand
Expositionsklasse XF3 (hohe Wassersättigung ohne Taumittel)
Masseverlust ≤ 0,5 kg/m²

Abriebwiderstand
Verschleißbeanspruchung
XM2, starke Verschleißbeanspruchung, Abrieb ≤ 15 mm

Maximale Differenzen bei Messung der Diagonalen

Nachhaltigkeit & Ressourcenschutz
Produkte aus vom TÜV-Rheinland unabhängig zertifizierter CO2-neutraler Produktion.
Globales Erwärmungspotenzial im Bereich A3 (Herstellung):
7,66E-1 [kg CO2-Äq] oder kleiner.
Nachweis durch eine zum Zeitpunkt des Angebotes mind. noch 1 Jahr gültige EPD.
Firmenspezifische, transparente, geprüfte und verifizierte Produkt- und Umweltdeklaration:
EPD-GDM-20190089-IAC1-DE (Typ III Umweltlabel nach ISO 14025 und EN 15804).
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Qualitätsanforderungen sind jederzeit mit Prüfzeugnissen des Herstellers durch den Bieter nachzuweisen.

Planungsgrundlage:
GODELMANN GmbH & Co. KG
Industriestraße 1, 92269 Fensterbach
T +49 9438 9404-0, F +49 9438 9404-70

'.........'
oder gleichwertig mit Nachweisen.
Bei Produktabweichung einzutragen.
Ohne Eintrag gilt das beschriebene Produkt als angeboten.
Abrechnung nach Aufmaß zzgl. Originallieferschein. Datiert und mit Angabe der Baustelle
Menge: 4,000 St

**01.06.8 Verschiebeschutz für Blockstufen im Ein- und Austrittbereich**
Verschiebeschutz für Blockstufen im Ein- und Austrittbereich
Schützt vor Positionsveränderungen durch Schubbelastung.

Metallkonstruktion mit vier Krallen, feuerverzinkt und pulverbeschichtet.
Zwei Krallen mittig stehend angeordnet zur Verankerung, zwei Krallen an jedem Ende im Winkel von 90° gegenläufig verschränkt. Die stehenden Krallen erzeugen die Verankerung im Treppenfundament.

Ankerschiene ist leicht vorgespannt und wird bauseits vor Verlegung in das an der Unterseite werkseitig geschlitzte Element eingefügt.
Der Schlitz im Treppenfundament ist bauseits positionsgerecht einzumessen und herzustellen, ohne die Armierung zu beschädigen.
Schlitztiefe ca. 3 cm.
3 Stück Ankerschienen je Blockstufe
Positionierung der Ankerschiene und fachgerechter Einbau nach Plan Nr. ... / ZTV Nr. ... .

Qualitätsanforderungen sind jederzeit mit Prüfzeugnissen des Herstellers durch den Bieter nachzuweisen.

Planungsgrundlage:
GODELMANN GmbH & Co. KG
Industriestraße 1, 92269 Fensterbach
T +49 9438 9404-0, F +49 9438 9404-70

'........................................'
oder gleichwertig mit Nachweisen.
Bei Produktabweichung einzutragen.
Ohne Eintrag gilt das beschriebene Produkt als angeboten.
Abrechnung nach Aufmaß zzgl. Originallieferschein. Datiert und mit Angabe der Baustelle
Menge: 3,000 m

**01.06.9 Kontraststreifen als Zulage**
Kontraststreifen im Auftritt über gesamte Länge durchgehend als Orientierungshilfe gemäß DIN 18040-1.
Leuchtdichtekontrast gem. DIN 32984 > 0,4.
Farbe:
Tiefschwarz V19190S01
Abmessungen:
Breite beginnend an der Vorderkante ca. 8,0 cm
Höhe beginnend an der Oberkante mind. ca. 5,0 cm

Kopfbearbeitung
Oberfläche:
ferro (edelstahlkugelgestrahlt)
Bewertungsgruppe nach DIN 51130: R13
USRV nach DIN EN 1338/1339: ≥ 65,0

Planungsgrundlage:
GODELMANN GmbH & Co. KG
Industriestraße 1, 92269 Fensterbach
T +49 9438 9404-0, F +49 9438 9404-70

'........................................'
oder gleichwertig mit Nachweisen.
Bei Produktabweichung einzutragen.
Ohne Eintrag gilt das beschriebene Produkt als angeboten.
Abrechnung nach Aufmaß zzgl. Originallieferschein. Datiert und mit Angabe der Baustelle
Menge: 3,000 m

*Hinweis: BLOCKSTUFEN ALS SITZFLÄCHE (S3)*

**01.06.10 Ortbeton Einzelfundament unbewehrt C20/25 XF3 0,5-1m3**
STLB-Bau 2026-04 013
Ortbeton Einzelfundament, obere Betonfläche abgetreppt, aus unbewehrtem Beton, Normalbeton C 20/25 DIN 1045-2, natürliche Gesteinskörnung, Expositionsklasse XF3 (Frostangriff, hohe Wassersättigung ohne Taumittel), Einzelvolumen über 0,5 bis 1 m3, Ausführung gemäß Zeichnung und Einzelbeschreibung,
Einzelbeschreibungs-Nr 'incl. Anker erste und letzte Stufe, incl. Frostschutz+ Tragschichtung notwendiger Erdarbeiten'
.
Menge: 0,500 m3

**01.06.11 Gartengestaltungselement aus Hochleistungsbeton**
Gartengestaltungselement aus Hochleistungsbeton gemäß DIN EN 13198. Cradle to Cradle Gold-Standard.

Liefern und in profilgerechter Lage auf zuvor hergestelltem Fundament einbauen.
Vorarbeiten sowie Einbauen / Versetzen unter Berücksichtigung der Einbauempfehlungen nach DIN 18333 und SLG-Merkblatt ‘Treppen und Stufenanlagen aus Betonbauteilen im Außenbereich‘.
Neigung der Trittfläche ca. 1,0 - 2,0 %.
Sichtflächen bearbeitet
Herstellung Fundament gemäß separater Position.

Nennmaße
Länge / Breite (Auftritt) / Dicke (Steigung) in cm
153,05/60,05/25 cm
Lagerfuge : 5mm +-3mm
Stossfuge: 5 mm +-3mm

Verlegung gemäß Zeichnung
Rastermaße mit regelgerechten oder systembedingten Fugenbreiten sind einzuhalten.
Die Verwendung von Verlegeeisen oder vergleichbaren Hilfsmitteln wird empfohlen.
Ergänzende Einbauhinweise des Herstellers sind zu beachten.
Verlegung mit geeigneter Verlegetechnik und Hilfsmitteln nach Wahl des AN.
Ausführung von Zuschnitten mit der Nasssäge gemäß separater Position.

Oberflächenbearbeitung
ferro (edelstahlkugelgestrahlt)
Bewertungsgruppe nach DIN 51130: R13
USRV nach DIN EN 1339 angelehnt ≥ 65,0

Farbe. Sand 3  08, V00091S01 nach Wahl des AG

Material
Handgefertigte Blockstufen aus GDM.Hochleistungsbeton.
Gartengestaltungselemente nach DIN EN 13198
Nicht genormte Betonprodukte nach BGB-RiNGB (Bund Güteschutz-Richtlinie)
(Betongüte ≥ C60/75 produktionsbedingt bei Farbe Sand 3  08
Durchgängig aus farblich abgestimmten Natursteinedelsplitten und -sanden mit UV-beständigen Eisenoxidfarben. Besonders hohe Betongüte durch hochfeste Quarz-, Granit oder Basaltzuschläge, ohne Einsatz von Kalkstein.
· Ohne Bewehrung
· Mit konstruktiver Bewehrung
Kanten gerundet.
Betontypische Wolkenbildungen, Marmorierungen, Helligkeits- und Farbabweichungen sind möglich.
Hydrothermale Nachbehandlung im Produktionsprozess zur Qualitätssicherung.

Witterungswiderstand
Expositionsklasse XF3 (hohe Wassersättigung ohne Taumittel)
Masseverlust ≤ 0,5 kg/m²

Abriebwiderstand
Verschleißbeanspruchung
XM2, starke Verschleißbeanspruchung, Abrieb ≤ 15 mm

Maximale Differenzen bei Messung der Diagonalen

Nachhaltigkeit & Ressourcenschutz
Produkte aus vom TÜV-Rheinland unabhängig zertifizierter CO2-neutraler Produktion.
Globales Erwärmungspotenzial im Bereich A3 (Herstellung):
7,66E-1 [kg CO2-Äq] oder kleiner.
Nachweis durch eine zum Zeitpunkt des Angebotes mind. noch 1 Jahr gültige EPD.
Firmenspezifische, transparente, geprüfte und verifizierte Produkt- und Umweltdeklaration:
EPD-GDM-20190089-IAC1-DE (Typ III Umweltlabel nach ISO 14025 und EN 15804).
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Qualitätsanforderungen sind jederzeit mit Prüfzeugnissen des Herstellers durch den Bieter nachzuweisen.

Planungsgrundlage:
GODELMANN GmbH & Co. KG
Industriestraße 1, 92269 Fensterbach
T +49 9438 9404-0, F +49 9438 9404-70

'.........'
oder gleichwertig mit Nachweisen.
Bei Produktabweichung einzutragen.
Ohne Eintrag gilt das beschriebene Produkt als angeboten.
Abrechnung nach Aufmaß zzgl. Originallieferschein. Datiert und mit Angabe der Baustelle
Menge: 8,000 St

*Hinweis: Allgemeine Vorbemerkungen*
Für die Erstellung der Holzbauarbeiten gelten folgende Normen und technische Regelwerke in ihrer aktuellen Version:
- Fachregeln 01/02 / BDZ
- DIN 18516-1
- DIN EN 68 800
- ATV DIN 18334
- DIN 18351
bei der Planung und Ausführung sind die örtlichen Gegebenheiten sowie alle zum Ausführungszeitpunkt gültigen EN- und DIN-Normen und Unfallverhütungsvorschriften, Bauvorschriften sowie behördliche Erlasse und die allgemein anerkannten Regeln der Technik in der aktuellsten Version zu berücksichtigen. Bei tragenden Holzkonstruktion (Trag- und Grundlattung) müssen die Vorgaben der DIN EN 1995 (EC 5) und die entsprechenden Vorgaben der jeweiligen Landesbauordnungen beachtet werden.

**01.06.12 Sitzbänke Auflage Kebony Clear 38 mm Stärke**
Sitzbänke Auflage Kebony Clear 38 mm Stärke
unsichtbar auf U- Eisen 40 / 20 mm verschraubt auf vorh. Betonelemente nach vorh. Aufmass vor Ort verschrauben.
Auflagebretter gerade h geschnitten incl. seitlicher Fase, Brettenden gerundet.
Bretteinteilung mit regelmäßigen ganzen Brettern.

Kebony Clear Bretter nach örtlichem Aufmaß liefern und als Bankauflage gemäß technischem Plan und Detail, höhen- und fluchtgerecht auf der zuvor montierten Stahlunterkonstruktion nach den Vorgaben der Montageanleitung des Herstellers incl. Herstellergarantie montieren inkl. aller Befestigungsmittel und Ausgleichsmaterialien, Zuschnitte und Nebenarbeiten. Alle Stoßfugen und Schraubenfluchten werden in Abstimmung mit der örtlichen Bauleitung festgelegt und sind exakt einzuhalten. Alle Anpassungen an angrenzende Flächen und Betonteile sind fachgerecht auszuführen.
Produktbeschreibung Kebony Clear Profil:
Holzart: modifizierte nordische Kiefer (nach der patentierten Kebony® Technologie)
- FSC®-zertifiziert
- Gesundastig
- Holzfeuchte: 7 - 10 %
- DC lt. EN 350: 1-2 Splintholz (Kernholz der nord. Kiefer = DC 3)
- Dichte bei 12% Holzfeuchte = 570 kg

Weitere Informationen
https://kebony.com/de/system/files/prodfiles/DE-1243.pdf
Planungsgrundlage:
Art.-Nr.: 2522
Abmessung (Stärke x Breite)
38 x 140 mm
Fugenabstand der Profile: 5 mm
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 8,000 m²

*Hinweis: L-STEINE*

*Hinweis: HAUS B NORDWESTECKE (L1)*

**01.06.13 Einfassung Winkelstützel. Stahlbeton XF4 50/100cm L100cm 5kN/m2**
STLB-Bau 2026-04 080
Einfassung aus Winkelstützelementen, als Stahlbetonfertigteil, Festigkeitsklasse C 30/37 DIN 1045-2, Expositionsklasse XF4 (Frostangriff, hohe Wassersättigung mit Taumittel), Fußlänge/Höhe 50/100 cm, Baulänge 100 cm, Verkehrslast 5 kN/m2, Sichtflächen in Sichtbeton, mit geringen Anforderungen, Klasse SB 1-FT gemäß "Merkblatt Sichtbetonfertigteile", Sichtkanten gefast, Fertigteile engfugig verlegen, Ausführung ohne Fundament, Ausführung gemäß Zeichnung und Einzelbeschreibung,
Einzelbeschreibungs-Nr 'incl. Fundament aus Beton mit einer Zusammensetzung C 20/25 DIN EN 206-1 und DIN 1045-2, Dicke 20 cm,'

Hersteller und Typ 'Planungsgrundlage:
Stangl AG, Niederndorf 19
84478 Waldkraiburg
Telefon: +49 (0) 8638 / 9875-0
E-Mail: info@stanglag.de'
......... 'oder gleichwertig mit Nachweisen.
Bei Produktabweichung einzutragen.
Ohne Eintrag gilt das beschriebene Produkt als angeboten.
Abrechnung nach Aufmaß zzgl. Originallieferschein. Datiert und mit Angabe der Baustelle'
.
Menge: 8,000 m

*Hinweis: HAUS B UNTER STAHLTREPPE (L2)*

**01.06.14 Einfassung Winkelstützel. Stahlbeton XF4 100/180cm L100cm 5kN/m2**
STLB-Bau 2026-04 080
Einfassung aus Winkelstützelementen, als Stahlbetonfertigteil, Festigkeitsklasse C 30/37 DIN 1045-2, Expositionsklasse XF4 (Frostangriff, hohe Wassersättigung mit Taumittel), Fußlänge/Höhe 100/180 cm, Baulänge 100 cm, Verkehrslast 5 kN/m2, Sichtflächen in Sichtbeton, mit geringen Anforderungen, Klasse SB 1-FT gemäß "Merkblatt Sichtbetonfertigteile", Sichtkanten gefast, Fertigteile engfugig verlegen, Ausführung ohne Fundament, Ausführung gemäß Zeichnung und Einzelbeschreibung,
Einzelbeschreibungs-Nr 'incl. Fundament aus Beton mit einer Zusammensetzung C 20/25 DIN EN 206-1 und DIN 1045-2, Dicke 20 cm,'

Hersteller und Typ 'Planungsgrundlage:
Stangl AG, Niederndorf 19
84478 Waldkraiburg
Telefon: +49 (0) 8638 / 9875-0
E-Mail: info@stanglag.de'
......... 'oder gleichwertig mit Nachweisen.
Bei Produktabweichung einzutragen.
Ohne Eintrag gilt das beschriebene Produkt als angeboten.
Abrechnung nach Aufmaß zzgl. Originallieferschein. Datiert und mit Angabe der Baustelle'
.
Menge: 4,000 m

*Hinweis: HAUS A EINGANG KIGA (L3)*

**01.06.15 Einfassung Winkelstützel. Stahlbeton XF4 100/105cm L100cm 5kN/m2**
STLB-Bau 2026-04 080
Einfassung aus Winkelstützelementen, als Stahlbetonfertigteil, Festigkeitsklasse C 30/37 DIN 1045-2, Expositionsklasse XF4 (Frostangriff, hohe Wassersättigung mit Taumittel), Fußlänge/Höhe 100/105 cm, Baulänge 100 cm, Verkehrslast 5 kN/m2, Sichtflächen in Sichtbeton, mit geringen Anforderungen, Klasse SB 1-FT gemäß "Merkblatt Sichtbetonfertigteile", Sichtkanten gefast, Fertigteile engfugig verlegen, Ausführung ohne Fundament, Ausführung gemäß Zeichnung und Einzelbeschreibung,
Einzelbeschreibungs-Nr 'incl. Fundament aus Beton mit einer Zusammensetzung C 20/25 DIN EN 206-1 und DIN 1045-2, Dicke 20 cm,'
.
Menge: 5,000 m

**01.06.16 Außenecke Einfassung Winkelstützel. Stahlbeton C30/37 XF4 100/105cm 90Grad**
STLB-Bau 2026-04 080
Außenecke einteilig, für Einfassung aus Winkelstützelementen, als Stahlbetonfertigteil, Festigkeitsklasse C 30/37 DIN 1045-2, Expositionsklasse XF4 (Frostangriff, hohe Wassersättigung mit Taumittel), Fußlänge/Höhe 100/105 cm, 90 Grad, Farbton grau, Sichtflächen in Sichtbeton, mit geringen Anforderungen, Klasse SB 1-FT gemäß "Merkblatt Sichtbetonfertigteile", Sichtkanten gefast, Fertigteile engfugig verlegen, Fundament wird gesondert vergütet, Ausführung gemäß Zeichnung und Einzelbeschreibung,
Einzelbeschreibungs-Nr 'incl. Fundament aus Beton mit einer Zusammensetzung C 20/25 DIN EN 206-1 und DIN 1045-2, Dicke 20 cm,'

Hersteller und Typ 'Planungsgrundlage:
Stangl AG, Niederndorf 19
84478 Waldkraiburg
Telefon: +49 (0) 8638 / 9875-0
E-Mail: info@stanglag.de'
......... 'oder gleichwertig mit Nachweisen.
Bei Produktabweichung einzutragen.
Ohne Eintrag gilt das beschriebene Produkt als angeboten.
Abrechnung nach Aufmaß zzgl. Originallieferschein. Datiert und mit Angabe der Baustelle'
.
Menge: 1,000 St

**01.06.17 Passstück Einfassung Winkelstützel. Stahlbeton C30/37 XF4 50/100cm**
STLB-Bau 2026-04 080
Passstück für Einfassung aus Winkelstützelementen, als Stahlbetonfertigteil, Festigkeitsklasse C 30/37 DIN 1045-2, Expositionsklasse XF4 (Frostangriff, hohe Wassersättigung mit Taumittel), Fußlänge/Höhe 50/100 cm, Farbton grau, Sichtflächen in Sichtbeton, mit geringen Anforderungen, Klasse SB 1-FT gemäß "Merkblatt Sichtbetonfertigteile", Sichtkanten gefast, Fertigteile engfugig verlegen, Fundament wird gesondert vergütet, Ausführung gemäß Zeichnung und Einzelbeschreibung,
Einzelbeschreibungs-Nr 'incl. Fundament aus Beton mit einer Zusammensetzung C 20/25 DIN EN 206-1 und DIN 1045-2, Dicke 20 cm,'

Hersteller und Typ 'Planungsgrundlage:
Stangl AG, Niederndorf 19
84478 Waldkraiburg
Telefon: +49 (0) 8638 / 9875-0
E-Mail: info@stanglag.de'
......... 'oder gleichwertig mit Nachweisen.
Bei Produktabweichung einzutragen.
Ohne Eintrag gilt das beschriebene Produkt als angeboten.
Abrechnung nach Aufmaß zzgl. Originallieferschein. Datiert und mit Angabe der Baustelle'
.
Menge: 1,000 St

*Hinweis: HAUS B TG-ABFAHRT (L4)*

**01.06.18 Einfassung Winkelstützel. Stahlbeton XF4 70/105cm L100cm 5kN/m2**
STLB-Bau 2026-04 080
Einfassung aus Winkelstützelementen, als Stahlbetonfertigteil, Festigkeitsklasse C 30/37 DIN 1045-2, Expositionsklasse XF4 (Frostangriff, hohe Wassersättigung mit Taumittel), Fußlänge/Höhe 70/105 cm, Baulänge 100 cm, Verkehrslast 5 kN/m2, Sichtflächen in Sichtbeton, mit geringen Anforderungen, Klasse SB 1-FT gemäß "Merkblatt Sichtbetonfertigteile", Sichtkanten gefast, Fertigteile engfugig verlegen, Ausführung ohne Fundament, Ausführung gemäß Zeichnung und Einzelbeschreibung,
Einzelbeschreibungs-Nr 'incl. Fundament aus Beton mit einer Zusammensetzung C 20/25 DIN EN 206-1 und DIN 1045-2, Dicke 20 cm,'

Hersteller und Typ 'Planungsgrundlage:
Stangl AG, Niederndorf 19
84478 Waldkraiburg
Telefon: +49 (0) 8638 / 9875-0
E-Mail: info@stanglag.de'
......... 'oder gleichwertig mit Nachweisen.
Bei Produktabweichung einzutragen.
Ohne Eintrag gilt das beschriebene Produkt als angeboten.
Abrechnung nach Aufmaß zzgl. Originallieferschein. Datiert und mit Angabe der Baustelle'
.
Menge: 6,000 m

#### Untertitel 01.07 Entwässerung

**01.07.1 Horizontale Sickerschicht Mineralstoff Flächen auf Bauwerk Kies D 15cm**
STLB-Bau 2025-10 010
Horizontale Sickerschicht aus Mineralstoff für Flächen auf Bauwerken, Kies, Körnung 16/32, Schichtdicke 15 cm, Abrechnung in der Abwicklung der Bearbeitungsflächen.
Menge: 100,000 m2

*Hinweis: NOPPENBAHN*

**01.07.2 Schutzlage Abdichtung Wand Noppenbahn D 10mm lose verlegen**
Schutzlage für Abdichtung erdberührter Wände DIN 18533-1 und DIN 18533-2, aus Noppenbahn mit Gleit-, Schutz- und Lastverteilungsschicht, Schichtdicke 10 mm, lose verlegen, Überlappungsbreite 10 cm, Ausführung gemäß
punktweise kalt kleben,
Einbauhöhe ca. 0,60 m.
Abrechnung nach Aufmaß zzgl. Originallieferschein. Datiert und mit Angabe der Baustelle
Menge: 100,000 m2

**01.07.3 Trenn- und Schutzlage aus XPE-Schwerschaum, Dicke 8 mm,**
Schutzlage Dicke 8 mm und Höhe 500 mm liefern und oberflächenbündig einbauen.
Material: XPE Polyethylen-Schwerschauem mit mind. 70 kg/m³.
Materialbezeichnung: PLEXBAND 8/500 Trenn- und Schutzlage
Abmessungen: Dicke 8 mm
Höhe: 500 mm
Lieferform: Rollenware mit Länge 20m.
Einbau als Trenn- und Schutzlage im Anschlussbereich zwischen den Oberbauschichten der gepflasterten Flächen und den Gebäuden im Sockel- und Fassadenbereich liefern. Einbau gemäß Herstellervorschrift

Planungsgrundlage:
INNOPLEX GmbH / PLEXBAND TS Schutz- und Trennlage
Fasanenstraße 6
39590 Tangermünde

'........................................'
oder gleichwertig mit Nachweisen.
Bei Produktabweichung einzutragen.
Ohne Eintrag gilt das beschriebene Produkt als angeboten.
Abrechnung nach Aufmaß zzgl. Originallieferschein. Datiert und mit Angabe der Baustelle
Menge: 150,000 m

**01.07.4 Druckstabiles Drainagegitter, bestehend aus einem**
Druckstabiles Drainagegitter, bestehend aus einem gitterförmigen Dränkörper aus PEHD und beidseitig auflaminierten Filtervliesstoffen, frei Baustelle liefern und auf der zu entwässernden Fläche nach Herstellerangabe einbauen. Die Überlappungen, Verschnitt, Windsicherung und Mehraufwendungen werden nicht gesondert vergütet, sondern sind in die Einheitspreise einzukalkulieren. Abgerechnet wird die überdeckte Fläche.
Oberflächenstruktur: beidseitig auflaminierte Vliesstoffe
Rollenbreite:  2,0 m
Rollenlänge:  50 m
Das Drainagegitter muss folgenden technischen Anforderungen genügen: Eigenschaften Drainagegitter:
Dicke bei 2 kPa gemäß DIN EN ISO 9863-1: 11,6 mm
Zugfestigkeit gemäß DIN EN ISO 10319:
MD (Tmax) 20 kN/m
CMD (Tmax) 20 kN/m
Wasserableitvermögen in der Ebene (qp); MD (hart/weich) gemäß DIN EN ISO 12958: i = 1
bei 20 kPa 2,30 l/(m x s)
bei 100 kPa 1,80 l/(m x s)
bei 200 kPa 1,50 l/(m x s)

Mechanische Eigenschaften Verbundstoff:
Flächenbezogene Masse (ρA) gemäß DIN EN ISO 9864: 1.700 g/m² Stempeldurchdrückkraft (x - s) (Fp) gemäß DIN EN ISO 12236: 3.000 N Dynamischer Durchschlagversuch gemäß EN ISO 13433: 6 mm Das Drainagegitter verfügt über Nachweise einer Eigenüberwachung und eine CE-Kennzeichnung.

Planungsgrundlage:  BEDRAIN VGV 3 PLUS
BECO Bermüller & Co. GmbH,
Rotterdamer Straße 7,
90451 Nürnberg

'........................................'
oder gleichwertig mit Nachweisen.
Bei Produktabweichung einzutragen.
Ohne Eintrag gilt das beschriebene Produkt als angeboten.
Abrechnung nach Aufmaß zzgl. Originallieferschein. Datiert und mit Angabe der Baustelle
Menge: 80,000 m²

*Hinweis: EINGANGSGITTERROSTE*

**01.07.5 Zeichnungen anfertigen Ausführungszeichnung**
STLB-Bau 2026-04 017
Vom AN sind folgende Zeichnungen anzufertigen: Ausführungszeichnungen einschl. Übersichts- und Detailzeichnungen, in Papierform und auf Datenträger, in den Datenformaten DXF und PDF.
Menge: 1,000 St

**01.07.6 Gitterrost (G1) Fußabstreifrost 620/120cm**
*** Pauschalposition
*** Bezugsbeschreibung
Gitterrost (G1) Sonderanfertigung nach Aufmaß auf unterbauter Fläche L/B = 620/120 cm, Kategorie C3
, bestehend aus:

Auflagerrahmen, mit möglicher Auskragung
vierseitig mit notwendigen Auflagern
aus Betonbordstein DIN EN 1340
Qualität DTI DIN 483- T 10 x 20
Bettung Beton C12/15, Dicke 15 cm
mit zweiseitiger Rückenstütze,
Breite 10 cm, Höhe 15 cm, Borde engfugig verlegt.
Außenmaß Auflagerrahmen L/B: ca. 620/120 cm,
einschl. erforderlicher Anpassungsmaßnahmen/Schnitte.
anfallendes Material wird Eigentum des AN und ist einer
Wiederverwertung zuzuführen.
Zwischen Fassade und Betonbordstein ist ein
Plexband L/H ca. 300/50 mm einzulegen

Schüttung Rollkies 16/32 + Vlies + Basalt 8/16
analog der sep. Positionen

Zarge,
Außenmaß L/B: ca. 620/120 cm
aus winkligem L-Stahl 45/45/5, rundkantig,
mit notwendiger Bohrungen zur Befestigung auf dem Auflager,
einschl. Befestigung mit geeigneter Verschraubung und
Verdübelung.
Alle Teile Feuerverzinkt DIN 50976./DIN EN ISO 12944
Schraub- und Dübelmaterial Edelstahl

Einpressgitterrost
feuerverzinkt DIN 50976,
Rosthöhe 40 mm, Maschenweite 30/10 mm, Tragstab 40/3mm
Maschenlängenmaß parallel zur langen Rostseite,
Füllstäbe zur Rutschhemmung (R11) halbmondförmig
ausgeklinkt,
Rostaußenmaß L/B: passend in Zarge L/B ca. 620/120(TS) cm.
Rostteilung: 6x L ca. 102 cm,
Roste miteinander verschraubt. belastbar für eine flächige Nutzlast von qk=5,0kN/m², oder eine mittig wirkende Einzellast von Qk=4,0kN. sichern gegen Herausheben

Zwischen Zarge und Gitterrost ist als Auflager ein
Neoprenband einzulegen.

Ausführung analog freigegebener Zeichnung durch AN.
Fertigung erst nach örtlichem Aufmaß

Planungsvorschlag Gitterrost:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 1,000 psch

**01.07.7 Gitterrost (G2) Fußabstreifrost 200/120cm**
*** Pauschalposition
*** wie Position 01.07.6
Gitterrost (G2) L/B = 195/120 cm mittiges Auflager,
Zarge, 1-teilig, Außenmaß L/B: ca. 195/120 cm,
Einpressgitterrost, 2-teilig, Rostaußenmaß L/B: passend
in Zarge L/B ca. 195/120 cm.

Ausführung analog freigegebener Zeichnung durch AN.
Fertigung erst nach örtlichem Aufmaß

Planungsvorschlag Gitterrost:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 1,000 psch

**01.07.8 Gitterrost (G3) Fußabstreifrost 170/137cm**
*** Pauschalposition
*** wie Position 01.07.6
Gitterrost (G3) L/B = 170/137 cm
Zarge, 1-teilig, Außenmaß L/B: ca. 170/137 cm,
Einpressgitterrost, 2-teilig, Rostaußenmaß L/B: passend
in Zarge L/B ca. 170/137 cm.
1 St. Ausklinkung randlich ca. 17/25 cm

Ausführung analog freigegebener Zeichnung durch AN.
Fertigung erst nach örtlichem Aufmaß

Planungsvorschlag Gitterrost:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 1,000 psch

**01.07.9 Gitterrost (G4) Fußabstreifrost 145/120cm**
*** Pauschalposition
*** wie Position 01.07.6
Gitterrost (G4) L/B = 145/120 cm
mittiges Auflager,
Zarge, 1-teilig, Außenmaß L/B: ca. 145/120 cm,
Einpressgitterrost, 2-teilig, Rostaußenmaß L/B: passend
in Zarge L/B ca. 145/120 cm.

Planungsvorschlag Gitterrost:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 1,000 psch

**01.07.10 Gitterrost (G5) Fußabstreifrost 355/135cm**
*** Pauschalposition
*** wie Position 01.07.6
Gitterrost (G5) L/B = 355/135cm
mittiges Auflager mit Betonleistenstein + FL 60/5,
Zarge, 1-teilig, Außenmaß L/B: ca. 355/135cm,
Einpressgitterrost, 3-teilig, Rostaußenmaß L/B: passend
in Zarge L/B ca. 145/120 cm.
2 St. Ausklinkung randlich ca. 19/24 cm

Planungsvorschlag Gitterrost:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 1,000 psch

*Hinweis: VERBAU*

**01.07.11 Senkr.Normverbau Graben herstellen rückbauen H 1,75-2m Sohlen-B 1-1,5m GU**
STLB-Bau 2025-10 006
Regelausführung des Senkrechten Verbaus (Senkrechter Normverbau) DIN 4124 für Graben, herstellen und wieder rückbauen, Höhe über 1,75 bis 2 m, Breite der Sohle zwischen den Bekleidungen über 1 bis 1,5 m, eine Bodengruppe, Bodengruppe 1 GU DIN 18196 (Kies-Schluff-Gemisch).
Menge: 100,000 m2

**01.07.12 Senkr.Normverbau Graben herstellen rückbauen H 2-2,5m Sohlen-B 1-1,5m GU**
STLB-Bau 2025-10 006
Regelausführung des Senkrechten Verbaus (Senkrechter Normverbau) DIN 4124 für Graben, herstellen und wieder rückbauen, Höhe über 2 bis 2,5 m, Breite der Sohle zwischen den Bekleidungen über 1 bis 1,5 m, eine Bodengruppe, Bodengruppe 1 GU DIN 18196 (Kies-Schluff-Gemisch).
Menge: 100,000 m2

**01.07.13 Senkr.Normverbau Graben herstellen rückbauen H 2,5-3m Sohlen-B 1-1,5m GU**
STLB-Bau 2025-10 006
Regelausführung des Senkrechten Verbaus (Senkrechter Normverbau) DIN 4124 für Graben, herstellen und wieder rückbauen, Höhe über 2,5 bis 3 m, Breite der Sohle zwischen den Bekleidungen über 1 bis 1,5 m, eine Bodengruppe, Bodengruppe 1 GU DIN 18196 (Kies-Schluff-Gemisch).
Menge: 100,000 m2

**01.07.14 Senkr.Normverbau Graben herstellen rückbauen H 3-3,5m Sohlen-B 1-1,5m GU**
STLB-Bau 2025-10 006
Regelausführung des Senkrechten Verbaus (Senkrechter Normverbau) DIN 4124 für Graben, herstellen und wieder rückbauen, Höhe über 3 bis 3,5 m, Breite der Sohle zwischen den Bekleidungen über 1 bis 1,5 m, eine Bodengruppe, Bodengruppe 1 GU DIN 18196 (Kies-Schluff-Gemisch).
Menge: 100,000 m2

*Hinweis: LEITUNGEN*

**01.07.15 Abwasserkanal PP homogen Regenwasser OD DN110 Graben abgeböscht T 1,25-1,75m Bettung Typ 1 Bettungs-D 10cm Sand ob. Schicht Sand**
STLB-Bau 2025-10 009
Abwasserkanal aus PP (Polypropylen)-Rohren DIN EN 1852-1, homogenes Vollwandrohr, für Regenwasser, DN/OD 110, Verlegung DIN EN 1610 in vorh. geböschtem Graben, Grabentiefe über 1,25 bis 1,75 m, einschl. Bettung Typ 1, Dicke der unteren Bettungsschicht mind. 10 cm, aus Sand, obere Bettungsschicht aus Sand, Dicke der oberen Bettungsschicht gemäß beiliegender statischer Berechnung.
Menge: 150,000 m

**01.07.16 Abwasserkanal PP homogen Regenwasser OD DN125 Graben abgeböscht T 1,25-1,75m Bettung Typ1 Bettungs-D 10cm Sand ob.Schicht Sand**
STLB-Bau 2025-10 009
Abwasserkanal aus PP (Polypropylen)-Rohren DIN EN 1852-1, homogenes Vollwandrohr, für Regenwasser, DN/OD 125, Verlegung DIN EN 1610 in vorh. geböschtem Graben, Grabentiefe über 1,25 bis 1,75 m, einschl. Bettung Typ 1, Dicke der unteren Bettungsschicht mind. 10 cm, aus Sand, obere Bettungsschicht aus Sand, Dicke der oberen Bettungsschicht gemäß beiliegender statischer Berechnung.
Menge: 10,000 m

**01.07.17 Abwasserkanal PP homogen Regenwasser OD DN160 Graben abgeböscht T 1,25-1,75m Bettung Typ 1 Bettungs-D 10cm Sand ob. Schicht Sand**
STLB-Bau 2025-10 009
Abwasserkanal aus PP (Polypropylen)-Rohren DIN EN 1852-1, homogenes Vollwandrohr, für Regenwasser, DN/OD 160, Verlegung DIN EN 1610 in vorh. geböschtem Graben, Grabentiefe über 1,25 bis 1,75 m, einschl. Bettung Typ 1, Dicke der unteren Bettungsschicht mind. 10 cm, aus Sand, obere Bettungsschicht aus Sand, Dicke der oberen Bettungsschicht gemäß beiliegender statischer Berechnung.
Menge: 60,000 m

**01.07.18 Abwasserkanal PP homogen Regenwasser OD DN200 Graben abgeböscht T 1,25-1,75m Bettung Typ 1 Bettungs-D 10cm Sand ob. Schicht Sand**
STLB-Bau 2025-10 009
Abwasserkanal aus PP (Polypropylen)-Rohren DIN EN 1852-1, homogenes Vollwandrohr, für Regenwasser, DN/OD 200, Verlegung DIN EN 1610 in vorh. geböschtem Graben, Grabentiefe über 1,25 bis 1,75 m, einschl. Bettung Typ 1, Dicke der unteren Bettungsschicht mind. 10 cm, aus Sand, obere Bettungsschicht aus Sand, Dicke der oberen Bettungsschicht gemäß beiliegender statischer Berechnung.
Menge: 50,000 m

**01.07.19 Abwasserkanal PP homogen Regenwasser OD DN250 Graben abgeböscht T 1,25-1,75m Bettung Typ 1 Bettungs-D 10cm Sand ob. Schicht Sand**
STLB-Bau 2025-10 009
Abwasserkanal aus PP (Polypropylen)-Rohren DIN EN 1852-1, homogenes Vollwandrohr, für Regenwasser, DN/OD 250, Verlegung DIN EN 1610 in vorh. geböschtem Graben, Grabentiefe über 1,25 bis 1,75 m, einschl. Bettung Typ 1, Dicke der unteren Bettungsschicht mind. 10 cm, aus Sand, obere Bettungsschicht aus Sand, Dicke der oberen Bettungsschicht gemäß beiliegender statischer Berechnung.
Menge: 10,000 m

**01.07.20 Abwasserkanal PP homogen Regenwasser Steckverbindung OD DN315 Graben abgeböscht T 1,75-4m Bettung Typ1 Bettungs-D 10cm Sand ob.Schicht Sand**
STLB-Bau 2025-10 009
Abwasserkanal aus PP (Polypropylen)-Rohren DIN EN 1852-1, homogenes Vollwandrohr, für Regenwasser, mit Steckverbindung, Rohrende mit Muffe, DN/OD 315, Verlegung DIN EN 1610 in vorh. geböschtem Graben, Grabentiefe über 1,75 bis 4 m, einschl. Bettung Typ 1, Dicke der unteren Bettungsschicht mind. 10 cm, aus Sand, obere Bettungsschicht aus Sand, Dicke der oberen Bettungsschicht gemäß beiliegender statischer Berechnung.
Menge: 50,000 m

**01.07.21 Bogen aus PP-MD als Zulage**
Bogen aus PP-OD als Zulage,
in Grad 15 bis 90,
DN 110-250.
Menge: 80,000 St

**01.07.22 Bogen PP homogen Abwasserkanal 45Grad DN110**
Bogen, Formstück aus PP (Polypropylen) DIN EN 1852-1,
homogenes Vollwandrohr, für Abwasserkanal, für
Regenwasser, 30-45 Grad, Steckverbindung, Rohrende mit
Muffe, DN 110.
Menge: 20,000 St

**01.07.23 Bogen PP homogen Abwasserkanal 30-45Grad DN160**
Bogen, Formstück aus PP (Polypropylen) DIN EN 1852-1,
homogenes Vollwandrohr, für Abwasserkanal, für
Regenwasser, 30-45 Grad, Steckverbindung, Rohrende mit
Muffe, DN 160
Menge: 2,000 St

**01.07.24 Bogen PP homogen Abwasserkanal 3045Grad DN200**
Bogen, Formstück aus PP (Polypropylen) DIN EN 1852-1,
homogenes Vollwandrohr, für Abwasserkanal, für
Regenwasser, 30-45 Grad, Steckverbindung, Rohrende mit
Muffe, DN 200.
Menge: 3,000 St

**01.07.25 Bogen PP homogen Abwasserkanal 30-45Grad DN250**
Bogen, Formstück aus PP (Polypropylen) DIN EN 1852-1,
homogenes Vollwandrohr, für Abwasserkanal, für
Regenwasser, 30-45 Grad, Steckverbindung, Rohrende mit
Muffe, DN 250.
Menge: 3,000 St

**01.07.26 Bogen PP homogen Abwasserkanal 45Grad DN315**
Bogen, Formstück aus PP (Polypropylen) DIN EN 1852-1,
homogenes Vollwandrohr, für Abwasserkanal, für
Regenwasser, 30-45 Grad, Steckverbindung, Rohrende mit
Muffe, DN 315.
Menge: 3,000 St

**01.07.27 Abzweig aus PP-MD**
Abzweig aus PP-MD,
als Zulage,
DN 150/150, 100/100 und 150/100.
Menge: 40,000 St

**01.07.28 Abzweig als Zulage DN 110/110**
Einfachabzweig KGEA aus PVC-U als Zulage,
45 Grad, DN 110 / 110.
Einschl. Einbau in vorh. Entwässerungsleitung DN 110.
Menge: 10,000 Stüc

**01.07.29 Abzweig als Zulage DN 160/110**
Einfachabzweig KGEA aus PVC-U als Zulage,
45 Grad, DN 160 / 110.
Einschl. Einbau in vorh. Entwässerungsleitung DN 160.
Menge: 10,000 Stüc

**01.07.30 Abzweig als Zulage DN 160/160**
Einfachabzweig KGEA aus PVC-U als Zulage,
45 Grad, DN 160/160
Einschl. Einbau in vorh. Entwässerungsleitung DN 150.
Menge: 5,000 Stüc

**01.07.31 Abzweig als Zulage DN 200/160**
Einfachabzweig KGEA aus PVC-U als Zulage,
45 Grad, DN 200 / 160.
Einschl. Einbau in vorh. Entwässerungsleitung DN 200.
Menge: 5,000 Stüc

**01.07.32 Abzweig als Zulage DN 200/110**
Einfachabzweig KGEA aus PVC-U als Zulage,
45 Grad, DN 200 / 110.
Einschl. Einbau in vorh. Entwässerungsleitung DN 200.
Menge: 5,000 Stüc

**01.07.33 Abzweig als Zulage DN 315/125**
Einfachabzweig KGEA aus PVC-U als Zulage,
45 Grad, DN 315 / 125 incl. Übergangsstück
Einschl. Einbau in vorh. Entwässerungsleitung DN 315.
Menge: 3,000 Stüc

*Hinweis: HOFSINKKASTEN*

**01.07.34 Punkteinlauf, 2-teilig, aus faserbewehrtem Beton,**
*** Bezugsbeschreibung
Hofablauf DIN EN 124/1236 liefern
und höhen- und fluchtgerecht versetzen
auf Betonfundament C30/37, L/B/H 50/50/15 cm,
incl. Erdarbeitn.
Verdrängten Boden im Baubereich einplanieren.

Punkteinlauf, 2-teilig, aus faserbewehrtem Beton, mit umlaufender Zarge aus verzinktem Stahl, mit integriertem Rohranschluss DN/OD 160, mit Geruchsverschluss,
mit Schmutzfangeimer aus Kunststoff und Gitterrost MW 30/10 mm, verzinkt, mit schraublosem
Schnellverschluss
Belastungsklasse A 15 - B 125,
LxBxH 400x400x1002 mm,
Ablauf an Leitung anschließen Ausführung gemäß Hersteller

Planungsgrundlage:
FASERFIX POINT KS 40/40 -Art.Nr. 11158
Hauraton GmbH & Co KG
Werkstrasse 13
D-76437 Rastatt

'........................................'
oder gleichwertig mit Nachweisen.
Bei Produktabweichung einzutragen.
Ohne Eintrag gilt das beschriebene Produkt als angeboten.
Abrechnung nach Aufmaß zzgl. Originallieferschein. Datiert und mit Angabe der Baustelle
Menge: 3,000 psch

**01.07.35 Punkteinlauf, 2-teilig, aus faserbewehrtem Beton, mit**
*** wie Position 01.07.34
GUGI-Guss-Gitterrost MW 15/25 mm aus Sphäroguss
EN-GJS, schwarz, mit schraublosem Schnellverschluss
Belastungsklasse A 15 - E 600,
LxBxH 400x400x1002 mm

Planungsgrundlage:
FASERFIX POINT KS 40/40 -Art.Nr. 11160
Hauraton GmbH & Co KG
Werkstrasse 13
D-76437 Rastatt

'........................................'
oder gleichwertig mit Nachweisen.
Bei Produktabweichung einzutragen.
Ohne Eintrag gilt das beschriebene Produkt als angeboten.
Abrechnung nach Aufmaß zzgl. Originallieferschein. Datiert und mit Angabe der Baustelle
Menge: 3,000 psch

*Hinweis: RINNE TG*

**01.07.36 Rinne entsprechend DIN EN 1433 und DIN 19580, 160/190 mm**
Rinne entsprechend DIN EN 1433 und DIN 19580
liefern, einbauen

Rinnenunterteil aus faserbewehrtem Beton, Belastungsklasse A 15 - F 900 nach DIN 19580/EN 1433, CE-konform, mit Innengefälle, mit verzinkter Stahlzarge und schraublosem Schnellverschluss SIDE-LOCK, 8-fache Arretierung, ohne Querstege in der Rinnenleitung, mit Dichtungsfalz, L/B/H 1000x160x194 mm,
liefern und unter Beachtung der Einbauhinweise des Herstellers verlegen.

Abdeckung
Guss-Längsstabrost aus Sphäroguss EN-GJS, Stababstand 9 mm, KTL-beschichtet,
Belastungsklasse A 15 - C 250 nach DIN 19580/EN 1433, CE-konform, 4-fache Arretierung,
Baulänge  2x500 mm,

Planungsgrundlage:
FASERFIX KS 100 Typ 5 Art.Nr. 8005
KS 100 -Art.-Nr. 8875
Hauraton GmbH & Co KG
Werkstrasse 13
D-76437 Rastatt

'........................................'
oder gleichwertig mit Nachweisen.
Bei Produktabweichung einzutragen.
Ohne Eintrag gilt das beschriebene Produkt als angeboten.
Abrechnung nach Aufmaß zzgl. Originallieferschein. Datiert und mit Angabe der Baustelle
Menge: 18,000 m

**01.07.37 Stirnwand geschlossen, verzinkt,**
Stirnwand passend zur Rinne bevor Typ 1 - 10 geschlossen, verzinkt, für Rinnenanfang/Rinnenende,

Planungsgrundlage:
FASERFIX KS 100 -
Typ 1 - 10, Art.-Nr. 8082
Hauraton GmbH & Co KG
Werkstrasse 13
D-76437 Rastatt

'........................................'
oder gleichwertig mit Nachweisen.
Bei Produktabweichung einzutragen.
Ohne Eintrag gilt das beschriebene Produkt als angeboten.
Abrechnung nach Aufmaß zzgl. Originallieferschein. Datiert und mit Angabe der Baustelle
Menge: 8,000 Stk
Produkt:
  Artikel:
    Artikelnummer: 8082
    Artikelkurztext: Stirnwand geschlossen, verzinkt,

**01.07.38 Einlaufkasten aus faserbewehrtem Beton,**
Einlaufkasten passend zur Rinne davor mit Kunststoffeimer, 0,5 m aus faserbewehrtem - Beton, Belastungsklasse A 15 - F 900 nach DIN 19580/EN 1433, CE-konform, mit verzinkter Stahlzarge und schraublosem Schnellverschluss SIDE-LOCK, 4-fache Arretierung, 2-seitige Kanalanschlussmöglichkeit (stirnseitig DN/OD 110/160, seitlich DN/OD 160), seitlich mit integrierter KG-Muffe DN/OD 160, mit herausnehmbarem verzinktem Eimer, für den beidseitigen Anschluss von allen Rinnentypen KS 150, L/B/H 500x210x600

Abdeckung
Guss-Längsstabrost aus Sphäroguss EN-GJS, Stababstand 9 mm, KTL-beschichtet,
Belastungsklasse A 15 - C 250 nach DIN 19580/EN 1433, CE-konform, 4-fache Arretierung,
Baulänge 500 mm,

Planungsgrundlage:
FASERFIX KS 150 -
Typ 1 - 10, Art.-Nr. 22052
KS 100 -Art.-Nr. 8875
Hauraton GmbH & Co KG
Werkstrasse 13
D-76437 Rastatt

'........................................'
oder gleichwertig mit Nachweisen.
Bei Produktabweichung einzutragen.
Ohne Eintrag gilt das beschriebene Produkt als angeboten.
Abrechnung nach Aufmaß zzgl. Originallieferschein. Datiert und mit Angabe der Baustelle
Menge: 4,000 Stk
Produkt:
  Artikel:
    Artikelnummer: 22052
    Artikelkurztext: Einlaufkasten aus faserbewehrtem Beton,

*Hinweis: RINNEN ZW KRIPPE + KITA*

**01.07.39 Rinne entsprechend DIN EN 1433 und DIN 19580, 160/190 mm**
Rinne entsprechend DIN EN 1433 und DIN 19580
liefern, einbauen

Rinnenunterteil aus faserbewehrtem Beton, Belastungsklasse A 15 - F 900 nach DIN 19580/EN 1433, CE-konform, mit Innengefälle, mit verzinkter Stahlzarge und schraublosem Schnellverschluss SIDE-LOCK, 8-fache Arretierung, ohne Querstege in der Rinnenleitung, mit Dichtungsfalz, L/B/H 1000x160x194 mm,
liefern und unter Beachtung der Einbauhinweise des Herstellers verlegen.

Abdeckung
Gitterrost MW 30/10 mm, verzinkt, mit Längsschubsicherung, Belastungsklasse A 15 - C 250 nach DIN 19580/EN 1433, CE-konform, 8-fache Arretierung, Baulänge 1000 mm

Planungsgrundlage:
FASERFIX KS 100 Typ 5 Art.Nr. 8005
KS 100 -Art.-Nr. 8154
Hauraton GmbH & Co KG
Werkstrasse 13
D-76437 Rastatt

'........................................'
oder gleichwertig mit Nachweisen.
Bei Produktabweichung einzutragen.
Ohne Eintrag gilt das beschriebene Produkt als angeboten.
Abrechnung nach Aufmaß zzgl. Originallieferschein. Datiert und mit Angabe der Baustelle
Menge: 10,000 m

**01.07.40 Stirnwand geschlossen, verzinkt,**
Stirnwand passend zur Rinne bevor Typ 1 - 10 geschlossen, verzinkt, für Rinnenanfang/Rinnenende,

Planungsgrundlage:
FASERFIX KS 100 -
Typ 1 - 10, Art.-Nr. 8082
Hauraton GmbH & Co KG
Werkstrasse 13
D-76437 Rastatt

'........................................'
oder gleichwertig mit Nachweisen.
Bei Produktabweichung einzutragen.
Ohne Eintrag gilt das beschriebene Produkt als angeboten.
Abrechnung nach Aufmaß zzgl. Originallieferschein. Datiert und mit Angabe der Baustelle
Menge: 4,000 Stk
Produkt:
  Artikel:
    Artikelnummer: 8082
    Artikelkurztext: Stirnwand geschlossen, verzinkt,

**01.07.41 Einlaufkasten aus faserbewehrtem Beton,**
Einlaufkasten passend zur Rinne davor mit Kunststoffeimer, 0,5 m aus faserbewehrtem - Beton, Belastungsklasse A 15 - F 900 nach DIN 19580/EN 1433, CE-konform, mit verzinkter Stahlzarge und schraublosem Schnellverschluss SIDE-LOCK, 4-fache Arretierung, 2-seitige Kanalanschlussmöglichkeit (stirnseitig DN/OD 110/160, seitlich DN/OD 160), seitlich mit integrierter KG-Muffe DN/OD 160, mit herausnehmbarem verzinktem Eimer, für den beidseitigen Anschluss von allen Rinnentypen KS 150, L/B/H 500x210x600

Planungsgrundlage:
FASERFIX KS 150 -
Typ 1 - 10, Art.-Nr. 22052
Hauraton GmbH & Co KG
Werkstrasse 13
D-76437 Rastatt

'........................................'
oder gleichwertig mit Nachweisen.
Bei Produktabweichung einzutragen.
Ohne Eintrag gilt das beschriebene Produkt als angeboten.
Abrechnung nach Aufmaß zzgl. Originallieferschein. Datiert und mit Angabe der Baustelle
Menge: 2,000 Stk
Produkt:
  Artikel:
    Artikelnummer: 22052
    Artikelkurztext: Einlaufkasten aus faserbewehrtem Beton,

*Hinweis: FASSADENRINNEN*

**01.07.42 Flachrinne entsprechend DIN EN 1433 und DIN 19580, 115/45 mm**
Flachrinne entsprechend DIN EN 1433 und DIN 19580
liefern, einbauen
Rinnenkörper
aus korrosionsgeschütztem verzinktem Stahl, begehbar
und rollstuhlbefahrbar, Rostauflage nach innen gekantet, mit beidseitiger Perforierung sowie
integrierter Perforation im Sohlbereich zum bauseitigen Ausstanzen für Kanalanschlussstutzen
DN/OD 110, L/B/H 1000x135x45 mm incl. Schraubstutzen

Abdeckung :
Gitterrost MW 30/10 mm, verzinkt, Belastungsklasse A 15, mit 2-facher Verschraubungsmöglichkeit,  Baulänge 1000 mm

Planungsvorschlag:
DACHFIX STEEL 155 - Rinne Typ 75, Art.-Nr. 65225
DACHFIX STEELFIX REGULAR 155 Art.-Nr. 69002
PVC-Schraubstutzen DN/OD 100 Art.-Nr. 1185
Hauraton GmbH & Co KG
Werkstrasse 13
D-76437 Rastatt

'........................................'
oder gleichwertig mit Nachweisen.
Bei Produktabweichung einzutragen.
Ohne Eintrag gilt das beschriebene Produkt als angeboten.
Abrechnung nach Aufmaß zzgl. Originallieferschein. Datiert und mit Angabe der Baustelle
Menge: 45,000 m

**01.07.43 Ablaufbox mit auspflasterbarer Wanne BH 5 cm**
Ablaufbox mit auspflasterbarer Wanne BH 5 cm als Revisionskasten, Innenwanne Höhe 50 mm, mit Schraubstutzen DN/OD 110 grau und Blinddeckel verzinkt,
für DACHFIX STEEL Typ 155,
Material Stahl bandverzinkt, gekantet und genietet,
überkragende Konstruktion, zur Einhaltung der
Flachdachrichtlinie und DIN 18195 Teil 9, t=1,5mm,
in Anlehnung an Belastungsklasse A15 begehbar,
rollstuhlbefahrbar, mit Auflageflanschen innen
allseitig als Rostauflage, 1-fach verschraubbar
zur Rinnenkonstruktion, Anschluss senkrecht sowie
waagerecht mit Schraubstutzen DN/OD 110 möglich,
L/B/H 250x250x250 mm, Art.Nr. Sonderbau Lieferzeit 4
Wochen
liefern und unter Beachtung der Einbauhinweise des Herstellers einbauen.
Art:Dachfix Steel Ablauf Box
Belastungklasse: A15, rollstuhlbefahrbar
Breite: 300 mm
Höhe: 300 mm
Länge: 250 mm
Einbauort: Terrassen

Abdeckung :
Gitterrost MW 30/10 mm, verzinkt, Belastungsklasse A 15, mit 2-facher Verschraubungsmöglichkeit,  290/290/20 mm

Planungsgrundlage:
Hersteller/Typ
DACHFIX STEEL Ablaufbox 350Typ 155,Art. Nr. 33435
Gitterrost  -Art.-Nr. 65327

Hauraton GmbH & Co KG
Werkstrasse 13
D-76437 Rastatt

'........................................'
oder gleichwertig mit Nachweisen.
Bei Produktabweichung einzutragen.
Ohne Eintrag gilt das beschriebene Produkt als angeboten.
Abrechnung nach Aufmaß zzgl. Originallieferschein. Datiert und mit Angabe der Baustelle
Menge: 10,000 St

*Hinweis: FASSADENRINNEN SEGMENTE*

**01.07.44 Zulage für Ausbildung der Rinnen der vorh. in Segmentstücken**
Zulage für Ausbildung der Rinnen der vorh. Position in Segmentstücken
Menge: 5,000 m

*Hinweis: SCHLITZRINNE*

**01.07.45 Rinne entsprechend DIN EN 1433 und DIN 19580**
Rinne entsprechend DIN EN 1433 und DIN 19580
liefern, einbauen

Rinnenunterteil aus faserbewehrtem Beton, Belastungsklasse A 15 - F 900 nach DIN 19580/EN 1433, CE-konform, mit Innengefälle, mit verzinkter Stahlzarge und schraublosem Schnellverschluss SIDE-LOCK, 8-fache Arretierung, ohne Querstege in der Rinnenleitung, mit Dichtungsfalz, L/B/H 1000x160x194 mm,
liefern und unter Beachtung der Einbauhinweise des Herstellers verlegen.

Abdeckung
Schlitzabdeckung SW 12 mm, Halshöhe 160 mm, verzinkt, asymmetrisch, mit integriertem,
vollflächigem Verbinder, Kl. C 250

Planungsgrundlage:
FASERFIX KS 100 Typ 5 Art.Nr. 8005
Schlitzabdeckung SW 12 mm -Art.-Nr. 32249
Hauraton GmbH & Co KG
Werkstrasse 13
D-76437 Rastatt

'........................................'
oder gleichwertig mit Nachweisen.
Bei Produktabweichung einzutragen.
Ohne Eintrag gilt das beschriebene Produkt als angeboten.
Abrechnung nach Aufmaß zzgl. Originallieferschein. Datiert und mit Angabe der Baustelle
Menge: 23,000 m

*Hinweis: RIGOLE 1*

*Hinweis: Die Baumaßnahme wird durch PSW begleitet*
Die Baumaßnahme wird durch einen vom Auftraggeber beauftragten Privaten Sachverständigen in der Wasserwirtschaft (PSW) begleitet. Der Auftragnehmer hat die hierfür erforderlichen Mitwirkungs-, Dokumentations- und Nachweispflichten zu erfüllen.

**01.07.46 Boden Rigole 1 BK3-5 lösen lagern mit Gerät T bis 2,70m**
Boden für Rigole 1, Bereich vor Bauteil E, Bodenklassen 3 bis 5
DIN 18300, Boden mit unterschiedlichen Bodenklassen,
ab Zwischensohle, profilgerecht lösen und seitlich lagern, Arbeiten mit Gerät, mit geböschten Wänden, Aushubtiefe bis 2,70 m, Breite über 5 bis 6 m, Länge über 10 bis 15 m, Mengenermittlung nach Aufmaß an der Entnahmestelle.
Menge: 150,000 m3

**01.07.47 Boden BK3-5 lösen lagern Handarbeit T bis 0,6m**
Boden Bodenklassen 3 bis 5 DIN 18300,
wie vor, jedoch
Arbeiten von Hand.
Menge: 3,000 m3

**01.07.48 Boden Baugrube Schächte lösen mit Gerät laden transp. LKW AN entsorgen Vergüt.Entsorg. AN AVV170504 Grundfläche 4-5m2 T bis 3m GU**
STLB-Bau 2026-04 002
Boden der Baugrube für Schächte, ab Geländeoberfläche, profilgerecht lösen, direkt laden, Verbau wird gesondert vergütet, Arbeiten mit Gerät, auf LKW des AN laden, transportieren, entsorgen, Vergütung der Entsorgung übernimmt AN, Abfall ist nicht gefährlich, Zuordnung LAGA Z 0* (Bodenmaterial, das für die Verfüllung von Abgrabungen unterhalb der durchwurzelten Bodenschicht verwertet wird), Abfallschlüssel nach AVV (Abfallverzeichnis-Verordnung) 170504 Boden/Stein, zum Lager oder zur Anlage nach Wahl des AN, Aushubgrundfläche über 4 bis 5 m2, Aushubtiefe bis 3 m,
Homogenbereich 1, mit einer Bodengruppe, Bodengruppe 1 GU DIN 18196 (Kies-Schluff-Gemisch), Tiefe oberer Horizont des Homogenbereiches von 0 m, Tiefe unterer Horizont des Homogenbereiches bis 1 m,
Baumaßnahme der Geotechnischen Kategorie 1 DIN 4020,
- Konsistenz DIN EN ISO 14688-1 fest.
Menge: 50,000 m3

**01.07.49 Füllkörperelement aus PP,**
Füllkörperelement aus PP,
geprüft duch MFPA Leipzig, Farbe: schwarz,
Brutto-Volumen: 450 l, Netto-Volumen: 432 l,
Inspektionstunnel offen,
Möglichkeit zum seitlichen Rohranschluss für
DN 100, DN 150, DN 200, DN 250 und DN 300,
Abmessungen (L x B x H): 75 x 75 x 80 cm,
bestehend aus zwei modularen Stapelelementen,
vor Ort zusammenzusetzen, Einbau und Verlegung sind
entsprechend der Einbauanleitung des Herstellers
auszuführen.
Liefern und fachgerecht einbauen

Planungsgrundlage:
aquioo GmbH, Lunaweg 12, 93055 Regensburg,
Tel. 094170553975, Fax 0941 70553974, info@aquioo.de,
www.aquioo.de, Fabrikat: aquioo, Produkt: aquiooBlock

'........................................'
oder gleichwertig mit Nachweisen.
Bei Produktabweichung einzutragen.
Ohne Eintrag gilt das beschriebene Produkt als angeboten.
Abrechnung nach Aufmaß zzgl. Originallieferschein. Datiert und mit Angabe der Baustelle
Menge: 138,000 Stck

**01.07.50 Schacht Beton-Stahlbetonfertigteile DN1000 Absturz-Fallschacht Steigleiter Alu Gerinne gerade Schalen UP-GF werkseitig einbetoniert Zulauf DN300 Ablauf DN300 Zulauf DN300 2.Zulauf DN250 3.Zulauf DN100 T 2,5-3m**
STLB-Bau 2026-04 009
Schacht aus Beton-/Stahlbetonfertigteilen DIN EN 1917, DIN 4034-1, Typ 2, rund, DN 1000, als Absturzschacht als Fallschacht, mit Schachtunterteil, Schachtringen/Schachtrohr, Abdeckplatte, Auflageringen, Bauteilverbindung mit Dichtungen aus Elastomeren DIN EN 681-1 und DIN 4060 als Kompressionsdichtung, Dichtungen werkseitig fest eingebaut, mit Steigleiter aus Aluminium, Gerinne gerade, Gerinne und Auftritt ausgekleidet mit Schalen aus UP-GF, werkseitig einbetoniert, Auskleidung des gesamten Schachtes, einschl. Fugen, Auftritt in Scheitelhöhe, Zu- und Abläufe mit Höhenversatz, Anschlüsse für gelenkige Einbindung der Zu- und Abläufe mit Muffe, Zulauf für Rohre aus PP, DN 300,
Winkel '180' Grad, Ablauf für Rohre aus PP, DN 300, mit Seitenzulauf mit gelenkiger Rohreinbindung, aus PP, DN 300,
Winkel '180' Grad, mit zweitem Seitenzulauf mit gelenkiger Rohreinbindung, aus PP, DN 250,
Winkel '180' Grad, mit drittem Seitenzulauf mit gelenkiger Rohreinbindung, aus PP, DN 100,
Winkel '180' Grad, lichte Schachttiefe über 2,5 bis 3 m, Ausführung gemäß Zeichnung.
Menge: 1,000 St

**01.07.51 Obere Abschlusskappe für Block und i-Control**
Obere Abschlusskappe für Block und i-Control,
zum Verschließen des Blocks in der obersten Lage,
4 Abschlusskappen pro Block erforderlich,
Befestigung am Speicherelement ohne zusätzliche
Verbindungselemente.
Material: PP
Abmessungen: L x B : 28,4 x 28,4 x 2,5 cm,
Farbe schwarz
liefern und fachgerecht einbauen

Planungsgrundlage:
Obere Abschlusskappe für aquiooBlock und i-
Control
aquioo GmbH, Lunaweg 12, 93055 Regensburg,
Tel. 094170553975, Fax 0941 70553974, info@aquioo.de,
www.aquioo.de, Fabrikat: aquioo, Produkt: aquiooBlock

'........................................'
oder gleichwertig mit Nachweisen.
Bei Produktabweichung einzutragen.
Ohne Eintrag gilt das beschriebene Produkt als angeboten.
Abrechnung nach Aufmaß zzgl. Originallieferschein. Datiert und mit Angabe der Baustelle
Menge: 288,000 Stck

**01.07.52 Seitengitter für Block**
Seitengitter für Block,
zum Abschluss an den Außenseiten der Rigole,
Anschlussmöglichkeiten DN 100 - DN 500,
Befestigung am Speicherelement ohne zusätzliche
Verbindungselemente.
Material: PP
Abmessungen: L x B : 75 x 75 x 3,3 cm,
Farbe schwarz
liefern und fachgerecht einbauen

Planungsgrundlage: aquioo
Produkt: Seitengitter für aquiooBlock

oder gleichwertig

'.........'
Bei Produktabweichung einzutragen.
Ohne Eintrag gilt das beschriebene Produkt als angeboten.
Abrechnung nach Aufmaß zzgl. Originallieferschein. Datiert und mit Angabe der Baustelle
Menge: 66,000 Stck

**01.07.53 Einzelverbinder für Block**
Einzelverbinder für Block und i-
Control
Einbau- und Montagehilfe für die einlagige und
halblagige Verlegung oder die oberste Lage,
Material: PP,
Farbe rot,
Maße: 12 x 7 x 3,5 cm
liefern und fachgerecht einbauen.

Planungsgrundlage: aquioo
Produkt: Einzelverbinder für aquiooBlock und aquioo-i-
Control

'........................................'
oder gleichwertig mit Nachweisen.
Bei Produktabweichung einzutragen.
Ohne Eintrag gilt das beschriebene Produkt als angeboten.
Abrechnung nach Aufmaß zzgl. Originallieferschein. Datiert und mit Angabe der Baustelle
Menge: 252,000 Stck

**01.07.54 Doppelverbinder für Block und -i-Control**
Doppelverbinder für Block und  -i-Control
Einbau- und Montagehilfe für die mehrlagige Verlegung,
Material: PP,
Farbe rot,
Maße: 12 x 7 x 7 cm
liefern und fachgerecht einbauen.

Planungsgrundlage: aquioo
Doppelverbinder für Block und  -i-
Control

'........................................'
oder gleichwertig mit Nachweisen.
Bei Produktabweichung einzutragen.
Ohne Eintrag gilt das beschriebene Produkt als angeboten.
Abrechnung nach Aufmaß zzgl. Originallieferschein. Datiert und mit Angabe der Baustelle
Menge: 138,000 Stck

**01.07.55 Integrierter Spül-, Kontroll-, Sammel- und Systemschacht**
Integrierter Spül-, Kontroll-
, Sammel- und Systemschacht für Anschluss an den Block
und/oder Zulauf, mit bis zu 12 Anschlüssen DN 100 bis
DN 250
Mehrzweckschacht für Blockrigolen innerhalb des
Blocksystems, für Zulaufanschluss und Entlüftung sowie
zur Kontrolle und Wartung der Rigole, bestehend aus 12
modularen Schachtstapelelementen
Abmessungen (L x B x H): 75 x 75 x 160 cm, 2-lagig,
Material: PP, Farbe: schwarz,
liefern und fachgerecht einbauen.

Planungsgrundlage: aquioo
Produkt: aquioo-i-Control 2-lagig

'........................................'
oder gleichwertig mit Nachweisen.
Bei Produktabweichung einzutragen.
Ohne Eintrag gilt das beschriebene Produkt als angeboten.
Abrechnung nach Aufmaß zzgl. Originallieferschein. Datiert und mit Angabe der Baustelle
Menge: 3,000 Stck

**01.07.56 Seitengitter für aquioo-i-Control**
Seitengitter für aquioo-i-Control,
zum Abschluss an den Außenseiten des Schachtes,
Anschlussmöglichkeiten DN 100 - DN 250,
Befestigung am Speicherelement ohne zusätzliche
Verbindungselemente.
Material: PP
Abmessungen: L x B : 74,6 x 29,6 x 2,6 cm,
Farbe schwarz
liefern und fachgerecht einbauen

Planungsgrundlage: aquioo
Produkt: Seitengitter für aquioo-i-Control

'........................................'
oder gleichwertig mit Nachweisen.
Bei Produktabweichung einzutragen.
Ohne Eintrag gilt das beschriebene Produkt als angeboten.
Abrechnung nach Aufmaß zzgl. Originallieferschein. Datiert und mit Angabe der Baustelle
Menge: 12,000 Stck

**01.07.57 Schacht-Aufsatzrohr, Länge 1 - 2 m**
Schacht-Aufsatzrohr aus PE, DA 400, aus
Zweilagenrohr gefertigt, L = 1,00 - 2,00 m inkl. Muffe
liefern und fachgerecht einbauen.

Planungsgrundlage: aquioo
Produkt: Schacht-Aufsatzrohr

'........................................'
oder gleichwertig mit Nachweisen.
Bei Produktabweichung einzutragen.
Ohne Eintrag gilt das beschriebene Produkt als angeboten.
Abrechnung nach Aufmaß zzgl. Originallieferschein. Datiert und mit Angabe der Baustelle
Menge: 3,000 Stck

**01.07.58 PE-Deckel für die Bauphase DN 400**
PE-Deckel für die Bauphase,
für Schacht DA 400,
liefern und fachgerecht einbauen.

Planungsgrundlage: aquioo
Produkt: PE-Deckel

'........................................'
oder gleichwertig mit Nachweisen.
Bei Produktabweichung einzutragen.
Ohne Eintrag gilt das beschriebene Produkt als angeboten.
Abrechnung nach Aufmaß zzgl. Originallieferschein. Datiert und mit Angabe der Baustelle
Menge: 3,000 Stck

**01.07.59 Schachtabdeckung mit Lüftungsöffnungen, Klasse B 125, DN 400,**
Schachtabdeckung Klasse B125 DN 400,
Lüftungsöffnungen, Gußrahmen, Betonauflagerring
liefern und fachgerecht einbauen.

Planungsgrundlage: aquioo
Produkt: Schachtabdeckung Klasse B125 DN 400,
Lüftungsöffnungen,

'........................................'
oder gleichwertig mit Nachweisen.
Bei Produktabweichung einzutragen.
Ohne Eintrag gilt das beschriebene Produkt als angeboten.
Abrechnung nach Aufmaß zzgl. Originallieferschein. Datiert und mit Angabe der Baustelle
Menge: 4,000 Stck

**01.07.60 Filterkombi tief, aus PE, DA 400, Schmutzfänger + Filtervliessack**
Filterkombi DA 400,
Schmutzfänger + Filtervliessack zum Einbau unter
Lüftungsöffnungen und Einlaufrost, verhindert
Schmutzeintrag in die Rigole
liefern und fachgerecht einbauen.

Planungsgrundlage: aquioo
Produkt: Filterkombi tief DA 400

'........................................'
oder gleichwertig mit Nachweisen.
Bei Produktabweichung einzutragen.
Ohne Eintrag gilt das beschriebene Produkt als angeboten.
Abrechnung nach Aufmaß zzgl. Originallieferschein. Datiert und mit Angabe der Baustelle
Menge: 3,000 Stck

**01.07.61 Aushebehaken**
Aushebehaken
für Gussabdeckung
liefern

Planungsgrundlage: aquioo
Produkt: Aushebehaken

'........................................'
oder gleichwertig mit Nachweisen.
Bei Produktabweichung einzutragen.
Ohne Eintrag gilt das beschriebene Produkt als angeboten.
Abrechnung nach Aufmaß zzgl. Originallieferschein. Datiert und mit Angabe der Baustelle
Menge: 1,000 Stck

**01.07.62 Spezialvlies für Versickerungsanlagen**
Vliesstoff PP, mechanisch vernadelt, thermisch
verfestigt, als Trenn- und
Filtervlies, für Versickerungsanlagen und zur Umhüllung
der Rigole
mind. 150 g/m2, GRK 3

liefern und fachgerecht mit ausreichender Überlappung
verlegen.

Planungsgrundlage: aquioo
Produkt: Spezialvlies

'........................................'
oder gleichwertig mit Nachweisen.
Bei Produktabweichung einzutragen.
Ohne Eintrag gilt das beschriebene Produkt als angeboten.
Abrechnung nach Aufmaß zzgl. Originallieferschein. Datiert und mit Angabe der Baustelle
Menge: 154,000 m²

**01.07.63 Sedimentationsanlage CC9 d 1500 mm - Konus und Schachtabdeckung Klasse B**
LIefern einer aquioo Sedimentationsanlage CC9, zur
Behandlung von Niederschlagswasser von Plasterflächen
zum Schutz von Versickerungsanlagen vor
Verunreinigungen; einbauen in vorbereitete Baugrube
mit folgenden technischen Merkmalen:
-Stahlbetonbehälter aus C35/45 (B45) in monolithischer
Rundbauweise
-Konus und Schachtabdeckung Kl. D befahrbar

Technische Daten:
Typ: Betonsedimentation CC9, d 1500
Innendurchmesser Behälter: d 1500 m
Schachabdeckung Klasse: B
Zulauf DN 300, Tiefe: 1,72 m
Ablauf DN 300, Tiefe: 1,72 m
Anzahl Zulauföffnungen: 1 Stück
Anzahl Ablauföffnungen: 1 Stück

Liefern und Versetzen in vorbereitete Baugrube.
Abrechnung pro Stück

Planungsgrundlage: aquioo
Produkt: Sedimentationsanlage CC9, d 1500 mm - Konus
und Schachtabdeckung Klasse B

Anmerkungen:
-Zufahrt und Stellplatz für Kranfahrzeug wird nicht gesondert
vergütet
-Beim Versetzen ist bauseits eine Hilfskraft zu stellen.

Liefern und Versetzen in vorbereitete Baugrube, inkl. Sohlausbildung und Wiederverfüllung mit nichtbindigem Material

'........................................'
oder gleichwertig mit Nachweisen.
Bei Produktabweichung einzutragen.
Ohne Eintrag gilt das beschriebene Produkt als angeboten.
Abrechnung nach Aufmaß zzgl. Originallieferschein. Datiert und mit Angabe der Baustelle
Menge: 1,000 Stck

**01.07.64 Vorreinigungsschacht für anschließbare Fläche bis 500 m2, objektbezogen**
Vorreinigungsschacht für anschließbare Fläche
bis 500 m2, objektbezogen

Vorreinigungsschacht in Verbundrohrbauweise mit
glatter Innenfläche und profilierter Außenfläche,
Außendurchmesser DA = 400 mm,
Schachthöhe ca. 1,90m, mit integriertem Absetzraum,
Boden angeschweißt, Material PE,
Farbe schwarz, mit Anschlüssen für
Zu- und Ablauf DN/ID 150 auf 180°,
Zwischenwand mit Edelstahl-Spaltsieb,
zur Reinigung herausziehbar und Tauchrohr zur
Leichtflüssigkeitsrückhaltung
liefern und fachgerecht einbauen.

Planungsgrundlage: aquioo
Produkt: Objektschacht DA 400

'........................................'
oder gleichwertig mit Nachweisen.
Bei Produktabweichung einzutragen.
Ohne Eintrag gilt das beschriebene Produkt als angeboten.
Abrechnung nach Aufmaß zzgl. Originallieferschein. Datiert und mit Angabe der Baustelle
Menge: 1,000 Stck

**01.07.65 Filterkombi flach, aus PE, DA 400, Schmutzfänger + Filtervliessack**
Filterkombi flach, aus PE, DA 400, Schmutzfänger
+ Filtervliessack, zum Einbau unter Schachtabdeckung
mit Lüftungsöffnungen, verhindert Schmutzeintrag in das
System, liefern und fachgerecht einbauen.

Planungsgrundlage: aquioo
Produkt: Filterkombi flach DA 400

'........................................'
oder gleichwertig mit Nachweisen.
Bei Produktabweichung einzutragen.
Ohne Eintrag gilt das beschriebene Produkt als angeboten.
Abrechnung nach Aufmaß zzgl. Originallieferschein. Datiert und mit Angabe der Baustelle
Menge: 1,000 Stck

**01.07.66 Splitt Körnung 2/5 oder 2/8mm**
Splitt Körnung 2/5 oder 2/8mm, 10 cm Auflager und 10 cm
Überdeckung Rigole

liefern und fachgerecht einbauen.
Menge: 11,000 m³

*Hinweis: RIGOLE 2*

**01.07.67 Boden Rigole 2 BK3-5 lösen lagern mit Gerät T bis 2,90m**
Boden für Rigole 2, Bereich Zufahrt, Bodenklassen 3 bis 5
DIN 18300, Boden mit unterschiedlichen Bodenklassen,
ab Zwischensohle, profilgerecht lösen und seitlich lagern, Arbeiten mit Gerät, mit geböschten Wänden, Aushubtiefe bis 2,90 m, Breite über 5 bis 6 m, Länge über 8 bis 10 m, Mengenermittlung nach Aufmaß an der Entnahmestelle.
Menge: 120,000 m3

**01.07.68 Boden BK3-5 lösen lagern Handarbeit T bis 0,6m**
Boden Bodenklassen 3 bis 5 DIN 18300,
wie vor, jedoch
Arbeiten von Hand.
Menge: 3,000 m3

**01.07.69 Schacht Beton-Stahlbetonfertigteile DN1000 Absturz-Fallschacht Steigleiter Alu Gerinne gerade Schalen UP-GF werkseitig einbetoniert Zulauf DN300 Ablauf DN300 Zulauf DN300 2.Zulauf DN300 T 2,5-3m**
STLB-Bau 2026-04 009
Schacht aus Beton-/Stahlbetonfertigteilen DIN EN 1917, DIN 4034-1, Typ 2, rund, DN 1000, als Absturzschacht als Fallschacht, mit Schachtunterteil, Schachtringen/Schachtrohr, Abdeckplatte, Auflageringen, Bauteilverbindung mit Dichtungen aus Elastomeren DIN EN 681-1 und DIN 4060 als Kompressionsdichtung, Dichtungen werkseitig fest eingebaut, mit Steigleiter aus Aluminium, Gerinne gerade, Gerinne und Auftritt ausgekleidet mit Schalen aus UP-GF, werkseitig einbetoniert, Auskleidung des gesamten Schachtes, einschl. Fugen, Auftritt in Scheitelhöhe, Zu- und Abläufe mit Höhenversatz, Anschlüsse für gelenkige Einbindung der Zu- und Abläufe mit Muffe, Zulauf für Rohre aus PP, DN 300,
Winkel '180' Grad, Ablauf für Rohre aus PP, DN 300, mit Seitenzulauf mit gelenkiger Rohreinbindung, aus PP, DN 300,
Winkel '45' Grad, mit zweitem Seitenzulauf mit gelenkiger Rohreinbindung, aus PP, DN 300,
Winkel '90' Grad, lichte Schachttiefe über 2,5 bis 3 m, Ausführung gemäß Zeichnung.
Menge: 1,000 St

**01.07.70 Block, Füllkörperelement aus PP,**
Block, Füllkörperelement aus PP,
geprüft duch MFPA Leipzig, Farbe: schwarz,
Brutto-Volumen: 450 l, Netto-Volumen: 432 l,
Inspektionstunnel offen,
Möglichkeit zum seitlichen Rohranschluss für
DN 100, DN 150, DN 200, DN 250 und DN 300,
Abmessungen (L x B x H): 75 x 75 x 80 cm,
bestehend aus zwei modularen Stapelelementen,
vor Ort zusammenzusetzen, Einbau und Verlegung sind
entsprechend der Einbauanleitung des Herstellers
auszuführen.
Liefern und fachgerecht einbauen

Planungsgrundlage: aquioo
Produkt: aquiooBlock

'........................................'
oder gleichwertig mit Nachweisen.
Bei Produktabweichung einzutragen.
Ohne Eintrag gilt das beschriebene Produkt als angeboten.
Abrechnung nach Aufmaß zzgl. Originallieferschein. Datiert und mit Angabe der Baustelle
Menge: 68,000 Stck

**01.07.71 Obere Abschlusskappe für Block und i-Control**
Obere Abschlusskappe für Block und i-Control,
zum Verschließen des aquiooBlocks in der obersten Lage,
4 Abschlusskappen pro Block erforderlich,
Befestigung am Speicherelement ohne zusätzliche
Verbindungselemente.
Material: PP
Abmessungen: L x B : 28,4 x 28,4 x 2,5 cm,
Farbe schwarz
liefern und fachgerecht einbauen

Planungsgrundlage: aquioo
Produkt: Obere Abschlusskappe für aquiooBlock und i-
Control

'........................................'
oder gleichwertig mit Nachweisen.
Bei Produktabweichung einzutragen.
Ohne Eintrag gilt das beschriebene Produkt als angeboten.
Abrechnung nach Aufmaß zzgl. Originallieferschein. Datiert und mit Angabe der Baustelle
Menge: 144,000 Stck

**01.07.72 Seitengitter für Block**
Seitengitter für Block,
zum Abschluss an den Außenseiten der Rigole,
Anschlussmöglichkeiten DN 100 - DN 500,
Befestigung am Speicherelement ohne zusätzliche
Verbindungselemente.
Material: PP
Abmessungen: L x B : 75 x 75 x 3,3 cm,
Farbe schwarz
liefern und fachgerecht einbauen

Planungsgrundlage: aquioo
Produkt: Seitengitter für aquiooBlock

'........................................'
oder gleichwertig mit Nachweisen.
Bei Produktabweichung einzutragen.
Ohne Eintrag gilt das beschriebene Produkt als angeboten.
Abrechnung nach Aufmaß zzgl. Originallieferschein. Datiert und mit Angabe der Baustelle
Menge: 46,000 Stck

**01.07.73 Einzelverbinder für Block und i-Control**
Einzelverbinder für Block und i-Control
Einbau- und Montagehilfe für die einlagige und
halblagige Verlegung oder die oberste Lage,
Material: PP,
Farbe rot,
Maße: 12 x 7 x 3,5 cm
liefern und fachgerecht einbauen.

Planungsgrundlage: aquioo
Produkt: Einzelverbinder für aquiooBlock und aquioo-i-
Control

'........................................'
oder gleichwertig mit Nachweisen.
Bei Produktabweichung einzutragen.
Ohne Eintrag gilt das beschriebene Produkt als angeboten.
Abrechnung nach Aufmaß zzgl. Originallieferschein. Datiert und mit Angabe der Baustelle
Menge: 118,000 Stck

**01.07.74 Doppelverbinder für Block und -i-Control**
Doppelverbinder für Block und -i-Control
Einbau- und Montagehilfe für die mehrlagige Verlegung,
Material: PP,
Farbe rot,
Maße: 12 x 7 x 7 cm
liefern und fachgerecht einbauen.

Planungsgrundlage: aquioo
Produkt: Doppelverbinder für aquiooBlock und aquioo-i-
Control

'........................................'
oder gleichwertig mit Nachweisen.
Bei Produktabweichung einzutragen.
Ohne Eintrag gilt das beschriebene Produkt als angeboten.
Abrechnung nach Aufmaß zzgl. Originallieferschein. Datiert und mit Angabe der Baustelle
Menge: 67,000 Stck

**01.07.75 Integrierter Spül-, Kontroll-, Sammel- und Systemschacht**
Integrierter Spül-, Kontroll-
, Sammel- und Systemschacht für Anschluss an den Block
und/oder Zulauf, mit bis zu 12 Anschlüssen DN 100 bis
DN 250
Mehrzweckschacht für Blockrigolen innerhalb des
Blocksystems, für Zulaufanschluss und Entlüftung sowie
zur Kontrolle und Wartung der Rigole, bestehend aus 12
modularen Schachtstapelelementen
Abmessungen (L x B x H): 75 x 75 x 160 cm, 2-lagig,
Material: PP, Farbe: schwarz,
liefern und fachgerecht einbauen.

Planungsgrundlage: aquioo
Produkt: aquioo-i-Control 2-lagig

'........................................'
oder gleichwertig mit Nachweisen.
Bei Produktabweichung einzutragen.
Ohne Eintrag gilt das beschriebene Produkt als angeboten.
Abrechnung nach Aufmaß zzgl. Originallieferschein. Datiert und mit Angabe der Baustelle
Menge: 2,000 Stck

**01.07.76 Seitengitter für Aussenseiten des Schachtes**
Seitengitter zum Abschluss an den Außenseiten des Schachtes,
Anschlussmöglichkeiten DN 100 - DN 250,
Befestigung am Speicherelement ohne zusätzliche
Verbindungselemente.
Material: PP
Abmessungen: L x B : 74,6 x 29,6 x 2,6 cm,
Farbe schwarz
liefern und fachgerecht einbauen

Planungsgrundlage: aquioo
Produkt: Seitengitter für aquioo-i-Control

'........................................'
oder gleichwertig mit Nachweisen.
Bei Produktabweichung einzutragen.
Ohne Eintrag gilt das beschriebene Produkt als angeboten.
Abrechnung nach Aufmaß zzgl. Originallieferschein. Datiert und mit Angabe der Baustelle
Menge: 12,000 Stck

**01.07.77 Schacht-Aufsatzrohr, Länge 1 - 2 m**
Schacht-Aufsatzrohr aus PE, DA 400, aus
Zweilagenrohr gefertigt, L = 1,00 - 2,00 m inkl. Muffe
liefern und fachgerecht einbauen.

Planungsgrundlage: aquioo
Produkt: Schacht-Aufsatzrohr

'........................................'
oder gleichwertig mit Nachweisen.
Bei Produktabweichung einzutragen.
Ohne Eintrag gilt das beschriebene Produkt als angeboten.
Abrechnung nach Aufmaß zzgl. Originallieferschein. Datiert und mit Angabe der Baustelle
Menge: 2,000 Stck

**01.07.78 PE-Deckel für die Bauphase DN 400**
PE-Deckel für die Bauphase,
für Schacht DA 400,
liefern und fachgerecht einbauen.

Planungsgrundlage: aquioo
Produkt: PE-Deckel

'........................................'
oder gleichwertig mit Nachweisen.
Bei Produktabweichung einzutragen.
Ohne Eintrag gilt das beschriebene Produkt als angeboten.
Abrechnung nach Aufmaß zzgl. Originallieferschein. Datiert und mit Angabe der Baustelle
Menge: 2,000 Stck

**01.07.79 Schachtabdeckung mit Lüftungsöffnungen, Klasse B 125, DN 400,**
Schachtabdeckung Klasse B125 DN 400,
Lüftungsöffnungen, Gußrahmen, Betonauflagerring
liefern und fachgerecht einbauen.

Planungsgrundlage: aquioo
Produkt: Schachtabdeckung Klasse B125 DN 400,
Lüftungsöffnungen,

'........................................'
oder gleichwertig mit Nachweisen.
Bei Produktabweichung einzutragen.
Ohne Eintrag gilt das beschriebene Produkt als angeboten.
Abrechnung nach Aufmaß zzgl. Originallieferschein. Datiert und mit Angabe der Baustelle
Menge: 2,000 Stck

**01.07.80 Filterkombi tief, aus PE, DA 400, Schmutzfänger + Filtervliessack**
Filterkombi DA 400,
Schmutzfänger + Filtervliessack zum Einbau unter
Lüftungsöffnungen und Einlaufrost, verhindert
Schmutzeintrag in die Rigole
liefern und fachgerecht einbauen.

Planungsgrundlage: aquioo
Produkt: Filterkombi tief DA 400

'........................................'
oder gleichwertig mit Nachweisen.
Bei Produktabweichung einzutragen.
Ohne Eintrag gilt das beschriebene Produkt als angeboten.
Abrechnung nach Aufmaß zzgl. Originallieferschein. Datiert und mit Angabe der Baustelle
Menge: 2,000 Stck

**01.07.81 Spezialvlies für Versickerungsanlagen**
Vliesstoff PP, mechanisch vernadelt, thermisch
verfestigt, als Trenn- und
Filtervlies, für Versickerungsanlagen und zur Umhüllung
der Rigole
mind. 150 g/m2, GRK 3

liefern und fachgerecht mit ausreichender Überlappung
verlegen.

Planungsgrundlage: aquioo
Produkt: Spezialvlies

'........................................'
oder gleichwertig mit Nachweisen.
Bei Produktabweichung einzutragen.
Ohne Eintrag gilt das beschriebene Produkt als angeboten.
Abrechnung nach Aufmaß zzgl. Originallieferschein. Datiert und mit Angabe der Baustelle
Menge: 88,000 m²

**01.07.82 Sedimentationsanlage CC9 d 1500 mm - Konus und Schachtabdeckung Klasse B**
LIefern einer aquioo Sedimentationsanlage CC9, zur
Behandlung von Niederschlagswasser von Plasterflächen
zum Schutz von Versickerungsanlagen vor
Verunreinigungen; einbauen in vorbereitete Baugrube
mit folgenden technischen Merkmalen:
-Stahlbetonbehälter aus C35/45 (B45) in monolithischer
Rundbauweise
-Konus und Schachtabdeckung Kl. D befahrbar

Technische Daten:
Typ: Betonsedimentation CC9, d 1500
Innendurchmesser Behälter: d 1500 m
Schachabdeckung Klasse: B
Zulauf DN 300, Tiefe: 1,65 m
Ablauf DN 300, Tiefe: 1,65 m
Anzahl Zulauföffnungen: 1 Stück
Anzahl Ablauföffnungen: 1 Stück

Liefern und Versetzen in vorbereitete Baugrube.
Abrechnung pro Stück

Planungsgrundlage: aquioo
Produkt: Sedimentationsanlage CC9, d 1500 mm - Konus
und Schachtabdeckung Klasse B

Anmerkungen:
-Zufahrt und Stellplatz für Kranfahrzeug wird nicht gesondert
vergütet
-Beim Versetzen ist bauseits eine Hilfskraft zu stellen.
-Erdarbeiten (Baugrubenaushub, Sohlausbildung,
Wiederverfüllung mit nichtbindigem Material) in gesond. Position

'........................................'
oder gleichwertig mit Nachweisen.
Bei Produktabweichung einzutragen.
Ohne Eintrag gilt das beschriebene Produkt als angeboten.
Abrechnung nach Aufmaß zzgl. Originallieferschein. Datiert und mit Angabe der Baustelle
Menge: 1,000 Stck

**01.07.83 Splitt Körnung 2/5 oder 2/8mm**
Splitt Körnung 2/5 oder 2/8mm, 10 cm Auflager und 10 cm
Überdeckung Rigole

liefern und fachgerecht einbauen.
Menge: 6,200 m³

*Hinweis: RIGOLE 3*

**01.07.84 Boden Rigole 3 BK3-5 lösen lagern mit Gerät T bis 2,70m**
Boden für Rigole 3, Bereich vor TG Abfahrt, Bodenklassen 3 bis 5
DIN 18300, Boden mit unterschiedlichen Bodenklassen,
ab Zwischensohle, profilgerecht lösen und seitlich lagern, Arbeiten mit Gerät, mit geböschten Wänden, Aushubtiefe bis 2,70 m, Breite über 5 bis 6 m, Länge über 10 bis 15 m,
Verbau wird gesndert vergütet
Mengenermittlung nach Aufmaß an der Entnahmestelle.
Menge: 75,000 m3

**01.07.85 Boden BK3-5 lösen lagern Handarbeit T bis 0,6m**
Boden Bodenklassen 3 bis 5 DIN 18300,
wie vor, jedoch
Arbeiten von Hand.
Menge: 3,000 m3

**01.07.86 Boden lösen im Behälter AN sammeln laden LKW AN ges.Vergüt.Entsorg. Abtrag-T 1,25m GU**
STLB-Bau 2026-04 002
Boden
profilgerecht lösen und im Behälter des AN sammeln, auf LKW des AN laden,
die Entsorgung wird gesondert vergütet, Abfall ist nicht gefährlich, Werte gemäß Ersatzbaustoffverordnung 2023 sind eingehalten, Charakterisierung Bodenmaterial Klasse BM-0 Sand nach EBV 2023, Anlage 1, Tabelle 3, Behältergröße über 5 bis 7 m3, Abtragtiefe bis 1,25 m,
Homogenbereich 1, mit einer Bodengruppe, Bodengruppe 1 GU DIN 18196 (Kies-Schluff-Gemisch), Tiefe oberer Horizont des Homogenbereiches von 0 m, Tiefe unterer Horizont des Homogenbereiches bis 2 m,
Baumaßnahme der Geotechnischen Kategorie 1 DIN 4020,
- Konsistenz DIN EN ISO 14688-1 fest, Mengenermittlung nach Aufmaß an Abtragprofilen.
Menge: 0,000 m3

**01.07.87 Schacht Beton-Stahlbetonfertigteile DN1000 Absturz-Fallschacht Steigleiter Alu Gerinne gerade Schalen UP-GF werkseitig einbetoniert Zulauf DN200 Ablauf DN200 Zulauf DN100 2.Zulauf DN150 T 2,5-3m**
STLB-Bau 2026-04 009
Schacht aus Beton-/Stahlbetonfertigteilen DIN EN 1917, DIN 4034-1, Typ 2, rund, DN 1000, als Absturzschacht als Fallschacht, mit Schachtunterteil, Schachtringen/Schachtrohr, Abdeckplatte, Auflageringen, Bauteilverbindung mit Dichtungen aus Elastomeren DIN EN 681-1 und DIN 4060 als Kompressionsdichtung, Dichtungen werkseitig fest eingebaut, mit Steigleiter aus Aluminium, Gerinne gerade, Gerinne und Auftritt ausgekleidet mit Schalen aus UP-GF, werkseitig einbetoniert, Auskleidung des gesamten Schachtes, einschl. Fugen, Auftritt in Scheitelhöhe, Zu- und Abläufe mit Höhenversatz, Anschlüsse für gelenkige Einbindung der Zu- und Abläufe mit Muffe, Zulauf für Rohre aus PP, DN 200,
Winkel '180' Grad, Ablauf für Rohre aus PP, DN 200, mit Seitenzulauf mit gelenkiger Rohreinbindung, aus PP, DN 100,
Winkel '180' Grad, mit zweitem Seitenzulauf mit gelenkiger Rohreinbindung, aus PP, DN 150,
Winkel '90' Grad, lichte Schachttiefe über 2,5 bis 3 m, Ausführung gemäß Zeichnung.
Menge: 1,000 St

**01.07.88 Block, Füllkörperelement aus PP,**
Block, Füllkörperelement aus PP,
geprüft duch MFPA Leipzig, Farbe: schwarz,
Brutto-Volumen: 450 l, Netto-Volumen: 432 l,
Inspektionstunnel offen,
Möglichkeit zum seitlichen Rohranschluss für
DN 100, DN 150, DN 200, DN 250 und DN 300,
Abmessungen (L x B x H): 75 x 75 x 80 cm,
bestehend aus zwei modularen Stapelelementen,
vor Ort zusammenzusetzen, Einbau und Verlegung sind
entsprechend der Einbauanleitung des Herstellers
auszuführen.
Liefern und fachgerecht einbauen

Planungsgrundlage:
Produkt: aquiooBlock
aquioo GmbH, Lunaweg 12, 93055 Regensburg, Tel. 0941
70553975, Fax 0941 70553974, info@aquioo.de,
www.aquioo.de

'........................................'
oder gleichwertig mit Nachweisen.
Bei Produktabweichung einzutragen.
Ohne Eintrag gilt das beschriebene Produkt als angeboten.
Abrechnung nach Aufmaß zzgl. Originallieferschein. Datiert und mit Angabe der Baustelle
Menge: 28,000 Stck

**01.07.89 Obere Abschlusskappe für aquiooBlock und i-Control**
Obere Abschlusskappe für aquiooBlock und i-Control,
zum Verschließen des aquiooBlocks in der obersten Lage,
4 Abschlusskappen pro Block erforderlich,
Befestigung am Speicherelement ohne zusätzliche
Verbindungselemente.
Material: PP
Abmessungen: L x B : 28,4 x 28,4 x 2,5 cm,
Farbe schwarz
liefern und fachgerecht einbauen

Planungsgrundlage: aquioo
Produkt: Obere Abschlusskappe für aquiooBlock und i-
Control

'........................................'
oder gleichwertig mit Nachweisen.
Bei Produktabweichung einzutragen.
Ohne Eintrag gilt das beschriebene Produkt als angeboten.
Abrechnung nach Aufmaß zzgl. Originallieferschein. Datiert und mit Angabe der Baustelle
Menge: 64,000 Stck

**01.07.90 Seitengitter für aquiooBlock**
Seitengitter für aquiooBlock,
zum Abschluss an den Außenseiten der Rigole,
Anschlussmöglichkeiten DN 100 - DN 500,
Befestigung am Speicherelement ohne zusätzliche
Verbindungselemente.
Material: PP
Abmessungen: L x B : 75 x 75 x 3,3 cm,
Farbe schwarz
liefern und fachgerecht einbauen

Planungsgrundlage: aquioo
Produkt: Seitengitter für aquiooBlock

'........................................'
oder gleichwertig mit Nachweisen.
Bei Produktabweichung einzutragen.
Ohne Eintrag gilt das beschriebene Produkt als angeboten.
Abrechnung nach Aufmaß zzgl. Originallieferschein. Datiert und mit Angabe der Baustelle
Menge: 26,000 Stck

**01.07.91 Einzelverbinder für Block und i-Control**
Einzelverbinder für aquiooBlock und aquioo-i-
Control
Einbau- und Montagehilfe für die einlagige und
halblagige Verlegung oder die oberste Lage,
Material: PP,
Farbe rot,
Maße: 12 x 7 x 3,5 cm
liefern und fachgerecht einbauen.

Planungsgrundlage: aquioo
Produkt: Einzelverbinder für aquiooBlock und aquioo-i-
Control

'........................................'
oder gleichwertig mit Nachweisen.
Bei Produktabweichung einzutragen.
Ohne Eintrag gilt das beschriebene Produkt als angeboten.
Abrechnung nach Aufmaß zzgl. Originallieferschein. Datiert und mit Angabe der Baustelle
Menge: 48,000 Stck

**01.07.92 Doppelverbinder für Block und i-Control**
Doppelverbinder für Block und i-Control
Einbau- und Montagehilfe für die mehrlagige Verlegung,
Material: PP,
Farbe rot,
Maße: 12 x 7 x 7 cm
liefern und fachgerecht einbauen.

Planungsgrundlage: aquioo
Produkt: Doppelverbinder für aquiooBlock und aquioo-i-
Control

'........................................'
oder gleichwertig mit Nachweisen.
Bei Produktabweichung einzutragen.
Ohne Eintrag gilt das beschriebene Produkt als angeboten.
Abrechnung nach Aufmaß zzgl. Originallieferschein. Datiert und mit Angabe der Baustelle
Menge: 32,000 Stck

**01.07.93 Integrierter Spül-, Kontroll-, Sammel- und Systemschacht**
Integrierter Spül-, Kontroll-
, Sammel- und Systemschacht für Anschluss an den Block
und/oder Zulauf, mit bis zu 12 Anschlüssen DN 100 bis
DN 250
Mehrzweckschacht für Blockrigolen innerhalb des
Blocksystems, für Zulaufanschluss und Entlüftung sowie
zur Kontrolle und Wartung der Rigole, bestehend aus 12
modularen Schachtstapelelementen
Abmessungen (L x B x H): 75 x 75 x 160 cm, 2-lagig,
Material: PP, Farbe: schwarz,
liefern und fachgerecht einbauen.

Planungsgrundlage: aquioo
Produkt: aquioo-i-Control 2-lagig

'........................................'
oder gleichwertig mit Nachweisen.
Bei Produktabweichung einzutragen.
Ohne Eintrag gilt das beschriebene Produkt als angeboten.
Abrechnung nach Aufmaß zzgl. Originallieferschein. Datiert und mit Angabe der Baustelle
Menge: 2,000 Stck

**01.07.94 Seitengitter zum Abschluss an den Außenseiten des Schachtes,**
Seitengitter zum Abschluss an den Außenseiten des Schachtes,
Anschlussmöglichkeiten DN 100 - DN 250,
Befestigung am Speicherelement ohne zusätzliche
Verbindungselemente.
Material: PP
Abmessungen: L x B : 74,6 x 29,6 x 2,6 cm,
Farbe schwarz
liefern und fachgerecht einbauen

Planungsgrundlage: aquioo
Produkt: Seitengitter für aquioo-i-Control

'........................................'
oder gleichwertig mit Nachweisen.
Bei Produktabweichung einzutragen.
Ohne Eintrag gilt das beschriebene Produkt als angeboten.
Abrechnung nach Aufmaß zzgl. Originallieferschein. Datiert und mit Angabe der Baustelle
Menge: 12,000 Stck

**01.07.95 Schacht-Aufsatzrohr, Länge 1 - 2 m**
Schacht-Aufsatzrohr aus PE, DA 400, aus
Zweilagenrohr gefertigt, L = 1,00 - 2,00 m inkl. Muffe
liefern und fachgerecht einbauen.

Planungsgrundlage: aquioo
Produkt: Schacht-Aufsatzrohr

'........................................'
oder gleichwertig mit Nachweisen.
Bei Produktabweichung einzutragen.
Ohne Eintrag gilt das beschriebene Produkt als angeboten.
Abrechnung nach Aufmaß zzgl. Originallieferschein. Datiert und mit Angabe der Baustelle
Menge: 2,000 Stck

**01.07.96 Schacht Beton-Stahlbetonfertigteile DN1000 Steigleiter Alu Gerinne gerade Beton C40/50 Zulauf DN100 Ablauf DN150 T 2-2,5m**
STLB-Bau 2026-04 009
Schacht aus Beton-/Stahlbetonfertigteilen DIN EN 1917, DIN 4034-1, Typ 2, rund, DN 1000, mit Schachtunterteil, Schachtringen/Schachtrohr, Abdeckplatte, Auflageringen, Bauteilverbindung mit Dichtungen aus Elastomeren DIN EN 681-1 und DIN 4060 als Kompressionsdichtung, Dichtungen werkseitig fest eingebaut, mit Steigleiter aus Aluminium, Gerinne gerade, Schachtunterteil, Gerinne und Auftritt aus Beton C 40/50, in einem Guss gefertigt, Auftritt in Scheitelhöhe, Zu- und Abläufe mit Höhenversatz, Anschlüsse für gelenkige Einbindung der Zu- und Abläufe mit Muffe, Zulauf für Rohre aus Steinzeug, DN 100, Verbindungssystem F,
Winkel '180' Grad, Ablauf für Rohre aus Steinzeug, DN 150, Verbindungssystem F, lichte Schachttiefe über 2 bis 2,5 m, Ausführung gemäß Zeichnung.
Menge: 1,000 St

**01.07.97 PE-Deckel für die Bauphase DN 400**
PE-Deckel für die Bauphase,
für Schacht DA 400,
liefern und fachgerecht einbauen.

Planungsgrundlage: aquioo
Produkt: PE-Deckel

'........................................'
oder gleichwertig mit Nachweisen.
Bei Produktabweichung einzutragen.
Ohne Eintrag gilt das beschriebene Produkt als angeboten.
Abrechnung nach Aufmaß zzgl. Originallieferschein. Datiert und mit Angabe der Baustelle
Menge: 2,000 Stck

**01.07.98 Filterkombi tief, aus PE, DA 400, Schmutzfänger + Filtervliessack**
Filterkombi DA 400,
Schmutzfänger + Filtervliessack zum Einbau unter
Lüftungsöffnungen und Einlaufrost, verhindert
Schmutzeintrag in die Rigole
liefern und fachgerecht einbauen.

Planungsgrundlage: aquioo
Produkt: Filterkombi tief DA 400

'........................................'
oder gleichwertig mit Nachweisen.
Bei Produktabweichung einzutragen.
Ohne Eintrag gilt das beschriebene Produkt als angeboten.
Abrechnung nach Aufmaß zzgl. Originallieferschein. Datiert und mit Angabe der Baustelle
Menge: 2,000 Stck

**01.07.99 Spezialvlies für Versickerungsanlagen**
Vliesstoff PP, mechanisch vernadelt, thermisch
verfestigt, als Trenn- und
Filtervlies, für Versickerungsanlagen und zur Umhüllung
der Rigole
mind. 150 g/m2, GRK 3

liefern und fachgerecht mit ausreichender Überlappung
verlegen.

Planungsgrundlage: aquioo
Produkt: Spezialvlies

'........................................'
oder gleichwertig mit Nachweisen.
Bei Produktabweichung einzutragen.
Ohne Eintrag gilt das beschriebene Produkt als angeboten.
Abrechnung nach Aufmaß zzgl. Originallieferschein. Datiert und mit Angabe der Baustelle
Menge: 47,000 m²

**01.07.100 Sedimentationsanlage CC4 d 1000 mm - Konus und Schachtabdeckung Klasse D**
LIefern einer Sedimentationsanlage CC4, zur
Behandlung von Niederschlagswasser von Plasterflächen
zum Schutz von Versickerungsanlagen vor
Verunreinigungen; einbauen in vorbereitete Baugrube
mit folgenden technischen Merkmalen:
-Stahlbetonbehälter aus C35/45 (B45) in monolithischer
Rundbauweise
-Konus und Schachtabdeckung Kl. D befahrbar

Technische Daten:
Typ: Betonsedimentation CC4, d 1000
Innendurchmesser Behälter: d 1000 m
Schachabdeckung Klasse: D
Zulauf DN 200, Tiefe: 1,72 m
Ablauf DN 200, Tiefe: 1,72 m
Anzahl Zulauföffnungen: 1 Stück
Anzahl Ablauföffnungen: 1 Stück

Liefern und Versetzen in vorbereitete Baugrube.
Abrechnung pro Stück

Planungsgrundlage: aquioo
Produkt: Sedimentationsanlage CC4, d 1000 mm - Konus
und Schachtabdeckung Klasse D
oder gleichwertig

Anmerkungen:
-Zufahrt und Stellplatz für Kranfahrzeug wird nicht gesondert
vergütet
-Beim Versetzen ist bauseits eine Hilfskraft zu stellen.
-Erdarbeiten (Baugrubenaushub, Sohlausbildung,
Wiederverfüllung mit nichtbindigem Material) in gesond. Position

'........................................'
oder gleichwertig mit Nachweisen.
Bei Produktabweichung einzutragen.
Ohne Eintrag gilt das beschriebene Produkt als angeboten.
Abrechnung nach Aufmaß zzgl. Originallieferschein. Datiert und mit Angabe der Baustelle
Menge: 1,000 Stck

**01.07.101 Splitt Körnung 2/5 oder 2/8mm**
Splitt Körnung 2/5 oder 2/8mm, 10 cm Auflager und 10 cm
Überdeckung Rigole

liefern und fachgerecht einbauen.
Menge: 3,200 m³

*Hinweis: ZISTERNE*

*Hinweis: ZISTERNE BEI RIGOLE 1*

**01.07.102 Boden Zisterne bei Rigole 1 BK3-5 lösen lagern mit Gerät T bis 2,70m**
Boden für Zisterne bei Rigole 1, Bereich vor Bauteil E, Bodenklassen 3 bis 5
DIN 18300, Boden mit unterschiedlichen Bodenklassen,
ab Zwischensohle, profilgerecht lösen und seitlich lagern, Arbeiten mit Gerät, mit geböschten Wänden, Aushubtiefe bis 2,70 m, Breite über 5 bis 6 m, Länge über 10 bis 15 m, Mengenermittlung nach Aufmaß an der Entnahmestelle.
Menge: 50,000 m3

**01.07.103 Boden BK3-5 lösen lagern Handarbeit T bis 0,6m**
Boden Bodenklassen 3 bis 5 DIN 18300,
wie vor, jedoch
Arbeiten von Hand.
Menge: 3,000 m3

**01.07.104 Block, Füllkörperelement aus PP,**
Block, Füllkörperelement aus PP,
geprüft duch MFPA Leipzig, Farbe: schwarz,
Brutto-Volumen: 450 l, Netto-Volumen: 432 l,
Inspektionstunnel offen,
Möglichkeit zum seitlichen Rohranschluss für
DN 100, DN 150, DN 200, DN 250 und DN 300,
Abmessungen (L x B x H): 75 x 75 x 80 cm,
bestehend aus zwei modularen Stapelelementen,
vor Ort zusammenzusetzen, Einbau und Verlegung sind
entsprechend der Einbauanleitung des Herstellers
auszuführen.
Liefern und fachgerecht einbauen

Planungsgrundlage: aquioo
Produkt: aquiooBlock

'........................................'
oder gleichwertig mit Nachweisen.
Bei Produktabweichung einzutragen.
Ohne Eintrag gilt das beschriebene Produkt als angeboten.
Abrechnung nach Aufmaß zzgl. Originallieferschein. Datiert und mit Angabe der Baustelle
Menge: 20,000 Stck

**01.07.105 Obere Abschlusskappe für Block und i-Control**
Obere Abschlusskappe für Block und i-Control,
zum Verschließen des Blocks in der obersten Lage,
4 Abschlusskappen pro Block erforderlich,
Befestigung am Speicherelement ohne zusätzliche
Verbindungselemente.
Material: PP
Abmessungen: L x B : 28,4 x 28,4 x 2,5 cm,
Farbe schwarz
liefern und fachgerecht einbauen

Planungsgrundlage: aquioo
Produkt: Obere Abschlusskappe für aquiooBlock und i-
Control

'........................................'
oder gleichwertig mit Nachweisen.
Bei Produktabweichung einzutragen.
Ohne Eintrag gilt das beschriebene Produkt als angeboten.
Abrechnung nach Aufmaß zzgl. Originallieferschein. Datiert und mit Angabe der Baustelle
Menge: 48,000 Stck

**01.07.106 Seitengitter für Block**
Seitengitter für Block,
zum Abschluss an den Außenseiten der Rigole,
Anschlussmöglichkeiten DN 100 - DN 500,
Befestigung am Speicherelement ohne zusätzliche
Verbindungselemente.
Material: PP
Abmessungen: L x B : 75 x 75 x 3,3 cm,
Farbe schwarz
liefern und fachgerecht einbauen

Planungsgrundlage: aquioo
Produkt: Seitengitter für aquiooBlock

'........................................'
oder gleichwertig mit Nachweisen.
Bei Produktabweichung einzutragen.
Ohne Eintrag gilt das beschriebene Produkt als angeboten.
Abrechnung nach Aufmaß zzgl. Originallieferschein. Datiert und mit Angabe der Baustelle
Menge: 20,000 Stck

**01.07.107 Einzelverbinder für Block und Kontrollschacht**
Einzelverbinder für Block und und Kontrollschacht
Einbau- und Montagehilfe für die einlagige und
halblagige Verlegung oder die oberste Lage,
Material: PP,
Farbe rot,
Maße: 12 x 7 x 3,5 cm
liefern und fachgerecht einbauen.

Planungsgrundlage: aquioo
Produkt: Einzelverbinder für aquiooBlock und aquioo-i-
Control

'........................................'
oder gleichwertig mit Nachweisen.
Bei Produktabweichung einzutragen.
Ohne Eintrag gilt das beschriebene Produkt als angeboten.
Abrechnung nach Aufmaß zzgl. Originallieferschein. Datiert und mit Angabe der Baustelle
Menge: 34,000 Stck

**01.07.108 Doppelverbinder für Block und i-Control**
Doppelverbinder für Block und -i-Control
Einbau- und Montagehilfe für die mehrlagige Verlegung,
Material: PP,
Farbe rot,
Maße: 12 x 7 x 7 cm
liefern und fachgerecht einbauen.

Planungsgrundlage: aquioo
Produkt: Doppelverbinder für aquiooBlock und aquioo-i-
Control

'........................................'
oder gleichwertig mit Nachweisen.
Bei Produktabweichung einzutragen.
Ohne Eintrag gilt das beschriebene Produkt als angeboten.
Abrechnung nach Aufmaß zzgl. Originallieferschein. Datiert und mit Angabe der Baustelle
Menge: 25,000 Stck

**01.07.109 Integrierter Spül-, Kontroll-, Sammel- und Systemschacht**
Integrierter Spül-, Kontroll-
, Sammel- und Systemschacht für Anschluss an den Block
und/oder Zulauf, mit bis zu 12 Anschlüssen DN 100 bis
DN 250
Mehrzweckschacht für Blockrigolen innerhalb des
Blocksystems, für Zulaufanschluss und Entlüftung sowie
zur Kontrolle und Wartung der Rigole, bestehend aus 12
modularen Schachtstapelelementen
Abmessungen (L x B x H): 75 x 75 x 160 cm, 2-lagig,
Material: PP, Farbe: schwarz,
liefern und fachgerecht einbauen.

Planungsgrundlage: aquioo
Produkt: aquioo-i-Control 2-lagig

'........................................'
oder gleichwertig mit Nachweisen.
Bei Produktabweichung einzutragen.
Ohne Eintrag gilt das beschriebene Produkt als angeboten.
Abrechnung nach Aufmaß zzgl. Originallieferschein. Datiert und mit Angabe der Baustelle
Menge: 2,000 Stck

**01.07.110 Seitengitter zum Abschluss an den Außenseiten des Schachtes,**
Seitengitter zum Abschluss an den Außenseiten des Schachtes,
Anschlussmöglichkeiten DN 100 - DN 250,
Befestigung am Speicherelement ohne zusätzliche
Verbindungselemente.
Material: PP
Abmessungen: L x B : 74,6 x 29,6 x 2,6 cm,
Farbe schwarz
liefern und fachgerecht einbauen

Planungsgrundlage: aquioo
Produkt: Seitengitter für aquioo-i-Control

'........................................'
oder gleichwertig mit Nachweisen.
Bei Produktabweichung einzutragen.
Ohne Eintrag gilt das beschriebene Produkt als angeboten.
Abrechnung nach Aufmaß zzgl. Originallieferschein. Datiert und mit Angabe der Baustelle
Menge: 16,000 Stck

**01.07.111 Schacht-Aufsatzrohr, Länge 1 - 2 m, Zulauf DN 300**
Schacht-Aufsatzrohr aus PE, DA 400, Zulauf DN
300, aus Zweilagenrohr gefertigt, L = 1,00 - 2,00 m
liefern und fachgerecht einbauen.

Planungsgrundlage: aquioo
Produkt: Schacht-Aufsatzrohr

'........................................'
oder gleichwertig mit Nachweisen.
Bei Produktabweichung einzutragen.
Ohne Eintrag gilt das beschriebene Produkt als angeboten.
Abrechnung nach Aufmaß zzgl. Originallieferschein. Datiert und mit Angabe der Baustelle
Menge: 2,000 Stck

**01.07.112 Schacht-Aufsatzrohr Dichtingsring**
Schacht-Aufsatzrohr, DA 400, Dichtungsring,
liefern und fachgerecht einbauen.

Planungsgrundlage: aquioo
Produkt: Schacht-Aufsatzrohr Dichtungsring

'........................................'
oder gleichwertig mit Nachweisen.
Bei Produktabweichung einzutragen.
Ohne Eintrag gilt das beschriebene Produkt als angeboten.
Abrechnung nach Aufmaß zzgl. Originallieferschein. Datiert und mit Angabe der Baustelle
Menge: 2,000 Stck

**01.07.113 Kragen Übergang Schacht / Folie DA 400**
Kragen Übergang Schacht / Folie DA 400

Planungsgrundlage: aquioo
Produkt: Kragen Übergang Schacht / Folie DA 400

'........................................'
oder gleichwertig mit Nachweisen.
Bei Produktabweichung einzutragen.
Ohne Eintrag gilt das beschriebene Produkt als angeboten.
Abrechnung nach Aufmaß zzgl. Originallieferschein. Datiert und mit Angabe der Baustelle
Menge: 2,000 Stck

**01.07.114 PE-Deckel für die Bauphase DN 400**
PE-Deckel für die Bauphase,
für Schacht DA 400,
liefern und fachgerecht einbauen.

Planungsgrundlage: aquioo
Produkt: PE-Deckel

'........................................'
oder gleichwertig mit Nachweisen.
Bei Produktabweichung einzutragen.
Ohne Eintrag gilt das beschriebene Produkt als angeboten.
Abrechnung nach Aufmaß zzgl. Originallieferschein. Datiert und mit Angabe der Baustelle
Menge: 2,000 Stck

**01.07.115 Schachtabdeckung mit Lüftungsöffnungen, Klasse B 125, DN 400,**
Schachtabdeckung Klasse B125 DN 400,
Lüftungsöffnungen, Gußrahmen, Betonauflagerring
liefern und fachgerecht einbauen.

Planungsgrundlage: aquioo
Produkt: Schachtabdeckung Klasse B125 DN 400,
Lüftungsöffnungen,

'........................................'
oder gleichwertig mit Nachweisen.
Bei Produktabweichung einzutragen.
Ohne Eintrag gilt das beschriebene Produkt als angeboten.
Abrechnung nach Aufmaß zzgl. Originallieferschein. Datiert und mit Angabe der Baustelle
Menge: 2,000 Stck

**01.07.116 Filterkombi tief, aus PE, DA 400, Schmutzfänger + Filtervliessack**
Filterkombi DA 400,
Schmutzfänger + Filtervliessack zum Einbau unter
Lüftungsöffnungen und Einlaufrost, verhindert
Schmutzeintrag in die Rigole
liefern und fachgerecht einbauen.

Planungsgrundlage: aquioo
Produkt: Filterkombi tief DA 400

'........................................'
oder gleichwertig mit Nachweisen.
Bei Produktabweichung einzutragen.
Ohne Eintrag gilt das beschriebene Produkt als angeboten.
Abrechnung nach Aufmaß zzgl. Originallieferschein. Datiert und mit Angabe der Baustelle
Menge: 2,000 Stck

**01.07.117 Folienabdichtung für eine Zisterne aus Rigolenfüllkörper**
Folienabdichtung für eine Zisterne aus
Rigolenfüllkörper
Ausführung als Behälter
Zisternenabmessung: 3,00x2,25x1,60m,
Anzahl der Rigolenfüllkörper: 20 ganze Blöcke
Verschweissung der Rigolenfüllkörper mit einer
Kunststoffdichtungsbahn aus PEHD 2,0 mm mit DIBt
schwarz und nach DVS-Richtlinie durch einen WHG-
Fachbetrieb.
Die Dichtungsbahn ist mit einer geotextilen Schutzlage
aus PP Faservlies mit einem Flächengewicht von min. 400
g/m² innen und außen zu schützen.
An die Rigolenfüllkörper werden folgende PEHD-Rohre
angeschlossen: Rohranschluss DN 400: 2 Stück
(Schachtaufsatz).
Inklusive Einbau des gestellten Rigolensystems mit zwei
Schächte, die innerhalb der Rigole liegen.
Anschluss der Dichtungsbahn an gestellte PEHD-
Rohradapter.
Inklusive Baustelleneinrichtung und An- und Abreise.
Für den Einbau der Rigole muss mindestens 1 m
Arbeitsraum um den geplanten Behälter herum für
Arbeitsmaßnahmen vorhanden sein.
Planungsgrundlage: aquioo
Produkt: Foliendichtung

'........................................'
oder gleichwertig mit Nachweisen.
Bei Produktabweichung einzutragen.
Ohne Eintrag gilt das beschriebene Produkt als angeboten.
Abrechnung nach Aufmaß zzgl. Originallieferschein. Datiert und mit Angabe der Baustelle
Menge: 1,000 Stck

**01.07.118 Splitt Körnung 2/5 oder 2/8mm**
Feinkiesauflager für Rigolenfüllkörper profilgerecht einbauen und verdichten, für Bettungsschichten, in Graben, Körnung 2/5 oder 2/8, Verformungsmodul mind. EV2 45 MN/m2, ca. 10 cm dickes Auflager und 10 cm dicke Überdeckung, Arbeiten mit Gerät.
Notwendiger Arbeitsraum von 50 cm ist einzukalkulieren.

liefern und fachgerecht einbauen.
Überdeckung Rigole

liefern und fachgerecht einbauen.
Menge: 2,600 m³

**01.07.119 Lichtbilder in digit. Form herstellen**
*** Pauschalposition
Lichtbilder in digit. Form herstellen
Lichtbilder - mind. 15 Stück - über den wesentlichen Bauablauf der Bauwerke und die fertigen Bauwerke in digitalisierter
Form.
Auflösung mindestens 3.0 Mio. Pixel, 16bit Farbentiefe herstellen Dateiformat: JPEG oder PNG (nach Vorgabe des AG).
Auf USB-Datenträger mit der Schlußrechnung an den AG übergeben. Zusätzlich: Digitale Übermittlung per E-Mail oder Downloadlink möglich
Rechteübertragung: Nutzungsrechte für den Auftraggeber zur Dokumentation und Archivierung
Menge: 1,000 psch

**01.07.120 Bestandsdokumentation Regenwasseranlage (Versickerung, Schächte, Leitungen)**
*** Pauschalposition
Bestandsdokumentation Regenwasseranlage (Versickerung, Schächte, Leitungen)
Erstellen eines vollständigen, prüffähigen Bestandsplans der vorhandenen Regenwasseranlage (Versickerungssystem) einschließlich aller zugehörigen Bauwerke und Leitungen.

Lage- und höhenmäßige Aufnahme sämtlicher Anlagenbestandteile Einmessung nach Lagekoordinaten (z. B. UTM / Gauß-Krüger) und Höhen (z. B. NN/HN)

Erfassung folgender Bauteile:
Versickerungsanlagen (Rigolen, Mulden, Schächte, Sickerkörper)
Kontroll- und Einlaufschächte
Regenwasserleitungen (inkl. Dimensionen, Materialien, Gefälle soweit feststellbar)
Anschlussleitungen und Einleitstellen
ggf. Notüberläufe / Drosselbauwerke
relevante Geländehöhen und Bezugspunkte

Dokumentation der Attribute:
Schachttiefen, Sohlenhöhen, Deckelhöhen
Rohrnennweiten, Rohrmaterial
Fließrichtungen
Lage von Ein- und Ausläufen
Bauwerksabmessungen

Bestandsplan-Erstellung
Darstellung im Maßstab (1:100)
Planinhalt:

Lageplan mit allen Leitungen und Bauwerken
Höhenangaben (OK, Sohle, Gelände)
Beschriftung und Legende gemäß DIN / üblichen Darstellungsregeln

digitale Erstellung (CAD, Planübergabe als DWG)

Ausgabeformate:
1x digitaler Plan (PDF)
1x digitale CAD-Datei (DWG/DXF)
Menge: 1,000 psch

#### Untertitel 01.08 Einfriedungen

*Hinweis: BALLFANGZAUN Z1*

**01.08.1 Zeichnungen anfertigen Ausführungszeichnung**
STLB-Bau 2026-04 017
Vom AN sind folgende Zeichnungen anzufertigen: Ausführungszeichnungen einschl. Übersichts- und Detailzeichnungen, in Papierform und auf Datenträger, in den Datenformaten DXF und PDF.
Menge: 1,000 St

**01.08.2 Drehflügeltor Ballfangzaun 2-flg. sym. Weite 3040 mm H 2m Rahmen Stahlvierkantrohr 60/40mm WD 2mm Füllung Stahlgitter Stahlgittermatte Doppelstabmatte Maschenweite 50/200mm verz Profilzylinder Drückergarnitur beweglich Alu eloxiert 3D verstellbar Öffnung 180Grad Pfosten Stahlvierkantrohr 120/120mm WD 4mm L 370cm**
Drehflügeltor für Ballfangzaun, 2-flügelig, symmetrisch, lichte Weite 3040 mm, Höhe 2 m, mit umlaufendem Rahmen, aus Stahlvierkantrohr S235 DIN EN 10219-2, Querschnitt 60/40 mm, Wanddicke 2 mm, Feldfüllung mit Stahlgitter, im Rahmen eingeschweißt,
Stahlgittermatte (Paneel) DIN EN 10223-7, als Doppelstabmatte, Maschenweite 50/200 mm, waagerechte Profile als Doppelstab 8 mm, feuerverzinkt DIN EN ISO 1461, mit Einsteckschloss für Profilzylinder,Drücker-/Knaufgarnitur, beweglich/fest (nach Wahl des AG), mit Rosetten, beidseitig, aus nichtrostendem Stahl, gebürstet, mit dreidimensional verstellbaren Bändern, Öffnungswinkel bis 180 Grad,
Torpfosten aus Stahlvierkantrohr S235 DIN EN 10219-2, Querschnitt 120/120 mm, Wanddicke 4 mm, Kopf verschlossen mit verschweißter Platte, Gesamtpfostenlänge 370 cm, Zaunfeld über Tor/Tür wird gesondert vergütet, Ausführung gemäß Zeichnung.

Korrosionsschutz (LKS)
LKS IV: Nach der Bearbeitung im Vollbad feuerverzinkt
gemäß DIN EN ISO 1461 u. zus. pulverbeschichtet.
SFII RAL 9010 Reinweiß

Planungsgrundlage:
Drehflügeltor
LEGI GmbH
Im Meerfeld 83 - 89
47445 Moers
Telefon (0 28 41) 7 89-0
Telefax (0 28 41) 7 89-10
E-Mail: verkauf@legi.de
Internet: www.legi.de

'........................................'
oder gleichwertig mit Nachweisen.
Bei Produktabweichung einzutragen.
Ohne Eintrag gilt das beschriebene Produkt als angeboten.
Abrechnung nach Aufmaß zzgl. Originallieferschein. Datiert und mit Angabe der Baustelle
Menge: 1,000 St

**01.08.3 Anschluss an TG Rampengebäude**
*** Pauschalposition
Zulage für Anschluss der Zaunfeldes  an TG Rampengebäude
IPE mit Flanschplatten und Flacheisenstreifen an vorh. Betonwand befestigen.
Menge: 1,000 psch

**01.08.4 Ballfangzaunpfosten**
*** Pauschalposition
Ballfangzaunpfosteni
3100 mm hoch liefern und fachgerecht montieren  bestehend aus Zaun-Pfosten mit Körperschallisolierung
bestehend aus IPE-Profilen gemäß statischen
Erfordernissen. Pfosten vorgebohrt zur einseitigen
Aufnahme von licht - und wetterbeständigen, sowie schwer
entflammbaren, elastischen Lagerungen (Puffer) sowie
Befestigungswinkel mit Langlöchern, an denen die Gitter
mittels Schrauben M 10 VA und gekröpften
Klemmscheiben befestigt werden. Durch diese Puffer
wird eine Körperschallübertragung verhindert. Anzahl der
Befestigungspunkte nach Herstellervorgabe. Toleranzen im
Pfostenabstand können durch diese spezielle
Befestigungskonstruktion ausgeglichen werden.

Pfostentyp
10 Stück  Pfosten zum Aufdübeln mit Fußplatte auf Betonfundamente,
Plattengröße
250x300x20 mm
2 Stück Endpfosten zusätzlich
1 Stück Eckpfosten

Korrosionsschutz (LKS)
LKS IV: Nach der Bearbeitung im Vollbad feuerverzinkt
gemäß DIN EN ISO 1461 u. zus. pulverbeschichtet.
SFII RAL 9010 Reinweiß

Planungsgrundlage:
Ballfang Bi
LEGI GmbH
Im Meerfeld 83 - 89
47445 Moers
Telefon (0 28 41) 7 89-0
Telefax (0 28 41) 7 89-10
E-Mail: verkauf@legi.de
Internet: www.legi.de

'........................................'
oder gleichwertig mit Nachweisen.
Bei Produktabweichung einzutragen.
Ohne Eintrag gilt das beschriebene Produkt als angeboten.
Abrechnung nach Aufmaß zzgl. Originallieferschein. Datiert und mit Angabe der Baustelle
Menge: 1,000 psch

**01.08.5 Gitter aus kreuzweise stark punktgeschweißten Stahldrähten,**
Gitter aus kreuzweise stark punktgeschweißten Stahldrähten, mit mind. 7 gegenüberliegenden, waagerechten  Verstärkungsdoppeldrähten D = 8 mm je 2030 mm hohem Gitter. Verstärkung der den Pfosten zugewandten aufrechten Gitterenden mit je 2 Stück senkrechten, im Abstand von 25 mm geschweißten Schraubdrähten D = 8 mm. Die restlichen senkrechten Drähte D = 6 mm.
Gitterhöhe:  Bis 2030 mm. Zur Erzielung der Gesamthöhe
werden die Gitter übereinander angeschraubt.

Gitternutzlänge: 2520 mm
Gittertyp untere Gitter
Maschenweite der unteren Gitter bis 2000 mm Höhe
50 x 200 mm (Serie)
Gitterabschlüsse oben und unten glatt

Gittertyp obere Gitter
Maschenweite der oberen Gitter
100 x 200 mm (Serie)

LKS IV: Nach der Bearbeitung im Vollbad feuerverzinkt
gemäß DIN EN ISO 1461 u. zus. pulverbeschichtet. und pulverbeschichtet DIN 55633-1
SF II RAL 9010 Reinweiß
an Pfosten befestigen mit Abdeckleiste.

Planungsgrundlage:
LEGI-Gitter B-S
LEGI GmbH
Im Meerfeld 83 - 89
47445 Moers
Telefon (0 28 41) 7 89-0
Telefax (0 28 41) 7 89-10
E-Mail: verkauf@legi.de
Internet: www.legi.de

'........................................'
oder gleichwertig mit Nachweisen.
Bei Produktabweichung einzutragen.
Ohne Eintrag gilt das beschriebene Produkt als angeboten.
Abrechnung nach Aufmaß zzgl. Originallieferschein. Datiert und mit Angabe der Baustelle
Menge: 25,000 m

**01.08.6 Eckausbildung**
*** Pauschalposition
Zulage für Eckausbildung
Ecken mit Eckverbindern nach Herstellervorschrift

Planungsgrundlage:
LEV II
LEGI GmbH
Im Meerfeld 83 - 89
47445 Moers
Telefon (0 28 41) 7 89-0
Telefax (0 28 41) 7 89-10
E-Mail: verkauf@legi.de
Internet: www.legi.de

'........................................'
oder gleichwertig mit Nachweisen.
Bei Produktabweichung einzutragen.
Ohne Eintrag gilt das beschriebene Produkt als angeboten.
Abrechnung nach Aufmaß zzgl. Originallieferschein. Datiert und mit Angabe der Baustelle
Menge: 1,000 psch

**01.08.7 Ballfangzaummontage**
*** Pauschalposition
Ballfangzaunmontage der vorh. Positionen
Die Gitter sind über ihre Endschraubdrähte mit Schrauben
M 10 x 30 VA und gekröpften Klemmscheiben 50/40/5 mm
hinter den Befestigungswinkeln am Pfosten zu
verschrauben, so dass die Gitter den Pfosten nicht
berühren. Vorher sind die Befestigungswinkel am Pfosten
anzuschrauben. Alle Schraubverbindungen sind
auszurichten und kraftschlüssig anzuziehen.

Die Fundamentlöcher sind im Achsabstand von 2520 mm
im Erdreich auszuheben entsprechend den statischen
Erfordernissen für die Fundamentgröße
b/h/t=1200/1200/1000 mm
Bodenklassen 2 - 4 nach DIN 18300.
Erdaushub bis 50 m weit transportieren.
Pfosten im Einzelfundament mit Betongüte C 20/25, unbewehrt, X0
höhen-,lot- und fluchtgerecht versetzen.
Pfosten im Achsabstand von 2520 mm auf Beton dübeln.

Montage Endpfosten
Montage der 2 Stück Endpfosten nach Herstellervorschrift.

Montage der 1 Stück Eckausbildung
Ecken und Endfelder sind an der Baustelle einzupassen.
Dabei sind die Schnittstellen zu entgraten und eventuelle
Beschädigungen der Oberfläche mit Zinkstaubfarbe und
mit Kunststofflack zu isolieren. (siehe Herstellervorschrift)

Eingänge zum Ballspielplatz System
winkelig
aus einem 2030 mm hohen Zaun, bestehend
aus zwei Zaunlängen ca. 1500 mm und 2500 mm, die im
rechten Winkel am Ballfangzaun angeordnet sind, mit IPE-
Pfosten und allem Zubehör.
Montage: in fachgerechter Ausführung, einschl. Öffnen
des Ballfanggitters in der Größe von ca. 1500 x 2000 mm,
Begrenzung durch IPE-Pfosten
Menge: 1,000 psch

*Hinweis: STABGITTERZAUN HAUS B NORDWESTECKE Z2*

**01.08.8 Zaun Stahlgittermatte Doppelstabmatte H 2,03m Maschenweite 50/200mm L 2,5m Pfosten Stahlvierkantrohr 60/40mm**
STLB-Bau 2026-04 003
Zaun mit Stahlgittermatten (Paneele) DIN EN 10223-7, Endpfosten werden gesondert vergütet, als Doppelstabmatte, Höhe 2,03 m, einschl. 3 cm Überstand, Maschenweite 50/200 mm, Dicke der senkrechten Drähte 6 mm, waagerechte Profile als Doppelstab 8 mm, befestigen an Pfosten, mit Abdeckleiste, Bodenabstand 5 cm, Einzelfeldlänge 2,5 m, Pfosten aus Stahlvierkantrohr S235 DIN EN 10219-2, mit Gittermattenhalterungen, Querschnitt 60/40 mm, Wanddicke 2 mm, Kopf verschlossen mit Aluminiumkappe, Gesamtpfostenlänge 260 cm, feuerverzinkt DIN EN ISO 1461 und pulverbeschichtet DIN 55633-1, Farbton weiß RAL 9010, Ausführung gemäß Zeichnung und Einzelbeschreibung.
Menge: 10,000 m

**01.08.9 Zaunpfosten Endpfosten Pfosten Stahlvierkantrohr 50/50mm WD 2mm L 200cm verz pulverbesch weiß**
STLB-Bau 2026-04 003
Zaunpfosten als Endpfosten, aus Stahlvierkantrohr S235 DIN EN 10219-2, Querschnitt 50/50 mm, Wanddicke 2 mm, Gesamtpfostenlänge 200 cm, mit Gittermattenhalterungen, Kopf verschlossen mit Aluminiumkappe, feuerverzinkt DIN EN ISO 1461 und pulverbeschichtet DIN 55633-1, weiß RAL 9010, Ausführung gemäß Zeichnung und Einzelbeschreibung,
Einzelbeschreibungs-Nr 'Befestigung auf L-Stein mit Pfostenschuh'
.
Menge: 2,000 St

*Hinweis: STABGITTERZAUN ZU HAUS G Z3*

**01.08.10 Stahlgittermatte H 1,43m Maschenweite 50/200mm Doppelstab 8mm verz pulverbesch weiß**
STLB-Bau 2026-04 003
Stahlgittermatte (Paneel) DIN EN 10223-7, als Doppelstabmatte, Höhe 1,43 m, einschl. 3 cm Überstand, Maschenweite 50/200 mm, Dicke der senkrechten Drähte 6 mm, waagerechte Profile als Doppelstab 8 mm, Bodenabstand 5 cm, Einzelfeldlänge 2,5 m, feuerverzinkt DIN EN ISO 1461 und pulverbeschichtet DIN 55633-1, weiß RAL 9010, an Pfosten befestigen mit Klemmplatte und Schrauben aus nichtrostendem Stahl, Ausführung gemäß Zeichnung.
Menge: 80,000 m

**01.08.11 Zaunpfosten Pfosten Stahlvierkantrohr 50/50mm WD 2mm L 220cm verz pulverbesch weiß**
STLB-Bau 2026-04 003
Zaunpfosten, aus Stahlvierkantrohr S235 DIN EN 10219-2, Querschnitt 50/50 mm, Wanddicke 2 mm, Gesamtpfostenlänge 220 cm, feuerverzinkt DIN EN ISO 1461 und pulverbeschichtet DIN 55633-1, weiß RAL 9010, Ausführung gemäß Zeichnung und Einzelbeschreibung,
Einzelbeschreibungs-Nr 'in Fundament befestigen, mit Einzelfundament einschl. Aushub, Fundament aus Beton C 20/25 DIN EN 206-1, Durchmesser 40 cm, Tiefe 80 cm, Bodenklasse 4 DIN 18300, überschüssigen Boden auf der Baustelle einbauen.'
.
Menge: 30,000 St

**01.08.12 Zaunpfosten Endpfosten Pfosten Stahlvierkantrohr 50/50mm WD 2mm L 220cm verz pulverbesch weiß**
STLB-Bau 2026-04 003
Zaunpfosten als Endpfosten, aus Stahlvierkantrohr S235 DIN EN 10219-2, Querschnitt 50/50 mm, Wanddicke 2 mm, Gesamtpfostenlänge 220 cm, mit Gittermattenhalterungen, Kopf verschlossen mit Aluminiumkappe, Einbau in Fundament, Fundament wird gesondert vergütet, feuerverzinkt DIN EN ISO 1461 und pulverbeschichtet DIN 55633-1, weiß RAL 9010, Ausführung gemäß Zeichnung und Einzelbeschreibung,
Einzelbeschreibungs-Nr 'in Fundament befestigen, mit Einzelfundament einschl. Aushub, Fundament aus Beton C 20/25 DIN EN 206-1, Durchmesser 40 cm, Tiefe 80 cm, Bodenklasse 4 DIN 18300, überschüssigen Boden auf der Baustelle einbauen.'
.
Menge: 11,000 St

**01.08.13 Stahlgittermatte Passstück H 1,43m Maschenweite 50/200mm Doppelstab 8mm verz pulverbesch weiß**
STLB-Bau 2026-04 003
Stahlgittermatte (Paneel) DIN EN 10223-7, Passstück, als Doppelstabmatte, Höhe 1,43 m, einschl. 3 cm Überstand, Maschenweite 50/200 mm, Dicke der senkrechten Drähte 6 mm, waagerechte Profile als Doppelstab 8 mm, Bodenabstand 5 cm, Einzelfeldlänge bis 0,5 m, feuerverzinkt DIN EN ISO 1461 und pulverbeschichtet DIN 55633-1, weiß RAL 9010, an Pfosten befestigen mit Klemmplatte und Schrauben aus nichtrostendem Stahl.
Menge: 2,000 m

**01.08.14 Drehflügeltor Stabgitterzaun 1-flg. sym. Weite 1250 mm H 1,5m Rahmen Stahlvierkantrohr 60/40mm WD 2mm Füllung Stahlgitter Stahlgittermatte Doppelstabmatte Maschenweite 50/200mm verz Profilzylinder Drückergarnitur beweglich Alu eloxiert 3D verstellbar Öffnung 180Grad Pfosten Stahlvierkantrohr 120/120mm WD 4mm L 370cm**
Drehflügeltor für Stabgitter, 1-flügelig, symmetrisch, lichte Weite 1250 mm (nach Aufmaß), Höhe 1,5 m, mit umlaufendem Rahmen, aus Stahlvierkantrohr S235 DIN EN 10219-2, Querschnitt 60/40 mm, Wanddicke 2 mm, Feldfüllung mit Stahlgitter, im Rahmen eingeschweißt,
Stahlgittermatte (Paneel) DIN EN 10223-7, als Doppelstabmatte, Maschenweite 50/200 mm, waagerechte Profile als Doppelstab 8 mm, feuerverzinkt DIN EN ISO 1461, mit Einsteckschloss für Profilzylinder, Drückergarnitur, beidseitig beweglich, aus Aluminium, eloxiert, mit dreidimensional verstellbaren Bändern, Öffnungswinkel bis 100 Grad,
Torpfosten aus Stahlvierkantrohr S235 DIN EN 10219-2, Querschnitt 120/120 mm, Wanddicke 4 mm, Kopf verschlossen mit verschweißter Platte, Gesamtpfostenlänge 160 cm,
in Fundament befestigen, mit Einzelfundament einschl. Aushub, Fundament aus Beton C 20/25 DIN EN 206-1, Durchmesser 40 cm, Tiefe 80 cm, Bodenklasse 4 DIN 18300, überschüssigen Boden auf der Baustelle einbauen.
incl. Obentürschließer
Ausführung gemäß Zeichnung.

Korrosionsschutz (LKS)
LKS IV: Nach der Bearbeitung im Vollbad feuerverzinkt
gemäß DIN EN ISO 1461 u. zus. pulverbeschichtet.
SFII RAL 9010 Reinweiß

Planungsgrundlage:
Drehflügeltor
LEGI GmbH
Im Meerfeld 83 - 89
47445 Moers
Telefon (0 28 41) 7 89-0
Telefax (0 28 41) 7 89-10
E-Mail: verkauf@legi.de
Internet: www.legi.de

'........................................'
oder gleichwertig mit Nachweisen.
Bei Produktabweichung einzutragen.
Ohne Eintrag gilt das beschriebene Produkt als angeboten.
Abrechnung nach Aufmaß zzgl. Originallieferschein. Datiert und mit Angabe der Baustelle
Menge: 1,000 St

*Hinweis: HOLZZAUN BÖSCHUNG BAUTEIL B Z4*

**01.08.15 Holzzaun einseitig Bauschnittholz Robinie D 20mm B 30mm H 1,1m Riegel Robinie B/H 6/8cm Pfosten Robinie Kantholz L 2m**
Holzzaun, ohne chemischen Holzschutz, mit einseitiger Lattung aus Bauschnittholz, senkrecht angeordnet, Robinie, allseitig gehobelt, Kopf gefast, Dicke 20 mm, Breite 30 mm, Zwischenraum 30 mm, befestigen mit korrosionsbeständigen Schrauben, Bodenabstand 3 cm, Höhe Zaun ohne Bodenabstand 1,1 m,
mit 2 Riegeln aus Robinie, Kantholz, gehobelt und gefast, Oberseite abgeschrägt, Querschnitt B/H 6/8 cm, Befestigung vor den Pfosten,
Zaunpfosten aus Robinie, Kantholz, gehobelt, Querschnitt B/H 8/8 cm, gefaster Kopf, Fuß gerade, Gesamtpfostenlänge 170 cm, Einzelfeldlänge 2 m, Ausführung gemäß Zeichnung und Einzelbeschreibung,
Einzelbeschreibungs-Nr
in Fundament befestigen, mit Einzelfundament einschl. Aushub, Fundament aus Beton C 20/25 DIN EN 206-1, Durchmesser 40 cm, Tiefe 50 cm jeweils +10 cm Drainage-Kiesschicht, Bodenklasse 4 DIN 18300, überschüssigen Boden auf der Baustelle einbauen incl. 1 Eckausbildung.

Hersteller und Typ
Planungsvorschlag:
Märchenzaun Zaunfeld ca. L 200x H100
Fa. Ziegler Spielplätze von A bis Z,
Freizeitanlagen e.K.
Am Dreieck 10, 04828 Bennewitz OT Zeititz
Telefon: +49 3425/ 8543-35
Email: kundenservice@ziegler-spielplatz.de
URL: www.ziegler-spielplatz.de

oder gleichwertig,
Hersteller und Typ '....................................................'
vom Bieter einzutragen.
Bei Produktabweichung einzutragen.
Ohne Eintrag gilt das beschriebene Produkt als angeboten.
Abrechnung nach Aufmaß zzgl. Originallieferschein. Datiert und mit Angabe der Baustelle
Menge: 12,000 m

**01.08.16 Tür Holz Kantholz 21mm einflg. Weite 100cm H 1,0m**
Zauntür aus Holz, Drehflügeltür,
mit einseitiger Lattung aus Kanthölzern,
senkrechte Lattung, aus kerngetrennten Robinienkernhölzern (splintfrei), Dicke 21 mm, gehobelt und gefast,
Abrundung der Kanten R > 3 mm, Oberkante mit Schrägschnitt 30° nach außen, verschiedene Breiten,
90 mm und 110 mm, Mischungsverhältnis 1:4,
lichter Abstand zwischen Latten 40 mm, befestigen mit Rundkopfnägeln V2A, Höhe gemessen ohne Bodenabstand
1 m, Bodenabstand 5 cm,
Rahmen aus Robinie, einflügelig, mit zwei Riegeln, lichte Weite 125 cm, Höhe 1,00 m, Riegel aus Lärche, Kantholz, gehobelt und gefast, Querschnitt 4/12 cm, Riegelabstand 60 cm, Riegellänge wie Pfostenabstand,
Scharniere mit verstellbarem Kegel mit Langband, Tür nach innen öffnend, mit Einsteckschloss für Profilzylinder, Drücker-/Knaufgarnitur (nach Wahl des AG), beweglich/fest (nach Wahl des AG), mit Langschild, beidseitig, aus nichtrostendem Stahl, gebürstet,
Pfosten aus Robinie, gehobelt und gefast, Querschnitt 9/9 cm, gerundeter Kopf,
mit Einzelfundament einschl. Aushub, Fundament aus Beton C 12/15 DIN EN 206-1, Durchmesser 40 cm, Tiefe 50 cm  jeweils +10 cm Drainage-Kiesschicht, Bodenklasse 4 DIN 18300, überschüssigen Boden auf der Baustelle einbauen.

Planungsvorschlag:
Personentor zum Märchenzaun 28.05.120-100.
Fa. Ziegler Spielplätze von A bis Z,
Freizeitanlagen e.K.
Am Dreieck 10, 04828 Bennewitz OT Zeititz
Telefon: +49 3425/ 8543-35
Email: kundenservice@ziegler-spielplatz.de
URL: www.ziegler-spielplatz.de

'........................................'
oder gleichwertig mit Nachweisen.
Bei Produktabweichung einzutragen.
Ohne Eintrag gilt das beschriebene Produkt als angeboten.
Abrechnung nach Aufmaß zzgl. Originallieferschein. Datiert und mit Angabe der Baustelle
Menge: 1,000 St

*Hinweis: STABGITTERZAUN ZUFAHRT SÜD Z5*

**01.08.17 Stahlgittermatte H 1,43m Maschenweite 50/200mm Doppelstab 8mm verz pulverbesch weiß**
*** Bezugsbeschreibung
STLB-Bau 2026-04 003
Stahlgittermatte (Paneel) DIN EN 10223-7, als Doppelstabmatte, Höhe 1,43 m, einschl. 3 cm Überstand, Maschenweite 50/200 mm, Dicke der senkrechten Drähte 6 mm, waagerechte Profile als Doppelstab 8 mm, Bodenabstand 5 cm, Einzelfeldlänge 2,5 m, feuerverzinkt DIN EN ISO 1461 und pulverbeschichtet DIN 55633-1, weiß RAL 9010, an Pfosten befestigen mit Klemmplatte und Schrauben aus nichtrostendem Stahl, Ausführung gemäß Zeichnung.
Menge: 8,000 m

**01.08.18 Ausführung auf Rampe mit 6 % Neigung**
*** wie Position 01.08.17
Ausführung auf Rampe mit 6 % Neigung
Maschenausrichtung senkrecht
Befestigung auf L-Steinen
Menge: 8,000 m

**01.08.19 Zaunpfosten Pfosten Stahlvierkantrohr 50/50mm WD 2mm L 220cm verz pulverbesch weiß**
*** Bezugsbeschreibung
STLB-Bau 2026-04 003
Zaunpfosten, aus Stahlvierkantrohr S235 DIN EN 10219-2, Querschnitt 50/50 mm, Wanddicke 2 mm, Gesamtpfostenlänge 220 cm, Einbau in Fundament, Fundament wird gesondert vergütet, feuerverzinkt DIN EN ISO 1461 und pulverbeschichtet DIN 55633-1, weiß RAL 9010, Ausführung gemäß Zeichnung und Einzelbeschreibung,
Einzelbeschreibungs-Nr 'in Fundament befestigen, mit Einzelfundament einschl. Aushub, Fundament aus Beton C 20/25 DIN EN 206-1, Durchmesser 40 cm, Tiefe 80 cm, Bodenklasse 4 DIN 18300, überschüssigen Boden auf der Baustelle einbauen.'
.
Menge: 2,000 St

**01.08.20 Zaunpfosten mit Pfostenschuh auf Rampe mit 6% geneigt**
*** wie Position 01.08.19
Befestigung mit Pfostenschuh auf Rampe mit 6%  geneigt
Menge: 4,000 St

**01.08.21 Zaunpfosten Endpfosten Pfosten Stahlvierkantrohr 50/50mm WD 2mm L 220cm verz pulverbesch weiß**
*** Bezugsbeschreibung
STLB-Bau 2026-04 003
Zaunpfosten als Endpfosten, aus Stahlvierkantrohr S235 DIN EN 10219-2, Querschnitt 50/50 mm, Wanddicke 2 mm, Gesamtpfostenlänge 220 cm, mit Gittermattenhalterungen, Kopf verschlossen mit Aluminiumkappe, Einbau in Fundament, Fundament wird gesondert vergütet, feuerverzinkt DIN EN ISO 1461 und pulverbeschichtet DIN 55633-1, weiß RAL 9010, Ausführung gemäß Zeichnung und Einzelbeschreibung.
Menge: 2,000 St

**01.08.22 Zaunendpfosten mit Pfostenschuh auf Rampe mit 6% geneigt**
*** wie Position 01.08.21
mit Pfostenschuh auf Rampe mit 6%  geneigt
Menge: 3,000 St

**01.08.23 Stahlgittermatte Passstück H 1,43m Maschenweite 50/200mm Doppelstab 8mm verz pulverbesch weiß**
STLB-Bau 2026-04 003
Stahlgittermatte (Paneel) DIN EN 10223-7, Passstück, als Doppelstabmatte, Höhe 1,43 m, einschl. 3 cm Überstand, Maschenweite 50/200 mm, Dicke der senkrechten Drähte 6 mm, waagerechte Profile als Doppelstab 8 mm, Bodenabstand 5 cm, Einzelfeldlänge bis 0,5 m, feuerverzinkt DIN EN ISO 1461 und pulverbeschichtet DIN 55633-1, weiß RAL 9010, an Pfosten befestigen mit Klemmplatte und Schrauben aus nichtrostendem Stahl.
Menge: 2,000 m

*Hinweis: HOLZZAUN Z6*

**01.08.24 Holzzaun beidseitig Bauschnittholz Robinie D 20mm B 30mm H 1,1m Riegel Robinie B/H 6/8cm Pfosten Robinie Kantholz L 2m**
STLB-Bau 2026-04 003
Holzzaun, ohne chemischen Holzschutz, mit beidseitiger Lattung aus Bauschnittholz, senkrecht angeordnet, Robinie, allseitig gehobelt, Kopf gefast, Dicke 20 mm, Breite 30 mm, Zwischenraum 30 mm, befestigen mit korrosionsbeständigen Schrauben, Bodenabstand 3 cm,  öhe Zaun ohne Bodenabstand 1,1 m,
mit 2 Riegeln aus Robinie, Kantholz, gehobelt und gefast, Oberseite abgeschrägt, Querschnitt B/H 6/8 cm, Befestigung vor den Pfosten,
Zaunpfosten aus Robinie, Kantholz, gehobelt, Querschnitt B/H 8/8 cm, gefaster Kopf, Fuß gerade, Gesamtpfostenlänge 170 cm, Einzelfeldlänge 2 m, Ausführung gemäß Zeichnung und Einzelbeschreibung,
Einzelbeschreibungs-Nr 'in Fundament befestigen, mit Einzelfundament einschl. Aushub, Fundament aus Beton C 20/25 DIN EN 206-1, Durchmesser 40 cm, Tiefe 50 cm jeweils +10 cm Drainage-Kiesschicht, Bodenklasse 4 DIN 18300, überschüssigen Boden auf der Baustelle einbauen.'

Hersteller und Typ 'Planungsvorschlag:
Märchenzaun Zaunfeld ca. L 200x H100
Fa. Ziegler Spielplätze von A bis Z,
Freizeitanlagen e.K.
Am Dreieck 10, 04828 Bennewitz OT Zeititz
Telefon: +49 3425/ 8543-35
Email: kundenservice@ziegler-spielplatz.de
URL: www.ziegler-spielplatz.de'

oder gleichwertig,
Hersteller und Typ

.................................................... 'vom Bieter einzutragen.
Bei Produktabweichung einzutragen.
Ohne Eintrag gilt das beschriebene Produkt als angeboten.
Abrechnung nach Aufmaß zzgl. Originallieferschein. Datiert und mit Angabe der Baustelle'
.
Menge: 75,000 m

**01.08.25 Tür Holz Kantholz 21mm einflg. Weite 100cm H 1,0m**
*** Bezugsbeschreibung
Zauntür aus Holz, Drehflügeltür,
mit beidseitiger Lattung aus Kanthölzern,
senkrechte Lattung, aus kerngetrennten Robinienkernhölzern (splintfrei), Dicke 21 mm, gehobelt und gefast,
Abrundung der Kanten R > 3 mm, Oberkante mit Schrägschnitt 30° nach außen, verschiedene Breiten,
90 mm und 110 mm, Mischungsverhältnis 1:4,
lichter Abstand zwischen Latten 40 mm, befestigen mit Rundkopfnägeln V2A, Höhe gemessen ohne Bodenabstand
1 m, Bodenabstand 5 cm,
Rahmen aus Robinie, einflügelig, mit zwei Riegeln, lichte Weite 125 cm, Höhe 1,00 m, Riegel aus Lärche, Kantholz, gehobelt und gefast, Querschnitt 4/12 cm, Riegelabstand 60 cm, Riegellänge wie Pfostenabstand,
Scharniere mit verstellbarem Kegel mit Langband, Tür nach innen öffnend, mit Einsteckschloss für Profilzylinder, Drücker-/Knaufgarnitur (nach Wahl des AG), beweglich/fest (nach Wahl des AG), mit Langschild, beidseitig, aus nichtrostendem Stahl, gebürstet,
Pfosten aus Robinie, gehobelt und gefast, Querschnitt 9/9 cm, gerundeter Kopf,
mit Einzelfundament einschl. Aushub, Fundament aus Beton C 12/15 DIN EN 206-1, Durchmesser 40 cm, Tiefe 50 cm  jeweils +10 cm Drainage-Kiesschicht, Bodenklasse 4 DIN 18300, überschüssigen Boden auf der Baustelle einbauen.

Planungsvorschlag:
Personentor zum Märchenzaun 28.05.120-100.
Fa. Ziegler Spielplätze von A bis Z,
Freizeitanlagen e.K.
Am Dreieck 10, 04828 Bennewitz OT Zeititz
Telefon: +49 3425/ 8543-35
Email: kundenservice@ziegler-spielplatz.de
URL: www.ziegler-spielplatz.de

'........................................'
oder gleichwertig mit Nachweisen.
Bei Produktabweichung einzutragen.
Ohne Eintrag gilt das beschriebene Produkt als angeboten.
Abrechnung nach Aufmaß zzgl. Originallieferschein. Datiert und mit Angabe der Baustelle
Menge: 3,000 St

**01.08.26 Großes Tor 350x100 (2 Torflügel)**
*** wie Position 01.08.25
Großes Tor 350x100 (2 Torflügel)
Art. Nr. 28.05.100-350.
Menge: 2,000 St

#### Untertitel 01.09 Platz- und Wegebau

*Hinweis: Zugänglichkeit des Grundstückes*
Der Baustellenbereich ist mit Geräten über die Feldmochingerstraße ca. 3,5 m und Batzenhoferstr. ca. 5m  jeweils über ein Zufahrt mit den vorh. Breiten zu erreichen.

Für die Unversehrtheit bzw. die Wiederherstellung der Zufahrtsmöglichkeiten haftet der Auftragnehmer.

Auf die besondere Situation bezüglich Verkehr, Parkplätze, etc. auf den öffentlichen Straßen wird hingewiesen.

Die Zufahrts- und Parkmöglichkeiten sind mit dem AG abzustimmen.

*Hinweis: TRAGSCHICHTEN*

**01.09.1 Planum Abweichung +/-3cm EV2 45MPa in Einzelflächen**
STLB-Bau 2025-10 002
Planum herstellen, zulässige Abweichung von der Sollhöhe +/- 3 cm, Verformungsmodul mind. EV2 45 MPa, in Einzelflächen, 11 bis 15 Einzelflächen.
Menge: 1250,000 m2

**01.09.2 Planum Weg Abweichung +/-3cm EV2 100MPa in Einzelflächen**
STLB-Bau 2025-10 002
Planum herstellen, für Wege, zulässige Abweichung von der Sollhöhe +/- 3 cm, Verformungsmodul mind. EV2 100 MPa, in Einzelflächen, 5 bis 10 Einzelflächen, Ausführung gemäß Zeichnung.
Menge: 750,000 m2

**01.09.3 Untergrund verdichten Weg**
STLB-Bau 2025-10 002
Untergrund verdichten, für Wege, Verformungsmodul mind. EV2 45 MPa, Verdichtungsgrad mind. DPr 0,95.
Menge: 750,000 m2

**01.09.4 FSS Bk0,3 DPr1,03 EV2 100MPa 0/45 D 30cm**
STLB-Bau 2026-04 080
Frostschutzschicht ZTV SoB-StB, Belastungsklasse RStO 12/24 Bk0,3, Verdichtungsgrad mind. DPr 1,03, Verformungsmodul auf der Oberfläche mind. EV2 100 MPa, aus Baustoffgemisch für Frostschutzschicht, Körnung 0/45, Schichtdicke 30 cm, Feinanteil Kategorie UF 3, im eingebauten Zustand max. 5 % Feinanteile, wasserdurchlässig, kf größer gleich 5 x 10 hoch minus 5 m/s, abgerechnet wird nach Auftragprofilen, Ausführung gemäß Einzelbeschreibung,
Einzelbeschreibungs-Nr 'Abrechnung nach Aufmaß zzgl. Originallieferschein. Datiert und mit Angabe der Baustelle'
.
Menge: 80,000 m3

**01.09.5 FSS Bk0,3 DPr1,03 EV2 120MPa 0/45 D 30cm**
STLB-Bau 2026-04 080
Frostschutzschicht ZTV SoB-StB, Belastungsklasse RStO 12/24 Bk0,3, Verdichtungsgrad mind. DPr 1,03, Verformungsmodul auf der Oberfläche mind. EV2 120 MPa, aus Baustoffgemisch für Frostschutzschicht, Körnung 0/45, Schichtdicke 30 cm, Feinanteil Kategorie UF 5, im eingebauten Zustand max. 5 % Feinanteile, wasserdurchlässig, kf größer gleich 5 x 10 hoch minus 5 m/s, abgerechnet wird nach Auftragprofilen, Ausführung gemäß Einzelbeschreibung,
Einzelbeschreibungs-Nr 'Abrechnung nach Aufmaß zzgl. Originallieferschein. Datiert und mit Angabe der Baustelle'
.
Menge: 420,000 m3

**01.09.6 KTS Bk0,3 DPr1,03 EV2 100MPa 0/32 D 15-20cm**
STLB-Bau 2026-04 080
Kiestragschicht ZTV SoB-StB, Belastungsklasse RStO 12/24 Bk0,3, Verdichtungsgrad mind. DPr 1,03, Verformungsmodul auf der Oberfläche mind. EV2 100 MPa, Ungleichförmigkeitszahl U mind. 13, aus Baustoffgemisch für Kiestragschicht, Körnung 0/32, Schichtdicke über 15 bis 20 cm, Feinanteil Kategorie UF 5, im eingebauten Zustand max. 5 % Feinanteile, Infiltrationsbeiwert ki größer gleich 1 x 10 hoch minus 5 m/s, Einbau zwischen Randeinfassungen, abgerechnet wird nach Auftragprofilen, Ausführung gemäß Einzelbeschreibung,
Einzelbeschreibungs-Nr 'Abrechnung nach Aufmaß zzgl. Originallieferschein. Datiert und mit Angabe der Baustelle'
.
Menge: 40,000 m3

**01.09.7 KTS Bk0,3 DPr1,03 EV2 120MPa 0/32 D 15-20cm**
STLB-Bau 2026-04 080
Kiestragschicht ZTV SoB-StB, Belastungsklasse RStO 12/24 Bk0,3, Verdichtungsgrad mind. DPr 1,03, Verformungsmodul auf der Oberfläche mind. EV2 120 MPa, Ungleichförmigkeitszahl U mind. 13, aus Baustoffgemisch für Kiestragschicht, Körnung 0/32, Schichtdicke über 15 bis 20 cm, Feinanteil Kategorie UF 5, im eingebauten Zustand max. 5 % Feinanteile, Infiltrationsbeiwert ki größer gleich 1 x 10 hoch minus 5 m/s, Einbau zwischen Randeinfassungen, abgerechnet wird nach Auftragprofilen, Ausführung gemäß Einzelbeschreibung,
Einzelbeschreibungs-Nr 'Abrechnung nach Aufmaß zzgl. Originallieferschein. Datiert und mit Angabe der Baustelle'
.
Menge: 320,000 m3

**01.09.8 Kontrollprüfung TSoB Verformungsmodul dynamischer Lastplattendruckversuch**
STLB-Bau 2026-04 080
Kontrollprüfung ZTV SoB-StB auf besondere Anordnung des AG, für Tragschicht ohne Bindemittel, Prüfung für Verformungsmodul, mit dynamischem Lastplattendruckversuch TP BF-StB, Ausführung gemäß Einzelbeschreibung,
Einzelbeschreibungs-Nr 'Die Prüfungen sind von einem nach RAP Stra für diese
Prüfungen zugelassenem Labor auszuführen.'
.
Menge: 15,000 St

**01.09.9 Kontrollprüfung TSoB Verformungsmodul statischer Lastplattendruckversuch**
STLB-Bau 2026-04 080
Kontrollprüfung ZTV SoB-StB auf besondere Anordnung des AG, für Tragschicht ohne Bindemittel, Prüfung für Verformungsmodul, mit statischem Lastplattendruckversuch DIN 18134, Ausführung gemäß Einzelbeschreibung,
Einzelbeschreibungs-Nr 'Die Prüfungen sind von einem nach RAP Stra für diese
Prüfungen zugelassenem Labor auszuführen.'
.
Menge: 3,000 St

**01.09.10 Kontrollprüfung leichte Rammsonde**
Kontrollprüfung zur Ermittlung der Verdichtungswerte
auf dem Erdplanum mit der leichten Rammsonde
gem. DIN 4094 (Künzelstab) bis zu einer Tiefe von 5 m,
unabhängig von der Schlagzahl, einschl. der
Bereitstellung der erforderlichen Geräte, des
notwendigen Personals, der Vorbereitung der Prüfstelle,
des Auf- und Abbaues der Gerätschaften mit evtl.
Umsetzen sowie des An- und Abtransportes der Geräte.

Über die Rammsondierung ist vom AN ein Diagramm anzufertigen und einschl. Auswertung dem AG vorzulegen.

Die Rammsondierungen sind auf Anordnung und im
Beisein des Vertreters des AG durchzuführen, wobei die
Versuchsstellen vom AG festgelegt werden. Die
Sondierungen sind von einem nach RAP Stra für diese
Prüfungenzugelassenem Labor auszuführen.
Menge: 5,000 St

**01.09.11 Rammsondierungen Sondiertiefe 0-5 m**
Sondierung mit Rammsonde nach DIN 4094, DIN EN ISO 22476, mit schwerem Rammsondiergerät DPH (Dynamic Probing Heavy), zur Überprüfung der Hinterfüllung der Gebäude, Sondiertiefe 0-5m
die Ergebnisse sind je Sondierungsvorgang mit einem Prüfdiagramm zu dokumentieren.
Werden die geforderten Werte nicht erreicht,
sind erforderliche Wiederholungsprüfungen nur nach Absprache mit der Bauleitung durchzuführen.
Menge: 4,000 St

*Hinweis: EINFASSUNG*

**01.09.12 Betonbord TB8/25 grau Fundament Rückenstütze 2seitig C12/15 D 20cm B 15cm**
STLB-Bau 2026-04 080
Bordstein aus Beton, DIN EN 1340, Maße DIN 483, Form TB 8/25, Farbton grau, Witterungswiderstand D, Abriebwiderstand I, Biegezugfestigkeit T, mit Fundament und 2-seitiger Rückenstütze aus Beton mit einer Zusammensetzung C 12/15 DIN 1045-2, Bettungsdicke 20 cm, Breite der Rückenstütze 15 cm, Fugen offen, Ausführung gemäß Zeichnung und Einzelbeschreibung,
Einzelbeschreibungs-Nr 'im Anschluss zum Fallschutz-/Sandspielbereich ist die
Rückenstütze auszurunden, incl. Erdarbeiten'
.
Menge: 300,000 m

**01.09.13 Betonbord TB10/30 grau Fundament Rückenstütze 2seitig C12/15 D 20cm B 15cm**
STLB-Bau 2026-04 080
Bordstein aus Beton, DIN EN 1340, Maße DIN 483, Form TB 10/30, Farbton grau, Witterungswiderstand D, Abriebwiderstand I, Biegezugfestigkeit T, mit Fundament und 2-seitiger Rückenstütze aus Beton mit einer Zusammensetzung C 12/15 DIN 1045-2, Bettungsdicke 20 cm, Breite der Rückenstütze 15 cm, Fugen offen, Ausführung gemäß Zeichnung und Einzelbeschreibung,
Einzelbeschreibungs-Nr 'im Anschluss zum Fallschutz-/Sandspielbereich ist die
Rückenstütze auszurunden, incl. Erdarbeiten'
.
Menge: 15,000 m

**01.09.14 Betonbord TB8/50 grau Fundament Rückenstütze 2seitig C12/15 D 15cm B 10cm**
STLB-Bau 2026-04 080
Bordstein aus Beton, DIN EN 1340, Maße DIN 483, Form TB 8/50, Farbton grau, Witterungswiderstand D, Abriebwiderstand I, Biegezugfestigkeit T, mit Fundament und 2-seitiger Rückenstütze aus Beton mit einer Zusammensetzung C 12/15 DIN 1045-2, Bettungsdicke 15 cm, Breite der Rückenstütze 10 cm, Fugen offen, Ausführung gemäß Zeichnung und Einzelbeschreibung,
Einzelbeschreibungs-Nr 'im Anschluss zum Fallschutz-/Sandspielbereich ist die
Rückenstütze auszurunden, incl. Erdarbeiten'
.
Menge: 20,000 m

**01.09.15 Betonbord TB8/20 grau Fundament Rückenstütze 2seitig C12/15 D 15cm B 10cm**
STLB-Bau 2026-04 080
Bordstein aus Beton, DIN EN 1340, Maße DIN 483, Form TB 8/20, Farbton grau, Witterungswiderstand D, Abriebwiderstand I, Biegezugfestigkeit T, mit Fundament und 2-seitiger Rückenstütze aus Beton mit einer Zusammensetzung C 12/15 DIN 1045-2, Bettungsdicke 15 cm, Breite der Rückenstütze 10 cm, Fugen offen, Ausführung gemäß Zeichnung und Einzelbeschreibung,
Einzelbeschreibungs-Nr 'im Anschluss zum Fallschutz-/Sandspielbereich ist die
Rückenstütze auszurunden, incl. Erdarbeiten'
.
Menge: 350,000 m

**01.09.16 Anpassen der Betonbordsteine gerade**
*** Bezugsbeschreibung
Anpassen der Betonbordsteine
der Vorpositionen,
Breite 8 - 10 cm,
an Einbauten und Begrenzungen
und für das Herstellen von Gehrungsschnitten.
Schnittflächen der Stoßkanten exakt winkelgerecht,
anfallende Stoffe beseitigen.
Abrechnung nach ausgeführten Schnitten.
Anfallendes Material ist zu entsorgen, einschl.
Entsorgungsgebühren.
Menge: 110,000 St

**01.09.17 Anpassen der Betonbordsteine Gehrungsschnitte**
*** wie Position 01.09.16
als Gehrungschnitt
Menge: 50,000 St

*Hinweis: EINFASSUNG PFLANZFLÄCHEN*

**01.09.18 Einfassung Stahlband H 160mm D 5mm gerade Strecke einbauen**
Einfassung aus Stahlband, Höhe 160 mm, Dicke 6 mm, in gerader Strecke einbauen in Fundament, Fundament wird nicht gesondert vergütet, Ausführung gemäß Zeichnung.
Einfassung aus Flachbandstahl herstellen Stahlsorte S235JR, feuerverzinkt nach DIN EN ISO 1461 DIN EN 10058, Kanten des Flachstahls leicht abgerundet Regellänge der Stahlabschnitte 3000mm mit 3x Betonstab, d=12mm, Höhe 200mm, 30 mm überlappend, Verbindungslaschen mit M8 +Muttern A2 verschraubt
nicht verschweißt in Betonbettung C12/15
in auf die anschließende Belagsfläche abgestimmte Höhe Betonbettung mindestens alle 6m unterbrochen mit 10mm Fuge Einbau höhengleich mit angrenzendem Wegebelag
Bestellung nach Aufmaß vor Ort in erforderlichen Längen

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 800,000 m

**01.09.19 Zuschlag für Schneidekanten**
der vorh. Pos.
Materialstärke: 6mm;incl. Kaltnachverzinken
Menge: 25,000 Stk

*Hinweis: PFLASTER*

**01.09.20 Versickerungsfähige Flächenbefestigung mit Pflastersteinen**
Versickerungsfähige Flächenbefestigung mit Pflastersteinen aus Beton gemäß DIN EN 1338.
Cradle to Cradle Gold-Zertifikat,
Produkt- und Umweltdeklaration (EPD).

Liefern und in profilgerechter Lage verlegen gemäß ATV DIN 18318. Die Verlegung mit unmittelbarem Kontakt Stein-zu-Stein ist nicht zulässig. Abweichung der Oberfläche von der Sollhöhe ±20 mm, Abweichung von der Ebenheit nach TP Eben bei 4 m Messstrecke ≤ 10 mm,
Querneigung ≥ 1,0 % ≤ 5,0 % gemäß
Merkblatt für versickerungsfähige Verkehrsflächen (MVV).
und SLG-Merkblatt für versickerungsfähige Pflasterbefestigungen aus Beton.
Versickerung von Niederschlagsabflüssen über die Fuge,
horizontales und vertikales Kanalsystem begünstigt die schnelle Versickerung durch laterale Verteilung,
ansetzbarer Abflussbeiwert Ψ = 0,25

Rastermaße
Länge / Breite / Dicke in cm
Mehrsteinsystem Typ AW
bestehend aus den Formaten
30,0 + 20,0 + 10,0 / 20,0 / 8,0, Qualität KDI / DI gemäß DIN EN 1338, mit Mikrofase in jew. gleicher Stückzahl im gleichen Produktionstakt hergestellt

Rastermaße mit regelgerechten oder systembedingten Fugenbreiten sind einzuhalten.
Die Verwendung von Verlegeeisen oder vergleichbaren Hilfsmitteln wird empfohlen.
Ergänzende Einbauhinweise des Herstellers sind zu beachten.
Verlegung mit geeigneter Verlegetechnik und Hilfsmitteln nach Wahl des AN. Ausführung von Zuschnitten mit der Nasssäge gemäß separater Position.

Versickerung von Niederschlagswasser über die Fuge.
Flächenbezogener Fugenanteil
· 7,6% (Mehrsteinsystem)
Versickerungsleistung durch HydroCon-Gutachten bestätigt.
Ansetzbarer mittlerer Abflussbeiwert Ψm ≤ 0,25.

Erhöhte Verbundstabilität durch verdeckt angeordnete Abstandshilfen für eine kraftschlüssige Rundumverzahnung und zweifach profilierte Steinunterseite.

Oberflächenbearbeitung
ferro (edelstahlkugelgestrahlt)
Bewertungsgruppe nach DIN 51130: R13
USRV nach DIN EN 1338 ≥ 65,0

Farbe . Sand 3 oder nach Wahl des AG

Vorsatzbeton aus farbechten Natursteinkörnungen und UV-beständigen Eisenoxidfarben.

Kernbeton mit hochfesten Quarz-, Granit- oder Basaltzuschlägen,
ressourcenschonend durch Anteile von hochwertigem Recyclingbeton aus eigener Herstellung,
ohne Einsatz von Kalkgestein.
Hydrothermale Nachbehandlung im Produktionsprozess zur Qualitätssicherung.

Witterungswiderstand
Masseverlust nach Frost-Tausalzprüfung ≤ 0,1 kg/m²,
normative Zuordnung: Klasse 3, Kennzeichnung D,
SOLL gem. DIN EN 1338 Masseverlust ≤1,0 kg/m².

Abriebwiderstand
≤ 18,5 mm normative Zuordnung: Klasse 3, Kennzeichnung I,
SOLL gem. DIN EN 1338 ≤ 20 mm.

Festigkeit/Spaltzugfestigkeit
Anforderungen für Pflastersteine aus Beton gemäß DIN EN 1338:
Tchar ≥ 4,5 MPa, Einzelwert ≥ 4,0 MPa, Bruchlast ≥ 500 N/mm
SOLL gem. DIN EN 1338: Tchar ≥ 3,6 MPa, Einzelwert ≥ 2,9 MPa, Bruchlast ≥ 250 N/mm.

Maximale Differenzen bei Messung der Diagonalen
Anforderungen für Pflastersteine aus Beton gemäß DIN EN 1338 sowie TL Pflaster-StB:
Klasse 2, Kennzeichnung K
Diagonale > 300 mm, maximale Differenz 2 mm
SOLL gem. DIN EN 1338 bzw. TL-Pflaster-StB:
Klasse 2, Kennzeichnung K
Diagonale > 300 mm, maximale Differenz 3 mm

Nachhaltigkeit & Ressourcenschutz
.
Globales Erwärmungspotenzial im Bereich A3 (Herstellung):
7,66E-1 [kg CO2-Äq] oder kleiner.
Nachweis durch eine zum Zeitpunkt des Angebotes mind. noch 1 Jahr gültige EPD.
Firmenspezifische, transparente, geprüfte und verifizierte Produkt- und Umweltdeklaration:
EPD-GDM-20190089-IAC1-DE (Typ III Umweltlabel nach ISO 14025 und EN 15804).
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Bei Angebotsabgabe ist der Nachweis der Eignung nach straßenbautechnischen Vorgaben zu führen (siehe Regelwerke FGSV).
Qualitätsanforderungen sind jederzeit mit Prüfzeugnissen des Herstellers durch den Bieter nachzuweisen.

Einschließlich Herstellung der Bettung
Baustoffgemisch aus natürlicher gebrochener Gesteinskörnung.
Maximaler Feinanteil: Kategorie UF5
Überkornanteil: Kategorie OC90
Korngrößenverteilung: Kategorie GU,B
Fließkoeffizient: Kategorie ECS35
Widerstand gegen Zertrümmerung von groben Gesteinskörnungen:
Kategorie SZ8/12 ≤ 22 (SZ8/12 ≤ 18 bei hoher Beanspruchung)
Widerstand gegen Frostbeanspruchung: Kategorie F1.
Nachweis durch Gütezeugnisse des Lieferanten.
Wasserdurchlässigkeit im verdichteten Zustand kf ≥ 5,4 x 10-5 m/s,
geeignet für die Anforderungen der geplanten Belastung.
geeignet für Anforderungen der Belastungsklasse Bk .../ RStO 2012.
Die Sieblinien von Tragschicht- und Bettungsmateriel müssen aufeinander
abgestimmt und filterstabil sein.
Gesteinskörnung 0-5 nach TL Gestein-StB 04, TL Pflaster-StB 06
und DIN EN 13242
Weitere mögliche Gesteinskörnungen gem. ATV DIN 18318, z.B.: 0-4 mm; 0-5 mm; 0-8 mm; 2-5 mm (zur Förderung der spezifischen Versickerungsleistung)
Bettungsdicke nach Verdichtung gemäß ATV DIN  18318: 4 cm ± 1 cm

Einschließlich Verfugung
Brechsand-Splittgemisch (Hartgestein)
SZ8/12 ≤ 18  (Schlagzertrümmerungswert)
Körnung 1-3 mm zur Förderung der spezifischen Versickerungsleistung.
Die Filterstabilität gegenüber dem Bettungsmaterial ist nachzuweisen.

Planungsgrundlage:
Nueva Stone Typ AT Drainstone
GODELMANN GmbH & Co. KG
Industriestraße 1, 92269 Fensterbach
T +49 9438 9404-0, F +49 9438 9404-70
info@godelmann.de
www.godelmann.de (www.godelmann.de)

'.........'
oder gleichwertig mit Nachweisen.
Bei Produktabweichung einzutragen.
Ohne Eintrag gilt das beschriebene Produkt als angeboten.
Abrechnung nach Aufmaß zzgl. Originallieferschein. Datiert und mit Angabe der Baustelle
Menge: 865,000 m²

**01.09.21 Musterfläche Betonpflaster**
wie vor, jedoch vor Bestellung als Musterfläche liefern und verlegen.

Planungsgrundlage:
Nueva Stone Typ AT Drainstone
GODELMANN GmbH & Co. KG
Industriestraße 1, 92269 Fensterbach
T +49 9438 9404-0, F +49 9438 9404-70
info@godelmann.de
www.godelmann.de (www.godelmann.de)

'.........'
oder gleichwertig mit Nachweisen.
Bei Produktabweichung einzutragen.
Ohne Eintrag gilt das beschriebene Produkt als angeboten.
Abrechnung nach Aufmaß zzgl. Originallieferschein. Datiert und mit Angabe der Baustelle
Menge: 2,000 m²

**01.09.22 Naturbord B 80mm Basalt Fundament Rückenstütze C20/25 D 20cm B 15cm**
STLB-Bau 2026-04 080
Bordstein aus Naturstein, Breite 80 mm, Basalt, Oberfläche gesägt, Ausführung gemäß FGSV ZTV Pflaster-StB und Ergänzung M RR, mit Fundament und einseitiger Rückenstütze aus Beton mit einer Zusammensetzung C 20/25 DIN 1045-2, Bettungsdicke 20 cm, Breite der Rückenstütze 15 cm, Kurven mit geraden Bordsteinen ausführen, Länge 1000 mm, Fugen geschlossen, mit Mörtel, Ausführung gemäß Zeichnung und Einzelbeschreibung,
Einzelbeschreibungs-Nr 'Markierung der Feuerwehraufstellfläche 7x12 m'
.
Menge: 38,000 m

**01.09.23 Unterhaltungspflege ungebundene Fugen mit Fugenmaterial**
Unterhaltungspflege ungebundene Fugen mit Fugenmaterial FUGE gemäß aBG Nr. Z-84.1-29.
Hinweis:
In den ersten Monaten nach Verkehrsfreigabe sollte keine maschinelle Reinigung der Fläche im Saugverfahren erfolgen. Bevor die Fläche mit Reinigungsfahrzeugen befahren wird, ist an einer Teilfläche zu überprüfen, ob sich die Fugenfüllung ausreichend verfestigt hat.
Es wird empfohlen eine Unterhaltungspflege der Fugen v.a. in den ersten Monaten nach Verkehrsfreigabe mit auszuschreiben und zu beauftragen. Danach sollte eine ausdrückliche Übergabe der Fläche in den Verantwortungsbereich des, für die weitere Unterhaltung verantwortlichen Betriebes erfolgen.
Leistungsbeschreibung:
Die ungebundenen Fugen sind in den ersten 6 Monaten nach Verkehrsfreigabe in regelmäßigen Abständen, mindestens alle 6  Wochen auf vollständige Füllung hin zu überprüfen.
Sind die Fugen oder Teile davon zu weniger als 80% der Steindicke gefüllt, ist bis zur vollständigen Füllung mit Fugenmaterial FUGE gemäß aBG Nr. Z-84.1-29 nachzufugen.
Ausführung in Abstimmung mit
· Bauleitung
· Unterhaltungsbetrieb des Betreibers
Abrechnung nach:
· Liefer-/Wiegeschein zum eingebauten Fugenmaterial in t
Menge: 200,000 t

**01.09.24 Pflasterbelag anpassen, gerade schneiden T bis 8cm**
Pflasterbelag anpassen durch gerades Schneiden, Tiefe bis 8 cm, mit Nassschneidegerät mit diamantbesetzter Scheibe,
an Einfassungen und aufgehenden Wänden.
Schnittarbeiten auf ungeschützter Dachhaut oder Wänden sind unzulässig.
Die gekürzte Seite von Passstücken ist = 1/3 der größten Kantenlänge
und = 1/2 der Dicke des unbearbeiteten Steines bzw. der unbearbeiteten Platte auszuführen.
Verschmutztes Wasser auffangen. Schlämme aus Schnitten aufnehmen, transportieren, laden und abfahren.
Anfallenden Verschnitt transportieren, laden und abfahren. Vergütung ist einzukalkulieren.
Menge: 200,000 m

**01.09.25 Schnitte des Pflasterbelag schräg**
Schnitte des Pflasterbelag wie vor  01.09.24 jedoch
Plattenbelag anpassen, schräg schneiden T bis 8cm
Menge: 200,000 m

*Hinweis: KUNSTSTOFFBAND PFLANZFLÄCHEN*
EINFASSUNG PFLANZFLÄCHEN

**01.09.26 Einfassung gerade Kunststoffband H 51mm D 3mm Erdanker Abstand 25cm**
Einfassung gerade aus Kunststoff, zur Begrenzung von Pflaster, Pflanz- und Fallschutzflächen mit losem Schüttmaterial,
Profil PE 3 mm, Oberseite abgerundet,  Höhe 51 mm, Lieferlängen 2,29 m,
in gerader Strecke einbauen, Stoßverbindung mit Verbindungsclips, inkl. Befestigung durch Erdspieße aus verzinktem Stahl, in Betonfundament C 12/15 DIN EN 206-1 und DIN 1045-2, Dicke 20 cm, im Abstand von ca. 60 bis 70 cm.

Planungsgrundlage:
Orlando Pflasterkante bric-edg 3mm gerade
Amevo 2000 BV
De Amer 22
8253 RC Dronten - Niederlande
Tel: 0031-321-387788
Fax:0031-321-387799
info@amevo.nl
oder gleichwertig

'........................................'
oder gleichwertig mit Nachweisen.
Bei Produktabweichung einzutragen.
Ohne Eintrag gilt das beschriebene Produkt als angeboten.
Abrechnung nach Aufmaß zzgl. Originallieferschein. Datiert und mit Angabe der Baustelle
Menge: 150,000 m

*Hinweis: BASKETBALLFELD*

**01.09.27 Abgeräumte Dachfläche kehren, reinigen**
Abgeräumte Dachfläche kehren und reinigen.
Die abgedichtetete Dachfläche ist im Zuge dieser Arbeiten erstmalig optisch auf ihren Zustand zu prüfen:
Dachdichtung auf gesamter Dachfläche inkl. Hochführungen an Einbauten/ Dachdurchdringungen.
Kehrricht laden, abfahren, Material ist einer Wiederverwertung zuzuführen.
Bereich:
Unterbauter Bereich Basketballfeld
Menge: 80,000 m²

**01.09.28 Prüfung Vorleistung Dachdeckerhandwerk**
*** Pauschalposition
Prüfung der Vorleistungen des Dachdeckerhandwerks und Dokumentation gem. DDV-Leitfaden Dachbegrünung "Sicherer
Gewerkeübergang".
Nach Fertigstellung der Dachabdichtung und unmittelbar vor Beginn der Dachbegrünungsarbeiten muss die
Dachabdichtung vom Dachbegrüner überprüft werden.
Diese Überprüfung erfolgt also durch sog. "In-Augenscheinnahme", d.h. auf sichtbare und offene Mängel, deren Erkennung
für den Dachbegrüner im Rahmen seiner Fachkunde, zumutbaren Möglichkeiten und Pflichten möglich sind.
Diese Überprüfung ersetzt nicht die förmliche Abnahme der Dachabdichtung.
Nach der Überprüfung ist sicherzustellen, dass die Abdichtung nicht durch Dritte (weiter) beschädigt werden kann. Die
Abdichtung ist unmittelbar nach dieser Begehung zu schützen.
Bei grösseren Flächen, die abschnittsweise begrünt werden, soll die Abdichtung in Abschnitten unmittelbar vor Beginn der
jeweiligen Begrünungsarbeiten (erneut) überprüft werden.
Der Dachbegrüner hat hierzu ein Begehungsprotokoll zu erstellen und dieses auf Verlangen dem Auftraggeber vorzulegen.

Einschl. Durchführung und Koordinierung des Begehungstermins mit der erforderlichen Beteiligten.
Die Dokumentation ist 3-fach in Papierform und digital im PDF-Format unmittelbar nach der Prüfung - spätestens binnen 2 Werktagen - an die örtliche Bauleitung und den AG zu übergeben.

Bereich:
Unterbauter Bereich Basketballfeld
Menge: 1,000 psch

**01.09.29 Lichtbilder in digit. Form herstellen**
*** Pauschalposition
Lichtbilder in digit. Form herstellen
Lichtbilder - mind. 15 Stück - über den wesentlichen Bauablauf der Bauwerke und die fertigen Bauwerke in digitalisierter
Form.
Auflösung mindestens 3.0 Mio. Pixel, 16bit Farbentiefe herstellen Dateiformat: JPEG oder PNG (nach Vorgabe des AG).
Auf USB-Datenträger mit der Schlußrechnung an den AG übergeben. Zusätzlich: Digitale Übermittlung per E-Mail oder Downloadlink möglich
Rechteübertragung: Nutzungsrechte für den Auftraggeber zur Dokumentation und Archivierung
Menge: 1,000 psch

**01.09.30 Kleinspielfeld, Kunststoffbelag, zweischichtig,**
Kleinspielfeld, Kunststoffbelag, zweischichtig, wasserdurchlässig
Kunststoffbelag, schüttbeschichtet, Normtyp B, gemäß DIN EN 14877 + DIN 18035/6, wasserdurchlässig, in einer Gesamtdicke von min. 35 mm liefern und fachgerecht einbauen.
Aufbau wie folgt:
Basisschicht:
SBR-Gummigranulat und Polyurethan, geschüttet,
Dicke: ca. 25 mm, Farbe: schwarz, Körnung 2-4 mm
Oberschicht:
EPDM-Gummigranulat und Polyurethan, geschüttet
Dicke. ca. 10 mm, Farbe: ziegelrot RAL 3016 Körnung 1-3,5mm Oberfläche: EPDM-Granulat, flachgelagert
Vor Lieferung und Einbau sind jeweils nach der aktuellen DIN EN 14877 detaillierte Angaben zu machen zur Eignungsprüfung, Umweltverträglichkeitsprüfung und Güteüberwachung.
Diese Nacheise sind bei Angebotsabgabe vorzulegen.

Angrenzende Belagsflächen, Einfassungen und Bauteile vor
Verschmutzung durch Kunststoff schützen, z.B. mit Klebeband und Folie.
Schutzabdeckung verbleibt im Eigentum des AN und ist nach
Kunststoffeinbau zu entfernen sowie einer Wiederverwertung zuzuführen.

Planungsgrundlage:
Kompan
Raiffeisenstraße 13
D-24941 Flensburg
0461 77306-0
kontakt@kompan.com

'........................................'
oder gleichwertig mit Nachweisen.
Bei Produktabweichung einzutragen.
Ohne Eintrag gilt das beschriebene Produkt als angeboten.
Abrechnung nach Aufmaß zzgl. Originallieferschein. Datiert und mit Angabe der Baustelle
Menge: 170,000 m²

**01.09.31 TS Dränbeton C20/25 D 15cm**
STLB-Bau 2026-04 080
Dränbetontragschicht FLL ZTV-Wegebau, natürliche Gesteinskörnung, C 20/25, Nutzungskategorie N 1, wasserdurchlässig, kf größer gleich 5,4 x 10 hoch minus 5 m/s, Dicke 15 cm, Ausführung gemäß Zeichnung und Einzelbeschreibung,
Einzelbeschreibungs-Nr 'Ebenheit nach DIN 18035-6'
.
Menge: 170,000 m2

**01.09.32 Schüttbelag Splitt 2/5 Ausgleichslage**
Schüttbelag Splitt 2/5
aus gewaschenem, gebrochenem  2-5 mm herstellen.
Schichtdicke: 3 cm herstellen als oberste Schicht auf Kies 16/32 der vorh. Pos.
Menge: 170,000 m²

*Hinweis: SPIELFLÄCHEN EPDM*

*Hinweis: Standardbesch Vorlage Eignungszeugn. Filterschichtbaustoffe*
STLB-Bau 2026-04 003
Eignungszeugnisse sind vorzulegen für Filterschichtbaustoffe über Wasserdurchlässigkeit, Nachweis erbringen durch Vorlage eines Prüfberichtes.

**01.09.33 Herstellen eines fugenlosen, elastischen Fallschutzbelags KIGA KRIPPE rot**
*** Bezugsbeschreibung
Herstellen eines fugenlosen, elastischen Fallschutzbelags gemäß DIN EN 1176/1177 und DIN 18035-6, wasserdurchlässig, in zweischichtiger Ausführung liefern und fachgerecht gem. Herstellerangaben einbauen.

Einbau auf ungebundener Tragschicht, als Fallschutzbelag.
Umweltverträglichkeitsprüfung gem. DIN 18035-6.
Bezeichung: schüttbeschichteter Belag
Basisschicht: Polyurethan gebundenes Gummifasern-/Granulat, geschüttet
Schichtdicke: min. 30-75 mm
Deckschicht: Polyurethan gebundenes SBR-Granulat, geschüttet
Schichtdicke: min. 10 mm
Farbe: ziegelrot, RAL 3016,  aromatisches Bindemittel
Oberfläche: farbiges EPDM-Granulat, flach gelagert
Gesamtdicke: 85 mm
Freie Fallhöhe: 1,3 - 2,43 m, Übergänge nach Erfordernis ausbilden
Anforderungen:
· Fugenlos: homogene, sichere Oberfläche
· Eignungsnachweis gem. DIN EN 1177:2024-10
· Umweltverträglichkeit gem. DIN 18035-6:2021-08
· Pflegeleicht
Nachweis der Fallschutzeigenschaften (HIC-Wert) nach DIN EN 1177. Diese Nacheise sind bei Angebotsabgabe vorzulegen
Diese Nacheise sind bei Angebotsabgabe vorzulegen.

Ausführung:
Einbau auf vorbereiteter, tragfähiger und ebener Tragschicht
(gebunden oder ungebunden, mit ausreichender Entwässerung)
fugenloser Einbau vor Ort (in-situ) auf, Splittausgleichsschicht
Anpassung an Einbauten (Spielgeräte, Fundamente etc.)
Ausbildung von Randanschlüssen und Übergängen
Oberfläche rutschhemmend und wasserdurchlässig
gleichmäßige Schichtdicke und fachgerechte Verdichtung
Einhaltung der Ebenheitstoleranzen nach DIN 18035
Einbau ohne sichtbare Randeinfassung
Farbton nach Planungsfreigabe
Bereich Kinderkrippe + Kindergarten

Planungsgrundlage:
Kompan
Raiffeisenstraße 13
D-24941 Flensburg
0461 77306-0
kontakt@kompan.com

'........................................'
oder gleichwertig mit Nachweisen.
Bei Produktabweichung einzutragen.
Ohne Eintrag gilt das beschriebene Produkt als angeboten.
Abrechnung nach Aufmaß zzgl. Originallieferschein. Datiert und mit Angabe der Baustelle
Menge: 480,000 m²

**01.09.34 Lieferung und fachgerechte Installation KRIPPE grün**
*** wie Position 01.09.33
Lieferung und fachgerechte Installation
Freie Fallhöhe: bis 1,30 m
Dicke: 40 mm (30 mm Basisschicht + 10 mm Deckschicht)
Farbe: türkisgrün, RAL 6016, aliphatisches Bindemittel
Bereich Kinderkrippe

Planungsgrundlage:
Kompan
Raiffeisenstraße 13
D-24941 Flensburg
0461 77306-0
kontakt@kompan.com

'........................................'
oder gleichwertig mit Nachweisen.
Bei Produktabweichung einzutragen.
Ohne Eintrag gilt das beschriebene Produkt als angeboten.
Abrechnung nach Aufmaß zzgl. Originallieferschein. Datiert und mit Angabe der Baustelle
Menge: 68,000 m²

**01.09.35 Lieferung und fachgerechte Installation SCHULE grün**
*** wie Position 01.09.33
Lieferung und fachgerechte Installation
Freie Fallhöhe: von 1,30 m bis 3,10 m
Dicke: 40 bis 110 mm (30 bis 100 mm Basisschicht + 10 mm
Deckschicht)
Farbe: türkisgrün, RAL 6016, aliphatisches Bindemittel
Bereich Schule

Planungsgrundlage:
Kompan
Raiffeisenstraße 13
D-24941 Flensburg
0461 77306-0
kontakt@kompan.com

'........................................'
oder gleichwertig mit Nachweisen.
Bei Produktabweichung einzutragen.
Ohne Eintrag gilt das beschriebene Produkt als angeboten.
Abrechnung nach Aufmaß zzgl. Originallieferschein. Datiert und mit Angabe der Baustelle
Menge: 190,000 m²

**01.09.36 Zulage zu Kunstoffbelag schüttbeschichtet 2-lagig**
Zulage zu Kunstoffbelag schüttbeschichtet 2-lagig
ziegelrot / rose Farbmischung

Planungsgrundlage:
Kompan
Raiffeisenstraße 13
D-24941 Flensburg
0461 77306-0
kontakt@kompan.com

'........................................'
oder gleichwertig mit Nachweisen.
Bei Produktabweichung einzutragen.
Ohne Eintrag gilt das beschriebene Produkt als angeboten.
Abrechnung nach Aufmaß zzgl. Originallieferschein. Datiert und mit Angabe der Baustelle
Menge: 170,000 m²

**01.09.37 EPDM - Protector für Ketten**
EPDM - Protektor für Ketten der Spielgeräte liefern und einbauen.

Form
kurzer und breiter Einlass-Rand/Rahmen für Durchlass in Fallschutzflächen
Allgemeine Produktinformationen
Außenmaße ca. (L x B x H in mm): 300 x 180 x 50
Maße Durchlass ca. (L x B in mm):200 x 80 (abgerundete Seiten und Ecken)
Spezifikation EPDM
hochelastischer Synthesekautschuk
extreme Witterungs-, UV- und Temperaturbeständigkeit
Die mitgelieferten Protektoren sind beim Einbau und bei der Verankerung der Spielgeräte gemäß der mitgesendeten Anleitung zu montieren. Die Protektoren sind vor dem Einbringen des EPDM-Bodens mittels Klebeband hochzubinden.
Beim Einbringen des EPDM-Bodens sind die Protektoren durch die Monteure ordnungsgemäß nach Herstellervorschrift mit einzubauen.

Planungsgrundlage:
EPDM-Protector
Kompan
Raiffeisenstraße 13
D-24941 Flensburg
0461 77306-0
kontakt@kompan.com

'........................................'
oder gleichwertig mit Nachweisen.
Bei Produktabweichung einzutragen.
Ohne Eintrag gilt das beschriebene Produkt als angeboten.
Abrechnung nach Aufmaß zzgl. Originallieferschein. Datiert und mit Angabe der Baustelle
Menge: 8,000 psch

**01.09.38 Schachtdeckel mit erforderlichem Fallschutz Belag DN400 E1**
Schachtdeckel für Spül- und Kontrollschacht mit erforderlichem Fallschutz Belag passend zur jeweiigen Fallhöhe Druchmesser ca. 400 mm mit Lüfungsöffnungen

Liefern und einbauen von herausnehmbaren Revisionsabdeckungen für Rigolen-, Kontroll- und Entwässerungsschächte innerhalb von
EPDM-Fallschutzflächen.

Ausführung als befüllbare Schachtabdeckung zur Aufnahme des Fallschutzaufbaus. Oberfläche bündig und optisch an den angrenzenden EPDM-Fallschutzbelag angepasst.
Ausführung ab 1 cm unter OK Basisschicht

Die Schachtabdeckung muss folgende Anforderungen erfüllen:
- Belastungsklasse mindestens B 125 nach DIN EN 124.
- Herausnehmbar und wieder einsetzbar für Revisions- und Wartungszwecke.

- Höhen- und fluchtgerechter Anschluss an angrenzende Beläge.
- Wartungs- und Revisionsfähigkeit dauerhaft gewährleistet.
- Erforderliche Be- und Entlüftungsfunktionen der Rigolenanlage
  sind dauerhaft sicherzustellen.
- Lüftungsöffnungen dürfen nicht durch den Fallschutzaufbau
  verschlossen werden.
- Fallschutztechnische Eigenschaften der angrenzenden EPDM-Fläche  sind auch im Bereich der Schachtabdeckung sicherzustellen.

Einschließlich:
- Aufmaß,
- Lieferung aller Systembauteile,
- Rahmeneinbau,
- Anpassung an vorhandene Schächte,
- Ausbildung der Anschlussfugen,
- Einbau des Fallschutzaufbaus in die Füllwanne,

Planungsgrundlage:
Schachtdeckel DN400
Kompan
Raiffeisenstraße 13
D-24941 Flensburg
0461 77306-0
kontakt@kompan.com

'........................................'
oder gleichwertig mit Nachweisen.
Bei Produktabweichung einzutragen.
Ohne Eintrag gilt das beschriebene Produkt als angeboten.
Abrechnung nach Aufmaß zzgl. Originallieferschein. Datiert und mit Angabe der Baustelle
Menge: 6,000 St

**01.09.39 Schachtdeckel mit erforderlichem Fallschutz Belag DN 750-850 E2**
Schachtdeckel für Schächte mit erforderlichem Fallschutz Belag passen zur jeweiigen Fallhöhe  Druchmesser ca. 750-850 mm mit Lüfungsöffnungen

Planungsgrundlage:
Schachtdeckel DN750-850
Kompan
Raiffeisenstraße 13
D-24941 Flensburg
0461 77306-0
kontakt@kompan.com

'........................................'
oder gleichwertig mit Nachweisen.
Bei Produktabweichung einzutragen.
Ohne Eintrag gilt das beschriebene Produkt als angeboten.
Abrechnung nach Aufmaß zzgl. Originallieferschein. Datiert und mit Angabe der Baustelle
Menge: 3,000 St

*Hinweis: TRAUFE*

**01.09.40 Flusskies 16/32 D 15cm Flächenschüttung**
Schüttung aus gewaschenen Flusskies, Körnung 16/32,
als Flächenschüttung,
Schichtdicke i.M. 15 cm,
als Traufstreifen,
Streifenbreite ca. 0,40 m
erhöhte Anforderung:
Anteil Körnungen kleiner 0,063 mm max. 1,0 Massen-%,
doppelt gewaschen, vorwiegend Rundkorn,
Ausführung in Teilflächen,
Menge: 100,000 m2

**01.09.41 Schüttbelag Basalt 11/16**
Schüttbelag Basalt 11/16
aus gewaschenem Basalt, gebrochen  11-16 mm herstellen.
Schichtdicke: 5 cm herstellen als oberste Schicht auf Kies 16/32 der vorh. Pos.
mit Schutzvlies 300 g PES dazwischen
Breite der Schüttung: 50 - 230 cm
Menge: 50,000 m²

*Hinweis: KIESSCHÜTTUNG LICHTSCHACHT*

**01.09.42 Grubenkies gewaschen 16/32 D 10cm Flächenschüttung in Lichtschächten**
Schüttung aus Grubenkies, gewaschen, Körnung 16/32, Schichtdicke 5 bis 10 cm, als Flächenschüttung in Lichtschächten, mit Unterlage aus Geotextil, Lichtschachttiefe ab Gelände ca. 270 cm,
einschl. Schutz für Fenster während der Befüllung, Lichtschachtinnenmaße ca. L/B 205/60 cm, Anzahl der Lichtschächte 5 Stück, Arbeiten von Hand.
Menge: 1,000 m3

*Hinweis: SCHÄCHTE*

**01.09.43 Auspflasterbare Schachtabdeckung Klasse D (AS1)**
*** Bezugsbeschreibung
Schachtabdeckung (AS1)
auspflasterbar, verschiebesicher l. W. 625mm, Stahl verzinkt (700 x 150 x 700)
Belastungsklasse: Kl. D 400
Material: Feuerverzinkter Stahl
Materialstärke: 6,0 mm
Lichte Weite: 625 mm
Außenabmessung (Zarge):  700 x 700 mm
Auspflasterbare Innenhöhe: 150 mm
Höhe an der Auflagefläche: 150 mm
Höhe (inkl. Unterzüge): 252 mm
inkl. EPDM-Dichtung
inkl. Entnahmeschraubpunkte
inkl. Aussteifungselemente unter der Abdeckung
inkl. Drainagelöcher / Tagwasserdicht
inkl. Drainagelöcher nach Erfordernis als Luftöffnung

Planungsgrundlage:
Art.Nr.: 20170007
BG Betonwaren
Henschelring 1
D-85551 Kirchheim bei München
+49 (0) 89 374 127 89
info@bg-ews.de

'........................................'
oder gleichwertig mit Nachweisen.
Bei Produktabweichung einzutragen.
Ohne Eintrag gilt das beschriebene Produkt als angeboten.
Abrechnung nach Aufmaß zzgl. Originallieferschein. Datiert und mit Angabe der Baustelle
Menge: 4,000 psch

**01.09.44 Auspflasterbare Schachtabdeckung Klasse B125-C250 (AS2)**
*** wie Position 01.09.43
Auspflasterbare Schachtabdeckung (AS2) Klasse B125-C250 verzinkt Nr. AS2 incl. Aushebehacken Set 4 Stück

Planungsgrundlage:
Art.Nr.: 20170001
BG Betonwaren
Henschelring 1
D-85551 Kirchheim bei München
+49 (0) 89 374 127 89
info@bg-ews.de

'........................................'
oder gleichwertig mit Nachweisen.
Bei Produktabweichung einzutragen.
Ohne Eintrag gilt das beschriebene Produkt als angeboten.
Abrechnung nach Aufmaß zzgl. Originallieferschein. Datiert und mit Angabe der Baustelle
Menge: 2,000 St

**01.09.45 Auspflasterbare Schachtabdeckung Klasse D400 Wasserzählerschacht (AS3)**
*** wie Position 01.09.43
Auspflasterbare Schachtabdeckung (AS3) Klasse D liefern und einbauen für Wasserzählerschacht Fa. Betonrieder Art. Nr. 22002
Abdeckung lichte Weite 80 x 80 cm für Einstieg, KL D 400
Art. Nr. 57273, Außenmaß 118x118 cm, H=17, verzinkt

Planungsgrundlage:
Art.Nr.: Wasserzählerschachtdeckel
BG Betonwaren
Henschelring 1
D-85551 Kirchheim bei München
+49 (0) 89 374 127 89
info@bg-ews.de

'........................................'
oder gleichwertig mit Nachweisen.
Bei Produktabweichung einzutragen.
Ohne Eintrag gilt das beschriebene Produkt als angeboten.
Abrechnung nach Aufmaß zzgl. Originallieferschein. Datiert und mit Angabe der Baustelle
Menge: 1,000 St

**01.09.46 Auspflasterbare Schachtabdeckung Klasse D (AS4)**
*** wie Position 01.09.43
Schachtabdeckung (AS4)
auspflasterbar, verschiebesicher l. W. 400mm, Stahl verzinkt (500 x 150 x 500)
Belastungsklasse: Kl. D 400
Material: Feuerverzinkter Stahl
Materialstärke: 5,0 mm
Lichte Weite: 400 mm
Außenabmessung (Zarge):  500 x 500 mm
Auspflasterbare Innenhöhe: 150 mm
Höhe an der Auflagefläche: 150 mm
Höhe (inkl. Unterzüge): 252 mm
inkl. EPDM-Dichtung
inkl. Entnahmeschraubpunkte
inkl. Aussteifungselemente unter der Abdeckung
inkl. Drainagelöcher nach Erfordernis

Planungsgrundlage:
Art.Nr.: 20170007
BG Betonwaren
Henschelring 1
D-85551 Kirchheim bei München
+49 (0) 89 374 127 89
info@bg-ews.de

'........................................'
oder gleichwertig mit Nachweisen.
Bei Produktabweichung einzutragen.
Ohne Eintrag gilt das beschriebene Produkt als angeboten.
Abrechnung nach Aufmaß zzgl. Originallieferschein. Datiert und mit Angabe der Baustelle
Menge: 2,000 psch

**01.09.47 Auspflasterung Schachtdeckel**
Auspflasterung mit Pflaster der vorh. Position 01.09.22 mit allen notwendigen Zuschnitten. Ausbildung tagwasserdicht

Vorh. Schachtwannen innen nach dem Setzen der Wannen auspflastern incl. evtl.notwendiger Ausgleichsringe setzen

Vorbemerkungen: Bei den Wannen muss in der Regel von dem Aufbau in der Fläche wegen Höhenproblemen abgewichen werden. Daher muss hier ein anderer Aufbau gewählt werden. Auch muss die Dicke der Steine i. d. R. geändert werden. Alle haftverbundmindernden Schichten in der Wanne, wie z. b. Fette, Öle oder Schmutzreste sind vollständig zu entfernen. Die zur Verwendung kommenden Produkte müssen für diesen Einsatz ausgewiesen sein.
Der Boden, der zuvor gründlich gereinigten Wanne, ist mit einem niedrigviskosen Grundierharz auf Epoxidharzbasis zu grundieren (Verbrauch ca. 200- 300 ml/m²). Sofern nicht frisch in frisch weitergearbeitet werden kann, ist das frische Grundierharz mit einer feuergetrockneten Quarzsandmischung (Körnung 0,4 - 1,5 mm) im Überschuss flächig abzusanden. eine Häufchenbildung ist zu vermeiden. Nach dem Trocknen überschüssigen Sand entfernen. In das frische Grundierharz oder auf die trockne gründlich abgesandete Fläche ist ein wasserdurchlässiger Bettungsmörtel auf Epoxidharzbasis in einer Mindestschichtdicke von 20 mm einzubringen. In den frischen Bettungsmörtel sind sog. Kleinpflastersteine unter Verwendung desselben Grundierharzes als Haftvermittlers zu setzen. Sofern plattige Formate verwendet werden, sollten diese eine Mindestdicke von 6 cm haben und ebenfalls mit Haftvermittler frisch in frisch verlegt werden. Zwischen Metallrand und anschließendem Belag ist entweder eine Scheinfuge sofern der Schacht im vielbefahrenen Bereich liegt oder eine tatsächliche Bewegungsfuge auszubilden. Der Querschnitt des Dichtstoffes sollte quadratisch sein und ca. 3 - 4 mm unter Oberkante Stein enden. Nach Erhärtung des Bettungsmörtels ist der verbleibende Fugenraum in einem Arbeitsgang mit einem zementgebundenem Fugenmörtel zu schließen.
Anforderung Bettungsmörtel: Wasserdurchlässig, Druckfestigkeit nach 7 Tagen > 30 N/mm², Biegezugfestigkeit nach 7 Tagen > 10 N/mm², stat. E-Modul ca. 20 000 N/mm², Haftzugfestigkeit > 2 N/mm²
Produkte:
Grundierung und Haftbrücke:
Juralith EGM

Bettungsmörtel:
Juralith BM 3 K >= 2 cm

Bewegungsfugen:
Juraflex Fugenband oder PE- Band (je nach Belastung) am Aussenrand
Juraflex Rundschnur
Juraflex SABA Primer H 17
Juraflex SABA Polysulfid Dichtsoff 2-K
(Fugenfüllung nach ZTV-Fug-StB)
Juraflex SABA Dichtstoff 1-K SL selbstnivellierend

Anforderung Fugenmörtel für magmatische Natursteine mit Prüfzeugnis: Frost-Tausalzwiderstand CDF Verfahren Abwitterung <70 g/m² stat. E-Modul < 18 000 N/mm² Druckfestigkeit > 50 N/mm² Biegezugfestigkeit > 7 N/mm² Haftzugfestigkeit > 2 N/mm²

Produkt:
JURALITH ZFM 730 (Typ B) bei Gehweg

Planungsvorschlag:
Drainbeton: EP  Bettungsmörtel BM-3K Fa. JURALITH® u.a.
liefern und nach Herstellerangaben verwenden
JURALITH Baustoff GmbH
Deuerlinger Straße 43
D-93351 Painten
Tel. 09499/9418-10
Fax. 09499/9418-45
Mobil: 0151/14553515
Markus Greimel
Markus.Greimel@juralith.com

'........................................'
oder gleichwertig mit Nachweisen.
Bei Produktabweichung einzutragen.
Ohne Eintrag gilt das beschriebene Produkt als angeboten.
Abrechnung nach Aufmaß zzgl. Originallieferschein. Datiert und mit Angabe der Baustelle
Menge: 9,000 psch

#### Untertitel 01.10 Spielplatzbau

*Hinweis: Vorbemerkung SPIELGERÄTE*
Vorbemerkung SPIELGERÄTE

Die Vorgaben der DIN EN 1176 und 1177 sowie die Richtlinien zur Herstellung von Kinderspielplätzen sind bei der Planung und Ausführung zu berücksichtigen.

Fundamentabdeckung im Fallschutzssand mind. 40 cm, ansonsten sind die Fundamente abzurunden; Rutschen müssen den Vorgaben der KUVB (üblich bei zertifizierten Produkten) entsprechen.
Außenkanten müssen mit einem Radius von 10 mm abgerundet werden.

**01.10.1 Abnahme der Spielflächen durch den TÜV-SÜD**
Abnahme der Spielflächen durch den TÜV-SÜD,
Stellung eines schriftlichen Abnahmeantrags zur Abnahme der Spielflächen, inkl. Dokumentation der Wartungs- und Inspektionsprotokolle,

Planungsgrundlage:
Kontaktstelle:
 TÜV-Süd Product Service
 Spielplatzprüfung
 Ridlerstr. 65
 80339 München
 Tel: 0800/8884444
 Die Vorlaufzeit von 2-3 Wochen ist zu beachten.

'........................................'
oder gleichwertig mit Nachweisen.
Bei Produktabweichung einzutragen.
Ohne Eintrag gilt das beschriebene Produkt als angeboten.
Menge: 1,000 Psch

*Hinweis: SANDKASTENFÜLLUNG*

**01.10.2 Sohlbelag Sandkasten Rasengittersteine Bettung Splitt 2/5 D 3-5cm**
Sohlbelag für Spielfläche, Sandkasten, in Teilfllächen
aus Betonrasengittersteinen, Maße L/B/D 60/40/8 cm,
Farbton grau, Bettung aus Brechsand-Splitt-Gemisch, Körnung 0/5, Dicke 3 bis 5 cm, Fugen verfüllen mit Baustoffgemisch für Fugen, Körnung 0/5, Kammern verfüllen mit Kies, Körnung 8/16.
Menge: 96,000 m2

**01.10.3 Sandkastenfüllung Fallschutzsand H 40cm KITA KRIPPE**
Sandkastenfüllung in 2 Teilflächen, mit Sand folgender Eigenschaften:
- Eignung als Fallschutzsand
- kein Brechsand
- erstmals aus seiner natürlichen Lagerstätte abgebaut
- nur an der Schürfstelle zwischengelagert
- nicht länger als einen Monat nach dem Abbau
zwischengelagert
- gemäß seinem Einsatzzweck als Spielsand unbedenklich
für die Gesundheit
- frei von Fremd- oder Schadstoffen
- Gehalt an Carbonat kleiner 8 Masse-%
- Wassergehalt bei der Wägung maximal 4 Gewichts-%
bezogen auf die Trockensubstanz

Korngröße 0/2 mit folgenden Kriterien:
- Absiebung im nassen Zustand
- Anteil an Schlämmkorn (0,0 bis 0,063 mm) kleiner 3
Masse-%
- Anteil an Feinsand (0,063 bis 0,2 mm) 15 bis 30
Masse-%
- Anteil an Kieskorn (größer 2,0 mm) maximal 10 Masse-%
- Größtkorn maximal 4,0 mm
- Ungleichförmigkeitszahl (U=d60/d10) 4 bis 6
Der zu liefernde Spielsand muss folgende Eigenschaften haben:
-  kein Brechsand
-  erstmals aus seiner natürlichen Lagerstätte abgebaut
-  nur an der Schürfstelle zwischengelagert
-  nicht länger als einen Monat nach dem Abbau zwischengelagert
-  gemäß seinem Einsatzzweck als Spielsand unbedenklich für die Gesundheit
-  frei von Fremd- oder Schadstoffen
-  Gehalt an Carbonat kleiner 8 Masse-%
-  Wassergehalt bei der Wägung maximal 4 Gewichts-% bezogen auf die
Trockensubstanz
-  Korngröße 0/2 mit folgenden Kriterien:
-  Absiebung im nassen Zustand
-  Anteil an Schlämmkorn (0,0 bis 0,063 mm) kleiner 3 Masse-%
-  Anteil an Feinsand (0,063 bis 0,2 mm) 15 bis 30 Masse-%
-  Anteil an Kieskorn (größer 2,0 mm) maximal 10 Masse-%
-  Größtkorn maximal 4,0 mm
-  Ungleichförmigkeitszahl (U=d60/d10) 4 bis 6

Der Sand muß beim Transport zur Verwendungsstelle abgedeckt sein
Füllhöhe 40 cm.

4 Wochen vor Einbau des Sandes sind die Prüfzeugnisse
gem. den folgenden Positionen vorzulegen.

Planungsgrundlage:

'........................................'
oder gleichwertig mit Nachweisen.
Bei Produktabweichung einzutragen.
Ohne Eintrag gilt das beschriebene Produkt als angeboten.
Abrechnung nach Aufmaß zzgl. Originallieferschein. Datiert und mit Angabe der Baustelle
Menge: 96,000 m²

**01.10.4 Untersuchung Spielsand Korngröße**
Untersuchung des Spielsandes mit Vorlage eines
Prüfzeugnisses aus dem folgendes zu entnehmen ist:

- Korngrößenverteilung
- abschlämmbare Bestandteile
- Stoffe organischen Ursprungs

Untersuchung durch das Materialprüfungsamt für das
Bauwesen der Technischen Universität München oder eines
anderen gleichwertigen Institutes.

Mind. 4 Wochen vor Durchführung der Analyse ist der
Bauleitung unaufgefordert das vorgesehene Institut zur
Freigabe zu benennen.
Menge: 1,000 St

**01.10.5 Mikrobiologische Untersuchung Spielsand**
Mikrobiologische Untersuchung des Spielsandes mit
Vorlage eines Prüfzeugnisses aus dem folgendes zu
entnehmen ist:

- Höhe des pH-Wertes
- Gesamtkolonienzahl
- Anteile an Escherichia coli, Enteerobacteriaceaen,
coliformen Keimen und Salmonellen

Untersuchung durch einen staatlich anerkannten und
vereidigten Handels- und Lebensmittelchemiker.

Mind. 4 Wochen vor Durchführung der Analyse ist der
Bauleitung unaufgefordert das vorgesehene Institut zur
Freigabe zu benennen.
Menge: 1,000 St

**01.10.6 Nukleuidspezifische Untersuchung Spielsand**
Nukleuidspezifische Untersuchung des Spielsandes
mittels hochauflösender Gamma-Spektroskopie mit Vorlage
eines Prüfzeugnisses. Dem Zeugnis müssen folgende
Messergebnisse zu entnehmen sein, wobei die Werte in Bq
pro Kg Sand anzugeben sind:

- Cäsium 134
- Cäsium 137
- Kalium 40
- Nuklide der natürlichen Zerfallsreihen (z.B. Uran-
oder Thoriumreihe)

Untersuchung durch den TÜV Bayern oder eines anderen
gleichwertigen Institutes, welches Teilnehmer am
Ringversuch des Bundesgesundheitsamtes ist.

Mind. 4 Wochen vor Durchführung der Analyse ist der
Bauleitung unaufgefordert das vorgesehene Institut zur
Freigabe zu benennen.
Menge: 1,000 St

*Hinweis: SPIELGERÄTE KINDERKRIPPE*

**01.10.7 Sandspielgerät Zwergensandwerk**
*** Pauschalposition
Spielbauten einbauen
gemäß EN 1176
mit Schutzzeichen (TÜV)
nach Detail und Herstellervorschrift
Gerätelieferung durch AN

Sandspielgerät Zwergensandwerk
Abmessungen 3,70 m x 3,20 m  Höhe: 2,85 m
Platzbedarf mit Sicherheitsabstand: 6,85 m x 5,00m
Freie Fallhöhe: 0,55 m

Spielwert:
Ab 1 Jahr, Sandplattformen für Sandspiel, Sandtransport, Sandkran, Sandkran schwenkbar, Sandtransport auf oben montierter Schien, Sandrohr und Sandrinnen.

Materialbeschreibung:
Kiefer chromfrei kesseldruckimprägniert

8 Steher (Pfosten), aus Rundhölzern Ø 12 cm, kerngetrennt und rundgefräst, 1 MAXIMO-Viereckpodest, 4 MAXIMO-Dreieckpodeste, 3 Handläufe aus Kanthölzern 7/7 cm, 1 Handlauf aus Kantholz 9/9 cm, 1 Sandkran fix, 1 Sandkran drehbar, aus Edelstahl, jeweils mit Ketten, 4 mm, in Edelstahl, 2 Sandkübeln aus Gummi, 1 Sandtransport mit Laufschiene, Kette und 1 Sandkübel aus Gummi, 1 Sandrohr, 2 Sandrinnen, V-förmig mit Sandrad aus Edelstahl.
Aufständerung mit 8 verdeckten Aufständerungen feuerverzinkt.
Fundamente: 8 Stk. 50x50x50 cm C 20/25 zum Einbetonieren + 10 cm Grobkiesschicht nach Herstellervorschrift
incl. Montage-, Erd- und Fundamentarbeiten.
Planungsgrundlage:
OBRA-Design, Best.Nr. 87016
Ing. Philipp GmbH & CoKG
Satteltal 2 A-4872 Neukirchen/V.
Tel.: +43 (0)7682/2162-0
Fax: +43 (0)7682/2165
E-Mail: obra@obra.at

'........................................'
oder gleichwertig mit Nachweisen.
Bei Produktabweichung einzutragen.
Ohne Eintrag gilt das beschriebene Produkt als angeboten.
Abrechnung nach Aufmaß zzgl. Originallieferschein. Datiert und mit Angabe der Baustelle
Menge: 1,000 psch

**01.10.8 Spielhauskombination**
*** Pauschalposition
Spielbauten einbauen
gemäß EN 1176
mit Schutzzeichen (TÜV)
nach Detail und Herstellervorschrift
Gerätelieferung durch AN

Spielhauskombination

Gewählte Variante: bananengelb-rotorange

Standpfosten: Stahl, feuerverzinkt, matt pulverbeschichtet
Ø 101,6 mm
Gründung G1: zum Einbetonieren
Hauptkomponenten: Schnittholz Lärche kernfrei, natur/ Rahmenplatten, HPL/ Podestboden, HPLX
Rahmenplatten: HPL 10 mm
Podestboden: HPLX 18 mm, strukturierte Oberfläche
Anbaurutschbahn HST: Seitenwangen HPL 15 mm, Rutschfläche Edelstahl 2 mm, Breite 50 cm, Anbauhöhe 50 cm
Farbvariante VF3: Savanne

Bestandteile:

Spielhaus (T1): Podesthöhe 50 cm, Außenmaß 100 x 100 cm
4-Eck-Giebeldach, Dachflächen, HPL 10 mm, Bullauge mit Umrandungsapplikation, HPL 10 mm, hinterlegt mit Makrolon 5 mm, beschichtet mit Tönfolie
Unterkonstruktion: Sparren 5,5 x 5,5 cm, Pfetten 9,5 x 9,5 cm
Öffnungsbegrenzungsplatte am Einstieg, HPL 10 mm
Verkleidung "Conic", Brettschalung und HPL-Streifen auf Abstand, Fensterapplikation, HPL 10 mm, Sitzbank, HPL 10 mm
Brettschalung 2,5 cm x 8,0 - 16,0 cm
HPL-Streifen 10 mm
Giebelverkleidung, HPL 10 mm, Bullauge mit Umrandungsapplikation, HPL 10 mm, hinterlegt mit Makrolon 5 mm, beschichtet mit Tönfolie
Verkleidung "Conic", Brettschalung und HPL-Streifen auf Abstand, Fensterapplikation "Cubo", HPL 10 mm
Brettschalung 2,5 cm x 8,0 - 16,0 cm
HPL-Streifen 10 mm
4-Eck-Anbauspielpodest (T2): Podesthöhe 50 cm, Außenmaß 100 x 100 cm
Brüstung "Bubble", HPL 10 mm, durchsichtige Halbkugel, PETG
Schwabbelmattenaufstieg, Seitenwangen, HPL 10 mm, schwingende Gummimatte mit Tritthilfen
Matte: Transportband Breda 3,3 mm, PVC, Tritthilfen: PE
Bodenanker: Stahl, feuerverzinkt

Kriechröhre mit Verstärkung: Länge ca. 100 cm, PP, 2-teilige Flanschplatten, HPL 10 mm
Röhre: Innendurchmesser 49,5 cm, Außendurchmesser ca. 57 cm
Platte mit Durchschlupf, HPL 10 mm, unter der Kriechröhre

4-Eck-Spielpodest (T3): Podesthöhe 50 cm, Außenmaß 100 x 100 cm
> Naturtreppe, lasierte Seitenwangen, Seitenverkleidungen, HPL 10 mm, Handläufe, Edelstahl
Seitenwangen 4,5 x 23,5 cm, Stufen, 2,5 x 16,0 cm
Handläufe: Edelstahlrundrohr Ø 33,7 mm
Bodenanker: Stahl, feuerverzinkt
Anbaurutschbahn, Seitenwangen, HPL 15 mm, Rutschfläche Edelstahl 2 mm
Rutschfläche und Seitenwangen form- und kraftschlüssig verschraubt
Auslaufbereich: Bodenanker: Stahl, feuerverzinkt
Brüstung "Conic", Brettschalung und HPL-Streifen auf Abstand
Brettschalung 2,5 cm x 8,0 - 16,0 cm
HPL-Streifen 10 mm

Technische Informationen:

Platzbedarf 626 cm x 696 cm
Gerätegröße 303 cm x 382 cm x 195 cm
Prüfgrundlage TÜV-Product-Service geprüft nach EN 1176
Größtes Bauteil 210 cm x 135 cm x 260 cm
Schwerstes Bauteil 280 kg
Freie Fallhöhe 50 cm
Aufprallfläche 33,90 m²

Montageaufwand:
Anzahl Hebegerät 1
Anzahl Monteure 2
Zeitaufwand je Monteur  190 Min

Farbschema:
HPL-Platten Edelweiß
HPL-Platten Bärbraun
HPL-Platten Corallenrot
HPL-Platten Kürbisorange
HPL-Platten Bananengelb
HPL-Platten Froschgrün
HPL-Platten Drachengrün
HPLX-Platten Biberbraun
Pulverbeschichtung Tiefschwarz RAL 9005
Pulverbeschichtung Rotorange RAL 2001
Holzlasur Blassbraun RAL 8025

Fundamentangaben:
Fundamente nach Herstellerangaben 15 St.
Maximale Aushubtiefe 75 cm
Betonbedarf: 0,80 m³, C25/30, XF1/WF
mit abgerundeten - R10 Fundamentkanten
Sauberkeitsschicht : 10 cm

incl. Montage-, Erd- und Fundamentarbeiten.

Planungsgrundlage:
BAMZA Felipe 59100
EM-F6-59100-G1-S6-L1-AR1H1-VF3
Ernst Maier Spielplatzgeräte GmbH
Wasserburger Straße 70
D-83352 Altenmarkt a. d. Alz
Telefon: ++49-(0)8621/ 50 82-10
Telefax:  ++49-(0)8621/ 50 82-12
info@spielplatzgeraete-maier.de
www.spielplatzgeraete-maier.de

'........................................'
oder gleichwertig mit Nachweisen.
Bei Produktabweichung einzutragen.
Ohne Eintrag gilt das beschriebene Produkt als angeboten.
Abrechnung nach Aufmaß zzgl. Originallieferschein. Datiert und mit Angabe der Baustelle
Menge: 1,000 psch

**01.10.9 Holzspielzeug Schneckenzug**
*** Pauschalposition
Spielbauten einbauen
gemäß EN 1176
mit Schutzzeichen (TÜV)
nach Detail und Herstellervorschrift
Gerätelieferung durch AN

Holzspielzeug Schneckenzug

Deutsches Qualitätsprodukt gebaut nach DIN EN 1176-2017
aus Eichen/Robinienkernholz (splintfrei) mit natürlicher Wuchsform, geschliffen, Anbauteile aus Edelstahl,
zum festen Einbau in Beton.

Maße gesamt ca. 300x50x50cm (L,B,H)

1 St. Schneckenfigur ca. 90x25x50cm (L,B,H)
2 St. Wagen ca. 100x50x35cm (L,B,H)
6 St. Bodenanker

incl. Montage-, Erd- und Fundamentarbeiten.

Ziegler Spielplätze von A bis Z
23.11.10. Schneckenzug
Am Dreieck 10, 04828 Zeititz
Telefon: 03425/8543-0
www.ziegler-spielplatz.de

'........................................'
oder gleichwertig mit Nachweisen.
Bei Produktabweichung einzutragen.
Ohne Eintrag gilt das beschriebene Produkt als angeboten.
Abrechnung nach Aufmaß zzgl. Originallieferschein. Datiert und mit Angabe der Baustelle
Menge: 1,000 psch

**01.10.10 Balancierbalken**
*** Pauschalposition
Spielbauten einbauen
gemäß EN 1176
mit Schutzzeichen (TÜV)
nach Detail und Herstellervorschrift
Gerätelieferung durch AN

Balancierbalken

Deutsches Qualitätsprodukt gebaut nach DIN EN 1176-2017
aus Eichen/Robinienkernholz (splintfrei) mit natürlicher Wuchsform,
geschliffen, ökologischer Lasur, Anbauteile aus Edelstahl,
zum festen Einbau in Beton.

Farbgebung: Grün
Maße gesamt ca. 300x50x30cm (L,B,H)

- grobfigürlich dargestellt aus einem Robinienstamm
- 2 St. Rundhölzer als symbolische Füße
- 2 St. Bodenanker (Stahlrohr)

incl. Montage-, Erd- und Fundamentarbeiten.

Ziegler Spielplätze von A bis Z
23.03.07. Balancierbalken "Krokodil"
Am Dreieck 10, 04828 Zeititz
Telefon: 03425/8543-0
www.ziegler-spielplatz.de

'........................................'
oder gleichwertig mit Nachweisen.
Bei Produktabweichung einzutragen.
Ohne Eintrag gilt das beschriebene Produkt als angeboten.
Abrechnung nach Aufmaß zzgl. Originallieferschein. Datiert und mit Angabe der Baustelle
Menge: 1,000 psch

**01.10.11 Spielbauten einbauen Maltafel**
*** Pauschalposition
Spielbauten einbauen
gemäß EN 1176
mit Schutzzeichen (TÜV)
nach Detail und Herstellervorschrift
Gerätelieferung durch AN

Maltafel Allwetter für Wandmontage GFK schwarz
empfohlene Altersgruppe: ab 1 Jahr
Lieferumfang: 1x Maltafel: GFK
Befestigungsmaterial
Mindest-Raum: 140x1x80 cm
Montage: 1 Person/0,5 Std.

RAL Maltafel: Platte Durostone 895x726mm, t=10mm
inkl. Lieferung und Montage an vorhandenes Fahrradhaus

Planungsgrundlage:
Artikel-Nr.: 5590660
Maltafel Allwetter für Wandmontage
eibe Produktion+Vertrieb GmbH &‘; Co. KG
Industriestr. 1
97285 Röttingen
09338/89-376
eibe@eibe.de
'........................................'
oder gleichwertig mit Nachweisen.
Bei Produktabweichung einzutragen.
Ohne Eintrag gilt das beschriebene Produkt als angeboten.
Abrechnung nach Aufmaß zzgl. Originallieferschein. Datiert und mit Angabe der Baustelle
Menge: 1,000 psch

**01.10.12 Weidenhütte 150 D 150cm standard**
*** Pauschalposition
Spielbauten einbauen
gemäß EN 1176
mit Schutzzeichen (TÜV)
nach Detail und Herstellervorschrift
Gerätelieferung durch AN

Weidenhütte 150 D 150cm standard
empfohlene Altersgruppe: ab 1 Jahr
Lieferumfang: 1 Weidenhütte D 150 cm: Weide
Mindest-Raum: Ø 150x160 cm
freie Fallhöhe: -
Montage: -
Bodenbeschaffenheit:
Fundamente: -
Fallschutz netto: -
Prüforganisation: TÜV-Produkt Service
LV USP: Handarbeit. Komplett vormontiert, statischer Unterbau für Stecklinge und Kletterpflanzen

incl. Montage-, Erd- und Fundamentarbeiten.

Planungsvorschlag:
Artikel-Nr.: 5680010
Bezeichnung: eibe playo Weidenhütte 150
eibe Produktion+Vertrieb GmbH & Co. KG
Industriestr. 1
97285 Röttingen
09338/89-376
eibe@eibe.de

'........................................'
oder gleichwertig mit Nachweisen.
Bei Produktabweichung einzutragen.
Ohne Eintrag gilt das beschriebene Produkt als angeboten.
Abrechnung nach Aufmaß zzgl. Originallieferschein. Datiert und mit Angabe der Baustelle
Menge: 1,000 psch

**01.10.13 Sitzwürfel liefern und einbauen**
Spielbauten einbauen
gemäß EN 1176
mit Schutzzeichen (TÜV)
nach Detail und Herstellervorschrift
Gerätelieferung durch AN

Sitzwürfel verklebt nach Anleitung des Herstellers
Material: Recycling-Kautschuk
Maße: 400 x 400 x 400
Farbe: rotbraun oder nach Wahl des AG

incl. Montage-, Erd- und Fundamentarbeiten.

Planungsvorschlag:
Terrasoft ǀ Würfel, Nr. 256500101
stilum GmbH
Gewerbegebiet Larsheck 39
56271 Kleinmaischeid, Germany
Fon: +49(0)2689 9279-00
Fax: +49(0)2689 9279-029
www.stilum.de
info@stilum.de

'........................................'
oder gleichwertig mit Nachweisen.
Bei Produktabweichung einzutragen.
Ohne Eintrag gilt das beschriebene Produkt als angeboten.
Abrechnung nach Aufmaß zzgl. Originallieferschein. Datiert und mit Angabe der Baustelle
Menge: 3,000 psch

**01.10.14 Recycling-Kautschuk mit EPDM-Oberschicht**
wie vor jedoch :

Material: Recycling-Kautschuk mit EPDM-Oberschicht
Maße: 400 x 400 x 400 mm
Farbe: EPDM blau oder nach Wahl des AG

Planungsvorschlag:
Terrasoft ǀ EPDM Würfel, 256500231
stilum GmbH
Gewerbegebiet Larsheck 39
56271 Kleinmaischeid, Germany
Fon: +49(0)2689 9279-00
Fax: +49(0)2689 9279-029
www.stilum.de
info@stilum.de

'........................................'
oder gleichwertig mit Nachweisen.
Bei Produktabweichung einzutragen.
Ohne Eintrag gilt das beschriebene Produkt als angeboten.
Abrechnung nach Aufmaß zzgl. Originallieferschein. Datiert und mit Angabe der Baustelle
Menge: 3,000 psch

*Hinweis: SPIELGERÄTE KINDERGARTEN*

**01.10.15 Baumhaus Lärche BSH, ET 800**
*** Pauschalposition
Spielbauten einbauen
gemäß EN 1176
mit Schutzzeichen (TÜV)
nach Detail und Herstellervorschrift
Gerätelieferung durch AN

Baumhaus Solo Lärche BSH, ET 800
empfohlene Altersgruppe: ab 3 Jahre
Lieferumfang: 1x Strickleiter: kunststoffummanteltes Stahlseil
1x Absperrseil: kunststoffummanteltes Stahlseil
1x Dach: Nadelholz
1x Fahne: Zeltplane
1x Kletterstange: Stahl feuerverzinkt
1x Rutscheneinstieg: Nadelholz
Holzkonstruktion: Nadelholz
Pfostenschuhe: Stahl feuerverzinkt
Mindest-Raum: 8,80x5,57x4,05 m
freie Fallhöhe: 145 cm
Montage: 3 Personen/8 Std.
Bodenbeschaffenheit DE/NL/BE: mind. Rasen
Bodenbeschaffenheit alle außer DE/NL/BE: mind. Sand
Fundamente: 6x OF oder 2x FFk + 4x OF
Fallschutz netto: 34,5 m²
Zertifikat: Z2_010651_0536_Rev00
LV USP: -
Artikel-Nr.: 56635501300
incl. Anbaurutsche der nachfolgenden Position

incl. Montage-, Erd- und Fundamentarbeiten.

Planungsvorschlag:
Bezeichnung: Baumhaus, Solo
eibe Produktion+Vertrieb GmbH & Co. KG
Bezeichnung: Baumhaus, Solo
Industriestr. 1
97285 Röttingen
09338/89-376
eibe@eibe.de

'........................................'
oder gleichwertig mit Nachweisen.
Bei Produktabweichung einzutragen.
Ohne Eintrag gilt das beschriebene Produkt als angeboten.
Abrechnung nach Aufmaß zzgl. Originallieferschein. Datiert und mit Angabe der Baustelle
Menge: 1,000 psch

**01.10.16 Anbaurutsche breit PH 145cm FL 1, ET 40cm V2A**
*** Pauschalposition
Spielbauten einbauen
gemäß EN 1176
mit Schutzzeichen (TÜV)
nach Detail und Herstellervorschrift
Gerätelieferung durch AN

Anbaurutsche breit PH 145cm FL 1, ET 40cm V2A
empfohlene Altersgruppe: ab 3 Jahre
Lieferumfang: 1x Rutsche: Edelstahl (V2A)
Beschläge: Edelstahl (V2A)
Mindest-Raum: 4,45x4,14x3,25 m
freie Fallhöhe: 145 cm
Montage: 2 Personen/0,25 Std.
Bodenbeschaffenheit DE/NL/BE: mind. Rasen
Bodenbeschaffenheit alle außer DE/NL/BE: mind. Sand
Fundamente: 1x OF oder 1x FFk
Fallschutz netto: 16,0 m²
Zertifikat: -
LV USP: -
Artikel-Nr.: 54031412100

incl. Montage-, Erd- und Fundamentarbeiten.

Planungsvorschlag:
Bezeichnung: Anbaurutsche breit PH 145 cm, V2A
eibe Produktion+Vertrieb GmbH & Co. KG
Bezeichnung: Baumhaus, Solo
Industriestr. 1
97285 Röttingen
09338/89-376
eibe@eibe.de

'........................................'
oder gleichwertig mit Nachweisen.
Bei Produktabweichung einzutragen.
Ohne Eintrag gilt das beschriebene Produkt als angeboten.
Abrechnung nach Aufmaß zzgl. Originallieferschein. Datiert und mit Angabe der Baustelle
Menge: 1,000 psch

**01.10.17 Sandbaustelle Grünspecht Lärche BSH, ET400**
*** Pauschalposition
Spielbauten einbauen
gemäß EN 1176
mit Schutzzeichen (TÜV)
nach Detail und Herstellervorschrift
Gerätelieferung durch AN

Sandbaustelle Grünspecht Lärche BSH, ET400
empfohlene Altersgruppe: ab 2 Jahre
Lieferumfang: Satz Pfosten mit Ständerfüßen: Nadelholz, Stahl feuerverzinkt
Satz Podeste: Nadelholz
Podest mit Siebeinlage: Nadelholz, Edelstahl
Hängebahn: Edelstahl, Gummi PAK-frei
Sandsieb: Edelstahl
Sandkran: Edelstahl, Gummi PAK-frei
Satz Sandrinne: Nadelholz
Leiteraufstieg: Nadelholz
Sandschüttrohr: Kunststoff, Hochdrucklaminat (HPL), Nadelholz
Mindest-Raum: 5,53x4,22x2,35 m
freie Fallhöhe: 58 cm
Montage: 2 Personen/5 Std.
Bodenbeschaffenheit DE/NL/BE: mind. Sand
Bodenbeschaffenheit alle außer DE/NL/BE: -
Fundamente: 8x OF oder 7x FFk + 1x FFr
Fallschutz netto: 18,5 m²
Zertifikat: Z2_010651_0512_Rev00
LV USP: Pfosten: mit Rundkopf 80x80mm; 2facher Mantelschliff; kernfreies oder kerngetrenntes Lärcheholz ölgrundiert FSC zertifiziert
Aufständerung: Ständerfüße d=42mm feuerverzinkt, kraftschlüssig in Pfosten verklebt
Podest: Kanthölzer 82x38mm; Bretter t=22mm; mit Stahlschrauben vormontiert
Podest Dreieck: Kanthölzer 82x38mm; Bretter t=22mm; mit Stahlschrauben vormontiert
Podest Dreieck Sandsieb: Kanthölzer 82x38mm; Platte HPL braun, t=15mm; Lochblech Edelstahl t=2mm
Zaun Schüttrohr: Zaunlatten 80x38mm; Platte HPL beige, t=15mm; Sandschüttrohr Polypropylen d=110mm, t=5mm; Feingliederkette Edelstahl DIN766 mit Ringmuttern; Stehlager
Leiter PH 575: Kanthölzer 80x60mm; Sprosse Robinie d=35mm
Sandkran: Schwenkarm Edelstahlrohr d=33,7mm; Befestigungsplatte Edelstahl t=8mm; Feingliederkette Edelstahl DIN766; Transportwagen Stahl; Sandeimer Gummi PAK-frei, schwarz
Hängebahn: Stahlrohr gebürstet d=33,7mm; Feingliederkette Edelstahl DIN766; Transportwagen Stahl; Sandeimer Gummi PAK-frei, schwarz
Sandsieb: Sieb d=270mm; Rundstahl d=15mm; Edelstahl
Sandrinnen: Kiefer kesseldruckimprägniert, d/2=140mm, t=20mm; Rinnenbeschlag Stahl
Artikel-Nr.:51003904110

incl. Montage-, Erd- und Fundamentarbeiten.

Planungsvorschlag:
Bezeichnung: Sandbaustelle Grünspecht
eibe Produktion+Vertrieb GmbH & Co. KG
Bezeichnung: Baumhaus, Solo
Industriestr. 1
97285 Röttingen
09338/89-376
eibe@eibe.de

'........................................'
oder gleichwertig mit Nachweisen.
Bei Produktabweichung einzutragen.
Ohne Eintrag gilt das beschriebene Produkt als angeboten.
Abrechnung nach Aufmaß zzgl. Originallieferschein. Datiert und mit Angabe der Baustelle
Menge: 1,000 psch

**01.10.18 Pinta, Solo Lärche natur, ET 400**
*** Pauschalposition
Spielbauten einbauen
gemäß EN 1176
mit Schutzzeichen (TÜV)
nach Detail und Herstellervorschrift
Gerätelieferung durch AN

Pinta, Solo Lärche natur, ET 400
empfohlene Altersgruppe: ab 3 Jahre
Lieferumfang: 1x Steuerrad: Hochdrucklaminat (Hochdrucklaminat (HPL))
1x Anker: Hochdrucklaminat (Hochdrucklaminat (HPL))
1x Ankerkette: Stahl feuerverzinkt
1x Kletternetz: kunststoffummanteltes Stahlseil
1x Netzaufstieg: Nadelholz, kunsstoffummanteltes Stahlseil
1x Wackelbrückenaufstieg: Stahl feuerverzinkt
1x schräges Kletternetz: kunststoffummanteltes Stahlseil
1x Rutscheneinstieg: Nadelholz
1x Fahne: Hochdrucklaminat (Hochdrucklaminat (HPL))
Holzkonstruktion: Nadelholz
Pfostenschuhe: Stahl feuerverzinkt
Mindest-Raum: 13,33x9,81x4,02 m
freie Fallhöhe: 211 cm
Montage: 3 Personen/14 Std.
Bodenbeschaffenheit DE/NL/BE: mind. Sand
Bodenbeschaffenheit alle außer DE/NL/BE: mind. Sand
Fundamente: 7x OF + 9x FFg
Fallschutz netto: 75,5 m²
Zertifikat: Z2_010651_0536_Rev00
Artikel-Nr.: 55914704100

incl. Montage-, Erd- und Fundamentarbeiten.

Planungsvorschlag:
Bezeichnung: Bewegungsaktive Pinta, Solo
eibe Produktion+Vertrieb GmbH & Co. KG
Bezeichnung: Baumhaus, Solo
Industriestr. 1
97285 Röttingen
09338/89-376
eibe@eibe.de

'........................................'
oder gleichwertig mit Nachweisen.
Bei Produktabweichung einzutragen.
Ohne Eintrag gilt das beschriebene Produkt als angeboten.
Abrechnung nach Aufmaß zzgl. Originallieferschein. Datiert und mit Angabe der Baustelle
Menge: 1,000 psch

**01.10.19 Maltafel Allwetter freistehend NH-RAL KDI, GFK standard, grün**
*** Pauschalposition
Spielbauten einbauen
gemäß EN 1176
mit Schutzzeichen (TÜV)
nach Detail und Herstellervorschrift
Gerätelieferung durch AN

Maltafel Allwetter freistehend NH-RAL KDI, GFK standard, grün
empfohlene Altersgruppe: ab 1 Jahr
Lieferumfang: 1 Maltafel: GFK
Satz Pfosten mit Ständerfüßen: NH, Stahl feuerverzinkt
Pfostenschuhe: Stahl feuerverzinkt
Mindest-Raum: 142x14x180 cm
freie Fallhöhe: -
Montage: 2 Personen/1 Std.
Bodenbeschaffenheit: -
Fundamente: 2x OF
Fallschutz netto: -
Prüforganisation: TÜV-Produkt Service
LV USP: Pfosten: mit Rundkopf 100x100mm; 2facher Mantelschliff; KDI chromfreie Kesseldruckimprägnierung mit RAL Gütezeichen; kernfreies oder kerngetrenntes Nadelholz FSC zertifiziert
Aufständerung: Fundamentanker Stahl feuerverzinkt DIN EN ISO 1461, L=1080mm, t=8mm; durchgängig verschraubt
Maltafel: Platte Durostone 895x726mm, t=10mm
Artikel-Nr.: 5456445

incl. Montage-, Erd- und Fundamentarbeiten.

Planungsvorschlag:
Bezeichnung: eibe playo Maltafel Allwetter freistehend
eibe Produktion+Vertrieb GmbH & Co. KG
Industriestr. 1
97285 Röttingen
09338/89-376
eibe@eibe.de

'........................................'
oder gleichwertig mit Nachweisen.
Bei Produktabweichung einzutragen.
Ohne Eintrag gilt das beschriebene Produkt als angeboten.
Abrechnung nach Aufmaß zzgl. Originallieferschein. Datiert und mit Angabe der Baustelle
Menge: 1,000 psch

**01.10.20 Weidentunnel**
*** Pauschalposition
Spielbauten einbauen
gemäß EN 1176
mit Schutzzeichen (TÜV)
nach Detail und Herstellervorschrift
Gerätelieferung durch AN

Material: unbehandelte und ungeschälte Weide, Stahlgestell in Weidenfarbe grundiert
Lieferumfang: drei gerade Elemente (Art.: 105120) und zwei Kurvenelement (Art.: 105130), Kabelbinder, Aufbauanleitung, Wartungsprotokoll, Betreiberunterlagen nach DIN 1176.1 und 7
Größe: 3 x gerades Element: je B100, H120, L120cm
2 x Kurve: B100, H120, L87cm

incl. Montage-, Erd- und Fundamentarbeiten.

Planungsgrundlage:
Weidenzauber - Kerstin Mülders
Ziegeleistr. 31
70825 Korntal-Münchingen / Baden-Württemberg
Telefon +49 (0) 7150 919 77 66
E-Mail info@weidenzauber.de

'........................................'
oder gleichwertig mit Nachweisen.
Bei Produktabweichung einzutragen.
Ohne Eintrag gilt das beschriebene Produkt als angeboten.
Abrechnung nach Aufmaß zzgl. Originallieferschein. Datiert und mit Angabe der Baustelle
Menge: 1,000 psch

**01.10.21 Trampolin**
*** Pauschalposition
Spielbauten einbauen
gemäß EN 1176
mit Schutzzeichen (TÜV)
nach Detail und Herstellervorschrift
Gerätelieferung durch AN

Farbiges Spielplatztrampolin

Außenmaß: 2,25 x 2,25 m,
Sprungfläche: 1,60 x 1,60 m
Inkl. Eingrabrahmen sowie einer aushängbaren
Kunststoffgliedermatte.
Inkl. einer Reihe Fallschutzplatten mit Anschlagskante mit Flüssigfallschutz ringsum,
Farbe: rot-braun oder schwarz nach Wahl des AG
incl. Sprungmatte von oben aushängbar, Haken im
Lieferumfang enthalten.
Gerät wird zerlegt geliefert.

incl. Montage-, Erd- und Fundamentarbeiten.

Planungsgrundlage:
Art.: 20.02.102E - Spielplatz-Trampolin "2014"
Fa. Hally Gally
Spiel- Sport- und Freiraumausstattungen
Heinz Ulrich Busch
Kollerstr. 15
96114 Hirschaid
Tel.: 09545 9433-0
Fax: 09545 9433-22
Mail: busch-freiraum@gmx.de (busch-freiraum@gmx.de)

'........................................'
oder gleichwertig mit Nachweisen.
Bei Produktabweichung einzutragen.
Ohne Eintrag gilt das beschriebene Produkt als angeboten.
Abrechnung nach Aufmaß zzgl. Originallieferschein. Datiert und mit Angabe der Baustelle
Menge: 1,000 psch

*Hinweis: SPIELGERÄTE SCHULE*

**01.10.22 Tischtennisplatte**
*** Pauschalposition
Spielbauten liefern und einbauen
gemäß EN 1176
mit Schutzzeichen (TÜV)
nach Detail und Herstellervorschrift
Gerätelieferung durch AN

Farbige Tischtennisplatte

Tischtennistisch bestehend aus
Polymerbetonplatte mit abgerundeten Ecken
Stärke 30 mm
Umrandung aus weißem Hart-PVC
Maße 274 x 152 x 76 cm,
UV- und frostbeständig,
mit 1 Spielnetz aus Aluminium 8 mm inkl. Netzhalter
Farbe: Laubgrün RAL 6002,
Unterbau aus Polymerbeton
mit Bodenverankerung; Gewicht: ca. 400 kg
Gerät wird zerlegt geliefert.

incl. Montage-, Erd- und Fundamentarbeiten.

Planungsgrundlage:
Art.: Solido P-30-R- Mailith Spielgeräte
Spiel- Sport- und Freiraumausstattungen
Heinz Ulrich Busch
Kollerstr. 15
96114 Hirschaid
Tel.: 09545 9433-0
Fax: 09545 9433-22
Mail: busch-freiraum@gmx.de (busch-freiraum@gmx.de)

'........................................'
oder gleichwertig mit Nachweisen.
Bei Produktabweichung einzutragen.
Ohne Eintrag gilt das beschriebene Produkt als angeboten.
Abrechnung nach Aufmaß zzgl. Originallieferschein. Datiert und mit Angabe der Baustelle
Menge: 1,000 psch

**01.10.23 Tisch Schach Mühle**
*** Pauschalposition
Spielbauten einbauen
gemäß EN 1176
mit Schutzzeichen (TÜV)
nach Detail und Herstellervorschrift
Gerätelieferung durch AN

Tisch Schach Mühle alpinweiß

Tisch aus Polymerbeton weiß
Maße: (L x B x H)
135 x 76 x 74 cm
Gewicht: 200 kg
incl. Eingeformtes Spielfeld Mühle + Schach
incl. Bodenbefestigung
incl. Montage-, Erd- und Fundamentarbeiten.

Planungsgrundlage:
Art.: Tisch Mühle Schach- Mailith Spielgeräte
Spiel- Sport- und Freiraumausstattungen
Heinz Ulrich Busch
Kollerstr. 15
96114 Hirschaid
Tel.: 09545 9433-0
Fax: 09545 9433-22
Mail: busch-freiraum@gmx.de (busch-freiraum@gmx.de)

'........................................'
oder gleichwertig mit Nachweisen.
Bei Produktabweichung einzutragen.
Ohne Eintrag gilt das beschriebene Produkt als angeboten.
Abrechnung nach Aufmaß zzgl. Originallieferschein. Datiert und mit Angabe der Baustelle
Menge: 1,000 psch

**01.10.24 Sitzbank**
Spielbauten einbauen
gemäß EN 1176
mit Schutzzeichen (TÜV)
nach Detail und Herstellervorschrift
Gerätelieferung durch AN

Sitzbank alpinweiß

Sitzbank aus Polymerbeton weiß
Maße: (L x B x H)
135 x 45 x 46 cm
Gewicht: 95 kg
incl. Bodenbefestigung
incl. Montage-, Erd- und Fundamentarbeiten.

Planungsgrundlage:
Art.: Sitzbank Mailith Spielgeräte
Spiel- Sport- und Freiraumausstattungen
Heinz Ulrich Busch
Kollerstr. 15
96114 Hirschaid
Tel.: 09545 9433-0
Fax: 09545 9433-22
Mail: busch-freiraum@gmx.de (busch-freiraum@gmx.de)

'........................................'
oder gleichwertig mit Nachweisen.
Bei Produktabweichung einzutragen.
Ohne Eintrag gilt das beschriebene Produkt als angeboten.
Abrechnung nach Aufmaß zzgl. Originallieferschein. Datiert und mit Angabe der Baustelle
Menge: 2,000 psch

**01.10.25 Maltafel Allwetter freistehend NH-RAL KDI, GFK standard, grün**
*** Pauschalposition
Spielbauten einbauen
gemäß EN 1176
mit Schutzzeichen (TÜV)
nach Detail und Herstellervorschrift
Gerätelieferung durch AN

Maltafel Allwetter freistehend NH-RAL KDI, GFK standard, grün
empfohlene Altersgruppe: ab 1 Jahr
Lieferumfang: 1 Maltafel: GFK
Satz Pfosten mit Ständerfüßen: NH, Stahl feuerverzinkt
Pfostenschuhe: Stahl feuerverzinkt
Mindest-Raum: 142x14x180 cm
freie Fallhöhe: -
Montage: 2 Personen/1 Std.
Bodenbeschaffenheit: -
Fundamente: 2x OF
Fallschutz netto: -
Prüforganisation: TÜV-Produkt Service
LV USP: Pfosten: mit Rundkopf 100x100mm; 2facher Mantelschliff; KDI chromfreie Kesseldruckimprägnierung mit RAL Gütezeichen; kernfreies oder kerngetrenntes Nadelholz FSC zertifiziert
Aufständerung: Fundamentanker Stahl feuerverzinkt DIN EN ISO 1461, L=1080mm, t=8mm; durchgängig verschraubt
Maltafel: Platte Durostone 895x726mm, t=10mm
Artikel-Nr.: 5456445
incl. Montage-, Erd- und Fundamentarbeiten.

Planungsvorschlag:
Bezeichnung: eibe playo Maltafel Allwetter freistehend
eibe Produktion+Vertrieb GmbH & Co. KG
Industriestr. 1
97285 Röttingen
09338/89-376
eibe@eibe.de

'........................................'
oder gleichwertig mit Nachweisen.
Bei Produktabweichung einzutragen.
Ohne Eintrag gilt das beschriebene Produkt als angeboten.
Abrechnung nach Aufmaß zzgl. Originallieferschein. Datiert und mit Angabe der Baustelle
Menge: 1,000 psch

**01.10.26 Kletterturm**
*** Pauschalposition
Spielbauten einbauen incl. Fundamente
gemäß EN 1176
mit Schutzzeichen (TÜV)
nach Detail und Herstellervorschrift
Gerätelieferung durch AN

Kletterturm mit der Ausstattung:

- 1 Stahlmast (Ø 160 mm), feuerverzinkt
Länge 6,00 m
- 4 Querträger aus Stahl
- 1 Klettertau
- 2 schräge Aufstiegsnetze
- 2 Lümmelnetze
- 2 Horizontalleitern
- 2 Horizontalnetze
- 4 Girlandenseile
- 1 Aussichtsplattform
- 4 Halteseile
- Seile und Netze aus Herkulesseil
(Ø 16 mm, 6-litzig, mit Stahleinlage

Technische Daten:
Gerätehöhe: 5,50 m
Geräteraum: 3,75 x 2,55 m
Fallschutzfläche: 44,40 m²
Mindestraum: 7,00 x 7,00 m
Fallhöhe: 2,70 m
Betonbedarf: 1,60 m³
Aushub + Fundamente incl. 10 cm Sickerschicht
1x1,2x1,2x0,60, Tiefe 1,1m
1x1,5x0,4x0,50, Tiefe 1,0m
1x1,6x0,4x0,50, Tiefe 1,0m
1x0,4x0,4x0,50, Tiefe 1,0m
Benutzeranzahl: 25
Empfohlene Altersgruppe: Für Kinder ab
6 Jahren

incl. Montage-, Erd- und Fundamentarbeiten.

Planungsgrundlage:
Art.: 4687-20S -Piratenturm" Störtebeker" Huck Seilspielgeräte
Spiel- Sport- und Freiraumausstattungen
Heinz Ulrich Busch
Kollerstr. 15
96114 Hirschaid
Tel.: 09545 9433-0
Fax: 09545 9433-22
Mail: busch-freiraum@gmx.de (busch-freiraum@gmx.de)

'........................................'
oder gleichwertig mit Nachweisen.
Bei Produktabweichung einzutragen.
Ohne Eintrag gilt das beschriebene Produkt als angeboten.
Abrechnung nach Aufmaß zzgl. Originallieferschein. Datiert und mit Angabe der Baustelle
Menge: 1,000 psch

**01.10.27 Kletternetz**
*** Pauschalposition
Spielbauten einbauen incl. Fundamente
gemäß EN 1176
mit Schutzzeichen (TÜV)
nach Detail und Herstellervorschrift
Gerätelieferung durch AN

Kletternetz mit der Ausstattung:

Parcours-Element 3 aus Herk.

Ausstattung:
- Kletternetz mit Kunststoff-Knotenkugel
- Diverse Zubehör (6xManschettenhaken,
Schloßschrauben, U-Scheiben, Stopmuttern)
- Seile und Netze aus Herkulesseil
(Ø 16 mm, 6-litzig, mit Stahleinlage)
- mit Standpfosten Typ 4591-0
- Länge: 3,00 m (Achsmaß Standpfosten)

Technische Daten:
Gerätehöhe: 2,45 m
Geräteraum: 3,15 x 0,40 m
Fallschutzfläche: 19,30 m²
Mindestraum: 6,40 x 3,40 m
Fallhöhe: 1,50 m
Betonbedarf: 0,77 m³
Benutzeranzahl: 5
Empfohlene Altersgruppe: Für Kinder ab
4 Jahren

Parcours-Element 8 aus Herk.

Ausstattung:
- Hangelseile und Laufseil
- Diverse Zubehör (Manschettehaken,
Alu-Verbindung, Schäkel, etc.)
- Seile und Netze aus Herkulesseil
(Ø 16 mm, 6-litzig, mit Stahleinlage)
- ohne Standpfosten Typ 4591-60-0
- Länge: 3,00 m (Achsmaß Standpfosten)
Gerätehöhe: 2,45 m
Geräteraum: 3,40 x 0,40 m
Fallschutzfläche: 19,30 m²
Mindestraum: 6,40 x 3,40 m
Fallhöhe: 0,45 m
Betonbedarf: 0,77 m³
Benutzeranzahl: 5

Wackelbalken

Ausstattung:

1 Wackelbalken, 14 cm Ø, Lärche/Douglasie, kerngetrennt und lasiert, ca. 1,94 m lang, mit Ketten und rotem Schlauchüberzug zum Befestigen an den Stahlmasten
Diverse Zubehör (Manschettenhaken, Alu-Verbindung, Schäkel, etc.)
1 Halteseil (oben) aus Herkulesseil (Ø 16 mm, 6-litzig, mit Stahleinlage)
ohne Standpfosten Typ 4591-60-0
Länge: 3,00 m (Achsmaß Standpfosten)

4 Stück Standpfosten für Vario-Element

Ausstattung:
- Standpfosten aus Stahl (Ø 102 mm),
feuerverzinkt, Länge 3,40 m, mit Abdeckkappen

incl. Montage-, Erd- und Fundamentarbeiten.

Planungsgrundlage:
Art.: 4591-60-3, 4591-60-8, 4591-60-9, 4591-30-0 Huck Seilspielgeräte
Spiel- Sport- und Freiraumausstattungen
Heinz Ulrich Busch
Kollerstr. 15
96114 Hirschaid
Tel.: 09545 9433-0
Fax: 09545 9433-22
Mail: busch-freiraum@gmx.de (busch-freiraum@gmx.de)

'........................................'
oder gleichwertig mit Nachweisen.
Bei Produktabweichung einzutragen.
Ohne Eintrag gilt das beschriebene Produkt als angeboten.
Abrechnung nach Aufmaß zzgl. Originallieferschein. Datiert und mit Angabe der Baustelle
Menge: 1,000 psch

**01.10.28 Boulderwand mit 3 Kletterelementen**
*** Pauschalposition
Spielbauten liefern und einbauen
gemäß EN 1176 mit Schutzzeichen (TÜV)
nach Detail und Herstellervorschrift
Gerätelieferung durch AN

Boulderwand mit der Ausstattung:
Material der Kletterplatten: Polymerbeton
Material der Stützen: verzinkter Stahl
UV-und frostbeständiges Material
10 Jahre Garantie

Boulderwand mit 3 Kletterelementen
Freistehend, einseitig bekletterbar mit Übersteigschutz
incl. Ausbildung ein Element im Innenwinkel ca. 140°
incl. Anpassung des Übersteigeschutz an den Winkel
Oberfläche in Schieferplattenstruktur
Maße Kletterfläche je Element:
1,50 m x 2,40 m (BxH)
Neue Griffe können hinzugefügt werden
Bestehende Griffe können versetzt werden
Max. 60 Griffe je Element proSeite
incl. Überkletterschutz an jedem Element

4 Fundamente 80x80x80 cm Beton C20/25
Mit Innenaussparung D=15 cm x L=40 cm für Kunststoffrohr des Herstellers, Variante für EPDM - Kunststofffallschutz
OK Fundament 40 cm unter OK Belag

incl. Montage-, Erd- und Fundamentarbeiten.

Planungsgrundlage:
Art.: Outdoor Boulderwand Typ I Mailth GmbH
Spiel- Sport- und Freiraumausstattungen
Heinz Ulrich Busch
Kollerstr. 15
96114 Hirschaid
Tel.: 09545 9433-0
Fax: 09545 9433-22
Mail: busch-freiraum@gmx.de (busch-freiraum@gmx.de)

'........................................'
oder gleichwertig mit Nachweisen.
Bei Produktabweichung einzutragen.
Ohne Eintrag gilt das beschriebene Produkt als angeboten.
Abrechnung nach Aufmaß zzgl. Originallieferschein. Datiert und mit Angabe der Baustelle
Menge: 1,000 psch

**01.10.29 Zulage für Lackierung der Pfosten in RAL 1003 Signalgelb**
*** Pauschalposition
Zulage für Lackierung der 4 Pfosten der Boulderwand der vorh. Pos.  in RAL 1003 Signalgelb

Korrosionsschutzbeschichtung nasslackiert gemäß DIN EN ISO 12944-5,
Korrosivitätskategorie C3, Schutzdauer H,
Beschichtungssystem EP/EP/PUR,
Mindesttrockenschichtdicke = 240 µm.
nach Herstellervorschrift
Menge: 1,000 psch

**01.10.30 Balancierbalken einbauen**
*** Pauschalposition
Spielbauten einbauen
gemäß EN 1176
mit Schutzzeichen (TÜV)
nach Detail und Herstellervorschrift
Gerätelieferung durch AN

Spielgerät bestehend aus zwei Robinienbalken

Rundhölzer liefern und einbauen
liegend aus Robinienholz
Durchmesser über 14 bis 16 cm,
1 Balken Länge in cm: ca. 300 cm
1 Balken Länge in cm: ca. 300 cm
Balken waagrecht eingebaut
Oberfläche naturgewachsen, unbehandelt, entsplintet, geschliffen
Pro Rundholz je 2 Stahlfüsse V2A mit zwei Distanzblöcken in zwei Fundamente einbetonieren.
Verbindung mit Gewindehülsen und Schrauben
Dicke der Robinienbalken ca. 14 - 16 cm
Mindestabstand vom Boden ca. 5 cm
Fallhöhe maximal 59 cm

Zur Montage in Fundamente aus nachfolgend beschriebener Position

Planungsgrundlage:
Art.: Balancierbalken DUO- BST-300-300-VA-Duo
baumann+trapp gmbh
Weinstraße 74 B
D-77815 Bühl/Baden
Tel. 07223-9388-0
E-Mail: info@baumann-trapp.de

'........................................'
oder gleichwertig mit Nachweisen.
Bei Produktabweichung einzutragen.
Ohne Eintrag gilt das beschriebene Produkt als angeboten.
Abrechnung nach Aufmaß zzgl. Originallieferschein. Datiert und mit Angabe der Baustelle
Menge: 1,000 psch

**01.10.31 Fundamente liegender Baumstamm**
Fundament für Robininenstämme

Erstellung Fundamente für Spielbauten mit
Beton C25/30 in folgenden Anordnungen nach
Herstellerangabe:
4 Stück mit Abmessungen 40/40/40 cm
Aushubtiefe ca. 60 cm, inkl. Erdarbeiten

überschüssigen Aushub aufnehmen und im Baugebiet
einplanieren. Endgültige Bemessung Größe und Betongüte
nach Herstellervorgabe.
Die jeweils gültige Montageanlteitung ist zu beachten
Menge: 0,260 m³

**01.10.32 Balancierbalken einbauen**
*** Pauschalposition
Spielbauten einbauen
gemäß EN 1176
mit Schutzzeichen (TÜV)
nach Detail und Herstellervorschrift
Gerätelieferung durch AN

Spielgerät bestehend aus einem Robinienbalken

Rundhölzer liefern und einbauen
liegend aus Robinienholz
Durchmesser über 14 bis 16 cm,
1 Balken Länge in cm: ca. 300 cm
Balken waagrecht eingebaut
Oberfläche naturgewachsen, unbehandelt, entsplintet, geschliffen
Pro Rundholz je 2 Stahlfüsse V2A  mit zwei Distanzblöcken in zwei Fundamente einbetonieren.
Verbindung mit Gewindehülsen und Schrauben
Dicke der Robinienbalken ca. 14 - 16 cm
Mindestabstand vom Boden ca. 5 cm
Fallhöhe maximal 59 cm

Zur Montage in Fundamente aus nachfolgend beschriebener Position

Planungsgrundlage:
Art.: Balancierbalken SOLO, BST-300-VA
baumann+trapp gmbh
Weinstraße 74 B
D-77815 Bühl/Baden
Tel. 07223-9388-0
E-Mail: info@baumann-trapp.de

'........................................'
oder gleichwertig mit Nachweisen.
Bei Produktabweichung einzutragen.
Ohne Eintrag gilt das beschriebene Produkt als angeboten.
Abrechnung nach Aufmaß zzgl. Originallieferschein. Datiert und mit Angabe der Baustelle
Menge: 1,000 psch

**01.10.33 Fundamente liegender Baumstamm**
Fundament für Robininenstämme

Erstellung Fundamente für Spielbauten mit
Beton C25/30 in folgenden Anordnungen nach
Herstellerangabe:
2 Stück mit Abmessungen 40/40/40 cm
Aushubtiefe ca. 60 cm, inkl. Erdarbeiten

überschüssigen Aushub aufnehmen und im Baugebiet
einplanieren. Endgültige Bemessung Größe und Betongüte
nach Herstellervorgabe.
Die jeweils gültige Montageanlteitung ist zu beachten
Menge: 0,130 m³

**01.10.34 Balancierbalken einbauen**
*** Pauschalposition
Spielbauten einbauen
gemäß EN 1176
mit Schutzzeichen (TÜV)
nach Detail und Herstellervorschrift
Gerätelieferung durch AN

Spielgerät bestehend aus drei Robinienbalken

Rundhölzer liefern und einbauen
liegend aus Robinienholz
Durchmesser über 14 bis 16 cm,
3 Balken Länge in cm: ca. 300 cm
Balken waagrecht eingebaut
Oberfläche naturgewachsen, unbehandelt, entsplintet, geschliffen
Pro Rundholz je 2 Stahlfüsse V2A mit zwei Distanzblöcken in zwei Fundamente einbetonieren.
Verbindung mit Gewindehülsen und Schrauben
Dicke der Robinienbalken ca. 14 - 16 cm
Mindestabstand vom Boden ca. 5 cm
Fallhöhe maximal 59 cm

Zur Montage in Fundamente aus nachfolgend beschriebener Position

Planungsgrundlage:
Art.: Balancierbalken SOLO, BST-300-VA
baumann+trapp gmbh
Weinstraße 74 B
D-77815 Bühl/Baden
Tel. 07223-9388-0
E-Mail: info@baumann-trapp.de

'........................................'
oder gleichwertig mit Nachweisen.
Bei Produktabweichung einzutragen.
Ohne Eintrag gilt das beschriebene Produkt als angeboten.
Abrechnung nach Aufmaß zzgl. Originallieferschein. Datiert und mit Angabe der Baustelle
Menge: 1,000 psch

**01.10.35 Fundamente liegender Baumstamm**
Fundament für Robininenstämme

Erstellung Fundamente für Spielbauten mit
Beton C25/30 in folgenden Anordnungen nach
Herstellerangabe:
2 Stück mit Abmessungen 40/40/40 cm
Aushubtiefe ca. 60 cm, inkl. Erdarbeiten

überschüssigen Aushub aufnehmen und im Baugebiet
einplanieren. Endgültige Bemessung Größe und Betongüte
nach Herstellervorgabe.
Die jeweils gültige Montageanlteitung ist zu beachten
Menge: 0,380 m³

#### Untertitel 01.11 Ausstattung

*Hinweis: FAHRRADSTÄNDER*

**01.11.1 Fahrradparkanlage zur einseitigen Radeinstellung hoch/tief Fundamente**
Fahrradparkanlage zur einseitigen hoch/tief Radeinstellung Hauptbügel aus Stahlrohr mit ca. 42mm Durchmesser, Haltebügel aus Stahl mit 16 mm Durchmesser. Verzinkt nach DIN EN ISO 1461, Lackierung DB 703 bzw. nach Wahl des AG Verschraubung der Hauptbügel mit den Trapezschienen mittels Schlossschrauben aus Edelstahl auf der verdeckten Unterseite. Modulbauweise, Endlosreihenanlagen. Modell patentrechtlich geschützt, ADFC-empfohlen, ADFC-Prüf-Nr.Q0904.Verlängerte Ausführung der Hauptbügel zum unterirdischen Aufschrauben bei -250 mm
Ausrichtung: 90°
Hauptbügel: Ø = 42,4 mm Stahl Rundrohr
Radführung: Ø = 16 mm Stahl Rundeisen
ADFC empfohlene Qualität Prüfnummer: Q2105
Geprüft nach DIN 79008
Trapezschienen sind im Lieferumfang enthalten.

Radabstand: 50 cm
Einstellung: hoch/ tief
Nutzung: einseitig

einschl. notwendiger Streifenfundamente B=60;T=30 aus Beton Überstand jeweils 10 cm, auf - 15 cm unter OK Gel  mit einer Zusammensetzung C 20/25 DIN EN 206-1 und DIN 1045-2, nach Herstellerangaben, einschl. Erdarbeiten.

Planungsgrundlage:
Fahrradständer KAPPA Firma GRONARD Metallbau & Stadtmobiliar GmbH Bayerwaldstraße 23
81737 München
Tel: 089/6701015
info@gronard.de www.gronard.de

'........................................'
oder gleichwertig mit Nachweisen.
Bei Produktabweichung einzutragen.
Ohne Eintrag gilt das beschriebene Produkt als angeboten.
Abrechnung nach Aufmaß zzgl. Originallieferschein. Datiert und mit Angabe der Baustelle
Menge: 48,000 St

**01.11.2 Fahrradparkanlage zur zweieitigen Radeinstellung hoch/tief**
Fahrradparkanlage zur zweiseitigen hoch/tief Radeinstellung Hauptbügel aus Stahlrohr mit ca. 42mm Durchmesser, Haltebügel aus Stahl mit 16 mm Durchmesser. Verzinkt nach DIN EN ISO 1461, Lackierung DB 703 bzw. nach Wahl des AG Verschraubung der Hauptbügel mit den Trapezschienen mittels Schlossschrauben aus Edelstahl auf der verdeckten Unterseite. Modulbauweise, Endlosreihenanlagen. Modell patentrechtlich geschützt, ADFC-empfohlen, ADFC-Prüf-Nr.Q0904.Verlängerte Ausführung der Hauptbügel zum unterirdischen Aufschrauben bei -250 mm
Ausrichtung: 90°
Hauptbügel: Ø = 42,4 mm Stahl Rundrohr
Radführung: Ø = 16 mm Stahl Rundeisen
ADFC empfohlene Qualität Prüfnummer: Q2105
Geprüft nach DIN 79008
Trapezschienen sind im Lieferumfang enthalten.

Radabstand: 50 cm
Einstellung: hoch/ tief
Nutzung: zweiseitig

einschl. notwendiger Streifenfundamente B=60;T=30 aus Beton Überstand jeweils 10 cm, auf - 15 cm unter OK Gel  mit einer Zusammensetzung C 20/25 DIN EN 206-1 und DIN 1045-2, nach Herstellerangaben, einschl. Erdarbeiten.

Planungsgrundlage:
Fahrradständer KAPPA Firma GRONARD Metallbau & Stadtmobiliar GmbH Bayerwaldstraße 23
81737 München
Tel: 089/6701015
info@gronard.de www.gronard.de

'........................................'
oder gleichwertig mit Nachweisen.
Bei Produktabweichung einzutragen.
Ohne Eintrag gilt das beschriebene Produkt als angeboten.
Abrechnung nach Aufmaß zzgl. Originallieferschein. Datiert und mit Angabe der Baustelle
Menge: 18,000 St

**01.11.3 Kinderfahrradständer 6 Stellplätze, pulverbeschichtet**
Kinderfahrradständer 6 Stellplätze, pulverbeschichtet
Stabile Stahlkonstruktion mit verschraubbaren, allseits gerundeten Bügeln aus Rundrohr
Ø18mm. Vorbereitet zur Reihenverbindung und Bodenbefestigung. In bis zu sechs Farben
pulverbeschichtet (das Farbenspiel variiert, Farbvorgaben nicht möglich).

Detailinformationen
Nutzung : doppelseitig
Anzahl Stellplätze : 6 Stück
Einstellwinkel : 90°
Radabstand : 350 mm
Reifenbreite : 55 mm
Radeinstellung : hoch / tief
Befestigungsart : zum Aufdübeln
Material : Stahl
Oberfläche : feuerverzinkt und pulverbeschichtet
B x T x H : 2100 x 390 x 415 mm
empfohlene Einbautiefe : +/- 0 mm
Gewicht : 22 kg
Anlieferung : zerlegt

incl. Montage und Befestigungsarbeiten

Planungsvorschlag:
Artikel 271.037, MARYLAND
Ziegler Metallbearbeitung GmbH
Gewerbepark am See 1
D- 01920 Nebelschütz
Tel. 0800-1004901 (kostenfreie Fachberatung)
ausschreibung@ziegler-metall.de
www.ziegler-metall.de

'.........'
oder gleichwertig mit Nachweisen.
Bei Produktabweichung einzutragen.
Ohne Eintrag gilt das beschriebene Produkt als angeboten. Der Nachweis der Gleichwertigkeit ist zu erbringen.
Abrechnung nach Aufmaß in der Projektion zzgl. Originallieferschein. Datiert und mit Angabe der Baustelle
Menge: 3,000 St

**01.11.4 Kinderfahrradständer 3 Stellplätze, pulverbeschichtet**
Kinderfahrradständer 3 Stellplätze, pulverbeschichtet
Stabile Stahlkonstruktion mit verschraubbaren, allseits gerundeten Bügeln aus Rundrohr
Ø18mm. Vorbereitet zur Reihenverbindung und Bodenbefestigung. In bis zu sechs Farben
pulverbeschichtet (das Farbenspiel variiert, Farbvorgaben nicht möglich).

Detailinformationen
Nutzung : doppelseitig
Anzahl Stellplätze : 3 Stück
Einstellwinkel : 90°
Radabstand : 350 mm
Reifenbreite : 55 mm
Radeinstellung : hoch / tief
Befestigungsart : zum Aufdübeln
Material : Stahl
Oberfläche : feuerverzinkt und pulverbeschichtet
B x T x H : 2100 x 390 x 415 mm
empfohlene Einbautiefe : +/- 0 mm
Gewicht : 22 kg
Anlieferung : zerlegt

incl. Montage und Befestigungsarbeiten

Planungsvorschlag:
Artikel 271.036, MARYLAND
Ziegler Metallbearbeitung GmbH
Gewerbepark am See 1
D- 01920 Nebelschütz
Tel. 0800-1004901 (kostenfreie Fachberatung)
ausschreibung@ziegler-metall.de
www.ziegler-metall.de

'.........'
oder gleichwertig mit Nachweisen.
Bei Produktabweichung einzutragen.
Ohne Eintrag gilt das beschriebene Produkt als angeboten. Der Nachweis der Gleichwertigkeit ist zu erbringen.
Abrechnung nach Aufmaß in der Projektion zzgl. Originallieferschein. Datiert und mit Angabe der Baustelle
Menge: 1,000 St

*Hinweis: FEUERWEHR*

**01.11.5 Fund. C20/25 40/75cm T 60cm BK3-5 Boden einbauen**
Einzelfundament einschl. Aushub, Fundament aus Beton
C 20/25 DIN EN 206-1, Maße L/B 40/75 cm, Tiefe 60 cm, Bodenklassen 3 bis 5 DIN 18300, überschüssigen Boden auf der Baustelle einbauen.

Für Bodenhülse  Schilder
Menge: 6,000 St

**01.11.6 Schild Feuerwehrzufahrt**
*** Bezugsbeschreibung
Schild,
"Feuerwehrzufahrt", Größe 594 mm x 210 mm,
DIN 4066, weißer Grund, rote Umrandung, schwarze
Aufschrift, Schild aus Leichtmetall, Mindestblechdicke
1,75 mm
an Metallpfosten, UK Schild 2,20 m über OKG, befestigen
einschl. Befestigungsmaterial.
Menge: 1,000 St

**01.11.7 Feuerwehrlageplanschild Größe 500 mm x 800 mm**
*** wie Position 01.11.6
Feuerwehrlageplanschild, Größe 500 mm x 800 mm,
DIN 4066, einschl. Erstellung Schilderlayout
Menge: 1,000 St

**01.11.8 Schild Vorschriftzeichen Nr 283-10**
*** wie Position 01.11.6
Vorschriftzeichen Nr 283-10,
Größe 1 nach Verkehrszeichenkatalog
Menge: 4,000 St

**01.11.9 Schild Zusatzzeichen Anfahrzone**
*** wie Position 01.11.6
Zusatzzeichen "Anfahrzone für Feuerwehr § 22 VVB",
Größe 1 nach Verkehrszeichenkatalog
Menge: 1,000 St

**01.11.10 Schild Sammelpunkt**
Schild,
"Sammelpunkt", Größe 400 mm x 400 mm,
Fluchtwegschild nach DIN EN ISO 7010 E007, Vorschrift ASR A1. 3 1997-07 aus Aluminium. Reflexfolie: RA1/A, Profilrandverstärkt grüner Grund, weisse Umrandung, Schild aus Leichtmetall, Mindestblechdicke 2 mm
an Metallpfosten L 3m, d= 6cm, UK Schild 2,20 m über OKG, befestigen, einschl. Befestigungsmaterial incl. Betonfundament oder Montage an Wand nach Wahl des AG
Menge: 4,000 St

*Hinweis: SONNENSEGEL*

**01.11.11 Sonnensegel, Material Austronet 950 Segelfläche 65 qm**
*** Pauschalposition
*** Bezugsbeschreibung
Sonnensegel, Material Austronet 950 auf Erdgeschossebene
Luft- und Wasserdurchlässig
Gewicht 230 g/m2, stabiler, langlebiger, sehr robustes HPDE Gewirke, 5 Jahre Garantie
auf die UV-Beständigkeit,
Verrottungs- und schimmelbeständig
Starke Reißfestigkeit, Recyclbar
Lichtechtheit: 8 (1= mangelhaft / 8 = sehr gut)
Größe 65 m2
Material Austronet 950, Farbe gemäß Soliday Farbmusterkartei
Terracotta, Nr. 950070
Abrechnung nach Aufmaß
liefern und montieren

Bestehende aus
System Soliday M/A
komplette Aufrollvorrichtung inkl. Welle 12,00 m Länge und
4 Masten aus Alu 3000 x 78 x 6 mm,
sämtliches Zubehör wie Lagerungen, Seile, Seilblöcke, inkl. Schrauben und Befestigungsmaterialien
Incl. Mehrpreis für Lieferung von 2 Masten in Aluminium 6000x78x 6 mm und 2 Versteifungsrohre für Aluminiummast, Material Alu, Länge bis 3000 mm

incl. Zulage für Mastverstellung ab einer Höhe von 3-5m über dem Boden
Montage mit 4 Stück Schraubhülsen SPF  114/1170/3,6
der Firma Deutsche Fundamentbaugesellschaft (DFG), Länge 90 bis117 cm, (je nach Erfordernis) Außendurchmesser Schaft 114 mm, Wandstärke 3,6 mm, Material Stahl feuerverzinkt, beidseitig nach DIN EN ISO 1461,
Gewindesteigung 40 mm, 12x3mm durchgehend geschweißt  liefern und zur Aufmahme der Masten eindrehen mit Spezial-Eindrehmaschine einbauen.
Sie benötigen dann keine Betonfundamente und können den Mast direkt in die Schraubhülse einstecken.
(s.a. www.deutsche-fundamentbau.com)

Gleitschiene auf Mast montiert, Länge 1,5 m inkl. Endkappen und Gleitschlitten. inkl. VerspannungssetMast I Mast, bei Höhenverstellung mit Gleitschiene unbedingt vorgeschrieben, da sonst bei tiefgestelltem Segel das Seil auf der Welle aufliegt und am Tuch reibt.

Segelspannungs-Winch mit Kurbel
für ein komfortables Spannen des Segels. (Übersetzung 8:1)
Sinnvoll inkl. Masthalterung
Tasche für Sonnensegel
Material Austronet 950
atmungsaktiv, schimmel- und verrottungsresistent

Seilhalter

Reinigungs- und Pflegeset, MA / M / X / XS
bestehend aus Sonnsegeltuchreiniger, Grünalgenentferner-Konzentrat, und
einem Schlüsselanhänger

Passende Schutzhülle Premium, mit Klettband und integriertem Verzurrsystem, Material Austrosail, Farbe stone
Liefern und fachgerechte Montage der gesamten Anlage mit
Erstinbetriebnahme.

Sicherheitstechnische Änderungen am Sonnensegelsystem gernäß Vorgaben des AG
- Kürzen des Umlaufseils (Höhe mind. 1,60 m über Gelände)
- Stoffbeutel zur Aufmahme des Bedienungsseils
inkl. Materiallieferung aller notwendigen Teile sowie Montage
Prallschutz für Segelmast
Säulenschutzpolster /Prallschutz
Schaumstoff per Reißverschlus
Höhe: 70 bis 150 cm
Material: PVC-Era,
mögliche Farben: rot - RAL 3001
Lieferzeit 8-12 Wochen

Planungsgrundlage:
Soliday Sonnensegel
Weisenfeld-Projekt-Nr. 2026-01-14-005
Weisenfeld Dachbegrünungen GmbH
Kornstraße 14
85304 llmmünster
Deutschland
Tel. : 084 41 87 16 75·0
Fax 0 84 41 87 16 75·29
firma@weisenfeld.info
'........................................'
oder gleichwertig mit Nachweisen.
Bei Produktabweichung einzutragen.
Ohne Eintrag gilt das beschriebene Produkt als angeboten.
Abrechnung nach Aufmaß zzgl. Originallieferschein. Datiert und mit Angabe der Baustelle
Menge: 1,000 psch

**01.11.12 Sonnensegel, Material Austronet 950 Segelfläche 43 qm**
*** Pauschalposition
*** wie Position 01.11.11
Segelfläche 45 qm
Material Austronet 950, Farbe gemäß Soliday Farbmusterkartei
Sunshine Nr. 950070

Planungsgrundlage:
Soliday Sonnensegel
Weisenfeld-Projekt-Nr. 2026-01-14-005
Weisenfeld Dachbegrünungen GmbH
Kornstraße 14
85304 llmmünster
Deutschland
Tel. : 084 41 87 16 75·0
Fax 0 84 41 87 16 75·29
firma@weisenfeld.info
'........................................'
oder gleichwertig mit Nachweisen.
Bei Produktabweichung einzutragen.
Ohne Eintrag gilt das beschriebene Produkt als angeboten.
Abrechnung nach Aufmaß zzgl. Originallieferschein. Datiert und mit Angabe der Baustelle
Menge: 1,000 psch

*Hinweis: HANDLAUF (H1) HAUPTZUGANG*

**01.11.13 Zeichnungen anfertigen Ausführungszeichnung**
STLB-Bau 2025-10 017
Vom AN sind folgende Zeichnungen anzufertigen: Ausführungszeichnungen einschl. Übersichts- und Detailzeichnungen, in Papierform und auf Datenträger, in den Datenformaten DXF und PDF.
Menge: 1,000 St

**01.11.14 Handlauf Stahl niro Durchm. DN42mm**
Handlauf, für Rampe, im Außenbereich,
Handlauf aus nichtrostendem Stahl, Werkstoff-Nr 1.4301, gebürstet und geschliffen, rund, Handlaufdurchmesser DN42 mm, mit Stützen befestigen, verschraubt, seitlich an Geländer, Befestigungsuntergrund Stahl, Ausführung gemäß Zeichnung.
Handlauf:  Rundrohr DN=42mm,
Oberfläche gebürstet,
Baustellenstöße geschweißt,
inkl. Handlaufträger mit Befestigungsplatten (23 Stück) zur Verschraubung an Geländerpfosten mit
je 2 Befestigungspunkten,Abdeckung mit Hutmuttern
inkl. Endkappen (6 Stück), halbrund,
zum Verschließen der Geländerenden.
Geländerenden 30/30 cm abgewickelt
Ausführung gemäß Zeichnung.

Alle Schrauben und Verbindungsteile
Edelstahl V4A (1.4401)
nach Statik sind in den Einheitspreis mit einzukalkulieren.

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 17,000 m

**01.11.15 Bohrung Pfosten Durchm. 10-15mm**
STLB-Bau 2025-10 017
Bohrung, in Pfosten aus Stahl, Durchmesser über 10 bis 15 mm.
Menge: 46,000 St

**01.11.16 Pfostengeländer Handlauf auf Pfosten beidseitig im Gefälle**
Pfostengeländer mit Handlauf auf Pfosten beidseitig
Geländerhöhe 850 mm über OK Gelände, für Rampe 6%, aus Stahl, geschweißt/geschraubt, Baustellenstöße geschweißt, Ausführung gemäß Zeichnung,
bestehend aus:

12 Stahlpfosten
Flachstahlprofil, warmgefertigt, nahtlos oder geschweißt, DIN EN 10210-2, 2 Stück 50x6mm
alle Kanten gefast, 2mm
Länge bis 1000mm
mit Fußplatte ca. 150x150x12mm,
für die Verschraubung auf Fundamenten
70/70/70 cm, C20/25 unbewehrt X0 auf Kiestragschicht 0/32
mit je 4 Gewindestangen M12

Handlauf der sep. Position
Rundrohrprofil- Edelstahl, Handlauf aus nichtrostendem Stahl, Werkstoff-Nr 1.4301, gebürstet und geschliffen, rund, Handlaufdurchmesser DN42
als oberer Abschluss des Geländers auf Pfosten

Untergurt mit Radabweiser der sep. Pos.
Rechteck-Hohlprofil, warmgefertigt, nahtlos oder geschweißt, DIN EN 10210-2, 60x40x2mm
alle Kanten gefast, 2mm
Befestigung zwischen den Pfosten
zur Aussteifung und Aufnahme des Radabweisers

Korrosionsschutz
Alle Stahlbauteile mit Korrosionsschutz durch Feuerverzinken gemäß DIN EN ISO 1461: 2022-12,
2K-Nassbeschichtung DB 703 matt oder
Pulverbeschichtung DB 703 Feinstruktur matt

Alle Schrauben und Verbindungsteile
Edelstahl V4A  (1.4401)
nach Statik sind in den Einheitspreis mit einzukalkulieren.

incl. Fundament, Montage- und Nebenarbeiten

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 16,000 m

**01.11.17 Pfostengeländer Handlauf auf Pfosten einseitig eben**
Pfostengeländer mit Handlauf auf Pfosten einseitig
Geländerhöhe 850 mm über OK Gelände, aus Stahl, geschweißt/geschraubt, Baustellenstöße geschweißt, Ausführung gemäß Zeichnung,
bestehend aus:

11 Stahlpfosten
Flachstahlprofil, warmgefertigt, nahtlos oder geschweißt, DIN EN 10210-2, 2 Stück 50x6mm
alle Kanten gefast, 2mm
Länge bis 1000mm
mit Fußplatte ca. 150x150x12mm,
für die Verschraubung auf Fundamenten
mit je 4 Gewindestangen M12

Handlauf der sep. Position
Rundrohrprofil- Edelstahl, Handlauf aus nichtrostendem Stahl, Werkstoff-Nr 1.4301, gebürstet und geschliffen, rund, Handlaufdurchmesser 4
als oberer Abschluss des Geländers auf Pfosten

Untergurt mit Radabweiser der sep. Pos.
Rechteck-Hohlprofil, warmgefertigt, nahtlos oder geschweißt, DIN EN 10210-2, 60x40x2mm
alle Kanten gefast, 2mm
Befestigung zwischen den Pfosten
zur Aussteifung und Aufnahme des Radabweisers

Korrosionsschutz
Alle Stahlbauteile mit Korrosionsschutz durch Feuerverzinken gemäß DIN EN ISO 1461: 2022-12,
2K-Nassbeschichtung DB 703 matt oder
Pulverbeschichtung DB 703 Feinstruktur matt

Alle Schrauben und Verbindungsteile
Edelstahl V4A  (1.4401)
nach Statik sind in den Einheitspreis mit einzukalkulieren.

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 9,000 m

**01.11.18 Radabweiser**
Radabweiser zur Montage am Geländer der Vorpositionen
Rechteck-Hohlprofil, warmgefertigt, nahtlos oder geschweißt, DIN EN 10210-2, 80x40x2mm
alle Kanten gefast, 2mm
an Pfosten verschraubt

Korrosionsschutz
Alle Stahlbauteile mit Korrosionsschutz durch Feuerverzinken gemäß DIN EN ISO 1461: 2022-12
2K-Nassbeschichtung DB 703 matt oder
Pulverbeschichtung DB 703 Feinstruktur matt

Alle Schrauben und Verbindungsteile
Edelstahl V4A (1.4401)
nach Statik sind in den Einheitspreis mit einzukalkulieren.

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 17,000 m

**01.11.19 Gewindestangen M12 Edelstahl V4A**
Gewindestangen zur Befestigung der Geländerpfosten
auf bauseitigen Betonfundamenten,
Gewindestange mit Muttern, mit Scheibe, aus nichtrostendem Stahl, Werkstoff-Nr 1.4401, M 12,
Länge bis 250 mm, einschl. Bohrung in Beton und Einkleben,
Verbundmörtel Fischer FIS VS 150
oder das nachstehende gleichwertige Erzeugnis
bzw. Verfahren nach Wahl des Bieters.

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 92,000 Stk

*Hinweis: HANDLAUF (H2) TÜR ZUM KRIECHKELLER*

**01.11.20 Pfostengeländer Handlauf auf Pfosten einseitig eben**
Pfostengeländer mit Handlauf auf Pfosten einseitig
Geländerhöhe 850 mm über OK Gelände, aus Stahl, geschweißt/geschraubt, Baustellenstöße geschweißt, Ausführung gemäß Zeichnung,
bestehend aus:

4 Stahlpfosten
Flachstahlprofil, warmgefertigt, nahtlos oder geschweißt, DIN EN 10210-2, 2 Stück 50x6mm
alle Kanten gefast, 2mm
Länge bis 1000mm
mit Fußplatte ca. 150x150x12mm,
für die Verschraubung auf Fundamenten/Blockstufen
mit je 4 Gewindestangen M12

incl. Handlauf analog der sep. Position
Rundrohrprofil- Edelstahl, Handlauf aus nichtrostendem Stahl, Werkstoff-Nr 1.4301, gebürstet und geschliffen, rund, Handlaufdurchmesser DN42
als oberer Abschluss des Geländers auf Pfosten
1 Ende angewinkelt 30/30 cm, anderes Ende stumpf

Korrosionsschutz
Alle Stahlbauteile mit Korrosionsschutz durch Feuerverzinken gemäß DIN EN ISO 1461: 2022-12,
2K-Nassbeschichtung DB 703 matt oder
Pulverbeschichtung DB 703 Feinstruktur matt

Alle Schrauben und Verbindungsteile
Edelstahl V4A  (1.4401)
nach Statik sind in den Einheitspreis mit einzukalkulieren.

incl. Fundament, Montage und Nebenarbeiten

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 4,000 m

*Hinweis: HANDLAUF (H3) RAMPE KINDERGARTEN*

**01.11.21 Pfostengeländer Handlauf auf Pfosten einseitig eben**
Pfostengeländer mit Handlauf auf Pfosten einseitig
Geländerhöhe 850 mm über OK Gelände, aus Stahl, geschweißt/geschraubt, Baustellenstöße geschweißt, Ausführung gemäß Zeichnung,
bestehend aus:

6 Stahlpfosten
Flachstahlprofil, warmgefertigt, nahtlos oder geschweißt, DIN EN 10210-2, 2 Stück 50x6mm
alle Kanten gefast, 2mm
Länge bis 1000mm
mit Fußplatte als Pfostenschuh an L-Winkel Aussenseite ca. 150x150x12mm, für die Verschraubung auf Fundamenten/Blockstufen
mit je 4 Gewindestangen M12

incl. Handlauf analog der sep. Position
Rundrohrprofil- Edelstahl, Handlauf aus nichtrostendem Stahl, Werkstoff-Nr 1.4301, gebürstet und geschliffen, rund, Handlaufdurchmesser DN42
als oberer Abschluss des Geländers auf Pfosten
Rohrprofil endet stumpf am Gebäude und Nebenanlage

Korrosionsschutz
Alle Stahlbauteile mit Korrosionsschutz durch Feuerverzinken gemäß DIN EN ISO 1461: 2022-12,
2K-Nassbeschichtung DB 703 matt oder
Pulverbeschichtung DB 703 Feinstruktur matt

Alle Schrauben und Verbindungsteile
Edelstahl V4A  (1.4401)
nach Statik sind in den Einheitspreis mit einzukalkulieren.

incl. Fundament, Montage und Nebenarbeiten

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 7,500 m

*Hinweis: HANDLAUF (H4) TREPPE DIREKTOR*

**01.11.22 Pfostengeländer Handlauf 4 auf Pfosten einseitig als Treppengeänder**
Handläufe für Treppengeländer, Höhendifferenz ca. 46 cm
aus nichtrostendem Stahl,
wie vor jedoch
inkl. Handlaufträger mit Befestigungsplatten (2 Stück) zur Verschraubung an Treppenstufen als Betonfertigteil mit je 2 Befestigungspunkten, inkl. Bohrungen in Beton,
inkl. Endkappen (2 Stück), halbrund,
zum Verschließen der Geländerenden.
Ausführung gemäß Zeichnung.

Pfostengeländer mit Handlauf auf Pfosten einseitig
Geländerhöhe 850 mm über OK Gelände, aus Stahl, geschweißt/geschraubt, Baustellenstöße geschweißt, Ausführung gemäß Zeichnung,
bestehend aus:

2 Stahlpfosten
Flachstahlprofil, warmgefertigt, nahtlos oder geschweißt, DIN EN 10210-2, 2 Stück 50x6mm
alle Kanten gefast, 2mm
Länge bis 1000mm
mit Fußplatte ca. 150x150x12mm, für die Verschraubung auf Blockstufen
mit je 4 Gewindestangen M12

incl. Handlauf analog der sep. Position
Rundrohrprofil- Edelstahl, Handlauf aus nichtrostendem Stahl, Werkstoff-Nr 1.4301, gebürstet und geschliffen, rund, Handlaufdurchmesser DN42
als oberer Abschluss des Geländers auf Pfosten
Ende jeweils angewinkelt 30/30 cm

Korrosionsschutz
Alle Stahlbauteile mit Korrosionsschutz durch Feuerverzinken gemäß DIN EN ISO 1461: 2022-12,
2K-Nassbeschichtung DB 703 matt oder
Pulverbeschichtung DB 703 Feinstruktur matt

Alle Schrauben und Verbindungsteile
Edelstahl V4A  (1.4401)
nach Statik sind in den Einheitspreis mit einzukalkulieren.

incl. Fundament, Montage und Nebenarbeiten

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 1,500 m

*Hinweis: HANDLAUF (H5) TREPPE PFLEGEZUFAHRT*

**01.11.23 Pfostengeländer Handlauf 5 auf Pfosten einseitig als Treppengeländer**
Handläufe für Treppengeländer, Höhendifferenz ca. 66 cm
aus nichtrostendem Stahl,
wie vor jedoch
inkl. Handlaufträger mit Befestigungsplatten (2 Stück) zur Verschraubung an Treppenstufen als Betonfertigteil mit je 2 Befestigungspunkten, inkl. Bohrungen in Beton,
inkl. Endkappen (2 Stück), halbrund,
zum Verschließen der Geländerenden.
Ausführung gemäß Zeichnung.

Pfostengeländer mit Handlauf auf Pfosten einseitig
Geländerhöhe 850 mm über OK Gelände, aus Stahl, geschweißt/geschraubt, Baustellenstöße geschweißt, Ausführung gemäß Zeichnung,
bestehend aus:

2 Stahlpfosten
Flachstahlprofil, warmgefertigt, nahtlos oder geschweißt, DIN EN 10210-2, 2 Stück 50x6mm
alle Kanten gefast, 2mm
Länge bis 1000mm
mit Fußplatte ca. 150x150x12mm, für die Verschraubung auf Blockstufen
mit je 4 Gewindestangen M12

incl. Handlauf analog der sep. Position
Rundrohrprofil- Edelstahl, Handlauf aus nichtrostendem Stahl, Werkstoff-Nr 1.4301, gebürstet und geschliffen, rund, Handlaufdurchmesser DN42
als oberer Abschluss des Geländers auf Pfosten
Enden jeweils abgewinkelt 30/30 cm

Korrosionsschutz
Alle Stahlbauteile mit Korrosionsschutz durch Feuerverzinken gemäß DIN EN ISO 1461: 2022-12,
2K-Nassbeschichtung DB 703 matt oder
Pulverbeschichtung DB 703 Feinstruktur matt

Alle Schrauben und Verbindungsteile
Edelstahl V4A  (1.4401)
nach Statik sind in den Einheitspreis mit einzukalkulieren.

incl. Fundament, Montage und Nebenarbeiten

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 1,500 m

#### Untertitel 01.12 Vegetationstechnik

*Hinweis: OBERBODEN RASEN*

**01.12.1 Oberboden liefern auftragen BG3b GU in Einzelflächen D 10-20cm**
STLB-Bau 2026-04 003
Oberboden, liefern, profilgerecht auftragen, Bodengruppe 3b DIN 18915 (schwach bindig, kiesig), eine Bodengruppe, Bodengruppe 1 GU DIN 18196 (Kies-Schluff-Gemisch), in Einzelflächen, 2 bis 4 Einzelflächen, Auftragsdicke über 10 bis 20 cm, Mengenermittlung nach Aufmaß an der Auftragstelle, Ausführung gemäß Zeichnung und Einzelbeschreibung.
Menge: 75,000 m3

**01.12.2 Oberboden gesiebt liefern auftragen BG2 D bis 5cm**
Oberboden, gesiebt, liefern, profilgerecht auftragen, Bodengruppe 2 DIN 18915, Auftragsdicke bis 5 cm, Mengenermittlung nach Aufmaß an der Auftragstelle.
Menge: 25,000 m3

**01.12.3 Bodenverbesserung Rasen Kompost Stoff aufbringen 10l/m2**
STLB-Bau 2026-04 003
Bodenverbesserung der Vegetationstragschicht für Rasen, Kompost, gütegesichert aufbringen, Einarbeiten wird gesondert vergütet, Menge ca. 10 l/m2, Abrechnung nach Aufmaß auf dem Fahrzeug.
Menge: 7,000 m3

**01.12.4 Grunddüngung Rasenfläche mineral.NPK-Dünger aufbringen 80g/m2**
STLB-Bau 2012-04 003
Grunddüngen der Rasenfläche, mineralischen NPK-Dünger aufbringen, Menge ca. 80 g/m2, Nährstoffgehalt 16:8:16 + Spurenelemente.
Menge: 40,000 kg

**01.12.5 Vegetationstragschicht lockern Bodenverbess.-/Düngem. einarbeiten T 10cm BG2**
STLB-Bau 2012-04 003
Vegetationstragschicht lockern, Bodenverbesserungs- bzw. Düngemittel einarbeiten, Lockerungstiefe 10 cm, Bodengruppe 2 DIN 18915.
Menge: 500,000 m2

**01.12.6 Feinplanum Rasenfläche BG3b GU**
STLB-Bau 2026-04 003
Feinplanum für Rasenfläche, zulässige Abweichung von der Ebenheit bei 4 m 7 cm/bei 2 m 5 cm (Kategorie 2) DIN 18917, Anschlüsse an Kanten, Wege- und Platzbeläge oberflächengleich, Steine von mehr als 5 cm Durchmesser und schwer verrottbare Pflanzenteile ablesen, anfallende Stoffe zur Abfuhr auf Haufen setzen, Bodengruppe 3b DIN 18915 (schwach bindig, kiesig), eine Bodengruppe, Bodengruppe 1 GU DIN 18196 (Kies-Schluff-Gemisch), Anteil der nichtgeneigten Fläche 90 %, Neigung der Restfläche 1:1,5 bis 1:1.
Menge: 500,000 m2

*Hinweis: OBERBODEN PFLANZFLÄCHE*

**01.12.7 Oberboden liefern auftragen BG3b GU D 30-40cm**
STLB-Bau 2026-04 003
Oberboden, liefern, profilgerecht auftragen, Bodengruppe 3b DIN 18915 (schwach bindig, kiesig), eine Bodengruppe, Bodengruppe 1 GU DIN 18196 (Kies-Schluff-Gemisch), Auftragsdicke über 30 bis 40 cm, Mengenermittlung nach Aufmaß an der Auftragstelle.
Menge: 245,000 m3

**01.12.8 Bodenverbesserung Pflanzung Kompost Stoff aufbringen einarbeiten fräsen 10l/m2 T 20cm**
STLB-Bau 2026-04 003
Bodenverbesserung der Vegetationstragschicht für Pflanzung, Kompost, gütegesichert aufbringen und einarbeiten, durch Fräsen, Menge ca. 10 l/m2, Arbeitstiefe 20 cm, Bodengruppe 3b DIN 18915 (schwach bindig, kiesig), Abrechnung nach Aufmaß auf dem Fahrzeug.
Menge: 7,000 m3

**01.12.9 Feinplanum Pflanzfläche Abweichung 5cm BG2**
STLB-Bau 2012-10 003
Feinplanum für Pflanzfläche, zulässige Abweichung von der Ebenheit 5 cm, Anschlüsse an Kanten, Wege- und Platzbeläge oberflächengleich, Steine von mehr als 5 cm Durchmesser und schwer verrottbare Pflanzenteile ablesen, anfallende Stoffe zur Abfuhr auf Haufen setzen, Bodengruppe 2 DIN 18915.
Menge: 700,000 m2

**01.12.10 Vegetationsschicht lockern in Handarbeit**
Wurzelschonende Bodenbearbeitung im Wurzelbereich von Bestandsbäumen gemäß ZTV-Baumpflege
Im Traufbereich des vorhandenen Baumbestand
nur unmittelbar an der Bodenoberfläche;
Die Arbeiten sind unter größter Schonung des Wurzelwerks auszuführen und nur mit Einsatz von
kleineren Werkzeugen wie Dreizahn, Rechen, Kralle o.ä., nicht mit Hacke oder Spaten.
Menge: 150,000 m²

*Hinweis: PFLANZGRUBE BÄUME SOLITÄR*

**01.12.11 Pflanzgrube (Solitär)**
herstellen und mit Oberboden verfüllen, Bodengruppe 2 -
5, DIN 18915, einschließlich Einarbeiten von Dünger und
Bodenverbesserungsmitteln.
Lockern der Sohle: 10 cm tief.
Pflanzgrube für Solitärstrauch.
Grubenbreite: 60/60 cm
Grubentiefe: 60 cm
Menge: 76,000 Stk

**01.12.12 Pflanzgrube 12m3 lösen lagern BG3b**
STLB-Bau 2026-04 003
Boden für Pflanzgrube, 12 m3, lösen, seitlich lagern, Sohle 10 cm tief lockern, Bodengruppe 3b DIN 18915 (schwach bindig, kiesig).
Menge: 28,000 St

**01.12.13 Pflanzgrube 24m3 lösen lagern BG3b**
STLB-Bau 2026-04 003
Boden für Pflanzgrube, 24 m3, lösen, seitlich lagern, Sohle 10 cm tief lockern, Bodengruppe 3b DIN 18915 (schwach bindig, kiesig).
Menge: 5,000 St

**01.12.14 Pflanzgrube verfüllen VTS Grube Typ 1 1,5 m D bis 2,5m**
Pflanzgrube verfüllen, , incl. Lieferung des gemischten Substrat der vorh. Pos.  Vegetationstragschicht/Substrat
gemäß FLL-Empfehlungen für Baumpflanzungen - Teil 2:und
ZTV-Vegtra-Mü 2018, Sieblinienband A
Standortvorbereitungen für Neupflanzungen; Pflanzgruben
und Wurzelraumerweiterung, Bauweisen und Substrate -
Ausgabe 2010 - Tabelle 1,
Pflanzgrubenbauweise 1 (nicht überbaubar),
Pflanzgrube 1,5/1,5 m,- 2,5/2,5 m
Schichtdicke bis 2,5 m.

Planungsgrundlage:
Süderde GmbH
Lochhausener Straße 67
81249 München
089/8120001
Email: sued@suederde.de

'........................................'
oder gleichwertig mit Nachweisen.
Bei Produktabweichung einzutragen.
Ohne Eintrag gilt das beschriebene Produkt als angeboten.
Abrechnung nach Aufmaß zzgl. Originallieferschein. Datiert und mit Angabe der Baustelle
Menge: 336,000 m3

**01.12.15 Pflanzgrube verfüllen VTS Typ 2 bis 2,5m**
Pflanzgrube verfüllen, incl. Lieferung des gemischten Substrat der vorh. Pos. Grube m, Tiefe 1,50 bis 2,5 m,
Vegetationstragschicht/Substrat gemäß FLL-Empfehlungen und ZTV-Vegtra-Mü 2018, Sieblinienband B
für Baumpflanzungen - Teil 2: Standortvorbereitungen
für Neupflanzungen; Pflanzgruben und
Wurzelraumerweiterung, Bauweisen und Substrate -
Ausgabe 2010 - Tabelle 2,
Pflanzgrubenbauweise 2 (überbaubar)
Verformungsmodul EV2 min. 45 MN/m2, max. 60 MN/m2)
Der Einbau hat entsprechend dem Kapitel "Ausführung"
ZTV-Vegtra Mü (aktuelle Fassung) zu erfolgen.
Die Leistungen sind zu dokumentieren; die Nachweise sind
unaufgefordert dem AG zu übergeben.
Einbaubereich Geh- und Radwege

Planungsgrundlage:
Süderde GmbH
Lochhausener Straße 67
81249 München
089/8120001
Email: sued@suederde.de

'........................................'
oder gleichwertig mit Nachweisen.
Bei Produktabweichung einzutragen.
Ohne Eintrag gilt das beschriebene Produkt als angeboten.
Abrechnung nach Aufmaß zzgl. Originallieferschein. Datiert und mit Angabe der Baustelle
Menge: 70,000 m3

*Hinweis: PFLANZGRUBE HECKE*

**01.12.16 Pflanzgraben Hecke B 50cm T 40cm lösen lagern BG4**
Pflanzgraben ausheben, Breite 50 cm, Tiefe 40 cm,
Aushub seitlich lagern, Sohle 10 cm tief lockern,
Bodengruppe 4 DIN 18915 (schwach bindig).
Menge: 20,000 m

#### Untertitel 01.13 Rasen- und Pflanzarbeiten

##### Abschnitt 01.13.01 Rasenarbeiten

**01.13.01.1 Rasen gebietseigen Trocken-Ansaat SB RSM Regio RSM7.1.1 UG17 10g/m2**
STLB-Bau 2026-04 003
Rasen ansäen mit gebietseigenem Saatgut als Trocken-Ansaat DIN 18918, Saatverfahren SB (Saatgut mit Bodenverbesserungsstoffen) DIN 18918, Regiosaatgutmischung, RSM Regio 7.1.1 Landschaftsrasen - Standard ohne Kräuter, Ursprungsgebiet UG 17 Südliches Alpenvorland, Aussaatmenge 10 g/m2, Nachweis der Stoffe durch Vorlage von Lieferscheinen bzw. Wiegekarten.
Menge: 500,000 m2

##### Abschnitt 01.13.02 Pflanzarbeiten

**01.13.02.1 Pflanzfl.lockern Handarbeit 5cm tief kreilen**
Pflanzfläche lockern
nach der Pflanzung,
Staudenflächen
in Handarbeit, durch kreilen,
Steine und Fremdkörper, Unkraut und
schwer verrottbare Pflanzenteile sind abzulesen,
Durchmesser der Steine und Fremdkörper ab 3 cm,
Dauerunkräuter sind auszugraben
Anfallendes Material wiederwerwerten einschl.
Verwertungsgebühr,
Tiefe der Lockerung 5 cm.
Menge: 550,000 m²

**01.13.02.2 Pflanzfläche mulchen**
als Schutz vor Verunkrauten und Austrocknen nach DIN 18916. Mulchdicke: 3 cm
Material: Rindendekor, fein
Abrechnung in der Abwicklung
Menge: 0,000 m²

**01.13.02.3 Unterflurverankerung verrotbar**
Hochstämme der nachfolgenden Pos.mit Unterflurverankerung (für Bäume bis 25 cm Stammumfang) nach Herstellervorschrift unterirdisch verankern. Zur Anwendung kommen 3 unbehandelte Stahlanker (Zugkraft: je 335 kg) mit 50 mm breiten, geschlossenen Gurtschlaufen (1,1 m) und einem Spanngurt (2,5 m) aus zertifiziertem Biopolymer mit Ratschenunterteil. Der Nachweis einer min. 3-jährigen Haltbarkeit (DIN EN 12225), der biologischen Abbaubarkeit (DIN EN 13432) und Einhaltung der DIN 18916 muss erbracht werden.
Der Spannhebel wird separat geliefert und ist nach dem Festzurren zur Reduzierung der Aufbauhöhe vom Ratschenkörper zu entfernen. Zur Schonung der Ballenoberfläche wird eine langsam verrottbare Kokosfaserscheibe (60 cm) untergelegt.

Befestigung auf Baustahlmatte Q335 unter dem Ballen.
Planungsvorschlag:
TREELOCK® 25
GEFA Produkte® Fabritz GmbH
Elbestraße 12
47800 Krefeld
Fon: +49(0)2151 / 49 47 49
Fax: +49(0)2151 / 49 47 50
eMail: info@gefafabritz.de
www.gefafabritz.de

'........................................'
oder gleichwertig mit Nachweisen.
Bei Produktabweichung einzutragen.
Ohne Eintrag gilt das beschriebene Produkt als angeboten.
Abrechnung nach Aufmaß zzgl. Originallieferschein. Datiert und mit Angabe der Baustelle
Menge: 9,000 Stk

**01.13.02.4 GEFA Unterflurverankerung TREELOCK® 25**
GEFA Unterflurverankerung TREELOCK® 25
..... Stk. Hochstämme der Pos. ..... mit TREELOCK® 25 (bis 25 cm StU) nach Herstellervorschrift als Ballenverankerung unterirdisch sichern. Zur Anwendung kommen 3 unbehandelte Stahlanker mit 50 mm breiten, geschlossenen Gurtschlaufen (0,7m) und einem Spanngurt (2,5m) aus Polyestergewebe mit Ratschenunterteil. Der Spannhebel ist nach dem Festzurren zur Reduzierung der Aufbauhöhe vom Ratschenunterteil zu entfernen. Zur Schonung der Ballenoberfläche wird eine langsam verrottbare Kokosfaserscheibe (Ø 60 cm) untergelegt.

Liefernachweis:

GEFA Produkte® Fabritz GmbH
Elbestraße 12
47800 Krefeld

Fon: +49(0)2151 / 49 47 49
Fax: +49(0)2151 / 49 47 50
eMail: info@gefafabritz.de
www.gefafabritz.de

'........................................'
oder gleichwertig mit Nachweisen.
Bei Produktabweichung einzutragen.
Ohne Eintrag gilt das beschriebene Produkt als angeboten.
Abrechnung nach Aufmaß zzgl. Originallieferschein. Datiert und mit Angabe der Baustelle
Menge: 0,000 Stk

**01.13.02.5 Pflanzenverankerung Pfahl-Dreibock Rahmen Halbrundhölzer L 250cm Gewebegurtband 50mm**
Pflanzenverankerung mit Pfahl-Dreibock mit Rahmen aus Halbrundhölzern, Pfahl, weißgeschält, Pfahllänge 250 cm, Zopfdicke 8/10 cm, Bindegurt aus Gewebegurtband, Breite 50 mm. Anbindung auf ca . 1 m
Menge: 9,000 St

**01.13.02.6 Pflanzenverankerung Baum**
nach DIN 18916 mit geschältem Baumpfahl, senkrecht, zwei Pfähle pro Baum, liefern und ausführen. Pfähle und Befestigungsmaterial müssen 2 Jahre haltbar sein. Abrechnung pro Baum.
Menge: 3,000 Stk

**01.13.02.7 Stammschutzfarbe weiss**
Rindenschutz incl. Voranstrich herstellen Schutz der Rinde an Stamm und Hauptästen von Hochstämmen und Solitären gegen Verdunstung und Sonneneinstrahlung unmmittelbar vor oder nach der Pflanzung herstellen.
Stammumfang über 20 cm bis 25 cm.
Arbeitshöhe bis ca. 3 m.
1. Stamm mittels Schleifvlies oder Spezialbürste verletzungsfrei reinigen
2. Voranstrich LX 60 (Artikel-Nr. 04.091.01) oder gleichwertig "satt" streichen und antrocknen lassen (griffest)
3. Rindenschutz durch deckenden Anstrich mehrjährig (>= 5 Jahre) haftender Stammschutzfarbe (weiß) wie ARBO-FLEX oder gleichwertig vom Stammfuß bis in die Hauptäste anlegen.
Hinweis: ARBO-FLEX ab + 10°C auftragen (nicht auf gefrorenes oder nasses Holz streichen)
Bei ungeeigneter Witterung ist ein zeitweiliger Schutz z.B. mit Schilfmatten anzubringen.
Planungshinweis:
GEFA Produkte® Fabritz GmbH
Elbestraße 12
47800 Krefeld
Fon: +49(0)2151 / 49 47 49
Fax: +49(0)2151 / 49 47 50
eMail: info@gefafabritz.de
www.gefafabritz.de

'........................................'
oder gleichwertig mit Nachweisen.
Bei Produktabweichung einzutragen.
Ohne Eintrag gilt das beschriebene Produkt als angeboten.
Abrechnung nach Aufmaß zzgl. Originallieferschein. Datiert und mit Angabe der Baustelle
Menge: 18,000 Stk

**01.13.02.8 Verdunstungs-/Stammschutz Stamm Schilfrohrmatten Durchm. 20 -25 cm H bis 2,5m**
Verdunstungs- und Stammschutz am Stamm
mit Schilfrohrmatten, einlagig, vierfach befestigt,
Stammdurchmesser über 20 bis 25 cm,
Stammhöhe bis 2,5 m.
Menge: 15,000 St

*Hinweis: Standardbeschreibung*
Allgemeine Regelung für die Pflanzenlieferung.
Gehölze müssen den Gütebestimmungen für Baumschulpflanzen der FLL entsprechen.
Für die Ausführung der Pflanzarbeiten gelten die FLL-Empfehlungen für Baumpflanzungen - Teil1: Planung, Pflanzarbeit, Pflege.

Unkräuter und unerwünschter Aufwuchs in den Pflanzballen sind vor der Pflanzung zu entfernen.

Pflanzen liefern und pflanzen gemäß
freigegebener Pflanzenliste!

##### Abschnitt 01.13.03 Bäume

**01.13.03.1 Acer rubrum H 3xv mDb StU. 20-25cm liefern einpflanzen**
STLB-Bau 2025-10 004
Acer rubrum (Rot-Ahorn) H 3xv mDb, StU. 20 bis 25 cm, liefern und einpflanzen.
Menge: 5,000 St

**01.13.03.2 Acer campestre H 3xv mDb StU. 20-25cm liefern einpflanzen**
STLB-Bau 2025-10 004
Acer campestre (Feld-Ahorn) H 3xv mDb, StU. 20 bis 25 cm, Substrateigenschaft gemäß FLL-Empfehlungen für Baumpflanzungen - Teil 2, liefern und einpflanzen Pflanzgrubenbauweise 1 (nicht überbaubar).
Menge: 1,000 St

**01.13.03.3 Acer platanoides Royal Red H 3xv mDb StU. 20-25cm liefern einpflanzen**
STLB-Bau 2025-10 004
Acer platanoides "Royal Red" (Oregon-Blut-Ahorn) H 3xv mDb, StU. 20 bis 25 cm, Substrateigenschaft gemäß FLL-Empfehlungen für Baumpflanzungen - Teil 2, liefern und einpflanzen.
Menge: 2,000 St

**01.13.03.4 Carpinus betulus Fastigiata H 3xv mDb StU. 20-25cm liefern einpflanzen**
STLB-Bau 2025-10 004
Carpinus betulus "Fastigiata" (Pyramiden-Hainbuche) H 3xv mDb, StU. 20 bis 25 cm, Substrateigenschaft gemäß FLL-Empfehlungen für Baumpflanzungen - Teil 2, liefern und einpflanzen.
Menge: 3,000 St

**01.13.03.5 Castanea sativa H 4xv mDb StU. 20-25cm liefern einpflanzen**
STLB-Bau 2025-10 004
Castanea sativa (Ess-Kastanie) H 4xv mDb, StU. 20 bis 25 cm, liefern und einpflanzen.
Menge: 1,000 St

**01.13.03.6 Ginkgo biloba Sol 4xv mDb StU. 20-25cm liefern einpflanzen**
STLB-Bau 2025-10 004
Ginkgo biloba (Fächerblattbaum) Sol 4xv mDb, StU. 20 bis 25 cm, liefern und einpflanzen.
Menge: 3,000 St

**01.13.03.7 Ginkgo biloba ‘Princeton Sentry‘ Sol 4xv mDb StU. 20-25cm liefern einpflanzen**
Ginkgo biloba ‘Princeton Sentry‘ (Fächerblattbaum) Sol 4xv mDb, StU. 20 bis 25 cm, liefern und einpflanzen.
männlich veredelt
Menge: 2,000 St

**01.13.03.8 Liquidambar styraciflua H 3xv mDb StU. 20-25cm liefern einpflanzen**
STLB-Bau 2025-10 004
Liquidambar styraciflua (Amerikanischer Amberbaum) H 3xv mDb, StU. 20 bis 25 cm, Substrateigenschaft gemäß FLL-Empfehlungen für Baumpflanzungen - Teil 2, liefern und einpflanzen.
Menge: 1,000 St

**01.13.03.9 Liriodendron tulipifera Sol 3xv mDb StU. 20-25cm liefern einpflanzen**
STLB-Bau 2025-10 004
Liriodendron tulipifera (Amerikanischer Tulpenbaum) Sol 3xv mDb, StU. 20 bis 25 cm, Substrateigenschaft gemäß FLL-Empfehlungen für Baumpflanzungen - Teil 2, liefern und einpflanzen.
Menge: 2,000 St

**01.13.03.10 Apfel Jonagold Sol 3xv mDb StU. 20-25cm liefern einpflanzen**
STLB-Bau 2025-10 004
Apfel "Jonagold" Sol 3xv mDb, StU. 20 bis 25 cm, Substrateigenschaft gemäß FLL-Empfehlungen für Baumpflanzungen - Teil 2, liefern und einpflanzen.
Menge: 2,000 St

**01.13.03.11 Apfel Baya Marisa H 3xv mDb StU. 14-16cm liefern einpflanzen**
Apfel "Baya Marisa" H 3xv mDb, StU. 14 bis 16 cm, Substrateigenschaft gemäß FLL-Empfehlungen für Baumpflanzungen - Teil 2, liefern und einpflanzen.
Menge: 2,000 St

**01.13.03.12 Süßkirsche Regina Sol 3xv mDb StU. 14-16cm liefern einpflanzen**
STLB-Bau 2025-10 004
Süßkirsche "Regina" Sol 3xv mDb, StU. 14 bis 16 cm, Substrateigenschaft gemäß FLL-Empfehlungen für Baumpflanzungen - Teil 2, liefern und einpflanzen.
Menge: 1,000 St

**01.13.03.13 Platanus x acerifolia H 3xv mDb StU. 20-25cm liefern einpflanzen**
STLB-Bau 2025-10 004
Platanus x acerifolia (Platane) H 3xv mDb, StU. 20 bis 25 cm, Substrateigenschaft gemäß FLL-Empfehlungen für Baumpflanzungen - Teil 2, liefern und einpflanzen.
Menge: 1,000 St

**01.13.03.14 Quercus rubra H 3xv mDb StU. 20-25cm liefern einpflanzen**
STLB-Bau 2025-10 004
Quercus rubra (Rot-Eiche) H 3xv mDb, StU. 20 bis 25 cm, liefern und einpflanzen.
Menge: 1,000 St

##### Abschnitt 01.13.04 Sträucher

**01.13.04.1 Amelanchier lamarckii Sol 3xv mDb liefern einpflanzen**
STLB-Bau 2025-10 004
Amelanchier lamarckii (Kupfer-Felsenbirne) Sol 3xv mDb, liefern und einpflanzen.
Menge: 2,000 St

**01.13.04.2 Buddleja davidii Pink Delight Sol 3xv C h 100-125cm liefern einpflanzen**
STLB-Bau 2025-10 004
Buddleja davidii "Pink Delight" (Sommerflieder "Pink Delight") Sol 3xv C, h 100 bis 125 cm, liefern und einpflanzen.
Menge: 2,000 St

**01.13.04.3 Buddleja davidii Nanho Purple Sol 3xv C h 100-125cm liefern einpflanzen**
STLB-Bau 2025-10 004
Buddleja davidii "Nanho Purple" (Sommerflieder "Nanho Purple") Sol 3xv C, h 100 bis 125 cm, liefern und einpflanzen.
Menge: 2,000 St

**01.13.04.4 Buddleja ´Black Knight´ Sol C 7,5 125-150 liefern einpflanzen**
Buddleja ´Black Night´ (Sommerflieder ´Black Knight´) Sol C 7,5 125 - 150 liefern und einpflanzen.
Menge: 5,000 St

**01.13.04.5 Buddleja ´Royal Red´ Sol C 7,5 125-150 liefern einpflanzen**
Buddleja ´Royal Red´ (Sommerflieder ´Royal Red´) Sol C 7,5 125 - 150 liefern und einpflanzen.
Menge: 5,000 St

**01.13.04.6 Cornus mas Sol 3xv mB 150-175 liefern einpflanzen**
Cornus mas (Kornelkirsche) Sol 3xv mB
150 - 175 liefern und einpflanzen.
Menge: 3,000 St

**01.13.04.7 Corylus avellana Sol 3xv mB h 150-200cm liefern einpflanzen**
STLB-Bau 2025-10 004
Corylus avellana (Gewöhnliche Hasel) Sol 3xv mB, h 150 bis 200 cm, liefern und einpflanzen.
Menge: 2,000 St

**01.13.04.8 Deutzia x hybrida Mont Rose Sol 3xv mB h 100-125cm liefern einpflanzen**
STLB-Bau 2025-10 004
Deutzia x hybrida "Mont Rose" (Rosen-Deutzie) Sol 3xv mB, h 100 bis 125 cm, liefern und einpflanzen.
Menge: 3,000 St

**01.13.04.9 Fargesia murielae Fresena C 5 h 80-100cm liefern einpflanzen**
Fargesia murielae "Fresena" (Muriels Fresena) C 5, h 80 bis 100 cm, liefern und einpflanzen.
Menge: 3,000 St

**01.13.04.10 Forsythia x intermedia Lynwood Sol 3xv mB h 100-125cm liefern einpflanzen**
STLB-Bau 2026-04 004
Forsythia x intermedia "Lynwood" (Garten-Forsythie "Lynwood") Sol 3xv mB, h 100 bis 125 cm, liefern und einpflanzen.
Menge: 3,000 St

**01.13.04.11 Forsythia ´Goldzauber´ Sol 3xv mB 100 - 125 liefern und einpflanzen**
Forsythia ´Goldzauber´ (Goldglöckchen ´Goldzauber´)
Sol 3xv mB 100 - 125 liefern und einpflanzen.
Menge: 5,000 Stk

**01.13.04.12 Hibiscus 'Red Heart' Sol 3xv mB 125-150 liefern einpflanzen**
Hibiscus ´Red Heart´ (Garteneibisch ´Red Heart´)
Sol 3xv mB 125 - 150 liefern und einpflanzen.
Menge: 2,000 St

**01.13.04.13 Kerria japonica ´Pleniflora´ Sol 3xv mB 100-125 liefern einpflanzen**
Kerria japonica ´Pleniflora´
(Gefüllter Ranunkelstrauch)
Sol 3xv mB 100 - 125 liefern und einpflanzen.
Menge: 10,000 Stk

**01.13.04.14 Philadelphus Schneesturm Sol 3xv mB h 100-125cm liefern einpflanzen**
STLB-Bau 2025-10 004
Philadelphus "Schneesturm" (Gefüllter Gartenjasmin "Schneesturm") Sol 3xv mB, h 100 bis 125 cm, liefern und einpflanzen.
Menge: 3,000 St

**01.13.04.15 Syringa vulgaris Andenken an L. Späth Sol 3xv mDb h 150-175cm liefern einpflanzen**
STLB-Bau 2025-10 004
Syringa vulgaris "Andenken an Ludwig Späth" (Gewöhnlicher Flieder "Andenken an Ludwig Späth") Sol 3xv mDb, h 150 bis 175 cm, liefern und einpflanzen.
Menge: 3,000 St

**01.13.04.16 Syringa josikaea Sol 3xv mB 100-125 liefern einpflanzen**
Syringa josikaea (Ungarischer Flieder)
Sol 3xv mB 100 - 125 liefern und einpflanzen.
Menge: 6,000 St

**01.13.04.17 Weigela Eva Rathke Sol 3xv mB h 100-125cm liefern einpflanzen**
STLB-Bau 2025-10 004
Weigela "Eva Rathke" (Weigelie "Eva Rathke") Sol 3xv mB, h 100 bis 125 cm, liefern und einpflanzen.
Menge: 3,000 St

##### Abschnitt 01.13.05 Obststräucher

**01.13.05.2 Brombeere Thornless Evergreen C liefern einpflanzen**
STLB-Bau 2025-10 004
Brombeere "Thornless Evergreen", C, liefern und einpflanzen.
Menge: 6,000 St

**01.13.05.3 Rote Johannisbeere Heros vStr 8 Tr. oB liefern einpflanzen**
STLB-Bau 2025-10 004
Rote Johannisbeere "Heros" vStr 8 Tr. oB, liefern und einpflanzen.
Menge: 6,000 St

**01.13.05.4 Schw. Johannisb. Silvergieters Schwarze vStr 8 Tr. oB liefern einpflanzen**
STLB-Bau 2025-10 004
Schwarze Johannisbeere "Silvergieters Schwarze" vStr 8 Tr. oB, liefern und einpflanzen.
Menge: 6,000 St

**01.13.05.5 Weiße Johannisbeere Weiße Versailler vStr 8 Tr. oB liefern einpflanzen**
STLB-Bau 2025-10 004
Weiße Johannisbeere "Weiße Versailler" vStr 8 Tr. oB, liefern und einpflanzen.
Menge: 6,000 St

##### Abschnitt 01.13.06 Decksträucher

**01.13.06.1 Hydrangea arborescens ´Annabelle´ C 5 60-100 liefern einpflanzen**
Hydrangea arborescens ´Annabelle´
(Ballhortensie Annabelle)
C 5 60 - 100 liefern und einpflanzen.
Menge: 10,000 St

**01.13.06.2 Potentilla Goldteppich C 2 h 30-40cm liefern einpflanzen**
STLB-Bau 2025-10 004
Potentilla "Goldteppich" (Fingerstrauch "Goldteppich") C 2, h 30 bis 40 cm, liefern und einpflanzen.
Menge: 50,000 St

**01.13.06.3 Potentilla Royal Flush C 2 h 30-40cm liefern einpflanzen**
Potentilla "Royal Flush" (Fingerstrauch "Royal Flush") C 2, h 30 bis 40 cm, liefern und einpflanzen.
Menge: 100,000 St

**01.13.06.4 Spiraea japonica Little Princess 2xv C h 30-40cm liefern einpflanzen**
STLB-Bau 2025-10 004
Spiraea japonica "Little Princess" (Japanischer Spierstrauch "Little Princess") 2xv C, h 30 bis 40 cm, liefern und einpflanzen.
Menge: 100,000 St

**01.13.06.5 Spiraea bumalda 'Anthony Waterer' vStr 5 Tr. 40-60 liefern einpflanzen**
Spiraea bumalda ´Anthony Waterer´
(Sommer-Spieren  ´Anthony Waterer´)
vStr 5 Tr. 40-60 liefern und einpflanzen.
Menge: 50,000 St

##### Abschnitt 01.13.07 Stauden, Gräser, Farne, Bodendecker

**01.13.07.1 Alchemilla mollis P 0,5 liefern einpflanzen**
Alchemilla mollis (Großblättriger Frauenmantel)
P 0,5 liefern und einpflanzen.
Menge: 50,000 St

**01.13.07.2 Aster divaricatus P 0,5 liefern einpflanzen**
Aster divaricatus (Gebüsch-Aster)
P 0,5 liefern und einpflanzen.
Menge: 40,000 St

**01.13.07.3 Aubrieta Hybr.'Blaumeise' P 0,5 liefern einpflanzen**
Aubrieta ´Blaumeise´ (Blaukissen ´Blaumeise´)
P 0,5 liefern und einpflanzen.
Menge: 60,000 St

**01.13.07.4 Geranium x magnificum 'Rosemoor' P 0,5 liefern einpflanzen**
Geranium x magnificum ´Rosemoor´
(Pracht-Storchschnabel ´Rosemoor´)
P 0,5 liefern und einpflanzen.
Menge: 70,000 St

**01.13.07.5 Geranium macrorrhizum "Bevan" P 0,5 liefern einpflanzen**
Geranium macrorrhizum "Bevan" (Balkan-Storchschnabel) P 0,5, liefern und einpflanzen.
Menge: 500,000 St

**01.13.07.6 Hemerocallis Hybr.'Crimson Pirate' P 0,75 liefern einpflanzen**
Hemerocallis Hybr.´Crimson Pirate´ (Garten-Taglilie)
P 0,75 liefern und einpflanzen.
Menge: 15,000 St

**01.13.07.7 Nepeta x faassenii P 0,5 liefern einpflanzen**
Nepeta x faassenii (Katzen-Minze)
P 0,5 liefern und einpflanzen.
Menge: 50,000 St

**01.13.07.8 Pennisetum alopecuroides 'Hameln' P 0,5 liefern einpflanzen**
Pennisetum alopecuroides ´Hameln´
(Niedriges Lampenputzergras)
P 0,5 liefern und einpflanzen.
Menge: 15,000 St

**01.13.07.9 Salvia nemorosa 'Blauhügel' P 0,5 liefern einpflanzen**
Salvia nemorosa ´Blauhügel´  (Sommer-Garten-Salbei)
P 0,5 liefern und einpflanzen.
Menge: 45,000 St

**01.13.07.10 Heuchera tiarelloides P 0,5 liefern einpflanzen**
Heucherella tiarelloides (Kissen Purpurglöckchen) P 0,5, liefern und einpflanzen.
Menge: 300,000 St

*Hinweis: BLUMENZWIEBELN*
BLUMENZWIEBELN
gemäß dem beiliegenden Plan in den angegebenen Mengen und Qualitäten gem. DIN 18 916
liefern, pflanzen und wässern.

**01.13.07.11 Allium christophii Zwiebel/Knolle liefern einpflanzen**
Allium christophii (Sternkugel-Lauch)
Zwiebel/Knolle liefern und einpflanzen.
Menge: 60,000 St

**01.13.07.12 Muscari Zwiebel/Knolle liefern einpflanzen**
Muscari botryoides (Traubenhyazinthe)
Zwiebel/Knolle liefern und einpflanzen.
Menge: 100,000 St

#### Untertitel 01.14 Fertigstellungspflege

*Hinweis: Standardbesch Pflegearbeiten Fertigstellungspflege*
STLB-Bau 2026-04 003
Für die Ausführung der Pflegearbeiten als Fertigstellungspflege gilt DIN 18918. Die erforderlichen Teilleistungen sind ohne besondere Anordnung rechtzeitig auszuführen, die Ausführung jeder Teilleistung ist dem AG anzuzeigen, die vorgesehenen Pflegeleistungen sind durchschnittliche Regelannahmen, der Preis der Einzelleistung errechnet sich aus dem Einheitspreis geteilt durch die Anzahl der Arbeitsgänge, Mehr- bzw. Minderleistungen werden zusätzlich zu dem vereinbarten Einheitspreis vergütet oder in Abzug gebracht.

*Hinweis: Wässerungsarbeiten*
Wässerungsarbeiten
Wasser kann den Zapfstellen kostenfrei
entnommen werden,

*Hinweis: BAUM*

**01.14.1 Großgehölz wässern Zapfstelle Schlauch**
Wässern der Großgehölze,
Wasser kann den Zapfstellen kostenfrei
entnommen werden,
Mindestwassermenge je Arbeitsgang/St
150 l,
8 Arbeitsgänge,
Abrechnung nach bewässerten Gehölzen.
Die in der Position angegebene Menge ist die Gesamtmenge der zu bearbeitenden Bäume, multipliziert
mit der Anzahl der Arbeitsgänge
(d.h. Stückzahl x Anzahl AG).
27 St x 8 AG
Menge: 216,000 St

**01.14.2 Unerwünschten Aufwuchs abtrennen Baumscheibe bis 2,5m2 T 2cm Abfall Laub entfernen 3Arbeitsgänge**
Unerwünschten Aufwuchs in Pflanzflächen abtrennen, ohne flächige Bodenlockerung, auf Baumscheiben, Einzelgröße bis 2,5 m2, Bearbeitungstiefe 2 cm, Abfall und Laub von der Fläche entfernen, abgetrennte Teile des unerwünschten Aufwuchses sammeln, auf LKW des AN laden, transportieren zur Entsorgungsstelle, die Entsorgungsgebühren werden vom AN übernommen,
Stoffe sind nicht gefährlich, nicht schadstoffbelastet, Zuordnung Z 0 (uneingeschränkter Einbau),
Abfallschlüssel nach AVV (Abfallverzeichnis-Verordnung) 200201 biologisch abbaubare Abfälle,
3 Arbeitsgänge, der Preis der Einzelleistung errechnet sich aus dem Einheitspreis geteilt durch die Anzahl der Arbeitsgänge.
Menge: 5,000 St

**01.14.3 Pflegen der Baumscheiben 4 AG**
Pflegen, Anzahl der Arbeitsgänge "4",
der Baumscheiben, Heckengräben
Wildkraut und Grasbewuchs jäten, Unrat entfernen,
tiefwurzelnde Arten sind mit entsprechenden Werkzeugen
wurzeltief zu entfernen,
Stammausschläge entfernen und dürre Triebe
nachschneiden,
Verankerungen und Gießmulden nachrichten.
Steinen ab 5 cm Durchmesser beseitigen.
Anfallender Unrat wird Eigentum des AN und ist
zu beseitigen.
Bearbeitungstiefe 10 cm.
Abrechnung in der Abwicklung.
Die in der Position angegebene Menge ist die Gesamtmenge der zu bearbeitenden Fläche, multipliziert mit
der Anzahl der Arbeitsgänge (d.h. Fläche x Anzahl AG).
100 m² x 4 AG
Menge: 400,000 m2

**01.14.4 Stamm-/Stockaustriebe entfernen Reduzierung 100%**
Stamm- und Stockaustriebe entfernen, gemäß ZTV-Baumpflege, bis 2 m über dem Boden, Reduzierung um 100 %, Gesamthöhe des Baumes bis 6 m, einstämmig, Stammdurchmesser bis 10 cm, mittlerer Kronendurchmesser bis 3 m, Schnittgut zur Abfuhr sammeln, auf LKW des AN laden, transportieren zur Entsorgungsstelle, die Entsorgungsgebühren werden vom AN übernommen,
Stoffe sind nicht gefährlich, nicht schadstoffbelastet, Zuordnung Z 0 (uneingeschränkter Einbau),
Abfallschlüssel nach AVV (Abfallverzeichnis-Verordnung) 200201 biologisch abbaubare Abfälle,
Abrechnung nach Anzahl der Bäume.
Menge: 5,000 St

**01.14.5 Düngen Bäume Baumscheibendüngung Durchm. bis 10cm mineral.Dünger flüssig 10+4+7 100l 10ml/l**
STLB-Bau 2025-10 003
Düngen von Bäumen, Baumscheibendüngung, gemäß ZTV-Baumpflege, Stammdurchmesser bis 10 cm, mineralischer Dünger, flüssig, Nährstoffgehalt N+P2O5+K2O 10+4+7, 100 l Düngerlösung je Baum, Konzentration 10 ml/l.
Menge: 33,000 St

**01.14.6 Wässern von Solitärgehölzen,**
Wässern von Solitärgehölzen,
Mindestwassermenge je Arbeitsgang/St
50 l,
8 Arbeitsgänge,
Abrechnung nach bewässerten Pflanzen.
Die in der Position angegebene Menge ist die Gesamtmenge der zu bearbeitenden Pflanzen,
multipliziert mit der Anzahl der Arbeitsgänge
(d.h. Stückzahl x Anzahl AG).
76 St x 8 AG
Menge: 608,000 St

*Hinweis: RASEN*

**01.14.7 Wässern Rasenfläche Spielrasen 15l/m2 10Arbeitsgänge**
Wässern der Rasenfläche, Spielrasen, Wasser kann den vorh. Zapfstellen unentgeltlich entnommen werden, tägliche Bewässerung unter Berücksichtigung der natürlichen Niederschläge, Menge je Arbeitsgang ca.
15 l/m2, Dauer der Intensivbewässerung 2 Wochen nach Anssaat/Verlegung, 10 Arbeitsgänge, der Preis der Einzelleistung errechnet sich aus dem Einheitspreis geteilt durch die Anzahl der Arbeitsgänge.
Beregnungseinrichtungen sind durch den AN zu stellen,
Mindestwassermenge je Arbeitsgang/m²:
direkt nach Verlegung 2 - 3 Wochen
dauerhaft feucht halten,
danach entspr. Rasenentwicklung u. Erfordernis,
1 - 2 mal pro Woche 15 l
20 Arbeitsgänge,
Abrechnung in der Abwicklung.
Die in der Position angegebene Menge ist die Gesamtmenge der zu bearbeitenden Fläche,
multipliziert mit der Anzahl der Arbeitsgänge
(d.h. Fläche x Anzahl AG).
500 m² x 20 AG
Menge: 10000,000 m2

**01.14.8 Mähen Spielrasen H 6-8cm H 4cm 6Schnitte Schnittgut**
Mähen von Spielrasenrasen, Wuchshöhe 6 bis 8 cm, Schnitthöhe 4 cm, Schnittfolge in der Regel wöchentlich nach Wuchshöhe, Schnittgut zur Abfuhr sammeln, auf LKW des AN laden, transportieren zur Entsorgungsstelle, incl. Entsorgungsgebühren
Stoffe sind nicht gefährlich, nicht schadstoffbelastet, Zuordnung Z 0 (uneingeschränkter Einbau),
Abfallschlüssel nach AVV (Abfallverzeichnis-Verordnung) 200201 biologisch abbaubare Abfälle,
6 Schnitte, der Preis der Einzelleistung errechnet sich aus dem Einheitspreis geteilt durch die Anzahl der Arbeitsgänge.
Menge: 3000,000 m2

**01.14.9 Düngen Rasenfläche Spielrasen 60g/m2 mineral.NPK-Dünger**
Düngen der Rasenfläche, Spielrasen, Menge ca. 60 g/m2, mineralischer NPK-Dünger, Nährstoffgehalt 12:12:17 + Spurenelemente, in 2 Arbeitsgängen zu jeweils der halben Menge, der Preis der Einzelleistung errechnet sich aus dem Einheitspreis geteilt durch die Anzahl der Arbeitsgänge.
Abrechnung in der Abwicklung.
Die in der Position angegebene Menge ist die Gesamtmenge der zu bearbeitenden Fläche,
multipliziert mit der Anzahl der Arbeitsgänge
(d.h. Fläche x Anzahl AG).
500 m² x 2 AG
Menge: 1000,000 m²

**01.14.10 Säubern Rasenfläche**
Säubern
der Rasenfläche, von Laub,
Anzahl der Arbeitsgänge: 2,
anfallendes Material entfernen und beseitigen, einschl.
Entsorgungsgebühr,
Abrechnung in der Abwicklung.
Die in der Position angegebene Menge ist die Gesamtmenge der zu bearbeitenden Fläche,
multipliziert mit der Anzahl der Arbeitsgänge
(d.h. Fläche x Anzahl AG).
500m² x 2 AG
Menge: 1000,000 m2

*Hinweis: PFLANZFLÄCHE*

**01.14.11 Wässern Pflanzung Pflanzfläche 15l l/m2 5Arbeitsgänge**
Wässern der Pflanzung, Pflanzfläche, Wasser kann den vorh. Zapfstellen unentgeltlich entnommen werden, Mindestwassermenge je Arbeitsgang 15 l/m2,
5 Arbeitsgänge, der Preis der Einzelleistung errechnet sich aus dem Einheitspreis geteilt durch die Anzahl der Arbeitsgänge.
Menge: 3500,000 m2

**01.14.12 Pflanzfläche lockern Aufwuchs abtrennen Kleingehölz- Staudenfläche 4Arbeitsgänge**
Lockern der Pflanzfläche, unerwünschten Aufwuchs abtrennen, auf Kleingehölz- und Staudenflächen, aufgenommene Stoffe zur Abfuhr sammeln, auf LKW des AN laden, transportieren zur Entsorgungsstelle, incl. Entsorgungsgebühren
Stoffe sind nicht gefährlich, nicht schadstoffbelastet, Zuordnung Z 0 (uneingeschränkter Einbau),
Abfallschlüssel nach AVV (Abfallverzeichnis-Verordnung) 200201 biologisch abbaubare Abfälle,
4 Arbeitsgänge, der Preis der Einzelleistung errechnet sich aus dem Einheitspreis geteilt durch die Anzahl der Arbeitsgänge.
Menge: 3500,000 m2

**01.14.13 Düngung Pflanzfläche 60g/m2 mineral.NPK-Dünger**
Düngen der Pflanzfläche, Menge ca. 60 g/m2,
mit mineralischem NPK-Dünger, Nährstoffgehalt 12:12:17 + Spurenelemente, in 2 Arbeitsgängen zu jeweils der halben Menge, der Preis der Einzelleistung errechnet sich aus dem Einheitspreis geteilt durch die Anzahl der Arbeitsgänge.
Menge: 700,000 m²

**01.14.14 Unerwünschten Aufwuchs beseitigen, Pflanzflächen**
Unerwünschten Aufwuchs beseitigen,
in der Stauden- und Bodendeckerfläche,
Anzahl der Arbeitsgänge 4,
Wildkraut und Grasbewuchs jäten, Unrat entfernen,
tiefwurzelnde Arten sind mit entsprechenden Werkzeugen
wurzeltief zu entfernen,
Steine ab 5 cm Durchmesser beseitigen,
abgestorbene Pflanzenteile sind abzuschneiden.
Anfallender Unrat wird Eigentum des AN und ist
zu beseitigen.
Bearbeitungstiefe 5 cm.
Abrechnung in der Abwicklung.
Die in der Position angegebene Menge ist die Gesamtmenge der zu bearbeitenden Fläche, multipliziert mit
der Anzahl der Arbeitsgänge (d.h. Fläche x Anzahl AG).
700 m² x 4 AG
Menge: 2800,000 m2

**01.14.15 Säubern der Stauden- Bodendeckerfläche**
Säubern, Anzahl der Arbeitsgänge 2,
der Stauden- und Bodendeckerfläche,
verblühte und vertrocknete Pflanzenteile
entfernen, Fläche von Laub säubern.
Anfallendes Material wird Eigentum des AN und ist
zu beseitigen.
Abrechnung in der Abwicklung.
Die in der Position angegebene Menge ist die Gesamtmenge der zu bearbeitenden Fläche, multipliziert mit
der Anzahl der Arbeitsgänge (d.h. Fläche x Anzahl AG).
700 m² x 2 AG
Menge: 1400,000 m2

*Hinweis: HECKEN*

**01.14.16 Wässern von Heckenpflanzen,**
Wässern von Heckenpflanzen,
Mindestwassermenge je Arbeitsgang/St
7 l,
8 Arbeitsgänge,
Abrechnung nach bewässerten Pflanzen.
Die in der Position angegebene Menge ist die Gesamtmenge der zu bearbeitenden Pflanzen,
multipliziert mit der Anzahl der Arbeitsgänge
(d.h. Stückzahl x Anzahl AG).
30 St x 8 AG
Menge: 240,000 St

**01.14.17 Hecke schneiden H 1-1,5m B bis 0,5m Schnitt-B bis 0,5m 2Schnitte Schnitt einseitig Schnittgut Direktbeladung laden LKW AG**
STLB-Bau 2025-10 003
Hecke schneiden, Höhe vor dem Verjüngen über 1 bis 1,5 m, Breite vor dem Verjüngen bis 0,5 m, geforderte Schnittbreite nach dem Verjüngen bis 0,5 m, 2 Schnitte, Abrechnung nach Heckenlänge, Schnitt einseitig, Schnittgut auf LKW des AG laden, die Entsorgung wird gesondert vergütet.
Menge: 15,000 m

**01.14.18 Düngen Hecke organ.-mineral.Dünger fest 100g/m2**
STLB-Bau 2025-10 003
Düngen der Hecke, mit organisch-mineralischem Dünger, fest, Menge ca. 100 g/m2 je Arbeitsgang, in einem Arbeitsgang, der Preis der Einzelleistung errechnet sich aus dem Einheitspreis geteilt durch die Anzahl der Arbeitsgänge.
Menge: 2,000 kg

*Hinweis: MULCHEN*

**01.14.19 Mulchen Baumscheibe Rindenmulch 10/40 D 10-15cm**
STLB-Bau 2025-10 003
Mulchen der Baumscheibe mit Rindenmulch, gütegesichert, Körnung 10/40, Dicke der Mulchdecke über 10 bis 15 cm, Feststellung der Dicke 3 Wochen nach Andeckung, Abrechnung nach Aufmaß auf dem Fahrzeug.
Menge: 5,000 m3

**01.14.20 Mulchabdeck. Mulchstoff Rindenmulch D 3-5cm**
STLB-Bau 2025-10 003
Mulchabdeckung zum Schutz von Vegetationsflächen, Abdecken mit Mulchstoff, Rindenmulch, gütegesichert, Körnung 10/40, Dicke über 3 bis 5 cm, Feststellung der Dicke 3 Wochen nach Andeckung.
Menge: 500,000 m2

#### Untertitel 01.17 Stundenlohnarbeiten

**01.17.1 Dokumentation Garten- und Landschaftsbau Papier Datenträger**
*** Pauschalposition
Dokumentation Garten- und Landschaftsbau
Zusammenstellung sämtlicher relevanter Unterlagen, Pläne, Lieferscheine, Prüfzeugnisse und Pflegehinweise;
als Papier in Ordner DIN A4 geheftet
und auf USB-Datenträger mit Schlußrechnung an den AG übergeben
Menge: 1,000 psch

**01.17.2 Dokumentation Entwässerung Regenwasser Papier Datenträger**
*** Pauschalposition
Dokumentation Entwässerung Regenwasser
Zusammenstellung sämtlicher Revisions-,
Prüf-, Bestands- und Herstellerunterlagen,
Wartungs- und Betriebsanleitungen
Fotodokumentation
Aufmaßunterlagen
als Papier in Ordner DIN A4 geheftet
und auf USB-Datenträger mit Schlußrechnung an den AG übergeben
Menge: 1,000 psch

*Hinweis: Hinweistext Stundenlohnarbeiten*
Hinweistext Stundenlohnarbeiten
Die angeführten Stundenlohnverrechnungssätze kommen nur für außerplanmäßige Arbeiten in Frage und dürfen nur auf
besondere Anordnung der Objektüberwachung
ausgeführt werden und sind unmittelbar nach Ausführung der Leistung zu rapportieren.
Es werden folgende Stundensätze verrechnet, wobei An- und Abfahrt, Transport, Bedienung von Maschinen und Geräten,
Betriebsstoffe, Wartung und Zuschläge für
Nebenkosten, Auslösen, etc. nicht gesondert vergütet werden.
Fahrzeuge und Maschinen incl. Bedienung.
Materialpreise sind Festpreise, einschl. aller Zuschläge wie Unkosten, Verpackung, Vorhaltung von Transportbehältern,
Gewinn usw. sowie frei Baustelle zu den Verwendungsstellen abgeladen.
Eine Vergütung für höher qualifizierte Arbeitskräfte, als erforderlich, wird nicht gewährt.
Der Paragraph 2 VOB, Teil B, Absatz 3, Mehr- oder Minderung des Mengenansatzes gilt für Regiearbeiten nicht. Die
Abrechnung der Stundenlohnarbeiten hat unter den jeweils zutreffenden Kostenstellen zu erfolgen. Stundenlohnbelege sind
so anzufertigen, dass jeder Teilleistung eindeutig die dazugehörigen Stunden und ggf. verbrauchten Materialien zuzuordnen
sind. Andernfalls ist keine Anrechnung möglich. Die Preise gelten als Festpreise.

**01.17.3 Landschaftsgärtner - Vorarbeiter**
Menge: 200,000 h

**01.17.4 Landschaftsgärtner - Meister**
Menge: 200,000 h

**01.17.5 Landschaftsgärtner - Fachwerker**
Menge: 200,000 h

**01.17.6 Arbeiter - Werker**
Menge: 200,000 h

*Hinweis: Hinweistext Verrechnungssätze für Geräte*
Hinweistext Verrechnungssätze für Geräte
Der jeweilige Verrechnungssatz für Geräte bzw. Fahrzeuge hat sämtliche Aufwendungen für den Einsatz, insbesondere für
Vorhalten, Betriebsstoffe sowie sämtliche Zuschläge und Kosten für das Bedienpersonal zu enthalten. Vorausgesetzt wird
der Einsatz des hierzu geschulten und zahlenmäßig erforderlichen Personals. Eine Vergütung besser qualifizierter Arbeitskräfte als erforderlich wird nicht gewährt. Ansonsten gelten die vorgenannten Hinweise für die Verrechnung von Stundenlohn gleichlautend.

**01.17.7 Hubarbeitsbühne bis 15m**
Hubarbeitsbühne bis 15m
Arbeitshöhe 13 m, inkl. Bedienung
horizontale Reichweite / mit Korblast 20 m
Schwenkbereich Arbeitskorb  +/- 90°
zulässige Korblast mind. 300 kg
Gesamtgewicht bis 5,5to
inkl. Umsetzen, An- und Abtransport sowie Bedienung
Menge: 1,000 d

**01.17.8 LKW; Nutzlast bis 1,0 to**
LKW; Nutzlast bis 1,0 to
einschl. Fahrer/Bedienung
Menge: 20,000 h

**01.17.9 LKW; Nutzlast 1,0 - 3,5 to**
LKW; Nutzlast 1,0 - 3,5 to
einschl. Fahrer/Bedienung
Menge: 20,000 h

**01.17.10 LKW; Nutzlast 3,5 - 5,0 to**
LKW; Nutzlast 3,5 - 5,0 to
einschl. Fahrer/Bedienung
Menge: 20,000 h

**01.17.11 LKW; Nutzlast 5,0 - 7,5 to**
LKW; Nutzlast 5,0 - 7,5 to
einschl. Fahrer/Bedienung
Menge: 20,000 h

**01.17.12 LKW; Nutzlast 7,5 -12 to**
LKW; Nutzlast 7,5 -12 to
einschl. Fahrer/Bedienung
Menge: 20,000 h

**01.17.13 LKW, mit Selbstladeeinrichtung**
LKW, mit Selbstladeeinrichtung
einschl. Fahrer/Bedienung
Menge: 20,000 h

**01.17.14 Flächenrüttler Betriebsgewicht bis 0,8 t**
Menge: 40,000 h

**01.17.15 Kompressor**
Menge: 30,000 h

**01.17.16 Planier-/Ladeger.**
StL-Nr. 0194110400300001
Planier- und Ladegeräte
Radlader, luftbereift
Motorleistung, 37 bis 63 kW (51-85 PS)
Menge: 30,000 h

**01.17.17 Minibagger Kette Grabenlöffel bis 0,5m3**
Minibagger
Fahrwerk mit Ketten
mit Grabenlöffel
Löffelinhalt bis 0,5m3
Menge: 30,000 h

**01.17.18 Motorsäge 20cm**
StL-Nr. 0194113610000001
Motorsäge
Schwertlänge bis 20cm
Menge: 10,000 h

**01.17.19 Materiallieferung Zement**
Materiallieferung Zement
Zement CEM I 32,5 R
Menge: 20,000 t

**01.17.20 Sand/Splitt lief. 0/5 mm**
Sand liefern
Körnung 0/5 mm
Menge: 5,000 m³

**01.17.21 Sand/Splitt lief. 2/5 mm**
Splitt liefern
Körnung 2/5 mm
Menge: 5,000 m³

### Titel 02 DACHTERRASSE 1.OG

*Hinweis: Hinweis zur Lage Dachfläche 1.OG*
Hinweis zur Lage Dachfläche 1.OG
Die nachfolgenden Leistungspositionen beschreiben die Arbeiten auf einer zusammenhängenden Fläche im Bauteil B Grundschule

+-0,00  = 506,70 m
Höhe OKRFB über EG +5,52 m = +512,22
zzgl. bauseitiger Attika
Höhe Attika über EG +5,83 = +512,53 m

Fläche Dachfläche ca. 134  m2

#### Untertitel 02.01 Vorarbeiten

**02.01.1 Abgeräumte Dachfläche kehren, reinigen**
Abgeräumte Dachfläche kehren und reinigen.
Die abgedichtetete Dachfläche ist im Zuge dieser Arbeiten erstmalig optisch auf ihren Zustand zu prüfen:
Dachdichtung auf gesamter Dachfläche inkl. Hochführungen an Einbauten/ Dachdurchdringungen.
Kehrricht laden, abfahren, Material ist einer Wiederverwertung zuzuführen.
Bereich:
Dachfläche 1.OG,
Dachterrasse Schule Lehrer Sozialraum
Menge: 134,000 m²

**02.01.2 Prüfung Vorleistung Dachdeckerhandwerk**
*** Pauschalposition
Prüfung der Vorleistungen des Dachdeckerhandwerks und Dokumentation gem. DDV-Leitfaden Dachbegrünung "Sicherer
Gewerkeübergang".
Nach Fertigstellung der Dachabdichtung und unmittelbar vor Beginn der Dachbegrünungsarbeiten muss die
Dachabdichtung vom Dachbegrüner überprüft werden.
Diese Überprüfung erfolgt also durch sog. "In-Augenscheinnahme", d.h. auf sichtbare und offene Mängel, deren Erkennung
für den Dachbegrüner im Rahmen seiner Fachkunde, zumutbaren Möglichkeiten und Pflichten möglich sind.
Diese Überprüfung ersetzt nicht die förmliche Abnahme der Dachabdichtung.
Nach der Überprüfung ist sicherzustellen, dass die Abdichtung nicht durch Dritte (weiter) beschädigt werden kann. Die
Abdichtung ist unmittelbar nach dieser Begehung zu schützen.
Bei grösseren Flächen, die abschnittsweise begrünt werden, soll die Abdichtung in Abschnitten unmittelbar vor Beginn der
jeweiligen Begrünungsarbeiten (erneut) überprüft werden.
Der Dachbegrüner hat hierzu ein Begehungsprotokoll zu erstellen und dieses auf Verlangen dem Auftraggeber vorzulegen.

Einschl. Durchführung und Koordinierung des Begehungstermins mit der erforderlichen Beteiligten.
Die Dokumentation ist 3-fach in Papierform und digital im PDF-Format unmittelbar nach der Prüfung - spätestens binnen 2 Werktagen - an die örtliche Bauleitung und den AG zu übergeben.

Bereich:
Dachfläche 1.OG,
Dachterrasse Schule Lehrer Sozialraum
Menge: 1,000 psch

**02.01.3 Lichtbilder in digit. Form herstellen**
*** Pauschalposition
Lichtbilder in digit. Form herstellen
Lichtbilder - mind. 15 Stück - über den wesentlichen Bauablauf der Bauwerke und die fertigen Bauwerke in digitalisierter
Form.
Auflösung mindestens 3.0 Mio. Pixel, 16bit Farbentiefe herstellen Dateiformat: JPEG oder PNG (nach Vorgabe des AG).
Auf USB-Datenträger mit der Schlußrechnung an den AG übergeben. Zusätzlich: Digitale Übermittlung per E-Mail oder Downloadlink möglich
Rechteübertragung: Nutzungsrechte für den Auftraggeber zur Dokumentation und Archivierung
Menge: 1,000 psch

#### Untertitel 02.02 Schutzlagen, Vliese, Drainagen

**02.02.1 Trenn-, Schutz- u. Speichervlies RMS 300**
Schutzlage RMS 300 liefern und als Schutz der Dachabdichtung/Wurzelschutzbahn vor mechanischer Beanspruchung bzw. bei Materialunverträglichkeit gemäß DIN 18531-2, mit 20 cm Überlappung fachgerecht verlegen.

Eigenschaften:
Material: 100 % Recycling-Kunststofffasern
Festigkeitsklasse: GRK 2
Dicke: ca. 3,6 mm
Gewicht: mind. 300 g/m²
Verfügt über eine Europäische Technische Bewertung (ETA-13/0557) als Bestandteil der Optigrün-Systemlösungen.

Planungsgrundlage
Artikelnr.: 14790
Optigrün international AG
Am Birkenstock 15-19
72505 Krauchenwies-Göggingen
Tel.: +49 7576 772-0
Fax: +49 7576 772-299
E-Mail: info@optigruen.de
www.optigruen.de

'........................................'
oder gleichwertig mit Nachweisen.
Bei Produktabweichung einzutragen.
Ohne Eintrag gilt das beschriebene Produkt als angeboten.
Abrechnung nach Aufmaß zzgl. Originallieferschein. Datiert und mit Angabe der Baustelle
Menge: 134,000 m²
Produkt:
  Artikel:
    Artikelnummer: 14790
    Artikelkurztext: Trenn-, Schutz- u. Speichervlies RMS 300

**02.02.2 Schutzlage hochführen**
Schutzlage aus Vorpositionen am Dachrand und an aufgehenden Dachabdichtungen ca.  20 cm i.M.
hochführen.
Anschlusshöhe bis 25 cm
Hochziehen einschließlich der erforderlichne ANpaßarbeiten an Vliese/Drainagen etc.

Fabrikat:
Planungsgrundlage
Schutzlage FIL 200 K/RMS 300
Optigrün international AG
Am Birkenstock 15-19
72505 Krauchenwies-Göggingen
Tel.: +49 7576 772-0
Fax: +49 7576 772-299
E-Mail: info@optigruen.de
www.optigruen.de

oder gleichwertig

'........................................'
oder gleichwertig mit Nachweisen.
Bei Produktabweichung einzutragen.
Ohne Eintrag gilt das beschriebene Produkt als angeboten.
Abrechnung nach Aufmaß zzgl. Originallieferschein. Datiert und mit Angabe der Baustelle
Menge: 65,000 m
Produkt:
  Artikel:
    Artikelnummer: x2
    Artikelkurztext: Schutzlage hochführen

#### Untertitel 02.03 Beläge und Befestigte Flächen

*Hinweis: PLATTENBELAG*

**02.03.1 Terrassen-Oberbelag, Keramische Platten**
Terrassen-Oberbelag Keramische Platten liefern und verlegen: Keramische Terrassenplatten. Verlegung auf in nachfolgenden Pos. beschriebener Unterkonstruktion mit vom Hersteller zugelassenen Bauteilen.

Verlegeart: Kreuzfuge

Rutschfestigkeit R11, A+B+C. Salz- und frostbeständig, Wasseraufnahme unter 0,5%, UV-beständig und lichtecht. Maximale Maßtoleranz o,3mm, alle Kanten rektifiziert, d.h. nach dem Brennvorgang sehr genau begradigt für sehr schmale Fugenbreiten.
Fleckenbeständigkeit: Klasse 5, mit warmem Wasser zu reinigen.

(Abstand und Ausführung Unterkonstruktion auf angegebenen Oberbelag für 5 KN/qm Nutzlast abgestimmt).

Anpassen der Ausparungen, Schrägen und runden Formen ist miteinzukalkulieren.

Planungsgrundlage:
Fabrikat Karle und Rubner Terracon Keramikplatte
Ardesia, Plattengröße 598x598x20 mm
Karle & Rubner GmbH
Im Schosseifen 4
D-35713 Eschenburg
Email: bs@karle-rubner.de
home: karle-rubner.de

'........................................'
oder gleichwertig mit Nachweisen.
Bei Produktabweichung einzutragen.
Ohne Eintrag gilt das beschriebene Produkt als angeboten.
Abrechnung nach Aufmaß zzgl. Originallieferschein. Datiert und mit Angabe der Baustelle
Menge: 134,000 m²

**02.03.2 Aluminium Unterkonstruktion mit Terrassenlager**
Aluminium Unterkonstruktion mit Terrassenlager
für Terrassenbelag liefern und einbauen:

Grundangaben:
Gesamtaufbauhöhe von OK zu belegender Untergrund bis OKFF Oberbelag: 10 bis 12 cm
Stärke Oberbelag (ist in separater Position ausgeschrieben): 20 mm
Material Oberbelag: Keramik Ardesia 598 x 598 x 20 mm
Beschreibung Untergrund: Bautenschutzmatte bzw. Abdichtungbahn
Gefälle Untergrund: 2 %

Abstand und Ausführung Unterkonstruktion muss auf ausgeschriebenen Oberbelag abgestimmt sein. Alle eingesetzten Bauteile müssen aus dem System des ausgewählten Herstellers stammen und von diesem für den Verwendungszweck zugelassen sein.

Unterkonstruktion bestehend aus:
Aluminium Unterkonstruktion:

- Alu-Schienen mit Rastnasen zur Befestigung auf Terrassenlager - CLIP. Stabile und belastbare Konstruktion.

- Wandstärke im Schraubbereich 3 mm.

- Aluminium: Legierung ENAW6063, chromfreie Vorbehandlung

- Oberfläche pulverbeschichtet, RAL 9005 Schwarz, beständig gegen Gerbsäure, witterungsbeständig.

- 10 Jahre Systemgarantie auf Systemprofile, Terrassenlager und Pads im Zusammenbau

- für den Abstand zwischen zwei Auflagepunkten (Terrassenlagern):
bis 70 cm - TWIXT-Isostep-Schiene 64x30mm (BxH)

Berechnungsgrundlage: Flächennutzlast nach der DIN EN 1991 = 5 kn/m²

(Abstand und Ausführung Unterkonstruktion auf angegebenen Oberbelag für 5 KN/qm Nutzlast abgestimmt).

Aufsätze und Randbefestigungen:

- M-Fix: für ein gleichmäßiges Fugenbild von 3 mm, zur Verlegung von Platten in Kreuzfuge, Halb- oder Drittelverband, inkl. Gummipad für eine gedämmte und rutschfeste Auflage der Platten
Material: Polypropylen, 6 mm stark inkl. Isopad

- S-Fix: für eine seitliche Fixierung der Platten auf den Schienen BIG- und TWIXT- Isostep, verhindert Kippbewegung der Platten im Randbereich
Material: 5 mm starkes Aluminium pulverbeschichtet RAL 9005 Schwarz

- Wand-Fix: für Fixierung der letzten Platten an der Stirnseite der Unterkonstruktion. Einsetzbar in den Bereichen, in denen eine Rahmenausbildung der Unterkonstruktion nicht möglich ist oder bei Konstruktion mit Konterlattung.
Material: 5 mm starkes Aluminium pulverbeschichtet RAL 9005 Schwarz

Wand-Fix Langprofil: Funktion wir Wand-Fix, allerdings als Langprofil zur stabileren und schnelleren Montage

Höhenverstellbares Terrassenlager mit Möglichkeit des Neigungsausgleichs des Untergrundes bis 8 % in alle Richtungen. Millimetergenaue Verstellung muss möglich sein.

- Material:
Frost- und witterungsbeständig; UV beständiger Hartkunststoff Polypropylen. Hohe Stoß-, Schlag- und Bruchfestigkeit. Alle Bauteile des Lagers müssen vormontiert und gegen Herausdrehen gesichert sein. Belastbarkeit je Lager mindestens 800 kg.

Terracon Terrassenlager CLIP für einfache und schnelle Clipbefestigung der aufclipbaren Alutragschienen (empfohlene Ausführung); Bodentellergröße 190 x 190 mm.

Hinweise zur Kalkulation:
Eckausbildungen, Anschnitte, Verschnitte, Anpassung an Terrassengeometrie sind einzukalkulieren.

Planungsgrundlage:
Fabrikat Karle und Rubner Terracon Unterkonstruktion
mit Terrassenlager-Clip, Twixt-Iostep, Konterlattung, KL-Kreuzverbinder, M-Fix, Wand-Fix-T-Profil
Karle & Rubner GmbH
Im Schosseifen 4
D-35713 Eschenburg
Email: bs@karle-rubner.de
home: karle-rubner.de

'........................................'
oder gleichwertig mit Nachweisen.
Bei Produktabweichung einzutragen.
Ohne Eintrag gilt das beschriebene Produkt als angeboten.
Abrechnung nach Aufmaß zzgl. Originallieferschein. Datiert und mit Angabe der Baustelle
Menge: 134,000 m²

**02.03.3 Eventualposition ohne GP**
*** Bedarfsposition ohne GB
Stelzlager liefern und unter Belagsflächen der vorh. Position incl. evtl. mittigem Stelzlager unter Platte einbauen
Standard-Stelzlager
Höhen von 100 bis 150 mm optional unter Plattenbelag
Rundlager RL-V stufenlos verstellbares Lager zum Höhenausgleich für alle gängigen Bauhöhen zur Verlegung auf festen, ebenen Untergrund.
2-teilig mit Gewindeverstellung und mittiger Aussparung zum Einlegen
Mit integrierter Rückdrehsicherung
Fugenbreiten in 2, 3, 4, 5, 6 oder 8mm sowie Fugensteghöhen in 12, 17, 22 oder 52mm
Mit vorgefertigte Auflageteller mit L-Schenkel zur Montage von Metallprofilen
Verstellung durch optionalen Schraub-Adapter zum Einspannen in Akku-Schrauber
Anpassen der Ausparungen, Schrägen und runden Formen ist miteinzukalkulieren.
(Abstand und Ausführung Unterkonstruktion auf angegebenen Oberbelag für 5 KN/qm Nutzlast abgestimmt).

Planungsgrundlage:
VOLFI-Systeme
Heinsberger Straße 42 ǀ D-57399 Kirchhundem
T: 02723 / 979360
F: 02723 / 979361
E-Mail: info@volfi.de
oder gleichwertig

'........................................'
oder gleichwertig mit Nachweisen.
Bei Produktabweichung einzutragen.
Ohne Eintrag gilt das beschriebene Produkt als angeboten.
Abrechnung nach Aufmaß zzgl. Originallieferschein. Datiert und mit Angabe der Baustelle
Menge: 134,000 m²

**02.03.4 Gummigranulat - Pads als Auflager und Schutz Untergrund**
Gummigranulat - Pads als Auflager oder Schutz des Untergrundes im Zusammenhang mit Ausführung der Unterkonstruktion liefern und verlegen.

Zum Schutz der Untergrundoberfläche bzw. der Abdichtung, als Unterlage der Terrassenlager und Verbesserung der Trittschalldämpfung. unverrottbares, rutschfestes Gummigranulatmaterial auf Recyclingbasis. UV-beständig, salzwasserbeständig.

Gewählte Ausführung:
ohne unterseitige Verbundkaschierung, Größe:
192x192x8 mm

Abrechnung nach qm Terrassenfläche.

Planungsgrundlage:
Fabrikat Karle und Rubner
Isopads
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 134,000 m²

**02.03.5 Windlastträger - Träger für das Auflegen z.B. von Betonplatten**
Windlastträger - Träger für das Auflegen z.B. von Betonplatten zur Beschwerung der Gesamtkonstruktionen bei Dielenverlegung, geeignet für alle CLIP-Schienen, einfache und schnelle Montage durch
Einrasten unter die Systemschiene

- Material:
Oberfläche pulverbeschichtet, RAL 9005 Schwarz, beständig gegen Gerbsäure, witterungsbeständig.

Planungsgrundlage:
Fabrikat Karle und Rubner Windlastträger
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 5,000 St

**02.03.6 Schnitte der Platten gerade**
Schnitte der Platten
Plattenbelag anpassen, gerade schneiden T bis 6cm
Plattenbelag anpassen durch gerades Schneiden, Tiefe bis 6 cm,
mit Nassschneidegerät mit diamantbesetzter Scheibe,
an Einfassungen und aufgehenden Wänden.
Schnittarbeiten auf ungeschützter Dachhaut oder Wänden sind unzulässig.
Die gekürzte Seite von Passstücken ist = 1/3 der größten Kantenlänge
und = 1/2 der Dicke des unbearbeiteten Steines bzw. der unbearbeiteten Platte auszuführen.
Verschmutztes Wasser auffangen. Schlämme aus Schnitten aufnehmen, transportieren, laden und abfahren.
Anfallenden Verschnitt transportieren, laden und abfahren. Vergütung ist einzukalkulieren.
Menge: 60,000 m

**02.03.7 Schnitte der Platten schräg**
Schnitte der Platten wie vor  02.03.6 jedoch
Plattenbelag anpassen, schräg schneiden T bis 6cm
Menge: 10,000 m

#### Untertitel 02.04 Entwässerung

*Hinweis: RINNEN EINGÄNGE*

**02.04.1 Systemrinne, höhenverstellbar (55 - 78 mm)**
Systemrinne Profiline als Fassaden- und Terrassenrinne stufenlos von oben höhenverstellbar, mit beidseitiger integrierter Kiesleiste gegen fassadenseitige Staunässe, Dränschlitzen 4 mm, geschlossenem Rinnenboden, werkseitig vormontiertem Rostverriegelungs- sowie Stecksystem zur Rinnenverbindung, inkl Rostabdeckung, begehbar sowie rollstuhlbefahrbar, liefern und fachgerecht verlegen.
Abdeckung mit Gitterrost, Maschenweite 10/30 mm, Belastungsklasse K 3 DIN EN 1253-4, Entwässerung über vorh. Flachdachablauf am Dachrand, Anschluss wird nicht gesondert vergütet.

Fassadenrinne gerade, Stahl S235JR, NW150, verstellbare Bauhöhe 55-18 mm
Fassadenrinne gerade Ausführung,
B/H 155 x 70 mm
Länge nach Aufmaß
Belastungsklasse: Kl. A 15
Rostauflage, aus Werkstoff Stahl S235JR - stückverzinkt nach DIN EN ISO 1461,

Erforderliche Stirnwände werksseitig verschweißt.
Passschnitte sind unzulässig. Stückverzinkte Rinnen nach Aufmaß, Einbau passgenau nach Aufmaß ohne spätere Zuschnitte am Rinnenkörper und Abdeckungen
Freigabe nach Vorlage der vermaßten Werkzeichnungen des Herstellers.

Abdeckung aus Maschenrost MW 30/10, Stahl stückverzinkt nach DIN EN ISO 1461, begehbare Ausführung, inkl. Arretierung.
Erforderliche Stirnwände werksseitig verschweißt.
Passschnitte sind unzulässig. Stückverzinkte Rinnen nach Aufmaß,
Einbau passgenau nach Aufmaß ohne spätere Zuschnitte am Rinnenkörper und Abdeckungen
Freigabe nach Vorlage der vermaßten Werkzeichnungen des Herstellers.
Drei Teilstücke zwischen 130 und 360 cm.

Liefern, sowie nach Herstellervorschrift höhen- und fluchtgerecht verlegen.
Fundament aus Drainbeton (H/B) 25/20 cm, Druckfestigkeit = 20 N/mm2 (entspricht C20/25)
Haftzugfestigkeit zum Untergrund = 0,8 N/mm2
Wasserdurchlässigkeit =1x10-4 m/s
von außen zugänglicher Hohlraumgehalt > 15 Vol.-%
Konsistenz erdfeucht (Schneeballtest)
Schichtdicke 30 - 70 mm (bei höherer Schichtdicke mehrlagig einbauen) Größtkorn 4 mm
Nutzungskategorie N2

Eigenschaften:
Material:
Stahl verzinkt
Bauhöhe verstellbar: 55 - 78 mm (Typ I)
Baubreite:
155 mm
Baulänge:
1000 mm
Rosttyp:
Maschenrost 30x10mm

Planungsgrundlage
Optigrün Profiline-Systemrinne
Optigrün international AG

'.........'
oder gleichwertig mit Nachweisen.
Bei Produktabweichung einzutragen.
Ohne Eintrag gilt das beschriebene Produkt als angeboten.
Abrechnung nach Aufmaß zzgl. Originallieferschein. Datiert und mit Angabe der Baustelle
Menge: 19,000 m
Produkt:
  Artikel:
    Artikelnummer: x
    Artikelkurztext: Systemrinne, höhenverstellbar (55 - 78 mm)

*Hinweis: KONTROLLSCHÄCHTE*

**02.04.2 Nachweis der ausreichenden Dränageleistung**
*** Pauschalposition
Für das angebotene System ist objektbezogen durch den Auftragnehmer der Nachweis zu erbringen, dass unter Berücksichtigung des Abflussbeiwertes des zum Einsatz kommenden Schichtaufbaus und des regional anzusetzenden Berechnungsregens r(5,5) eine ausreichende Entwässerung des gesamten Aufbaus vorliegt.
Es ist rechnerisch nachzuweisen, dass eine einwandfreie Entwässerung sowohl in der Fläche, in nachfolgenden Entwässerungskehlen, als auch direkt am Ablaufschacht z.B. durch entsprechende Wasserleitprofile sichergestellt ist.
Ein Oberflächenabfluss ist für den Berechnungsregen r(5,5) nicht zulässig.

Entwässerungssystem bestehend aus den folgenden Positionen: Regenfallrohr DN 70
Menge: 1,000 psch

**02.04.3 Kontrollschacht 400x 400 mm über Abläufe**
Kontrollschacht 400x 400 mm zur Revisionierung von Dachabläufen.
Einsatzbereich: Dachterrasse 1.OG
Über Dachabläufen in der Fläche und in Randbereichen von begrünten Dächern. Mit geeignetem Deckel auch in Terrassenflächen (fußläufig begangen).
Technische Daten:
Material: Aluminium, 2 mm
Abmessungen: 400 x 400 x 100 mm
Mit vorperforiertem Dämmkeilprofil
Anschlussmöglichkeiten für 8 Optigrün-Wasserleitkanäle WKA oder 12 Optigrün-Wasserleitkanäle WKK.
Liefern und fachgerecht nach Herstellerangaben einbauen.

Planungsgrundlage
Kontrollschacht FSA 40
Optigrün international AG

'.........'
oder gleichwertig mit Nachweisen.
Bei Produktabweichung einzutragen.
Ohne Eintrag gilt das beschriebene Produkt als angeboten.
Abrechnung nach Aufmaß zzgl. Originallieferschein. Datiert und mit Angabe der Baustelle
Menge: 1,000 Stk

**02.04.4 Rand-Kontrollschacht 400x 400 mm zur Revisionierung von**
Rand-Kontrollschacht 400x 400 mm zur Revisionierung von Dachabläufen.

Einsatzbereich:
Über Dachabläufen in der Fläche und in Randbereichen von begrünten Dächern. Mit geeignetem Deckel auch in Terrassenflächen (fußläufig begangen).

Technische Daten:
Material: Aluminium, 2 mm
Abmessungen: 400 x 400 x 100 mm
Mit vorperforiertem Dämmkeilprofil
Anschlussmöglichkeiten für 8 Optigrün-Wasserleitkanäle WKA oder 12 Optigrün-Wasserleitkanäle WKK.

Liefern und fachgerecht nach Herstellerangaben einbauen.

Planungsgrundlage
Kontrollschacht FSA 40R
Optigrün international AG

'.........'
oder gleichwertig mit Nachweisen.
Bei Produktabweichung einzutragen.
Ohne Eintrag gilt das beschriebene Produkt als angeboten.
Abrechnung nach Aufmaß zzgl. Originallieferschein. Datiert und mit Angabe der Baustelle
Menge: 2,000 Stk

**02.04.5 Kontrollschacht-Aufstockelement ASA 40-5 - 50 mm**
Aufstockelement 50 mm für Kontrollschächte mit den Abmessungen 400 x 400 mm der Vorpos.
Inkl. Befestigungsmaterial.

Eigenschaften:
Höhe: 50 mm
Abmessung: 400 x 400 mm
Material: Aluminium, 2 mm

Liefern und nach Herstellereingaben einbauen.

Planungsgrundlage
Aufstockelement ASA 40
Optigrün international AG

'.........'
oder gleichwertig mit Nachweisen.
Bei Produktabweichung einzutragen.
Ohne Eintrag gilt das beschriebene Produkt als angeboten.
Abrechnung nach Aufmaß zzgl. Originallieferschein. Datiert und mit Angabe der Baustelle
Menge: 6,000 Stk

**02.04.6 Kontrollschacht-Aufstockelement ASA 40-10 - 100 mm**
Aufstockelement 100 mm für Optigrün-Kontrollschächte mit den Abmessungen 400 x 400 mm der Vorpos.
Inkl. Befestigungsmaterial.

Eigenschaften:
Höhe: 100 mm
Abmessung: 400 x 400 mm
Material: Aluminium, 2 mm

Liefern und nach Herstellereingaben einbauen.

Planungsgrundlage
Aufstockelement ASA 40
Optigrün international AG

'.........'
oder gleichwertig mit Nachweisen.
Bei Produktabweichung einzutragen.
Ohne Eintrag gilt das beschriebene Produkt als angeboten.
Abrechnung nach Aufmaß zzgl. Originallieferschein. Datiert und mit Angabe der Baustelle
Menge: 3,000 Stk

**02.04.7 Kontrollschacht-Deckel DSA 40I**
Kontrollschacht-Deckel DSA 40I zur Abdeckung von Kontrollschächte mit den Abmessungen 400 x
400 mm der Vorpos. in Dachflächen. Inkl. Befestigungsmaterial.

Eigenschaften:
Abmessung: 408 x 408 mm
Material: Aluminium mit Antirutschbeschichtung, 3 mm
Farbe: Anthrazit (RAL 7016)
Belastbarkeit: 800 kg
Mit Umkantung und unterseitig verstärkt

Liefern und nach Herstellereingaben einbauen.

Planungsgrundlage
Deckel DSA 40I
Optigrün international AG

oder gleichwertig

'.........'
oder gleichwertig mit Nachweisen.
Bei Produktabweichung einzutragen.
Ohne Eintrag gilt das beschriebene Produkt als angeboten.
Abrechnung nach Aufmaß zzgl. Originallieferschein. Datiert und mit Angabe der Baustelle
Menge: 3,000 Stk
Produkt:
  Artikel:
    Artikelnummer: 31914
    Artikelkurztext: Kontrollschacht-Deckel DSA 40I

*Hinweis: FALLROHRRANDKONTROLLSCHACHT*

**02.04.8 Fallrohr-Randkontrollschacht**
Fallrohr-Randkontrollschacht RSA 40FO zur Einleitung von Wasser aus Fallrohren mit senkrechtem Auslauf in Drän- und Retentionsebenen.
Bestehend aus Schachtbodenteil, Einleitelement und Zwischenboden inkl. Befestigungsmaterial.
Kombinierbar mit Optigrün-Fallrohr-Kontrollschacht-Deckel DSA 40FO.

Einsatzbereich:
An Fallrohren mit senkrechtem Auslauf ohne Auslaufbogen. Zur Aufnahme von Fallleitungen bei Ein- und Weiterleitung von Wasser aus höhergelegenen Dachflächen

Technische Daten:
Material: Aluminium, 2 mm
Abmessung: 400 x 400 x 200 mm

Anschlussmöglichkeiten für 6 Optigrün-Wasserleitkanäle WKA oder 9 Optigrün-Wasserleitkanäle WKK.

Liefern und fachgerecht nach Herstellerangaben einbauen.

Planungsgrundlage
Kontrollschacht RSA40 FO
Optigrün international AG

oder gleichwertig

'.........'
oder gleichwertig mit Nachweisen.
Bei Produktabweichung einzutragen.
Ohne Eintrag gilt das beschriebene Produkt als angeboten.
Abrechnung nach Aufmaß zzgl. Originallieferschein. Datiert und mit Angabe der Baustelle
Menge: 2,000 Stk
Produkt:
  Artikel:
    Artikelnummer: 31901
    Artikelkurztext: Fallrohr-Randkontrollschacht

**02.04.9 Fallrohr-Kontrollschacht-Deckel DSA 40FO**
Fallrohr-Kontrollschacht-Deckel zur Abdeckung des Fallrohr-Randkontrollschachtes und zur Aufnahme von senkrechten Fallrohren DN 75 .
Bestehend aus Deckelrahmen und zwei Deckelementen. Ein Deckelelement mit Rohraufnahme und Blenden für Fallrohre DN 75.

Technische Daten:
Material: Aluminium beschichtet (Anthrazit RAL 7016), 2 mm
Abmessung: 400 x 400 mm

Liefern und fachgerecht nach Herstellerangaben einbauen.

Planungsgrundlage
Kontrollschacht DSA 40FO
Optigrün international AG

'.........'
oder gleichwertig mit Nachweisen.
Bei Produktabweichung einzutragen.
Ohne Eintrag gilt das beschriebene Produkt als angeboten.
Abrechnung nach Aufmaß zzgl. Originallieferschein. Datiert und mit Angabe der Baustelle
Menge: 2,000 Stk
Produkt:
  Artikel:
    Artikelnummer: 31902
    Artikelkurztext: Fallrohr-Kontrollschacht-Deckel DSA 40FO

**02.04.10 Kontrollschacht-Aufstockelement ASA 40-6/9,5 - Höhenverstellbar**
Höhenverstellbares Aufstockelement von 60 - 95 mm in 5 mm Schritten für Optigrün-Kontrollschächte mit den Abmessungen 400 x 400 mm der Vorpos.
'..........'. Inkl. Befestigungsmaterial.

Eigenschaften:
Höhe: Höhenverstellbar von 60 - 95 mm in 5 mm Schritten
Abmessung: 400 x 400 mm
Material: Aluminium, 2 mm

Liefern und nach Herstellereingaben einbauen.

Planungsgrundlage
Kontrollschacht- Aufstockelement ASA40-6/9,5
Optigrün international AG

'.........'
oder gleichwertig mit Nachweisen.
Bei Produktabweichung einzutragen.
Ohne Eintrag gilt das beschriebene Produkt als angeboten.
Abrechnung nach Aufmaß zzgl. Originallieferschein. Datiert und mit Angabe der Baustelle
Menge: 2,000 Stk
Produkt:
  Artikel:
    Artikelnummer: 31907
    Artikelkurztext: Kontrollschacht-Aufstockelement ASA 40-6/9,5 - Höhenverstellbar

*Hinweis: WASSERLEITKANAL*

**02.04.11 Wasserleitkanal WKA**
Wasserleitkanal WKA mit Ausstanzungen zum Anschluss von Wasserleitkanälen WKK alle 67 cm, liefern und nach Herstellerangaben fachgerecht verlegen, einschließlich erforderlicher Verbindungsstücke.

Eigenschaften:
Höhe: 66 mm
Breite: 140 mm
Länge 2000 mm
Material: Aluminium
Materialstärke:
bei Extensiv-Begrünungen: 1,5 mm
Seitenwände: geschlitzt
Abflussleistung je Strang (bis 15 m Länge):
bei 0% Gefälle: 1,78 l/s
bei 1% Gefälle: 1,81 l/s
bei 2% Gefälle: 1,82 l/s
bei 3% Gefälle: 1,83 l/s

Planungsgrundlage
Wasserleitkanal WKA
Optigrün international AG

'.........'
oder gleichwertig mit Nachweisen.
Bei Produktabweichung einzutragen.
Ohne Eintrag gilt das beschriebene Produkt als angeboten.
Abrechnung nach Aufmaß zzgl. Originallieferschein. Datiert und mit Angabe der Baustelle
Menge: 8,000 m
Produkt:
  Artikel:
    Artikelnummer: 14830
    Artikelkurztext: Wasserleitkanal WKA

#### Untertitel 02.05 Ausstattung

*Hinweis: PFLANZGEFÄSSE*

**02.05.1 Zeichnungen anfertigen Ausführungszeichnung**
STLB-Bau 2026-04 017
Vom AN sind folgende Zeichnungen anzufertigen: Ausführungszeichnungen einschl. Übersichts- und Detailzeichnungen, in Papierform und auf Datenträger, in den Datenformaten DXF und PDF.
Menge: 1,000 St

**02.05.2 Einkornbeton H 10 -15 cm, flächig als Unterbau**
Einkornbeton  H 10 -15 cm, flächig als Unterbau
Einbau unter den Pflanzgefäßen
Druckfestigkeit = 30 N/mm2 (entspricht C20/25)
Haftzugfestigkeit zum Untergrund = 0,8 N/mm2
Wasserdurchlässigkeit =1x10-4 m/s
von außen zugänglicher Hohlraumgehalt > 15 Vol.-%
Konsistenz erdfeucht (Schneeballtest)
Schichtdicke 30 - 70 mm (bei höherer Schichtdicke mehrlagig einbauen) und lagenweise verdichten
Größtkorn 4 mm
bis Nutzungskategorie N2

Planungsvorschlag:
Drainbeton: EP  Bettungsmörtel BM-3K Fa. JURALITH®
liefern und nach Herstellerangaben verwenden
JURALITH Baustoff GmbH
Deuerlinger Straße 43
D-93351 Painten
Tel. 09499/9418-10
Fax. 09499/9418-45
Mobil: 0151/14553515
Markus Greimel
Markus.Greimel@juralith.com

'........................................'
oder gleichwertig mit Nachweisen.
Bei Produktabweichung einzutragen.
Ohne Eintrag gilt das beschriebene Produkt als angeboten.
Abrechnung nach Aufmaß zzgl. Originallieferschein. Datiert und mit Angabe der Baustelle
Menge: 12,000 m²

**02.05.3 Pflanztröge H 0,5 m x L 2,0 m x B 0,5 m mit Boden**
Pflanzgefäße, Stahlblech, in rechteckiger Ausführung liefern,
über Baukran/ Autokran auf ca. '.7.' m
der separaten Position Einbauhöhe transportieren und auf ebenem, 10 cm Drainbeton der sep. Pos. druckfestem Untergrund fachgerecht versetzen.
Ausführung inkl. aller Montage- und Verbindungsteile,
Montage- und Nebenarbeiten. Herstellung nach statischen Erfordernissen.

Farbbeschichtung in einer RAL-Standardfarbe gem. Angabe des AG.

Eigenschaften:
Material: Stahlblech feuerverzinkt nach DIN EN ISO 1461
Oberer Rand 2-fach gekantet, Breite: 50/25 mm
Materialstärke 3,0 mm
Oberfläche: RAL-Pulverbeschichtet nach Wahl des AG

bestehend aus der Einzelelementen mit Boden in Längen nach statischen Erfordernissen
Knotenbleche nach technischen Erfordernissen
Einzelelemente von Außen nicht sichtbar miteinander verschraubt,
Verschraubung mittels Edelstahlschrauben,
Alle Ecken und Kanten rund abgekantet,
Verbindungen/Ecken vollständig verschweißt und verschliffen
Aussteifungen / Verstrebungen nach statischen Erfordernissen,
Gefäßlänge: '2000' mm
Gefäßbreite: '1000' mm
Gefäßhöhe: '500' mm
Aussteifung durch Querstreben
Größe L EN 10056-1-40x20x4 ca. im Abstand von 350 mm
4 Stück Wasserüberläufe mit Anstaufunktion im Boden:
Rohr 42.4x2.9, Höhe 100 mm, Ablaufloch 35 mm
HBCD-freie 20 mm EPS-Dämm- und Ausdehnungsplatte an senkrechten Innenseiten, Dämmung ist einzukalkulieren

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 5,000 St

**02.05.4 Vertikale Dränschicht Noppenbahn D 8mm**
STLB-Bau 2026-04 010
Vertikale Dränschicht DIN 4095 aus vlieskaschierten Noppenbahnen, Schichtdicke 8 mm, Streifenbreite bis 50 cm, Abflussspende im Endzustand über 0,3 l/sm bei max. 40 kN/m2 horizontalem Erddruck, Ausführung gemäß Einzelbeschreibung,
Einzelbeschreibungs-Nr 'gemäß DIN 18195 und DIN 4095 liefern und in Pflanztröge, 10 cm Überlappung an Stößen'
.
Menge: 30,000 m

**02.05.5 Drainageschicht aus Kies 16/32**
Drainageschicht aus Kies 16/32
für die Pflanztröge der vorh. Pos.
liefern und unter dem Filtervlies einbauen.
aufzubringende Schüttdicke: 10 cm
Fabrikat: 2-fach gewaschener Rundkies 16/32
Menge: 0,500 m³

**02.05.6 Filtervlies FIL 105**
Filtervlies FIL 105 liefern und als Filterschicht zwischen Dränschicht und Substrat mit 10 cm Überlappung verlegen.

Einsatzbereich:
In den Trögen zwischen Dränschicht und Substrat/Tragschicht.

Eigenschaften:
Material: 100 % PP (Polypropylen)
Nenndicke: ca. 1,1 mm
Flächengewicht: ca. 105 g/m²
Farbe: weiß
Festigkeitsklasse: GRK 2
Höchstzugkraft nach EN ISO 10319 längs/quer: 7,5 KN/m
Vertikale Wasserdurchlässigkeit nach EN ISO 11058: 130 l/(m²*s)
Mit CE-Zertifizierung.

Planungsgrundlage
Filtervlies FIL 105
Optigrün international AG

'.........'
oder gleichwertig mit Nachweisen.
Bei Produktabweichung einzutragen.
Ohne Eintrag gilt das beschriebene Produkt als angeboten.
Abrechnung nach Aufmaß zzgl. Originallieferschein. Datiert und mit Angabe der Baustelle
Menge: 5,000 m²
Produkt:
  Artikel:
    Artikelnummer: 14738
    Artikelkurztext: Filtervlies FIL 105

**02.05.7 Intensivsubstrat i-leicht**
Intensivsubstrat i-leicht als Vegetationstragschicht für Pflanztröge, auf Dachflächen mit geringer Tragfähigkeit, strukturstabilisiert für breites Pflanzenspektrum geeignet, liefern
und auf die natürlich verdichtete Schichthöhe von '25'
cm einbauen.

Der materialbezogene Verdichtungsfaktor beträgt:
- Allgemein: ca. 1,30
- bei pneumatischem Einbau: ca. 1,33
 (bei ca. 80 m mittlerer Schlauchlänge)
und ist einzukalkulieren.

Kenndaten:
Gesamtporenvol.: > 60-75 Vol%
max. Wasserkap.: > 45 Vol%
Salzgehalt: < 2,5 g/l
organ. Substanz: < 90 g/l
pH-Wert: 6,0-8,5
Gewicht wassergesättigt: ca. 1300-1480 kg/m³
Verfügt über eine Europäische Technische Bewertung (ETA-13/0557) als Bestandteil der Optigrün-Systemlösungen.

Sonstige Kenndaten haben den Anforderungen der FLL-Richtlinien bzw. der ÖNORM L 1131 zu entsprechen.
Bei Produktalternativen ist dem Angebot zur Prüfung der Materialgleichwertigkeit ein Prüfzeugnis eines unabhängigen Prüfinstituts beizufügen, aus dem alle geforderten Kennwerte ersichtlich sind.

Planungsgrundlage
Optigrün Intensivsubstrat i-leicht
Optigrün international AG

'.........'
oder gleichwertig mit Nachweisen.
Bei Produktabweichung einzutragen.
Ohne Eintrag gilt das beschriebene Produkt als angeboten.
Abrechnung nach Aufmaß zzgl. Originallieferschein. Datiert und mit Angabe der Baustelle
Menge: 3,000 m³
Produkt:
  Artikel:
    Artikelnummer: 180
    Artikelkurztext: Intensivsubstrat i-leicht

**02.05.8 Untersubstrat U-leicht**
Untersubstrat U-leicht mit geringer Tragfähigkeit unter Intensivbegrünungen liefern und zwischen Filtermatte und Vegetationstragschicht einbauen.
Die Einbaustärke gem. Planung beträgt ca. '25' cm
Der materialbezogene Verdichtungsfaktor beträgt:
- Allgemein: ca. 1,20
- bei pneumatischem Einbau: bis ca. 1,30
 (bei ca. 80 m mittlerer Schlauchlänge)
und ist einzukalkulieren.

Kenndaten:
Gesamtporenvol.: > 55-60 Vol%
max. Wasserkap.: > 25 Vol%
Salzgehalt: < 2,5 g/l
organ. Substanz: < 40 g/l
pH-Wert: 5,5-8,5
Gewicht wassergesättigt: ca. 1000-1250 kg/m³
Verfügt über eine Europäische Technische Bewertung (ETA-13/0557) als Bestandteil der Optigrün-Systemlösungen.

Bei Produktalternativen ist dem Angebot zur Prüfung der Materialgleichwertigkeit ein Prüfzeugnis eines unabhängigen Prüfinstituts beizufügen, aus dem alle geforderten Kennwerte ersichtlich sind.
Planungsgrundlage
Optigrün Untersubstrat U-leicht
Optigrün international AG

'.........'
oder gleichwertig mit Nachweisen.
Bei Produktabweichung einzutragen.
Ohne Eintrag gilt das beschriebene Produkt als angeboten.
Abrechnung nach Aufmaß zzgl. Originallieferschein. Datiert und mit Angabe der Baustelle
Menge: 3,000 m³
Produkt:
  Artikel:
    Artikelnummer: 160
    Artikelkurztext: Untersubstrat U-leicht

**02.05.9 Hochheben der Materialien**
*** Pauschalposition
Hochheben der Materialien
sämtliche benötigten Materialien für die Dachterrasse 1.OG
über Mobiler Baukran/ Autokran/Schrägaufzug nach Wahl des
AN auf ca. '+ 5,83 über Brüstung' m heben
Menge: 1,000 psch

#### Untertitel 02.06 Pflanzen

*Hinweis: Pflanzarbeiten und Pflanzenlieferung siehe B Weitere Zusätzliche Vertragsbedingungen*

**02.06.1 Echinacea purpurea Magnus P 1,0 liefern einpflanzen**
STLB-Bau 2026-04 004
Echinacea purpurea "Magnus" (Roter Sonnenhut) P 1,0, liefern und einpflanzen.
Menge: 10,000 St

**02.06.2 Salvia nemorosa Caradonna P 1,0 liefern einpflanzen**
STLB-Bau 2026-04 004
Salvia nemorosa "Caradonna" (Salbei) P 1,0, liefern und einpflanzen.
Menge: 10,000 St

**02.06.3 Nepeta x faassenii Walkers Low P 1,0 liefern einpflanzen**
STLB-Bau 2026-04 004
Nepeta x faassenii "Walkers Low" (Katzen-Minze) P 1,0, liefern und einpflanzen.
Menge: 15,000 St

**02.06.4 Achillea millefolium Cerise Queen P 1,0 liefern einpflanzen**
STLB-Bau 2026-04 004
Achillea millefolium "Cerise Queen" (Garten-Schafgarbe) P 1,0, liefern und einpflanzen.
Menge: 10,000 St

**02.06.5 Echinops ritro Veitchs Blue P 1,0 liefern einpflanzen**
STLB-Bau 2026-04 004
Echinops ritro "Veitchs Blue" (Veitch"s-Kugeldistel) P 1,0, liefern und einpflanzen.
Menge: 10,000 St

**02.06.6 Sedum Maximum-Hybr.Matrona P 1,0 liefern einpflanzen**
STLB-Bau 2026-04 004
Sedum Maximum-Hybr."Matrona" (Hohes Herbst-Fettkraut) P 1,0, liefern und einpflanzen.
Menge: 10,000 St

**02.06.7 Sedum Telephium-Hybr.Herbstfreude P 1,0 liefern einpflanzen**
STLB-Bau 2026-04 004
Sedum Telephium-Hybr."Herbstfreude" (Hohes Herbst-Fettkraut) P 1,0, liefern und einpflanzen.
Menge: 5,000 St

**02.06.8 Pennisetum alopecuroides Hameln P 1,0 liefern einpflanzen**
STLB-Bau 2026-04 004
Pennisetum alopecuroides "Hameln" (Niedriges Lampenputzergras) P 1,0, liefern und einpflanzen.
Menge: 10,000 St

**02.06.9 Festuca glauca Elijah Blue P 1,0 liefern einpflanzen**
STLB-Bau 2026-04 004
Festuca glauca "Elijah Blue" (Blau-Schwingel) P 1,0, liefern und einpflanzen.
Menge: 10,000 St

**02.06.10 Sedum spurium Fuldaglut P 1,0 liefern einpflanzen**
STLB-Bau 2026-04 004
Sedum spurium "Fuldaglut" (Teppich-Fettblatt) P 1,0, liefern und einpflanzen.
Menge: 15,000 St

#### Untertitel 02.07 PFLEGE

*Hinweis: Standardbesch Richtlinien Dachbegrünung Fertigstellungspflege*
STLB-Bau 2026-04 003
Die Ausführung der Pflegearbeiten für Dachbegrünungen erfolgt nach den -Richtlinien für die Planung, Ausführung und Pflege von Dachbegrünungen- der FLL, als Fertigstellungspflege, die Leistungen beginnen nach der Pflanzung und enden zum Zeitpunkt der Abnahme, vereinbarte Teilleistungen ohne besondere Anordnung rechtzeitig ausführen, Ausführung jeder Teilleistung dem AG vor Beginn anzeigen, die vorgesehenen Pflegeleistungen sind durchschnittliche Regelannahmen, der Preis der Einzelleistung errechnet sich aus dem Einheitspreis geteilt durch die Anzahl der Arbeitsgänge, Mehr- bzw. Minderleistungen werden zusätzlich zu dem vereinbarten Einheitspreis vergütet oder in Abzug gebracht.

**02.07.1 Fertigstellungspflege Pflanztröge**
Fertigstellungspflege nach FLL-Dachbegrünungsrichtlinie bis zum Erreichen des abnahmefähigen Zustandes über die
Dauer von einer Vegetationsperiode.
Abnahmefähiger Zustand bei einer projektiven Deckung von mind. 60 % zu erreichen.
Ein fortlaufendes Protokoll über die durchgeführten Arbeiten und den Zustand der Dachbegrünung ist zu führen und dem
Bauherren vorzulegen.

Folgende Arbeiten sind jeweils inkl. der erforderlichen Materialien bzw. Entsorgung auszuführen:
- 1 x durchdringende Anfangsbewässerung nach der Pflanzung
- 3 x Fremdaufwuchs entfernen
- 1 x Düngen im Mai/Juni mit umhülltem Langzeitdünger
- 2 x Laub und Unrat entfernen
- 2 x Kontrollschächte und Abläufe kontrollieren und säubern
- 1 x Nachsaat/ Nachpflanzung von Fehlstellen

Die notwendige Anfangsbewässerung der Stauden je nach Erfordernis ist in die Position einzukalkulieren

Auf eine evtl. notwendige Verlängerung der Dauer zur Fertigstellungspflege ist rechtzeitig hinzuweisen.
Menge: 10,000 m²

**02.07.2 Wässern Pflanzung Pflanzkübel 10l l/St 10Arbeitsgänge**
STLB-Bau 2026-04 003
Wässern der Pflanzung, Pflanzkübel, Wasser kann den vorh. Zapfstellen unentgeltlich entnommen werden, Wassermenge je Arbeitsgang mind. 10 l/St, 10 Arbeitsgänge, Abrechnung nach bewässerten Einheiten, der Preis der Einzelleistung errechnet sich aus dem Einheitspreis geteilt durch die Anzahl der Arbeitsgänge.
Menge: 5,000 St

**02.07.3 Einläufe reinigen manuell**
Einlaufkästen, Kontrollschächte und Rinnenabläufe kontrollieren und säubern/reinigen,
Abdeckungen/Deckel lose, im manuellen Verfahren, Abfall laden,
Transport und Entsorgung der Abfälle ist einzukalkulieren
Menge: 11,000 St

### Titel 03 DACHTERRASSE 2.OG

*Hinweis: 1 WESENTLICHE LEISTUNGEN*
Die wesentlichen zu erbringenden Leistungen im 2.OG Terrasse Kindergarten & Schule  sind:
Lieferung & Verlegung von Holzterrasse : ca. 450 qm
Lieferung und Verlegung einer AluUnterkonstruktion mit Stelzlager  für die Holzterrassen ca. 450 qm
Lieferung & Einbau von Rinnen 5 St
Lieferung & Einbau von Kiesfangleisten
Lieferung & Einbau von Kiesschüttungen
 Lieferung & Einbau von Fallschutzbelägen

*Hinweis: Hinweis zur Lage Dachfläche 2.OG*
Hinweis zur Lage Dachfläche 2.OG
Die nachfolgenden Leistungspositionen beschreiben die Arbeiten auf einer zusammenhängenden Fläche im Bauteil A Kindergarten und Bauteil B Grundschule

Höhe OKRFB über EG +8,78 m = +515,48
zzgl. bauseitiger Attika
Höhe Attika über EG +516,05 m = +

Fläche Dachfläche 470  m2

#### Untertitel 03.01 Vorarbeiten

**03.01.1 Abgeräumte Dachfläche kehren, reinigen**
Abgeräumte Dachfläche kehren und reinigen.
Die abgedichtetete Dachfläche ist im Zuge dieser Arbeiten erstmalig optisch auf ihren Zustand zu prüfen:
Dachdichtung auf gesamter Dachfläche inkl. Hochführungen an Einbauten/ Dachdurchdringungen.
Kehrricht laden, abfahren, Material ist einer Wiederverwertung zuzuführen.
Bereich:
Dachfläche 2.OG,
Dachfterrasse Schule, Dachterrasse KITA
Menge: 470,000 m²

**03.01.2 Prüfung Vorleistung Dachdeckerhandwerk**
*** Pauschalposition
Prüfung der Vorleistungen des Dachdeckerhandwerks und Dokumentation gem. DDV-Leitfaden Dachbegrünung "Sicherer
Gewerkeübergang".
Nach Fertigstellung der Dachabdichtung und unmittelbar vor Beginn der Dachbegrünungsarbeiten muss die
Dachabdichtung vom Dachbegrüner überprüft werden.
Diese Überprüfung erfolgt also durch sog. "In-Augenscheinnahme", d.h. auf sichtbare und offene Mängel, deren Erkennung
für den Dachbegrüner im Rahmen seiner Fachkunde, zumutbaren Möglichkeiten und Pflichten möglich sind.
Diese Überprüfung ersetzt nicht die förmliche Abnahme der Dachabdichtung.
Nach der Überprüfung ist sicherzustellen, dass die Abdichtung nicht durch Dritte (weiter) beschädigt werden kann. Die
Abdichtung ist unmittelbar nach dieser Begehung zu schützen.
Bei grösseren Flächen, die abschnittsweise begrünt werden, soll die Abdichtung in Abschnitten unmittelbar vor Beginn der
jeweiligen Begrünungsarbeiten (erneut) überprüft werden.
Der Dachbegrüner hat hierzu ein Begehungsprotokoll zu erstellen und dieses auf Verlangen dem Auftraggeber vorzulegen.

Einschl. Durchführung und Koordinierung des Begehungstermins mit der erforderlichen Beteiligten.
Die Dokumentation ist 3-fach in Papierform und digital im PDF-Format unmittelbar nach der Prüfung - spätestens binnen 2 Werktagen - an die örtliche Bauleitung und den AG zu übergeben.

Bereich:
Dachfläche 2.OG,
Dachfterrasse Schule, Dachterrasse KITA
Menge: 1,000 psch

**03.01.3 Lichtbilder in digit. Form herstellen**
*** Pauschalposition
Lichtbilder in digit. Form herstellen
Lichtbilder - mind. 15 Stück - über den wesentlichen Bauablauf der Bauwerke und die fertigen Bauwerke in digitalisierter
Form.
Auflösung mindestens 3.0 Mio. Pixel, 16bit Farbentiefe herstellen Dateiformat: JPEG oder PNG (nach Vorgabe des AG).
Auf USB-Datenträger mit der Schlußrechnung an den AG übergeben. Zusätzlich: Digitale Übermittlung per E-Mail oder Downloadlink möglich
Rechteübertragung: Nutzungsrechte für den Auftraggeber zur Dokumentation und Archivierung
Menge: 1,000 psch

#### Untertitel 03.02 Schutzlagen, Vliese, Drainagen

**03.02.1 Trenn-, Schutz- u. Speichervlies RMS 300**
Schutzlage RMS 300 liefern und als Schutz der Dachabdichtung/Wurzelschutzbahn vor mechanischer Beanspruchung bzw. bei Materialunverträglichkeit gemäß DIN 18531-2, mit 20 cm Überlappung fachgerecht verlegen.

Eigenschaften:
Material: 100 % Recycling-Kunststofffasern
Festigkeitsklasse: GRK 2
Dicke: ca. 3,6 mm
Gewicht: mind. 300 g/m²
Verfügt über eine Europäische Technische Bewertung (ETA-13/0557) als Bestandteil der Optigrün-Systemlösungen.

Planungsgrundlage
Artikelnr.: 14790
Optigrün international AG
Am Birkenstock 15-19
72505 Krauchenwies-Göggingen
Tel.: +49 7576 772-0
Fax: +49 7576 772-299
E-Mail: info@optigruen.de
www.optigruen.de

'........................................'
oder gleichwertig mit Nachweisen.
Bei Produktabweichung einzutragen.
Ohne Eintrag gilt das beschriebene Produkt als angeboten.
Abrechnung nach Aufmaß zzgl. Originallieferschein. Datiert und mit Angabe der Baustelle
Menge: 470,000 m²
Produkt:
  Artikel:
    Artikelnummer: 14790
    Artikelkurztext: Trenn-, Schutz- u. Speichervlies RMS 300

**03.02.2 Schutzlage hochführen**
Schutzlage aus Vorpositionen am Dachrand und an aufgehenden Dachabdichtungen ca.  20 cm i.M.
hochführen.
Anschlusshöhe bis 25 cm
Hochziehen einschließlich der erforderlichne ANpaßarbeiten an Vliese/Drainagen etc.

Fabrikat:
Planungsgrundlage
Schutzlage FIL 200 K/RMS 300
Optigrün international AG
Am Birkenstock 15-19
72505 Krauchenwies-Göggingen
Tel.: +49 7576 772-0
Fax: +49 7576 772-299
E-Mail: info@optigruen.de
www.optigruen.de

'........................................'
oder gleichwertig mit Nachweisen.
Bei Produktabweichung einzutragen.
Ohne Eintrag gilt das beschriebene Produkt als angeboten.
Abrechnung nach Aufmaß zzgl. Originallieferschein. Datiert und mit Angabe der Baustelle
Menge: 150,000 m
Produkt:
  Artikel:
    Artikelnummer: x2
    Artikelkurztext: Schutzlage hochführen

#### Untertitel 03.03 Beläge und Befestigte Flächen

**03.03.1 Terrassenplatten auf Edelsplitt**
Liefern und verlegen von
Terrassenplatten aus Betonstein, Abmessung: 350 x
350 mm, Stärke ca. 50 mm, lose einschließlich aller
Nebenleistungen fachgerecht auf einer 30 mm hohen
Schicht aus Edelsplitt verlegen.
grau, nativo (naturbelassen)
Rutschwerte R13
gemäß DIN EN 1338
Länge x Breite x Dicke
35,0 x 35,0 x 5 cm

mit Fase und Abstandshilfe
liefern und nach DIN 18318 verlegen,
in profilgerechter Lage

Verlegung als Randstreifen Attika hinter Geländer lt. Plan
Die Einbauhinweise des Herstellers sind zu beachten.
Material naturbelassene Oberfläche mit hochwertigen
Vorsatzschicht
Kernbeton mit hochfesten Quarz-, Granit- oder
Basaltzuschlägen (kein Kalkstein)
R13

Planungsgrundlage:
Münchner Gehwegplatte
Godelmann GmbH & Co. KG
Pointner 2
83558 Maitenbeth
Tel. 0 80 76/88 72-0
Fax 0 80 76/88 72-27

'........................................'
oder gleichwertig mit Nachweisen.
Bei Produktabweichung einzutragen.
Ohne Eintrag gilt das beschriebene Produkt als angeboten.
Abrechnung nach Aufmaß zzgl. Originallieferschein. Datiert und mit Angabe der Baustelle
Menge: 30,000 m²

**03.03.2 Schnitte der Platten gerade**
Schnitte der Platten
Plattenbelag anpassen durch gerades Schneiden, Tiefe bis 6 cm,
mit Nassschneidegerät mit diamantbesetzter Scheibe,
an Einfassungen und aufgehenden Wänden.
Schnittarbeiten auf ungeschützter Dachhaut oder Wänden sind unzulässig.
Die gekürzte Seite von Passstücken ist = 1/3 der größten Kantenlänge
und = 1/2 der Dicke des unbearbeiteten Steines bzw. der unbearbeiteten Platte auszuführen.
Verschmutztes Wasser auffangen. Schlämme aus Schnitten aufnehmen, transportieren, laden und abfahren.
Anfallenden Verschnitt transportieren, laden und abfahren. Vergütung ist einzukalkulieren.
Menge: 10,000 m

**03.03.3 Schnitte der Platten wie vor jedoch**
Schnitte der Platten wie vor  03.03.2 jedoch
Plattenbelag anpassen, schräg schneiden T bis 6cm
Menge: 5,000 m

*Hinweis: Allgemeine Vorbemerkungen*
Für die Erstellung der Holzbelagsarbeiten gelten
folgende Normen und technische Regelwerke in ihrer
aktuellen Version:
- Fachregeln 02 / BDZ
- Terrassen- und Balkonbeläge GD Holz
- DIN EN 68 800
- ATV DIN 18334
bei der Planung und Ausführung sind die örtlichen
Gegebenheiten sowie alle zum Ausführungszeitpunkt
gültigen EN- und DIN-Normen und
Unfallverhütungsvorschriften, Bauvorschriften sowie
behördliche Erlasse und die allgemein anerkannten
Regeln der Technik in der aktuellsten Version zu
berücksichtigen. Bei tragenden Holzkonstruktion
müssen die Vorgaben der DIN EN 1995 (EC 5) sowie bei
Verwendung von Kebony clear 22 x 142, zusätzlich die
Vorgaben der allgemein bauaufsichtlichen Zulassung
(abZ) und die kompletten Montageanleitungen zu den
verwendeten Produkten unter
www.kebony.com/de/downloads beachtet werden.
Andere Kebony Terrassenprodukte dürfen nicht für
tragende Konstruktionen, Boots- und Badestege
verwendet werden.

**03.03.4 Erstellung Verlegepläne**
Erstellung Verlegepläne
Aufmaß der zu bearbeitenden Flächen und Erstellung Verlegepläne mit Darstellung
Unterkonstruktion und Oberbelag sowie Einbauteile.
Inkl. Abstimmung mit der Bauleitung.
Abrechnung nach qm Terrassenfläche.
Menge: 466,000 m²

**03.03.5 Terrassenbelag Kebony Clear 22 x 142 mit bauaufsichtlicher Zulassung (abZ) liefern und montieren**
*** Bezugsbeschreibung
Kebony Clear Terrassendiele 22 x 142 nach örtlichem
Aufmaß liefern und als Belag gemäß. technischem Plan
und Detail, höhen- und fluchtgerecht auf der zuvor
montierten Aluunterkonstruktion nach den Vorgaben der
Montageanleitung des Herstellers und den Vorgaben der
allgemein bauaufsichtlichen Zulassung vom DIBT
montieren inkl. aller Befestigungsmittel und
Ausgleichsmaterialien, Zuschnitte und Nebenarbeiten
sowie ggf. Behandlung der Schnittkanten mit
handelsüblichen Produkten zum Hirnholzschutz. Alle
Stoßfugen und Schraubenfluchten werden in Abstimmung
mit der örtlichen Bauleitung festgelegt und sind exakt
einzuhalten. Alle Anpassungen an angrenzende Flächen
und Gebäude sind fachgerecht auszuführen. Inspektion-
und Wartungspläne müssen dem Auftragsgeber frühzeitig
übergeben werden.

Produktbeschreibung Kebony Clear RAP Terrassendiele 22
x 142:
Holzart: modifizierte Radiata Pine (nach der
patentierten Kebony® Technologie)
- FSC®-zertifiziert
- Profil : Sichtseite glatt gehobelt, Kanten gerundet
- Äste können vereinzelt vorkommen
- Holzfeuchte: 4-8%
- DC lt. EN 350: 1
- Dichte bei 12% Holzfeuchte = 670 kg

(Abstand und Ausführung Unterkonstruktion auf angegebenen Oberbelag für 5 KN/qm Nutzlast abgestimmt).
Weitere Informationen
https://kebony.com/de/system/files/prodfiles/DE-2226.pd
incl. KebonyGarantie

Abmessung
Stärke: 22 mm
Breite: 142 mm
Länge: 3000 bis 4200 mm fair verteilt und nach
Verfügbarkeit

Anpassen an Aussparungen, Schrägen und runden Formen ist miteinzukalkulieren.

Planungsgrundlage:
Kebony Clear RAP Terrassendiele 22
x 142:
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 450,000 m²

**03.03.6 Terrassenbelag Kebony Clear 22 x 142 mit bauaufsichtlicher Zulassung (abZ) liefern und montieren**
*** wie Position 03.03.5
Verlegung auf vorh. Gitterrost mit NeoprenUnterlegstreifen ca.
10  mm, Band B=70mm  o.ä.
Sichtbare Verschraubung von oben mit vorbohren

Planungsgrundlage:
Kebony Clear RAP Terrassendiele 22
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 16,000 m²

**03.03.7 Aluminium Unterkonstruktion mit Terrassenlager**
Aluminium Unterkonstruktion mit Terrassenlager
für Terrassenbelag liefern und einbauen:
Grundangaben:
Gesamtaufbauhöhe von OK zu belegender Untergrund bis OKFF Oberbelag: 15 cm bis 20 cm nach Aufmaß
Stärke Oberbelag (ist in separater Position ausgeschrieben): 22 mm
Material Oberbelag: Kebony 142x22 m oder gleichwertig
Beschreibung Untergrund: Bautenschutzmatte
Gefälle Untergrund: 2%
Gefälle Holzdeck 1%.
Abstand und Ausführung Unterkonstruktion muss auf ausgeschriebenen Oberbelag abgestimmt sein. Alle eingesetzten Bauteile müssen aus dem System des ausgewählten Herstellers stammen und von diesem für den Verwendungszweck zugelassen sein.
.
Unterkonstruktion bestehend aus:
1. Aluminium Unterkonstruktion:
- Alu-Schienen mit Rastnasen zur Befestigung auf Terrassenlager - CLIP. Stabile und belastbare Konstruktion.
- Wandstärke im Schraubbereich 3 mm.
- Oberfläche pulverbeschichtet, RAL 9005 Schwarz, beständig gegen Gerbsäure, witterungsbeständig.
- 10 Jahre Systemgarantie auf Systemprofile, Terrassenlager und Pads im Zusammenbau
- für den Abstand zwischen zwei Auflagepunkten (Terrassenlagern):
bis 109 cm - BIG-Isostep-Schiene 64x45mm (BxH)
Berechnungsgrundlage: Flächennutzlast nach der DIN EN 1991 = 5 kn/m²

Befestigungen:
K-Clip für Terrassendiele Kebony Clear 22 x 142 mm, aus glasfaserverstärktem Polyamid,
mit Metallplatte aus A2 Edelstahl,
inkl. Bohrschrauben Edelstahl A4 schwarz 4,2 x 33 mm
für schnelle und unsichtbare Montage von Dielen mit seitlicher Nut. Für ein gleichmäßiges Verlegebild und konstruktiven Holzschutz mit Hinterlüftung.

Terrastart
inkl. Bohrschrauben Edelstahl C1 schwarz 5 x 35 mm
für unsichtbare Montage von Terrassendielen mit seitlicher Nut. Dabei wird die erste und letzte Diele mit dem Terrastart fixiert. Der Terrastart gewährleistet einen konstruktiven Holzschutz der Terrassendiele durch Hinterlüftung.

Wandfix T-Profil: zur Fixierung überstehender Dielen im Bereich von Schrägen und Radien.
Material: 5 mm starkes Aluminium pulverbeschichtet RAL 9005 Schwarz

Höhenverstellbares Terrassenlager mit Möglichkeit des Neigungsausgleichs des Untergrundes bis 8 % in alle Richtungen. Millimetergenaue Verstellung muss möglich sein. Bodentellergröße 190 x 190 mm.

Material:
Frost- und witterungsbeständig; UV beständiger Hartkunststoff Polypropylen. Hohe Stoß-, Schlag- und Bruchfestigkeit. Alle Bauteile des Lagers müssen vormontiert und gegen Herausdrehen gesichert sein. Belastbarkeit je Lager mindestens 800 kg.

Terracon Terrassenlager -CLIP für einfache und schnelle Clipbefestigung der aufclipbaren Alutragschienen (empfohlene Ausführung)

Hinweise zur Kalkulation:
Eckausbildungen, Anschnitte, Verschnitte, Anpassung an Terrassengeometrie sind einzukalkulieren.

Planungsgrundlage:
Fabrikat Karle und Rubner Terracon Unterkonstruktion
K-Clip, Wandfix, Terracon Terrassenlager
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 450,000 m²

**03.03.8 Aluminium Unterkonstruktion mit Terrassenlager**
Aluminium Unterkonstruktion mit Terrassenlager
für Terrassenbelag liefern und einbauen:

Grundangaben:
Gesamtaufbauhöhe von OK zu belegender Untergrund bis OKFF Oberbelag: 51mm
Stärke Oberbelag (ist in separater Position ausgeschrieben):
22 mm
Material Oberbelag: Kebony
Beschreibung Untergrund: Gitterrost MW 30x10 mm
Gefälle Untergrund: 0%

Abstand und Ausführung Unterkonstruktion muss auf ausgeschriebenen Oberbelag abgestimmt sein. Alle eingesetzten Bauteile müssen aus dem System des ausgewählten Herstellers stammen und von diesem für den Verwendungszweck zugelassen sein.

Aluminium Unterkonstruktion mit Terrassenlager
Unterkonstruktion bestehend aus:

Aluminium Unterkonstruktion für niedrige Aufbauhöhe
ab 29 bis 50 mm Aufbauhöhe (nur Unterkonstruktion) bestehend aus:

- Alu-Schienen mit Rastnasen zur Befestigung auf Pads und Micro-Terrassenlager (12-24mm)

- Wandstärke im Schraubbereich 3 mm.

- Aluminium: Legierung ENAW6063, chromfreie Vorbehandlung

- Oberfläche pulverbeschichtet, RAL 9005 Schwarz, beständig gegen Gerbsäure, witterungsbeständig.

- 10 Jahre Systemgarantie auf Systemprofile, Terrassenlager und Pads im Zusammenbau

- für den Abstand zwischen zwei Auflagepunkten (Terrassenlagern):
FLAT-Isostep-Schiene 64x20mm (BxH)

(Abstand und Ausführung Unterkonstruktion auf angegebenen Oberbelag für 5 KN/qm Nutzlast abgestimmt).

Befestigungen:

K-Clip für Terrassendiele Kebony Clear 22 x 142 mm, aus glasfaserverstärktem Polyamid,
mit Metallplatte aus A2 Edelstahl,
inkl. Bohrschrauben Edelstahl A4 schwarz 4,2 x 33 mm
für schnelle und unsichtbare Montage von Dielen mit seitlicher Nut. Für ein gleichmäßiges Verlegebild und konstruktiven Holzschutz mit Hinterlüftung.

Terrastart
inkl. Bohrschrauben Edelstahl C1 schwarz 5 x 35 mm
für unsichtbare Montage von Terrassendielen mit seitlicher Nut. Dabei wird die erste und letzte Diele mit dem Terrastart fixiert. Der Terrastart gewährleistet einen konstruktiven Holzschutz der Terrassendiele durch Hinterlüftung.

Planungsgrundlage:
Karle und Rubner Aluminium Unterkonstruktion mit Terrassenlager
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 16,000 m²

**03.03.9 Windlastträger - Träger für das Auflegen z.B. von Betonplatten**
Windlastträger - Träger für das Auflegen z.B. von Betonplatten zur Beschwerung der Gesamtkonstruktionen bei Dielenverlegung, geeignet für alle CLIP-Schienen, einfache und schnelle Montage durch
Einrasten unter die Systemschiene

- Material:
Oberfläche pulverbeschichtet, RAL 9005 Schwarz, beständig gegen Gerbsäure, witterungsbeständig.

Planungsgrundlage:
Fabrikat Karle und Rubner Windlastträger
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 10,000 St

**03.03.10 Gummigranulat - Pads als Auflager und Schutz Untergrund**
Gummigranulat - Pads als Auflager oder Schutz des Untergrundes im Zusammenhang mit Ausführung der Unterkonstruktion liefern und verlegen.

Zum Schutz der Untergrundoberfläche bzw. der Abdichtung, als Unterlage der Terrassenlager und Verbesserung der Trittschalldämpfung. unverrottbares, rutschfestes Gummigranulatmaterial auf Recyclingbasis. UV-beständig, salzwasserbeständig.

Gewählte Ausführung:
ohne unterseitige Verbundkaschierung, Größe:
192x192x8 mm

Abrechnung nach qm Terrassenfläche.

Planungsgrundlage:
Fabrikat Karle und Rubner
Isopads
Holzbau Reigl GbR
Schulstr. 3
82544 Egling (www.google.com/maps/place/data=!4m2!3m1!1s0x479dc246a3c45aeb:0xc2a4972b8d4dea71?sa=X&ved=1t:8290&ictx=111)
08176 7428 (www.google.com/search?q=reigl+gbr+thanning&rlz=1C1GCER_en&oq=reigl+gbr+thanning&gs_lcrp=EgZjaHJvbWUyBggAEEUYOTIHCAEQIRigAdIBCDY1NjVqMGo3qAIAsAIA&sourceid=chrome&ie=UTF-8)
GReigl.Thanning@t-online.de

'........................................'
oder gleichwertig mit Nachweisen.
Bei Produktabweichung einzutragen.
Ohne Eintrag gilt das beschriebene Produkt als angeboten.
Abrechnung nach Aufmaß zzgl. Originallieferschein. Datiert und mit Angabe der Baustelle
Menge: 450,000 m²

#### Untertitel 03.04 Entwässerung

*Hinweis: RINNEN EINGÄNGE*

**03.04.1 Systemrinne, höhenverstellbar (55 - 78 mm)**
Systemrinne Profiline als Fassaden- und Terrassenrinne stufenlos von oben höhenverstellbar, mit beidseitiger integrierter Kiesleiste gegen fassadenseitige Staunässe, Dränschlitzen 4 mm, geschlossenem Rinnenboden, werkseitig vormontiertem Rostverriegelungs- sowie Stecksystem zur Rinnenverbindung, inkl Rostabdeckung, begehbar sowie rollstuhlbefahrbar, liefern und fachgerecht verlegen.
Abdeckung mit Gitterrost, Maschenweite 10/30 mm, Belastungsklasse K 3 DIN EN 1253-4, Entwässerung über vorh. Flachdachablauf am Dachrand, Anschluss wird nicht gesondert vergütet.

Erforderliche Stirnwände werksseitig verschweißt.
Passschnitte sind unzulässig. Stückverzinkte Rinnen nach Aufmaß,
Einbau passgenau nach Aufmaß ohne spätere Zuschnitte am Rinnenkörper und Abdeckungen
Freigabe nach Vorlage der vermaßten Werkzeichnungen des Herstellers.

Fassadenrinne gerade, Stahl S235JR, NW150, verstellbare Bauhöhe 55-18 mm
Fassadenrinne gerade Ausführung,
B/H 155 x 70 mm
Länge nach Aufmaß
Belastungsklasse: Kl. A 15
Rostauflage, aus Werkstoff Stahl S235JR - stückverzinkt nach DIN EN ISO 1461,

Erforderliche Stirnwände werksseitig verschweißt.
Passschnitte sind unzulässig. Stückverzinkte Rinnen nach Aufmaß, Einbau passgenau nach Aufmaß ohne spätere Zuschnitte am Rinnenkörper und Abdeckungen
Freigabe nach Vorlage der vermaßten Werkzeichnungen des Herstellers.

Abdeckung aus Maschenrost MW 30/10, Stahl stückverzinkt nach DIN EN ISO 1461, begehbare Ausführung, inkl. Arretierung.
Erforderliche Stirnwände werksseitig verschweißt.
Passschnitte sind unzulässig. Stückverzinkte Rinnen nach Aufmaß,
Einbau passgenau nach Aufmaß ohne spätere Zuschnitte am Rinnenkörper und Abdeckungen
Freigabe nach Vorlage der vermaßten Werkzeichnungen des Herstellers.
Drei Teilstücke zwischen 130 und 360 cm.

Liefern, sowie nach Herstellervorschrift höhen- und fluchtgerecht verlegen.
Fundament aus Drainbeton (H/B) 25/20 cm, Druckfestigkeit = 20 N/mm2 (entspricht C20/25)
Haftzugfestigkeit zum Untergrund = 0,8 N/mm2
Wasserdurchlässigkeit =1x10-4 m/s
von außen zugänglicher Hohlraumgehalt > 15 Vol.-%
Konsistenz erdfeucht (Schneeballtest)
Schichtdicke 30 - 70 mm (bei höherer Schichtdicke mehrlagig einbauen) Größtkorn 4 mm
Nutzungskategorie N2

Eigenschaften:
Material:
Stahl verzinkt
Bauhöhe verstellbar: 55 - 78 mm (Typ I)
Baubreite:
155 mm
Baulänge:
1000 mm
Rosttyp:
Maschenrost 30x10mm

Planungsgrundlage
Optigrün Profiline-Systemrinne
Optigrün international AG

'........................................'
oder gleichwertig mit Nachweisen.
Bei Produktabweichung einzutragen.
Ohne Eintrag gilt das beschriebene Produkt als angeboten.
Abrechnung nach Aufmaß zzgl. Originallieferschein. Datiert und mit Angabe der Baustelle
Menge: 8,000 m
Produkt:
  Artikel:
    Artikelnummer: x
    Artikelkurztext: Systemrinne, höhenverstellbar (55 - 78 mm)

*Hinweis: KONTROLLSCHÄCHTE*

**03.04.2 Nachweis der ausreichenden Dränageleistung**
*** Pauschalposition
Für das angebotene System ist objektbezogen durch den Auftragnehmer der Nachweis zu erbringen, dass unter Berücksichtigung des Abflussbeiwertes des zum Einsatz kommenden Schichtaufbaus und des regional anzusetzenden Berechnungsregens r(5,5) eine ausreichende Entwässerung des gesamten Aufbaus vorliegt.
Es ist rechnerisch nachzuweisen, dass eine einwandfreie Entwässerung sowohl in der Fläche, in nachfolgenden Entwässerungskehlen, als auch direkt am Ablaufschacht z.B. durch entsprechende Wasserleitprofile sichergestellt ist.
Ein Oberflächenabfluss ist für den Berechnungsregen r(5,5) nicht zulässig.

Entwässerungssystem bestehend aus den folgenden Positionen: Regenfallrohr DN 70
Menge: 1,000 psch

**03.04.3 Kontrollschacht 400x 400 mm über Abläufe**
Kontrollschacht 400x 400 mm zur Revisionierung von Dachabläufen.
Einsatzbereich:
Über Dachabläufen in der Fläche und in Randbereichen von begrünten Dächern. Mit geeignetem Deckel auch in Terrassenflächen (fußläufig begangen).
Technische Daten:
Material: Aluminium, 2 mm
Abmessungen: 400 x 400 x 100 mm
Mit vorperforiertem Dämmkeilprofil
Anschlussmöglichkeiten für 8 Optigrün-Wasserleitkanäle WKA oder 12 Optigrün-Wasserleitkanäle WKK.
Liefern und fachgerecht nach Herstellerangaben einbauen.

Planungsgrundlage
Kontrollschacht FSA 40
Optigrün international AG

oder gleichwertig

'........................................'
oder gleichwertig mit Nachweisen.
Bei Produktabweichung einzutragen.
Ohne Eintrag gilt das beschriebene Produkt als angeboten.
Abrechnung nach Aufmaß zzgl. Originallieferschein. Datiert und mit Angabe der Baustelle
Menge: 9,000 Stk

**03.04.4 Rand-Kontrollschacht 400x 400 mm zur Revisionierung von**
Rand-Kontrollschacht 400x 400 mm zur Revisionierung von Dachabläufen.

Einsatzbereich:
Über Dachabläufen in der Fläche und in Randbereichen von begrünten Dächern. Mit geeignetem Deckel auch in Terrassenflächen (fußläufig begangen).

Technische Daten:
Material: Aluminium, 2 mm
Abmessungen: 400 x 400 x 100 mm
Mit vorperforiertem Dämmkeilprofil
Anschlussmöglichkeiten für 8 Optigrün-Wasserleitkanäle WKA oder 12 Optigrün-Wasserleitkanäle WKK.

Liefern und fachgerecht nach Herstellerangaben einbauen.

Planungsgrundlage
Kontrollschacht FSA 40R
Optigrün international AG

'........................................'
oder gleichwertig mit Nachweisen.
Bei Produktabweichung einzutragen.
Ohne Eintrag gilt das beschriebene Produkt als angeboten.
Abrechnung nach Aufmaß zzgl. Originallieferschein. Datiert und mit Angabe der Baustelle
Menge: 2,000 Stk

**03.04.5 Kontrollschacht-Aufstockelement ASA 40-5 - 50 mm**
Aufstockelement 50 mm für Kontrollschächte mit den Abmessungen 400 x 400 mm der Vorpos.
Inkl. Befestigungsmaterial.

Eigenschaften:
Höhe: 50 mm
Abmessung: 400 x 400 mm
Material: Aluminium, 2 mm

Liefern und nach Herstellereingaben einbauen.

Planungsgrundlage
Aufstockelement ASA 40
Optigrün international AG

'........................................'
oder gleichwertig mit Nachweisen.
Bei Produktabweichung einzutragen.
Ohne Eintrag gilt das beschriebene Produkt als angeboten.
Abrechnung nach Aufmaß zzgl. Originallieferschein. Datiert und mit Angabe der Baustelle
Menge: 6,000 Stk

**03.04.6 Kontrollschacht-Aufstockelement ASA 40-10 - 100 mm**
Aufstockelement 100 mm für Optigrün-Kontrollschächte mit den Abmessungen 400 x 400 mm der Vorpos.
Inkl. Befestigungsmaterial.

Eigenschaften:
Höhe: 100 mm
Abmessung: 400 x 400 mm
Material: Aluminium, 2 mm

Liefern und nach Herstellereingaben einbauen.

Planungsgrundlage
Aufstockelement ASA 40
Optigrün international AG

'........................................'
oder gleichwertig mit Nachweisen.
Bei Produktabweichung einzutragen.
Ohne Eintrag gilt das beschriebene Produkt als angeboten.
Abrechnung nach Aufmaß zzgl. Originallieferschein. Datiert und mit Angabe der Baustelle
Menge: 3,000 Stk

**03.04.7 Kontrollschacht-Deckel DSA 40I**
Kontrollschacht-Deckel DSA 40I zur Abdeckung von Kontrollschächte mit den Abmessungen 400 x
400 mm der Vorpos. in Dachflächen. Inkl. Befestigungsmaterial.

Eigenschaften:
Abmessung: 408 x 408 mm
Material: Aluminium mit Antirutschbeschichtung, 3 mm
Farbe: Anthrazit (RAL 7016)
Belastbarkeit: 800 kg
Mit Umkantung und unterseitig verstärkt

Liefern und nach Herstellereingaben einbauen.

Planungsgrundlage
Deckel DSA 40I
Optigrün international AG

'........................................'
oder gleichwertig mit Nachweisen.
Bei Produktabweichung einzutragen.
Ohne Eintrag gilt das beschriebene Produkt als angeboten.
Abrechnung nach Aufmaß zzgl. Originallieferschein. Datiert und mit Angabe der Baustelle
Menge: 9,000 Stk
Produkt:
  Artikel:
    Artikelnummer: 31914
    Artikelkurztext: Kontrollschacht-Deckel DSA 40I

*Hinweis: FALLROHRRANDKONTROLLSCHACHT*

**03.04.8 Fallrohr-Randkontrollschacht**
Fallrohr-Randkontrollschacht RSA 40FO zur Einleitung von Wasser aus Fallrohren mit senkrechtem Auslauf in Drän- und Retentionsebenen.
Bestehend aus Schachtbodenteil, Einleitelement und Zwischenboden inkl. Befestigungsmaterial.
Kombinierbar mit Optigrün-Fallrohr-Kontrollschacht-Deckel DSA 40FO.

Einsatzbereich:
An Fallrohren mit senkrechtem Auslauf ohne Auslaufbogen. Zur Aufnahme von Fallleitungen bei Ein- und Weiterleitung von Wasser aus höhergelegenen Dachflächen

Technische Daten:
Material: Aluminium, 2 mm
Abmessung: 400 x 400 x 200 mm

Anschlussmöglichkeiten für 6 Optigrün-Wasserleitkanäle WKA oder 9 Optigrün-Wasserleitkanäle WKK.

Liefern und fachgerecht nach Herstellerangaben einbauen.

Planungsgrundlage
Kontrollschacht RSA40 FO
Optigrün international AG

'........................................'
oder gleichwertig mit Nachweisen.
Bei Produktabweichung einzutragen.
Ohne Eintrag gilt das beschriebene Produkt als angeboten.
Abrechnung nach Aufmaß zzgl. Originallieferschein. Datiert und mit Angabe der Baustelle
Menge: 2,000 Stk
Produkt:
  Artikel:
    Artikelnummer: 31901
    Artikelkurztext: Fallrohr-Randkontrollschacht

**03.04.9 Fallrohr-Kontrollschacht-Deckel DSA 40FO**
Fallrohr-Kontrollschacht-Deckel zur Abdeckung des Fallrohr-Randkontrollschachtes und zur Aufnahme von senkrechten Fallrohren DN 75 .
Bestehend aus Deckelrahmen und zwei Deckelementen. Ein Deckelelement mit Rohraufnahme und Blenden für Fallrohre DN 75.

Technische Daten:
Material: Aluminium beschichtet (Anthrazit RAL 7016), 2 mm
Abmessung: 400 x 400 mm

Liefern und fachgerecht nach Herstellerangaben einbauen.

Planungsgrundlage
Kontrollschacht DSA 40FO
Optigrün international AG

'........................................'
oder gleichwertig mit Nachweisen.
Bei Produktabweichung einzutragen.
Ohne Eintrag gilt das beschriebene Produkt als angeboten.
Abrechnung nach Aufmaß zzgl. Originallieferschein. Datiert und mit Angabe der Baustelle
Menge: 2,000 Stk
Produkt:
  Artikel:
    Artikelnummer: 31902
    Artikelkurztext: Fallrohr-Kontrollschacht-Deckel DSA 40FO

**03.04.10 Kontrollschacht-Aufstockelement ASA 40-6/9,5 - Höhenverstellbar**
Höhenverstellbares Aufstockelement von 60 - 95 mm in 5 mm Schritten für Optigrün-Kontrollschächte mit den Abmessungen 400 x 400 mm der Vorpos.
'..........'. Inkl. Befestigungsmaterial.

Eigenschaften:
Höhe: Höhenverstellbar von 60 - 95 mm in 5 mm Schritten
Abmessung: 400 x 400 mm
Material: Aluminium, 2 mm

Liefern und nach Herstellereingaben einbauen.

Planungsgrundlage
Kontrollschacht- Aufstockelement ASA40-6/9,5
Optigrün international AG

'........................................'
oder gleichwertig mit Nachweisen.
Bei Produktabweichung einzutragen.
Ohne Eintrag gilt das beschriebene Produkt als angeboten.
Abrechnung nach Aufmaß zzgl. Originallieferschein. Datiert und mit Angabe der Baustelle
Menge: 2,000 Stk
Produkt:
  Artikel:
    Artikelnummer: 31907
    Artikelkurztext: Kontrollschacht-Aufstockelement ASA 40-6/9,5 - Höhenverstellbar

*Hinweis: WASSERLEITKANAL*

**03.04.11 Wasserleitkanal WKA**
Wasserleitkanal WKA mit Ausstanzungen zum Anschluss von Wasserleitkanälen WKK alle 67 cm, liefern und nach Herstellerangaben fachgerecht verlegen, einschließlich erforderlicher Verbindungsstücke.
Passschnitte sind unzulässig. Stückverzinkte Kanäle nach Aufmaß,
Einbau passgenau nach Aufmaß ohne spätere Zuschnitte am Rinnenkörper und Abdeckungen
Freigabe nach Vorlage der vermaßten Werkzeichnungen des Herstellers.

Eigenschaften:
Höhe: 66 mm
Breite: 140 mm
Länge 2000 mm
Material: Aluminium
Materialstärke:
bei Extensiv-Begrünungen: 1,5 mm
Seitenwände: geschlitzt
Abflussleistung je Strang (bis 15 m Länge):
bei 0% Gefälle: 1,78 l/s
bei 1% Gefälle: 1,81 l/s
bei 2% Gefälle: 1,82 l/s
bei 3% Gefälle: 1,83 l/s

Planungsgrundlage
Wasserleitkanal WKA
Optigrün international AG

'........................................'
oder gleichwertig mit Nachweisen.
Bei Produktabweichung einzutragen.
Ohne Eintrag gilt das beschriebene Produkt als angeboten.
Abrechnung nach Aufmaß zzgl. Originallieferschein. Datiert und mit Angabe der Baustelle
Menge: 16,000 m
Produkt:
  Artikel:
    Artikelnummer: 14830
    Artikelkurztext: Wasserleitkanal WKA

#### Untertitel 03.05 Ausstattung

**03.05.1 Wurzelschutzschicht im Pflanzbeet aus Einkornbeton**
Wurzelschutzschicht im Pflanzbeet aus Einkornbeton
Einkornbeton  H 10 cm, flächig als Wurzelschutzschicht
Einbau in den radialen Pflanzgefäßen
Druckfestigkeit = 20 N/mm2 (entspricht C20/25)
Haftzugfestigkeit zum Untergrund = 0,8 N/mm2
Wasserdurchlässigkeit =1x10-4 m/s
von außen zugänglicher Hohlraumgehalt > 15 Vol.-%
Konsistenz erdfeucht (Schneeballtest)
Schichtdicke 30 - 70 mm (bei höherer Schichtdicke mehrlagig einbauen) und lagenweise verdichten
Größtkorn 4 mm
bis Nutzungskategorie N2

Planungsvorschlag:
Drainbeton: GALA Drainmörtel GDM  Fa. JURALITH®
liefern und nach Herstellerangaben verwenden
JURALITH Baustoff GmbH
Deuerlinger Straße 43
D-93351 Painten
Tel. 09499/9418-10
Fax. 09499/9418-45
Mobil: 0151/14553515
Markus Greimel
Markus.Greimel@juralith.com

'........................................'
oder gleichwertig mit Nachweisen.
Bei Produktabweichung einzutragen.
Ohne Eintrag gilt das beschriebene Produkt als angeboten.
Abrechnung nach Aufmaß zzgl. Originallieferschein. Datiert und mit Angabe der Baustelle
Menge: 30,000 m²

**03.05.2 Einkornbeton H 10 -15 cm, flächig als Unterbau**
Einkornbeton  H 10 -15 cm, flächig als Unterbau
Einbau unter den Pflanzgefäßen
Druckfestigkeit = 20 N/mm2 (entspricht C20/25)
Haftzugfestigkeit zum Untergrund = 0,8 N/mm2
Wasserdurchlässigkeit =1x10-4 m/s
von außen zugänglicher Hohlraumgehalt > 15 Vol.-%
Konsistenz erdfeucht (Schneeballtest)
Schichtdicke 30 - 70 mm (bei höherer Schichtdicke mehrlagig einbauen) und lagenweise verdichten
Größtkorn 4 mm
bis Nutzungskategorie N2

Planungsvorschlag:
Drainbeton: GALA Drainmörtel GDM  Fa. JURALITH®
liefern und nach Herstellerangaben verwenden
JURALITH Baustoff GmbH
Deuerlinger Straße 43
D-93351 Painten
Tel. 09499/9418-10
Fax. 09499/9418-45
Mobil: 0151/14553515
Markus Greimel
Markus.Greimel@juralith.com

'........................................'
oder gleichwertig mit Nachweisen.
Bei Produktabweichung einzutragen.
Ohne Eintrag gilt das beschriebene Produkt als angeboten.
Abrechnung nach Aufmaß zzgl. Originallieferschein. Datiert und mit Angabe der Baustelle
Menge: 12,000 m²

*Hinweis: PFLANZGEFÄSSE*

**03.05.3 Zeichnungen anfertigen Ausführungszeichnung**
STLB-Bau 2026-04 017
Vom AN sind folgende Zeichnungen anzufertigen: Ausführungszeichnungen einschl. Übersichts- und Detailzeichnungen, in Papierform und auf Datenträger, in den Datenformaten DXF und PDF.
Menge: 1,000 St

**03.05.4 Pflanztröge H 0,5 m x L 2,0 m x B 0,5 m mit Boden**
*** Bezugsbeschreibung
Pflanzgefäße, Stahlblech, in rechteckiger Ausführung liefern,
über Baukran/ Autokran auf ca. '+9,40 über Brüstung' m
der separaten Position.
Einbauhöhe transportieren und auf ebenem, 10 cm Drainbeton druckfestem Untergrund fachgerecht versetzen.
Ausführung inkl. aller Montage- und Verbindungsteile,
Montage- und Nebenarbeiten. Herstellung nach statischen Erfordernissen.

Farbbeschichtung in einer RAL-Standardfarbe gem. Angabe des AG.

Eigenschaften:
Material: Stahlblech feuerverzinkt nach DIN EN ISO 1461
Oberer Rand 2-fach gekantet, Breite: 50/25 mm
Materialstärke 3,0 mm
Oberfläche: RAL-Pulverbeschichtet nach Wahl des AG

bestehend aus der Einzelelementen mit Boden in Längen nach statischen Erfordernissen
Knotenbleche nach technischen Erfordernissen
Einzelelemente von Außen nicht sichtbar miteinander verschraubt,
Verschraubung mittels Edelstahlschrauben,
Alle Ecken und Kanten rund abgekantet,
Verbindungen/Ecken vollständig verschweißt und verschliffen
Aussteifungen / Verstrebungen nach statischen Erfordernissen,
Gefäßlänge: '2000' mm
Gefäßbreite: '500' mm
Gefäßhöhe: '500' mm
Aussteifung durch Querstreben
Größe L EN 10056-1-40x20x4 ca. im Abstand von 350 mm
4 Stück Wasserüberläufe mit Anstaufunktion im Boden:
Rohr 42.4x2.9, Höhe 100 mm, Ablaufloch 35 mm
HBCD-freie 20 mm EPS-Dämm- und Ausdehnungsplatte an senkrechten Innenseiten, Dämmung ist einzukalkulieren

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 4,000 St

**03.05.5 Pflanztröge H 1,1 m x L 2,0 m x B 0,5 m**
*** wie Position 03.05.4
Gefäßlänge: '2000' mm
Gefäßbreite: '1100' mm
Gefäßhöhe: '500' mm

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 4,000 St

**03.05.6 Pflanztröge D 1,5m H 0,5 m**
*** wie Position 03.05.4
Gefäßdurchmesser: '1500' mm
Gefäßhöhe: '500' mm

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 3,000 St

**03.05.7 Pflanztröge D 1,0m H 0,5 m**
*** wie Position 03.05.4
Gefäßdurchmesser: '1000' mm
Gefäßhöhe: '500' mm

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 3,000 St

**03.05.8 Pflanztröge D 1,5m H 1,1 m**
*** wie Position 03.05.4
Gefäßdurchmesser: '1500' mm
Gefäßhöhe: '1100' mm

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 3,000 St

**03.05.9 Pflanztröge D 1,0m H 1,1 m**
*** wie Position 03.05.4
Gefäßdurchmesser: '1000' mm
Gefäßhöhe: '1100' mm

Planungsvorschlag:
Högel Studiotechnik GmbH
Furtweg 21
85716 Unterschleißheim
E-Mail: info@hoegel-studiotechnik.de
Telefon: +49 (0)89 374 77 99 0
Telefax: +49 (0)89 317 49 12
Martin Hoffmann
martin.hoffmann@hoegel-studiotechnik.de

'........................................'
oder gleichwertig mit Nachweisen.
Bei Produktabweichung einzutragen.
Ohne Eintrag gilt das beschriebene Produkt als angeboten.
Abrechnung nach Aufmaß zzgl. Originallieferschein. Datiert und mit Angabe der Baustelle
Menge: 3,000 St

**03.05.10 Vertikale Dränschicht Noppenbahn D 8mm**
STLB-Bau 2026-04 010
Vertikale Dränschicht DIN 4095 aus vlieskaschierten Noppenbahnen, Schichtdicke 8 mm, Streifenbreite bis 50 cm, Abflussspende im Endzustand über 0,3 l/sm bei max. 40 kN/m2 horizontalem Erddruck, Ausführung gemäß Einzelbeschreibung,
Einzelbeschreibungs-Nr 'gemäß DIN 18195 und DIN 4095 liefern und in Pflanztröge, 10 cm Überlappung an Stößen'
.
Menge: 92,000 m

**03.05.11 Drainageschicht aus Kies 16/32**
Drainageschicht aus Kies 16/32
für die Pflanztröge der vorh. Pos.
liefern und unter dem Filtervlies einbauen.
aufzubringende Schüttdicke: 10 cm
Fabrikat: 2-fach gewaschener Rundkies 16/32
Menge: 3,000 m³

**03.05.12 Filtervlies FIL 105**
Filtervlies FIL 105 liefern und als Filterschicht zwischen Dränschicht und Substrat mit 10 cm Überlappung verlegen.

Einsatzbereich:
In den Trögen zwischen Dränschicht und Substrat/Tragschicht.

Eigenschaften:
Material: 100 % PP (Polypropylen)
Nenndicke: ca. 1,1 mm
Flächengewicht: ca. 105 g/m²
Farbe: weiß
Festigkeitsklasse: GRK 2
Höchstzugkraft nach EN ISO 10319 längs/quer: 7,5 KN/m
Vertikale Wasserdurchlässigkeit nach EN ISO 11058: 130 l/(m²*s)
Mit CE-Zertifizierung.

Planungsgrundlage
Filtervlies FIL 105
Optigrün international AG

'.........'
oder gleichwertig mit Nachweisen.
Bei Produktabweichung einzutragen.
Ohne Eintrag gilt das beschriebene Produkt als angeboten.
Abrechnung nach Aufmaß zzgl. Originallieferschein. Datiert und mit Angabe der Baustelle
Menge: 30,000 m²
Produkt:
  Artikel:
    Artikelnummer: 14738
    Artikelkurztext: Filtervlies FIL 105

**03.05.13 Intensivsubstrat i-leicht**
Intensivsubstrat i-leicht als Vegetationstragschicht für Pflanztröge, auf Dachflächen mit geringer Tragfähigkeit, strukturstabilisiert für breites Pflanzenspektrum geeignet, liefern
und auf die natürlich verdichtete Schichthöhe von '25 bis 50'
cm einbauen.

Der materialbezogene Verdichtungsfaktor beträgt:
- Allgemein: ca. 1,30
- bei pneumatischem Einbau: ca. 1,33
 (bei ca. 80 m mittlerer Schlauchlänge)
und ist einzukalkulieren.

Kenndaten:
Gesamtporenvol.: > 60-75 Vol%
max. Wasserkap.: > 45 Vol%
Salzgehalt: < 2,5 g/l
organ. Substanz: < 90 g/l
pH-Wert: 6,0-8,5
Gewicht wassergesättigt: ca. 1300-1480 kg/m³
Verfügt über eine Europäische Technische Bewertung (ETA-13/0557) als Bestandteil der Optigrün-Systemlösungen.

Sonstige Kenndaten haben den Anforderungen der FLL-Richtlinien bzw. der ÖNORM L 1131 zu entsprechen.
Bei Produktalternativen ist dem Angebot zur Prüfung der Materialgleichwertigkeit ein Prüfzeugnis eines unabhängigen Prüfinstituts beizufügen, aus dem alle geforderten Kennwerte ersichtlich sind.

Planungsgrundlage
Optigrün Intensivsubstrat i-leicht
Optigrün international AG

'.........'
oder gleichwertig mit Nachweisen.
Bei Produktabweichung einzutragen.
Ohne Eintrag gilt das beschriebene Produkt als angeboten.
Abrechnung nach Aufmaß zzgl. Originallieferschein. Datiert und mit Angabe der Baustelle
Menge: 8,500 m³
Produkt:
  Artikel:
    Artikelnummer: 180
    Artikelkurztext: Intensivsubstrat i-leicht

**03.05.14 Untersubstrat U-leicht**
Untersubstrat U-leicht mit geringer Tragfähigkeit unter Intensivbegrünungen liefern und zwischen Filtermatte und Vegetationstragschicht einbauen.
Die Einbaustärke gem. Planung beträgt ca. '25 bis 50' cm
Der materialbezogene Verdichtungsfaktor beträgt:
- Allgemein: ca. 1,20
- bei pneumatischem Einbau: bis ca. 1,30
 (bei ca. 80 m mittlerer Schlauchlänge)
und ist einzukalkulieren.

Kenndaten:
Gesamtporenvol.: > 55-60 Vol%
max. Wasserkap.: > 25 Vol%
Salzgehalt: < 2,5 g/l
organ. Substanz: < 40 g/l
pH-Wert: 5,5-8,5
Gewicht wassergesättigt: ca. 1000-1250 kg/m³
Verfügt über eine Europäische Technische Bewertung (ETA-13/0557) als Bestandteil der Optigrün-Systemlösungen.

Bei Produktalternativen ist dem Angebot zur Prüfung der Materialgleichwertigkeit ein Prüfzeugnis eines unabhängigen Prüfinstituts beizufügen, aus dem alle geforderten Kennwerte ersichtlich sind.
Planungsgrundlage
Optigrün Untersubstrat U-leicht
Optigrün international AG

'.........'
oder gleichwertig mit Nachweisen.
Bei Produktabweichung einzutragen.
Ohne Eintrag gilt das beschriebene Produkt als angeboten.
Abrechnung nach Aufmaß zzgl. Originallieferschein. Datiert und mit Angabe der Baustelle
Menge: 12,000 m³
Produkt:
  Artikel:
    Artikelnummer: 160
    Artikelkurztext: Untersubstrat U-leicht

**03.05.15 Pflegeleistungen Tröge**
Menge: 0,000

*Hinweis: BOULDERWAND*

**03.05.16 Produktbeschreibung:**
*** Pauschalposition
Boulderwand liefern und montieren
Produktbeschreibung:
Gründung G3: zum Andübeln an bauseitiger Ziegelwand
einseitig durch weitere Wand begrenzt

Bestandteile:
Boulderwand Onsight 5110, Überhang (EM-K-5110-G3-S5-H)
Segmentbreite ca. 121 cm
> Unterkonstruktion, Stahl, feuerverzinkt
  ° 4-Kant-Rohre: senkrecht 40 x 40 mm, waagrecht 20 x 40 mm
> Wandplatte, HPL 10 mm, zum Aushängen
  ° Klettergriffe: verschiedene Größen und Farben, ca. 4-5 Stück je m², durchgängige
Verschraubung, zusätzliche Sicherung durch dauerelastische Verklebung
  ° Routen: unterschiedliche Schwierigkeitsgrade
> oberer Abschluss, HPL 10 mm
> inkl. Befestigungsmaterial für Betonwand
  ° Befestigungsmaterial: Injektionsmörtel, Spannmuttern M10, Gewindestangen M10

Boulderwand Onsight 5120, Schräge Wand  (EM-K-5120-G3-S5-H)
Segmentbreite ca. 121 cm
> Unterkonstruktion, Stahl, feuerverzinkt
  ° 4-Kant-Rohre: senkrecht 40 x 40 mm, waagrecht 20 x 40 mm
> Wandplatte, HPL 10 mm, zum Aushängen
  ° Klettergriffe: verschiedene Größen und Farben, ca. 4-5 Stück je m², durchgängige
Verschraubung, zusätzliche Sicherung durch dauerelastische Verklebung
  ° Routen: unterschiedliche Schwierigkeitsgrade
> oberer Abschluss, HPL 10 mm
> inkl. Befestigungsmaterial für Betonwand
  ° Befestigungsmaterial: Injektionsmörtel, Spannmuttern M10, Gewindestangen M10

Boulderwand Onsight 5100, Gerade Wand (EM-K-5100-G3-S5-H)
Segmentbreite ca. 121 cm
> Unterkonstruktion, Stahl, feuerverzinkt
  ° 4-Kant-Rohre: senkrecht 40 x 40 mm, waagrecht 20 x 40 mm
> Wandplatte, HPL 10 mm, zum Aushängen
  ° Klettergriffe: verschiedene Größen und Farben, ca. 4-5 Stück je m², durchgängige
Verschraubung, zusätzliche Sicherung durch dauerelastische Verklebung
  ° Routen: unterschiedliche Schwierigkeitsgrade
> oberer Abschluss, HPL 10 mm
> inkl. Befestigungsmaterial für Betonwand
  ° Befestigungsmaterial: Injektionsmörtel, Spannmuttern M10, Gewindestangen M10
Technische Informationen: Draufsicht:

Platzbedarf 755 cm x 267 cm
Gerätegröße 368 cm x 60 cm x 248 cm
Größtes Bauteil 245 cm x 125 cm x 62 cm
Schwerstes Bauteil 160 kg
Verpackungsmaß größtes Bauteil 260 cm x 130 cm x 100 cm
Verpackungsgewicht schwerstes Bauteil 300 kg
Freie Fallhöhe 150 cm
Aufprallfläche 17,00 m²

HPL-Platten Koalagrau
Klettergriffe Rot
Klettergriffe Gelb
Klettergriffe Blau

Techn. Prüfbericht vom TÜV-Product-Service ist vorzulegen

Planungsgrundlage:
EM-K-G3-S5-H
Boulderwandelemente Onesight
ANGEBOT 4516693
Ernst Maier Spielplatzgeräte GmbH
Wasserburger Straße 70
D-83352 Altenmarkt a. d. Alz
Telefon: ++49-(0)8621/ 50 82-10
Telefax:  ++49-(0)8621/ 50 82-12
info@spielplatzgeraete-maier.de
www.spielplatzgeraete-maier.de

'........................................'
oder gleichwertig mit Nachweisen.
Bei Produktabweichung einzutragen.
Ohne Eintrag gilt das beschriebene Produkt als angeboten.
Abrechnung nach Aufmaß zzgl. Originallieferschein. Datiert und mit Angabe der Baustelle
Menge: 1,000 psch

**03.05.17 Fallschutzmatte Boulderwand outdoor**
*** Pauschalposition
Landematte Outdoor liefern und einbauen.

Dicke: 200 mm
Länge: ca. 5230 mm
Breite ca. 2800 m
nach Aufmaß vor Ort
Kern: Polyätherschaum FCKW-frei geschäumt, Mindestraumgewicht 35kg/m³, Randbereich mit 200mm breiten Verbundschaum Mindestraumgewicht 100kg/m³ verstärkt
besteht aus:
3 Kernen á 1.733 x 2.700 x 200 mm
PU-Schaum RG 35 rundum an den Außenseiten
mit Nadelfilz beklebt

Bezug bestehend aus 1 Unterteil, 1 Oberteil
Hüllenunterteil:
Planenstoff grau beids. (matt) mit Klettband auf
Kern befestigt

Hüllenoberteil:
Planenstoff beids. beschichtet farbig 900g/m²
Klettband auf dem Unterteil der Hülle
befestigt,wie eine Haube übergestülpt

Matte wird in Einzelteilen geliefert zur
Montage vor Ort

Hülle zweiteilig gefertigt mit Haube aus Planenstoff beidseitig beschichtet, Trägergewebe aus Polyester, Fertigstoff mindestens 900g/m² und Wanne aus Planenstoff beidseitig beschichtet, Trägergewebe aus Polyester, Fertigstoff mindestens 550g/m²,  mit Klettband miteinander verbunden, verschweißte Nähte
Standardfarbe des Herstellers nach Wahl des AG

Planungsvorschlag:
Bänfer GmbH Sportmanufaktur
Industriestraße 11
34537 Bad Wildungen
tel +49 5621 7878-36
email
andrea.rothe@baenfer.de (andrea.rothe@baenfer.de)
web www.baenfer.de (www.baenfer.de)

'........................................'
oder gleichwertig mit Nachweisen.
Bei Produktabweichung einzutragen.
Ohne Eintrag gilt das beschriebene Produkt als angeboten.
Abrechnung nach Aufmaß zzgl. Originallieferschein. Datiert und mit Angabe der Baustelle
Menge: 1,000 psch

*Hinweis: SONNENSEGEL 2.OG Nr. 1*

**03.05.18 Sonnensegel 62 qm 2. OBERGESCHOSS 2.OG Nr. 1**
*** Bezugsbeschreibung
Sonnensegel Austronet 2. OBERGESCHOSS 2.OG Nr. 1
Luft- und Wasserdurchlässig
Größe ca.62 qm
Material Austronet 950, Farbe gemäß Soliday
Farbmusterkartei sunshine 950040 oder nach Wahl des AG
liefern incl. aller Komponenten und montieren

System Soliday C
Komplette Aufrollvorrichtung inkl.  Rohrmotor (Standard) und Welle Länge 11 m, 2 Soliday Aluminium Pylon Länge 300 cm, 1 Umlenkset zur  Umlenkung auf Punkt B, 2 Wandplatten 15 x 15 cm aus Edelstahl, Anschlussleitung 2 m, weiß oder schwarz, steckbar für Becker-Motoren, sämtliches Zubehör wie Lagerungen, Seile, Seilblöcke, sowie
Schrauben zur Wellen- und Segelmontage
Befestigung der Masten an Attika mittels Mastschuh
Umlenkung, Wandbefestigungen und Zubehör
sämtliches Zubehör wie Lagerungen, Seile, Seilblöcke,
inkl. Schrauben und Befestigungsmaterialien

Inkl. pulverbeschichtete Masten nach Wahl des AG, 2 Stück Sonder-Masthalterungen aus Edelstahl, Funksteuerung (1 Kanal), Sonnen-/Windsensor mit Stromanschluß SC 811 mit Befestigung, Höhenverstellung.
Zusätzlich Schutzhülle, Schutzabdeckungen, Prallschutz in separaten Positionen sowie vollständige Lieferung und Montage mit Inbetriebnahme

Gleitschiene auf Mast montiert, Länge 1,5 m inkl.
Endkappen und Gleitschlitten. inkl. Verspannungsset
Mast I Mast, bei Höhenverstellung mit Gleitschiene
unbedingt vorgeschrieben, da sonst bei tiefgestelltem
Segel das Seil auf der Welle aufliegt und am Tuch
reibt.

Segelspannungs-Winch mit Kurbel

Soliday Seilhalter

Sicherheitstechnische Änderungen am Sonnensegelsystem
gernäß Vorgaben
- Kürzen des Umlaufseils (Höhe mind. 1,60 m über
Gelände)
- Stoffbeutel zur Aufmahme des Bedienungsseils
inkl. Materiallieferung aller notwendigen Teile sowie
Montage

Liefern und fachgerechte Montage der gesamten Anlage
mit Erstinbetriebnahme.

Planungsgrundlage:
Soliday Sonnensegel
Weisenfeld-Projekt-Nr. 2026-01-14-005
Weisenfeld Dachbegrünungen GmbH
Kornstraße 14
85304 llmmünster
Deutschland
Tel. : 084 41 87 16 75·0
Fax 0 84 41 87 16 75·29
firma@weisenfeld.info
'........................................'
oder gleichwertig mit Nachweisen.
Bei Produktabweichung einzutragen.
Ohne Eintrag gilt das beschriebene Produkt als angeboten.
Abrechnung nach Aufmaß zzgl. Originallieferschein. Datiert und mit Angabe der Baustelle
Menge: 1,000 St

**03.05.19 Schutzhülle Premium**
Schutzhülle Premium, mit Klettband und integriertem
Verzurrsystem,
Material Austrosail, Farbe stone

Planungsgrundlage:

Soliday Sonnensegel
Weisenfeld-Projekt-Nr. 2026-01-14-005
Weisenfeld Dachbegrünungen GmbH
Kornstraße 14
85304 llmmünster
Deutschland
Tel. : 084 41 87 16 75·0
Fax 0 84 41 87 16 75·29
firma@weisenfeld.info

'........................................'
oder gleichwertig mit Nachweisen.
Bei Produktabweichung einzutragen.
Ohne Eintrag gilt das beschriebene Produkt als angeboten.
Abrechnung nach Aufmaß zzgl. Originallieferschein. Datiert und mit Angabe der Baustelle
Menge: 11,000 m

**03.05.20 Schutzabdeckung für Sonnensegelecken (2 Stück)**
*** Pauschalposition
Schutzabdeckung für Sonnensegelecken (2 Stück)
Notwendiges Zubehör zusätzlich zur Schutzhülle für
Sonnensegeletücher aus Austrosail Nano, Farbe stone,
Menge: 1,000 psch

**03.05.21 Prallschutz für Segelmast**
Saulenschutzpolster /Prallschutz mit Klettverschluss,
Innenliegender Schaumstoff per Reißverschlus
austauschbar.
Höhe: 90 cm
Material: PVC-Era,
Farbe: rot, gelb, weißgrau nach Wahl des AG

Planungsgrundlage:

Soliday Sonnensegel
Weisenfeld-Projekt-Nr. 2026-01-14-005
Weisenfeld Dachbegrünungen GmbH
Kornstraße 14
85304 llmmünster
Deutschland
Tel. : 084 41 87 16 75·0
Fax 0 84 41 87 16 75·29
firma@weisenfeld.info

'........................................'
oder gleichwertig mit Nachweisen.
Bei Produktabweichung einzutragen.
Ohne Eintrag gilt das beschriebene Produkt als angeboten.
Abrechnung nach Aufmaß zzgl. Originallieferschein. Datiert und mit Angabe der Baustelle
Menge: 2,000 St

*Hinweis: SONNENSEGEL 2.OG Nr. 2 =b1*

**03.05.22 Sonnensegel 65 qm 2. OBERGESCHOSS 2.OG Nr. 1b**
*** wie Position 03.05.18
Sonnensegel 2. OBERGESCHOSS 2.OG Nr. b1 =2
Größe ca. 65 qm
Material Austronet 950, Farbe gemäß Soliday
Farbmusterkartei sunshine 950070 terracotta oder nach Wahl des AG liefern incl. aller Komponenten und montieren

Planungsgrundlage:
Soliday Sonnensegel
Weisenfeld-Projekt-Nr. 2026-01-14-005
Weisenfeld Dachbegrünungen GmbH
Kornstraße 14
85304 llmmünster
Deutschland
Tel. : 084 41 87 16 75·0
Fax 0 84 41 87 16 75·29

'........................................'
oder gleichwertig mit Nachweisen.
Bei Produktabweichung einzutragen.
Ohne Eintrag gilt das beschriebene Produkt als angeboten.
Abrechnung nach Aufmaß zzgl. Originallieferschein. Datiert und mit Angabe der Baustelle
Menge: 1,000 St

**03.05.23 Schutzhülle Premium**
Schutzhülle Premium, mit Klettband und integriertem
Verzurrsystem,
Material Austrosail, Farbe stone

Planungsgrundlage:

Soliday Sonnensegel
Weisenfeld-Projekt-Nr. 2026-01-14-005
Weisenfeld Dachbegrünungen GmbH
Kornstraße 14
85304 llmmünster
Deutschland
Tel. : 084 41 87 16 75·0
Fax 0 84 41 87 16 75·29
firma@weisenfeld.info

'........................................'
oder gleichwertig mit Nachweisen.
Bei Produktabweichung einzutragen.
Ohne Eintrag gilt das beschriebene Produkt als angeboten.
Abrechnung nach Aufmaß zzgl. Originallieferschein. Datiert und mit Angabe der Baustelle
Menge: 11,000 m

**03.05.24 Schutzabdeckung für Sonnensegelecken (2 Stück)**
*** Pauschalposition
Schutzabdeckung für Sonnensegelecken (2 Stück)
Notwendiges Zubehör zusätzlich zur Schutzhülle für
Sonnensegeletücher aus Austrosail Nano, Farbe stone,
Menge: 1,000 psch

**03.05.25 Prallschutz für Segelmast**
Saulenschutzpolster /Prallschutz mit Klettverschluss,
Innenliegender Schaumstoff per Reißverschlus
austauschbar.
Höhe: 90 cm
Material: PVC-Era,
Farbe: rot, gelb, weißgrau nach Wahl des AG

Planungsgrundlage:

Soliday Sonnensegel
Weisenfeld-Projekt-Nr. 2026-01-14-005
Weisenfeld Dachbegrünungen GmbH
Kornstraße 14
85304 llmmünster
Deutschland
Tel. : 084 41 87 16 75·0
Fax 0 84 41 87 16 75·29
firma@weisenfeld.info

'........................................'
oder gleichwertig mit Nachweisen.
Bei Produktabweichung einzutragen.
Ohne Eintrag gilt das beschriebene Produkt als angeboten.
Abrechnung nach Aufmaß zzgl. Originallieferschein. Datiert und mit Angabe der Baustelle
Menge: 2,000 St

*Hinweis: SONNENSEGEL 2.OG Nr. 2 =b2*

**03.05.26 Sonnensegel 57 qm 2. OBERGESCHOSS Nr. 1b**
*** wie Position 03.05.18
Sonnensegel 3. OBERGESCHOSS 2.OG Nr. b1 =3
Größe ca. 57 qm
Material Austronet 950, Farbe gemäß Soliday
Farbmusterkartei sunshine 950040 Sunshine oder nach Wahl des AG liefern incl. aller Komponenten und montieren

Planungsgrundlage:
Soliday Sonnensegel
Weisenfeld-Projekt-Nr. 2026-01-14-005
Weisenfeld Dachbegrünungen GmbH
Kornstraße 14
85304 llmmünster
Deutschland
Tel. : 084 41 87 16 75·0
Fax 0 84 41 87 16 75·29

'........................................'
oder gleichwertig mit Nachweisen.
Bei Produktabweichung einzutragen.
Ohne Eintrag gilt das beschriebene Produkt als angeboten.
Abrechnung nach Aufmaß zzgl. Originallieferschein. Datiert und mit Angabe der Baustelle
Menge: 1,000 St

**03.05.27 Schutzhülle Premium**
Schutzhülle Premium, mit Klettband und integriertem
Verzurrsystem,
Material Austrosail, Farbe stone

Planungsgrundlage:

Soliday Sonnensegel
Weisenfeld-Projekt-Nr. 2026-01-14-005
Weisenfeld Dachbegrünungen GmbH
Kornstraße 14
85304 llmmünster
Deutschland
Tel. : 084 41 87 16 75·0
Fax 0 84 41 87 16 75·29
firma@weisenfeld.info

'........................................'
oder gleichwertig mit Nachweisen.
Bei Produktabweichung einzutragen.
Ohne Eintrag gilt das beschriebene Produkt als angeboten.
Abrechnung nach Aufmaß zzgl. Originallieferschein. Datiert und mit Angabe der Baustelle
Menge: 11,000 m

**03.05.28 Schutzabdeckung für Sonnensegelecken (2 Stück)**
*** Pauschalposition
Schutzabdeckung für Sonnensegelecken (2 Stück)
Notwendiges Zubehör zusätzlich zur Schutzhülle für
Sonnensegeletücher aus Austrosail Nano, Farbe stone,
Menge: 1,000 psch

**03.05.29 Prallschutz für Segelmast**
Saulenschutzpolster /Prallschutz mit Klettverschluss,
Innenliegender Schaumstoff per Reißverschlus
austauschbar.
Höhe: 90 cm
Material: PVC-Era,
Farbe: rot, gelb, weißgrau nach Wahl des AG

Planungsgrundlage:

Soliday Sonnensegel
Weisenfeld-Projekt-Nr. 2026-01-14-005
Weisenfeld Dachbegrünungen GmbH
Kornstraße 14
85304 llmmünster
Deutschland
Tel. : 084 41 87 16 75·0
Fax 0 84 41 87 16 75·29
firma@weisenfeld.info

'........................................'
oder gleichwertig mit Nachweisen.
Bei Produktabweichung einzutragen.
Ohne Eintrag gilt das beschriebene Produkt als angeboten.
Abrechnung nach Aufmaß zzgl. Originallieferschein. Datiert und mit Angabe der Baustelle
Menge: 2,000 St

**03.05.30 Hochheben der Materialien Dachterrasse 2.OG**
*** Pauschalposition
Hochheben der Materialien
sämtliche benötigten Materialien für die Dachterrasse 2.OG
über Mobiler Baukran/ Autokran/Schrägaufzug nach Wahl des
AN auf ca. '+ 9.40 m über Brüstung' m heben
Menge: 1,000 psch

#### Untertitel 03.06 Pflanzen

*Hinweis: Pflanzarbeiten und Pflanzenlieferung siehe B Weitere Zusätzliche Vertragsbedingungen*

**03.06.1 Echinacea purpurea Magnus P 1,0 liefern einpflanzen**
STLB-Bau 2026-04 004
Echinacea purpurea "Magnus" (Roter Sonnenhut) P 1,0, liefern und einpflanzen.
Menge: 26,000 St

**03.06.2 Salvia nemorosa Caradonna P 1,0 liefern einpflanzen**
STLB-Bau 2026-04 004
Salvia nemorosa "Caradonna" (Salbei) P 1,0, liefern und einpflanzen.
Menge: 26,000 St

**03.06.3 Nepeta x faassenii Walkers Low P 1,0 liefern einpflanzen**
STLB-Bau 2026-04 004
Nepeta x faassenii "Walkers Low" (Katzen-Minze) P 1,0, liefern und einpflanzen.
Menge: 39,000 St

**03.06.4 Achillea millefolium Cerise Queen P 1,0 liefern einpflanzen**
STLB-Bau 2026-04 004
Achillea millefolium "Cerise Queen" (Garten-Schafgarbe) P 1,0, liefern und einpflanzen.
Menge: 26,000 St

**03.06.5 Sedum Maximum-Hybr.Matrona P 1,0 liefern einpflanzen**
STLB-Bau 2026-04 004
Sedum Maximum-Hybr."Matrona" (Hohes Herbst-Fettkraut) P 1,0, liefern und einpflanzen.
Menge: 26,000 St

**03.06.6 Sedum Telephium-Hybr.Herbstfreude P 1,0 liefern einpflanzen**
STLB-Bau 2026-04 004
Sedum Telephium-Hybr."Herbstfreude" (Hohes Herbst-Fettkraut) P 1,0, liefern und einpflanzen.
Menge: 13,000 St

**03.06.7 Pennisetum alopecuroides Hameln P 1,0 liefern einpflanzen**
STLB-Bau 2026-04 004
Pennisetum alopecuroides "Hameln" (Niedriges Lampenputzergras) P 1,0, liefern und einpflanzen.
Menge: 26,000 St

**03.06.8 Festuca glauca Elijah Blue P 1,0 liefern einpflanzen**
STLB-Bau 2026-04 004
Festuca glauca "Elijah Blue" (Blau-Schwingel) P 1,0, liefern und einpflanzen.
Menge: 26,000 St

**03.06.9 Sedum spurium Fuldaglut P 1,0 liefern einpflanzen**
STLB-Bau 2026-04 004
Sedum spurium "Fuldaglut" (Teppich-Fettblatt) P 1,0, liefern und einpflanzen.
Menge: 40,000 St

*Hinweis: KRÄUTER*

**03.06.10 Thymus vulgaris P 1,0 liefern einpflanzen**
STLB-Bau 2026-04 004
Thymus vulgaris (Garten-Thymian) P 1,0, liefern und einpflanzen.
Menge: 4,000 St

**03.06.11 Origanum vulgare P 1,0 liefern einpflanzen**
STLB-Bau 2026-04 004
Origanum vulgare (wilder Majoran) P 1,0, liefern und einpflanzen.
Menge: 4,000 St

**03.06.12 Salvia officinalis i.S. P 1,0 liefern einpflanzen**
STLB-Bau 2026-04 004
Salvia officinalis i.S. (Apotheker-Salbei) P 1,0, liefern und einpflanzen.
Menge: 4,000 St

**03.06.13 Lavandula angustifolia Hidcote Blue liefern einpflanzen**
STLB-Bau 2026-04 004
Lavandula angustifolia "Hidcote Blue" (Echter Lavendel "Hidcote Blue") liefern und einpflanzen.
Menge: 4,000 St

**03.06.14 Melissa officinalis P 1,0 liefern einpflanzen**
STLB-Bau 2026-04 004
Melissa officinalis (Zitronenmelisse) P 1,0, liefern und einpflanzen.
Menge: 4,000 St

**03.06.15 Mentha piperita P 1,0 liefern einpflanzen**
STLB-Bau 2026-04 004
Mentha piperita (Pfefferminze) P 1,0, liefern und einpflanzen.
Menge: 4,000 St

**03.06.16 Matricaria caucasica P 1,0 liefern einpflanzen**
STLB-Bau 2026-04 004
Matricaria caucasica (Kaukasus-Teppichkamille) P 1,0, liefern und einpflanzen.
Menge: 6,000 St

**03.06.17 Allium schoenoprasum P 1,0 liefern einpflanzen**
STLB-Bau 2026-04 004
Allium schoenoprasum (Schnittlauch) P 1,0, liefern und einpflanzen.
Menge: 4,000 St

**03.06.18 Petroselinum crispum (Petersilie ) P 1,0, liefern und pflanzen**
Petroselinum crispum  (Petersilie ) P 1,0, liefern und einpflanzen.
Menge: 6,000 St

#### Untertitel 03.07 PFLEGE

*Hinweis: Standardbesch Richtlinien Dachbegrünung Fertigstellungspflege*
STLB-Bau 2026-04 003
Die Ausführung der Pflegearbeiten für Dachbegrünungen erfolgt nach den -Richtlinien für die Planung, Ausführung und Pflege von Dachbegrünungen- der FLL, als Fertigstellungspflege, die Leistungen beginnen nach der Pflanzung und enden zum Zeitpunkt der Abnahme, vereinbarte Teilleistungen ohne besondere Anordnung rechtzeitig ausführen, Ausführung jeder Teilleistung dem AG vor Beginn anzeigen, die vorgesehenen Pflegeleistungen sind durchschnittliche Regelannahmen, der Preis der Einzelleistung errechnet sich aus dem Einheitspreis geteilt durch die Anzahl der Arbeitsgänge, Mehr- bzw. Minderleistungen werden zusätzlich zu dem vereinbarten Einheitspreis vergütet oder in Abzug gebracht.

**03.07.1 Fertigstellungspflege Pflanztröge**
Fertigstellungspflege nach FLL-Dachbegrünungsrichtlinie bis zum Erreichen des abnahmefähigen Zustandes über die
Dauer von einer Vegetationsperiode.
Abnahmefähiger Zustand bei einer projektiven Deckung von mind. 60 % zu erreichen.
Ein fortlaufendes Protokoll über die durchgeführten Arbeiten und den Zustand der Dachbegrünung ist zu führen und dem
Bauherren vorzulegen.

Folgende Arbeiten sind jeweils inkl. der erforderlichen Materialien bzw. Entsorgung auszuführen:
- 1 x durchdringende Anfangsbewässerung nach der Pflanzung
- 3 x Fremdaufwuchs entfernen
- 1 x Düngen im Mai/Juni mit umhülltem Langzeitdünger
- 2 x Laub und Unrat entfernen
- 2 x Kontrollschächte und Abläufe kontrollieren und säubern
- 1 x Nachsaat/ Nachpflanzung von Fehlstellen

Die notwendige Anfangsbewässerung der Stauden je nach Erfordernis ist in die Position einzukalkulieren

Auf eine evtl. notwendige Verlängerung der Dauer zur Fertigstellungspflege ist rechtzeitig hinzuweisen.
Menge: 29,000 m²

**03.07.2 Wässern Pflanzung Pflanzkübel 10l l/St 10Arbeitsgänge**
STLB-Bau 2026-04 003
Wässern der Pflanzung, Pflanzkübel, Wasser kann den vorh. Zapfstellen unentgeltlich entnommen werden, Wassermenge je Arbeitsgang mind. 10 l/St, 10 Arbeitsgänge, Abrechnung nach bewässerten Einheiten, der Preis der Einzelleistung errechnet sich aus dem Einheitspreis geteilt durch die Anzahl der Arbeitsgänge.
Menge: 17,000 St

**03.07.3 Einläufe reinigen manuell**
Einlaufkästen, Kontrollschächte und Rinnenabläufe kontrollieren und säubern/reinigen,
Abdeckungen/Deckel lose, im manuellen Verfahren, Abfall laden,
Transport und Entsorgung der Abfälle ist einzukalkulieren
Menge: 14,000 St
